# Radverkehrskonzept Sindelfingen Hauptradroute R5
Angebotsaufforderung (GAEB DA XML 3.2, DA83)
Projekt: R5-2BA-2026-P02
Währung: EUR
Nebenangebote zugelassen: ja
Auftraggeber: Stadt Sindelfingen, Zentrale Vergabestelle, Rathausplatz 1, 71063 Sindelfingen, Baden-Württemberg, E-Mail vergabestelle@sindelfingen.de
Erstellt mit: GXML Toolbox V3.3 R20210630, iTWO_64 V11.0.520, 05.10.2026

## 1 Hinterweil-Route - 2. Bauabschnitt
Datum: 05.10.2026

### 1 Allgemeine Arbeiten

*Hinweis: Allgemeine Leistungen*
Katalog-Nr. 08-23/LBTIEF-0/0.2.
Allgemeine Leistungen

01) OZ 0.2.1.1.0.00 bis .2.0.00 beziehen sich auf die gesamte Baumaßnahme und alle Gewerke, sofern nicht die
  Baustelleneinrichtung für einzelne Gewerke nach
  OZ 0.2.1.4.0.00 ausgeschrieben ist.

02) Sind LV-Positionen für Baustelleneinrichtung aufstellen,
  vorhalten und räumen ausgeschrieben, sind in diesen
  Positionen Baustellengemeinkosten (BGK) nur dann zu
  berücksichtigen, wenn sie unmittelbar diesen Teilleistungen zuzuordnen sind. Die restlichen BGK sind auf die
  Einzelkosten der Teilleistungen umzulegen.

*Hinweis: Allgemeine Arbeiten*
Katalog-Nr. 08-23/LBTIEF-0/0.2.
Allgemeine Arbeiten

01) Umsetzen:
      - Änderung der Verkehrsführung aus Gründen die der AN
  nicht zu vertreten hat. Innerhalb des Baubereiches in
  unmittelbare Folge, abbauen und wiederaufbauen, einschl.
  ersetzen beschädigter Teile,
      - aus arbeitstechnischen Gründen, zählt nicht dazu.

*Hinweis: Baubüro für Auftraggeber*
Katalog-Nr. 08-23/LBTIEF-0/0.2.2.
Baubüro für Auftraggeber

01) bereitstellen:
  Anforderung an die Beschaffenheit entspr. der
  Arbeitsstättenverordnung und den nachfolgend genannten
  Bedingungen. Betriebsbereit und eingerichtet.

02) Anforderungen:
  a) Fußboden:
  Wärmegedämmt und schallisoliert, glatter Bodenbelag,
  geschlossene Oberfläche.
  b) Außenwände:
  Wärmegedämmt, schallisoliert, Außenanstrich: mit
  umweltfreundlichen Imprägnierungsmittel.
  c) Innenwände:
  Wärmegedämmt und schallisoliert, Anstrich mit 2 x
  Dispersionsfarbe, WC und Waschbecken, weiße
  Wandkleidung mit Kunststoffkacheln.
  d) Fenster:
  Verbundfenster mit Drehkippbeschlag, doppelt verglast und
  gestrichen. Rollläden mit Innensicherung.
  e) Eingangstür:
  Grundfläche <= 30 m² 1-flügelig Tür 1,10 / 2,10 m,
  Grundfläche > 30 m² 2-flügelig Glastüre 1,90 / 2,10 m,
  verglast mit Drahtglas, Sicherheitszylinder, Drückergarnitur.
  Eisengitter vor Tür einbruchsicher, Sicherheitszylinder,
  Drückergarnitur, Eingangsbeleuchtung, Briefkasten
  (DIN A4).
  f) Innentüren:
  1-flügelig Glastüre 0,90 / 2,10 m, glatt mit Glasfüllung (ca.
  60/60 cm), Hellglas, mit normalen Einsteckschlösser
  Drücker und Langschilder eloxiert mit Anstrich.
  g) Decke:
  Schall- und Wärmedämmung Anstrich 2 x Dispersionsfarbe,
  weiß.
  h) Dachkonstruktion und Dacheindeckung nach Wahl des
  AN.
  i) Installationen:
  alle Ver- und Entsorgungsanschlüsse, elektrische
  Beleuchtung, Gas- oder Elektroheizung, Waschbecken mit
  kaltem und warmen Wasser in jedem Zimmer.
  j) Grundfläche > 30 m² 2 getrennte Toiletten,
  sonst 1 Toilette.
  k) Grundfläche > 30 m² 1 Nebenraum mit Regalen.

03) Ausstattung:
  alle Teile verschließbar
  a) bei einem Raum bis 10 m²: 1 Schreibtisch mit Drehstuhl,
  2 Stühle, 1 Aktenschrank, 1 Kleiderschrank, 1 Papierkorb
  und 1 Schreibtischlampe,
  b) bei einem Raum bis 20 m²: zweifach wie bei a)
  1 Telefonhalterung, 1 Ablagetisch.
  c) Ausstattung bei einem Raum bis 30 m² : dreifach wie bei
  a)1 Telefonhalterung, 2 Ablagetische.

04) Betreiben:
  Während der Dauer der Nutzung durch den AG das
  Baubüro vor-, unterhalten und reinigen.
      - Vollwertige Benutzung und Erhaltung gewährleisten.
      - Verkehrssicherungspflicht mit Schnee- und
  Glättebeseitigung, Säuberung der zum Baubüro
  gehörenden Geh-, Fahr- und Parkflächen.
      - Die Beheizung durchzuführen.
      - Wasser und Gas- oder Strom zu liefern.
      - Büros, Nebenräume, Flure usw., 2 x wöchentlich reinigen,
  einschl. Leeren der Papier- und Abfallkörbe und beliefern
  mit Toilettenpapier, Papierhandtüchern, Handwaschseife.
      - Toiletten täglich säubern.
      - Reinigung der Fenster halbjährlich bzw. nach Bedarf. Es
  wird nicht unterschieden ob die Büroräume vom AN oder
  AG gestellt wurden.

05) Abbauen:
  Baubüro abbauen einschl. aller
      - Unterkonstruktionen,
      - Ver- und Entsorgungsanschlüssen,
      - ursprünglichen Zustand wiederherstellen usw.,
      - einschl. Rücknahme der Einrichtungsgegenstände.

50) Die angegebenen m² sind die Nutzfläche einschl. der
  Nebenräume.

51) Bürowagen werden entspr. einem Raum mit 10 m²
  behandelt.

*Hinweis: Leistungen für Anlieger*
Katalog-Nr. 08-23/LBTIEF-0/0.2.2.

*Hinweis: Abfallbehälter bereitstellen zur Abfuhr*
Katalog-Nr. 08-23/LBTIEF-0/0.2.2.9.
Abfallbehälter bereitstellen zur Abfuhr

01) Der AN hat die Müllabfuhr der angrenzenden Haushalte
  zu jedem Zeitpunkt der Baumaßnahme zu ermöglichen.
  Die Koordinierung der Müllabfuhr hat der AN eigenständig
  mit dem Abfallwirtschaftsbetrieb zu leisten.
  Der Leerungsrhythmus der einzelnen Müllarten ist
  zu beachten.

*Hinweis: Anliegerinformation*
Katalog-Nr. 08-23/LBTIEF-0/0.2.2.9.
Anliegerinformation

01) Die Anliegerinformation besteht aus 1-2 Textseiten
  in leicht verständlicher Sprache, Schriftart Arial,
  Schriftgröße 12 und muss enthalten:
      - Beschreibung der vorgesehenen Maßnahme bzw.
  Bauablauf,
      - Art und Dauer der Verkehrseinschränkungen,
  Umleitungsstrecken,
      - Ansprechpartner des AN mit E-Mail-Adresse und
  Telefonnummer,
      - Angaben ggf. nach Verkehrsstufen gegliedert.

#### 1.1 Allgemeine Leistungen

##### 1.1.1 Baustelleneinrichtung

**1.1.1.10 Baubüro AG 1 Raum <=10 m² bereitstellen**
*** Pauschalposition
Katalog-Nr. 08-23/LBTIEF-0/0.2.2.3.1.10
Vorarbeiten und Allgemeine Arbeiten
Allgemeine Leistungen und Arbeiten
Allgemeine Arbeiten
Baubüro für Auftraggeber
1 Raum
<= 10 m²
Menge: 1,000 psch

**1.1.1.20 Baubüro AG 1 Raum <=10 m² betreiben**
Katalog-Nr. 08-23/LBTIEF-0/0.2.2.3.1.11
Vorarbeiten und Allgemeine Arbeiten
Allgemeine Leistungen und Arbeiten
Allgemeine Arbeiten
Baubüro für Auftraggeber
1 Raum
<= 10 m² betreiben
Menge: 8,000 Mt

**1.1.1.30 Baubüro AG 1 Raum <=10 m² abbauen**
*** Pauschalposition
Katalog-Nr. 08-23/LBTIEF-0/0.2.2.3.1.12
Vorarbeiten und Allgemeine Arbeiten
Allgemeine Leistungen und Arbeiten
Allgemeine Arbeiten
Baubüro für Auftraggeber
1 Raum
<= 10 m² abbauen
Menge: 1,000 psch

**1.1.1.40 Anliegerinformation erstellen nach Angabe AG**
*** Pauschalposition
Katalog-Nr. 08-23/LBTIEF-0/0.2.2.9.2.10
Vorarbeiten und Allgemeine Arbeiten
Allgemeine Leistungen und Arbeiten
Allgemeine Arbeiten
Leistungen für Anlieger
Anliegerinformation
Anliegerinformation erstellen nach Angabe AG:
'inkl * Lageplan mit den Umleitungen/Absperrungen bzw. VRA
* Einladung zum JF mit Ort und Uhrzeit oder Kontaktdaten des Ansprechpartners (AG)
* für die gesamte Maßnahme.'
Menge: 1,000 psch

**1.1.1.50 Anliegerinfo im Bauumfeld vert, Häufigk u Anz n Ang AG**
*** Pauschalposition
Katalog-Nr. 08-23/LBTIEF-0/0.2.2.9.2.20
Vorarbeiten und Allgemeine Arbeiten
Allgemeine Leistungen und Arbeiten
Allgemeine Arbeiten
Leistungen für Anlieger
Anliegerinformation
Anliegerinformation im Bauumfeld verteilen,
Häufigkeit und Anzahl nach Angabe AG:
'1 mal pro Bauphase in den Postfach/Briefkasten der betroffene Anlieger
 15 Tage vor Bauphasenbeginn
*für die gesamte Maßnahme'
Menge: 1,000 psch

**1.1.1.60 Baustelleneinrichtung aufstellen allgemein**
*** Pauschalposition
Katalog-Nr. 08-23/LBTIEF-0/0.2.1.1.1.10
Vorarbeiten und Allgemeine Arbeiten
Allgemeine Leistungen und Arbeiten
Allgemeine Leistungen
Baustelleneinrichtung
aufstellen
allgemein
Menge: 1,000 psch

**1.1.1.70 Baustelleneinrichtung räumen allgemein**
*** Pauschalposition
Katalog-Nr. 08-23/LBTIEF-0/0.2.1.1.2.10
Vorarbeiten und Allgemeine Arbeiten
Allgemeine Leistungen und Arbeiten
Allgemeine Leistungen
Baustelleneinrichtung
räumen
allgemein
Menge: 1,000 psch

**1.1.1.80 Baustelleneinrichtung vorhalten gesamte Bauzeit**
*** Pauschalposition
Katalog-Nr. 08-23/LBTIEF-0/0.2.1.2.1.10
Vorarbeiten und Allgemeine Arbeiten
Allgemeine Leistungen und Arbeiten
Allgemeine Leistungen
Vorhaltung
für die gesamte Baumaßnahme
und gesamte Bauzeit
Menge: 1,000 psch

**1.1.1.90 Baustelleneinrichtung umsetzen allgemein**
*** Pauschalposition
Katalog-Nr. 08-23/LBTIEF-0/0.2.1.1.3.10
Vorarbeiten und Allgemeine Arbeiten
Allgemeine Leistungen und Arbeiten
Allgemeine Leistungen
Baustelleneinrichtung
umsetzen
allgemein
Menge: 1,000 psch

**1.1.1.100 Abfallbehälter transportieren nach Angabe AG**
*** Pauschalposition
Katalog-Nr. 08-23/LBTIEF-0/0.2.2.9.1.10
Vorarbeiten und Allgemeine Arbeiten
Allgemeine Leistungen und Arbeiten
Allgemeine Arbeiten
Leistungen für Anlieger
Abfallbehälter bereitstellen zur Abfuhr
Abfallbehälter transportieren nach Angabe AG:
'für die gesamte Maßnahme'
Menge: 1,000 psch

**1.1.1.110 Einrichtung eines Sammelplatzes nach Angabe AG**
*** Pauschalposition
Katalog-Nr. 08-23/LBTIEF-0/0.2.2.9.1.20
Vorarbeiten und Allgemeine Arbeiten
Allgemeine Leistungen und Arbeiten
Allgemeine Arbeiten
Leistungen für Anlieger
Abfallbehälter bereitstellen zur Abfuhr
Einrichtung eines Sammelplatzes nach Angabe AG:
'mindestens ein Sammelpatz pro Bauphase
* die Pauschale gilt für die gesamte Maßnahme'
Menge: 1,000 psch

**1.1.1.120 Vermesstech Leistungen des AN für Baumaßnahme**
*** Pauschalposition
Vorarbeiten und Allgemeine Arbeiten
Projektbearbeitung
Vermessungstechnische Leistungen
Bauvermessung
Leistungen des AN
für die Baumaßnahme
** Für gesamte Arbeiten.
** Straßenachsen werden durch den AN abgesteckt.
Menge: 1,000 psch

**1.1.1.130 Haufwerkbeprobungsplatz einrichten**
*** Pauschalposition
Haufwerkbeprobungsplatz nach Angaben des AG einrichten. AG stellt eine geeignete Fläche auf einem Schotterparkplatz außerhalb des gesicherten Bereichs zur Verfügung, d.h. bei jedem Fahrweg wird die Zugangskontrolle passiert.
Wartezeiten durch Kontrollen an der Pforte und Wegezeiten sind einzurechnen. Maximale entfernung (Fahrweg) zum Baufeld = ca. 2000 m.
Platz richten, Untergrund mit Vlies o. ä. schützen.
Gelände umzäunen mit Bauzaun H = 2,00 m, verschraubt.
Zauntor mit Kette und Vorhängeschloss sichern.
Zwischenlagerung des Abtrags. Beprobung durch den AG.
Menge: 1,000 psch

**1.1.1.140 Haufwerkbeprobungsplatz vor- und unterhalten über die gesamte Bauzeit**
*** Pauschalposition
Platz und Zaun während der gesamten Bauzeit vor- und unterhalten. Das unterhalten der Haufwerke, Abdecken, auch nach jeder Entnahme, ist in diese Position einzurechnen und wird nicht gesondert vergütet.
Menge: 1,000 psch

**1.1.1.150 Haufwerkbeprobungsplatz abbauen**
*** Pauschalposition
Nach Beendigung der Arbeiten Haufwerksbeprobungsplatz abbauen, Gelände wieder herrichten, ursprünglichen Zustand wiederherstellen.
Menge: 1,000 psch

##### 1.1.2 Baustellensicherung

*Hinweis: Baustellensicherung*
Katalog-Nr. 08-23/LBTIEF-0/0.2.2.
Baustellensicherung

01) Bauteile standsicher aufstellen, abbauen und wenn nicht
  gesondert ausgeschrieben vor- und unterhalten über die
  gesamte Einsatzzeit.
  Beleuchtung betriebsbereit anschließen.

02) Die Baustellensicherung kann bei besonderen
  Voraussetzungen pauschaliert werden. Dies sind:
      - die Baumaßnahme ist nicht umfangreich,
      - der AG hat keine besonderen Anforderungen,
      - der AG hat die Anforderungen in den
  Ausschreibungsunterlagen dargestellt

*Hinweis: Abschrankungen*
Katalog-Nr. 08-23/LBTIEF-0/0.2.2.1.
Abschrankungen

01) mit zwei durchgehenden rot-weiß gestrichenen
  Absperrgittern mit Tastleiste.

**1.1.2.10 Abschrankungen h=1m auf+abbauen**
Katalog-Nr. 08-23/LBTIEF-0/0.2.2.1.4.10
Vorarbeiten und Allgemeine Arbeiten
Allgemeine Leistungen und Arbeiten
Allgemeine Arbeiten
Baustellensicherung
Abschrankungen
1,00 m hoch
Menge: 1500,000 m

**1.1.2.20 Abschrankungen h=1m umsetzen**
Katalog-Nr. 08-23/LBTIEF-0/0.2.2.1.4.11
Vorarbeiten und Allgemeine Arbeiten
Allgemeine Leistungen und Arbeiten
Allgemeine Arbeiten
Baustellensicherung
Abschrankungen
1,00 m hoch, umsetzen
Menge: 600,000 m

**1.1.2.30 Leuchten mit Batteriebetrieb auf+abbauen**
Katalog-Nr. 08-23/LBTIEF-0/0.2.2.2.7.40
Vorarbeiten und Allgemeine Arbeiten
Allgemeine Leistungen und Arbeiten
Allgemeine Arbeiten
Vorübergehende Verkehrsmaßnahmen
Beleuchtung
Leuchten mit Batteriebetrieb
Menge: 200,000 St

**1.1.2.40 Leuchten mit Batteriebetrieb umsetzen**
Katalog-Nr. 08-23/LBTIEF-0/0.2.2.2.7.41
Vorarbeiten und Allgemeine Arbeiten
Allgemeine Leistungen und Arbeiten
Allgemeine Arbeiten
Vorübergehende Verkehrsmaßnahmen
Beleuchtung
Leuchten mit Batteriebetrieb umsetzen
Menge: 100,000 St

**1.1.2.50 Leuchten mit Batteriebetrieb betreiben**
Katalog-Nr. 08-23/LBTIEF-0/0.2.2.2.7.42
Vorarbeiten und Allgemeine Arbeiten
Allgemeine Leistungen und Arbeiten
Allgemeine Arbeiten
Vorübergehende Verkehrsmaßnahmen
Beleuchtung
Leuchten mit Batteriebetrieb betreiben
Menge: 3000,000 StWo

**1.1.2.60 Baken mit integriertem Pfosten auf+abbauen**
Katalog-Nr. 08-23/LBTIEF-0/0.2.2.2.6.45
Vorarbeiten und Allgemeine Arbeiten
Allgemeine Leistungen und Arbeiten
Allgemeine Arbeiten
Vorübergehende Verkehrsmaßnahmen
Schilder/Wegweiser, Baken, Verkehrszeichen
Baken, mit integrierten Pfosten
Menge: 150,000 St

**1.1.2.70 Baken mit integriertem Pfosten umsetzen**
Katalog-Nr. 08-23/LBTIEF-0/0.2.2.2.6.46
Vorarbeiten und Allgemeine Arbeiten
Allgemeine Leistungen und Arbeiten
Allgemeine Arbeiten
Vorübergehende Verkehrsmaßnahmen
Schilder/Wegweiser, Baken, Verkehrszeichen
umsetzen von Baken mit integrierten Pfosten
Menge: 150,000 St

##### 1.1.3 Beweissicherung

*Hinweis: Beweissicherung*
Katalog-Nr. 08-23/LBTIEF-0/0.1.
Beweissicherung

01) Beweissicherungen durch einen vereidigten
  Sachverständigen durchführen lassen.

02) Der Umfang der Beweissicherung wird in den
  Ausschreibungsunterlagen beschrieben.

*Hinweis: bautechnische Aufnahme*
Katalog-Nr. 08-23/LBTIEF-0/0.1.2.1.
01) Bauwerke, Verkehrsflächen und sonstige Bauteile

**1.1.3.10 Beweissicherung Gebäude nach Angabe AG**
Katalog-Nr. 08-23/LBTIEF-0/0.1.2.1.1.10
Vorarbeiten und Allgemeine Arbeiten
Projektbearbeitung
Beweissicherung
an Bauwerken
bautechnische Aufnahme
Gebäude nach Angabe AG
'alle angrenzenden Gebäude'
Menge: 1,000 St

**1.1.3.20 Beweissicherung Sonderbauwerke (zB Brücke Kirche)**
Katalog-Nr. 08-23/LBTIEF-0/0.1.2.1.1.20
Vorarbeiten und Allgemeine Arbeiten
Projektbearbeitung
Beweissicherung
an Bauwerken
bautechnische Aufnahme
Sonderbauwerkes (Brücke, Kirche, Denkmal usw.)
Menge: 1,000 St

**1.1.3.30 Beweissicherung Verkehrsflächen Bewuchs usw**
Katalog-Nr. 08-23/LBTIEF-0/0.1.2.1.1.30
Vorarbeiten und Allgemeine Arbeiten
Projektbearbeitung
Beweissicherung
an Bauwerken
bautechnische Aufnahme
Verkehrsflächen, Bewuchs, sonstiger Bauteile usw. im gesamten Baubereich
Menge: 1,000 St

**1.1.3.40 Herstellen einer Fotodokumentation in digitaler Form**
*** Pauschalposition
Herstellen einer Fotodokumentation in digitaler Form
über alle wesentlichen Bauabläufe nach Datum sortiert
in 3-facher Fertigung in Ordner. Zu den Bildern ist
ein entsprechender Vermerk über die ersichtliche im
Moment ausgeführte Leistung beizuschreiben. Ein
Ordner ist über die gesamte Bauzeit zu führen. Die
Mehrfertigung und digitalen Daten sind am Schluß
der Maßnahme zu übergeben.
Menge: 1,000 psch

##### 1.1.4 Verkehrssicherung

*Hinweis: Besondere Planungen*
Katalog-Nr. 08-23/LBTIEF-0/0.1.3.
Besondere Planungen

01) Vervollständigen der Ausschreibungsplanung, Nachweis
  der Standsicherheit, Werkstattplanung usw..
  Sonst wie OZ 0.1.3.1.0.00 und 0.1.3.2.0.00.

*Hinweis: Verkehrszeichenpläne*
Katalog-Nr. 08-23/LBTIEF-0/0.1.3.3.
Verkehrszeichenpläne

01) nach § 45 StVO fertigen und nach vorheriger Abstimmung
  mit dem AG spätestens 10 AT vor Beginn der Arbeiten
  4-fach bei der Verkehrsbehörde einreichen und die
  rechtliche Anordnung einholen. Änderungen und
  Ergänzungen einarbeiten. Genehmigte farbige Pläne
  (insgesamt 6-fach) dem AG und der Polizeidienststelle
  übergeben.

02) Bestandspläne M 1 : 500 und Übersichtspläne
  M 1 : 2500 werden dem AN auf Anforderung vom AG zur
  Verfügung gestellt.

*Hinweis: Vorübergehende Verkehrsmaßnahmen*
Katalog-Nr. 08-23/LBTIEF-0/0.2.2.
Vorübergehende Verkehrsmaßnahmen

01) Kontrollfahrten gem. ZTV-SA sind durchzuführen und zu
  protokollieren. Diese Leistungen werden nicht gesondert
  vergütet.

**Ausführungsbeschreibung 1 Hinweis Verkehrssicherungspflicht**
*Innerhalb sämtlicher Bauphasen*
Der AN übernimmt für den gesamten Baustellenbereich vom Tage des Baubeginns bis zur Abnahme des Bauabschnittes die Verkehrssicherungspflicht.

Der AN hat die zur Sicherung der Baustelle erforderlichen Einrichtungen gemäß der Straßenverkehrsordnung und gemäß den Anordnungen der zuständigen Verkehrsbehörde/Ordnungsamts, wie z.B. Absperrungen, Beschilderungen und Beleuchtung der Baustelle in ausreichender Anzahl vorzuhalten, aufzustellen und zu unterhalten.

Vorhandene Verkehrszeichen, Straßennamenschilder oder sonstige für die Verkehrssicherheit notwendigen Einrichtungen dürfen, falls für die Bauausführung unumgänglich, nur in Abstimmung mit dem AG bzw. der der zuständigen Verkehrsbehörde/Ordnungsamt, abgebaut werden.

Der AN verpflichtet sich, die Verkehrssicherungen täglich zu kontrollieren, eventuelle Unfallgefahren unverzüglich zu beseitigen und die Beeinträchtigung des Straßenverkehrs grundsätzlich so gering wie möglich zu halten.

Überlässt der AN die Durchführung der Sicherungsmaßnahmen seinen Erfüllungsgehilfen, so ist er oder sein verantwortlicher Stellvertreter verpflichtet, sich durch ausreichende Kontrollen von der ordnungsgemäßen und den einschlägigen Vorschriften entsprechenden Ausführung selbst zu überzeugen.

*Hinweis: Lichtsignalanlage als Engstellensignalisierung*
Katalog-Nr. 08-23/LBTIEF-0/0.2.2.2.
Lichtsignalanlage als Engstellensignalisierung

01) mit dreifarbigem Signalgeber, fest verkabelt, Schaltgerät mit
  min. 3 Programmen, automatischer Regelung aufstellen,
  vor- und unterhalten sowie abbauen. Die Grünzeit muss für
  die jeweilige Lastrichtung durch Handschaltung verändert
  werden können.

02) Betreiben: uneingeschränkten Betrieb der Anlage einschl.
  Strom, Leuchten usw..

03) Umsetzen:
  Anlage innerhalb des Baubereiches, in unmittelbare Folge,
  abbauen und wiederaufstellen. Durch das Umsetzen
  beschädigte Teile ohne besondere Vergütung ersetzen.

50) Gesondert vergütet werden:
      - Bedienung der Anlage nach OZ 0.2.2.2.2.30 bis .2.2.35
      - Nacht-, Wochenend- und Feiertagsarbeit nach
  OZ 0.2.2.2.2.36 bis .2.2.38.

**1.1.4.10 Erstellung von Bauphasenplänen**
Erstellung von Bauphasenplänen
Erstellung von Bauphasenplänen während der gesamten
Bauzeit.
Folgende Leisttungen sind anzubieten:
Neben dem Baufristenplan gemäß BVB ist durch den AN jeweils
ein Tag vor den Baubesprechungen ein Detailterminplan mit
Darstellung der geplanten Bauarbeiten vorzulegen, der die
Arbeiten für die nächsten 3  Wochen aufzeigt.
Es ist der Sollstand gegenüber dem Baufristenplan beziehungsweise den letzten Terminplänen aufzuzeigen.

Neben den Detailterminplänen sind für die Bauabschnitte
Bauphasenpläne als Lagepläne vorzulegen,  aus denen exakt
Arbeitsfelder, Fahrbereiche und Gehbereiche erkennbar sind.
Diese Pläne sind Grundlage für die Anträge auf
verkehrsrechtliche Anordnung.
Folgende Abschnitte sind als Bauphasen zu planen:
* 1 .- Maichinger Str. ab Maichinger Str. 121 bis Kreuzung Maichinger Str. / Willy Brandt Allee
* 2.- Kreuzung Maichinger Str. / Willy Brandt Allee/Gutenbrunnstr. als Teilsperrung Abschnitt 1 (Nach Wahl des AN)
* 3.- Kreuzung Maichinger Str. / Willy Brandt AlleeGutenbrunnstr. Unter Teilsperrung Abschnitt 2 (Nach Wahl des AN)
* 4.- Gutenbrunnstr. ab Willy Brandt Alle bis Esseger Str. Ost
* 5.- Gutenbrunnstr. ab Willy Brandt Alle bis Esseger Str. West
* 6.- Gutenbrunnstr. ab  Esseger Str. bis Gottescheer Str. Ost
* 7.- Gutenbrunnstr. ab  Gottescheer Str. Ost bis Reichenberger Str, Ost
* 8.- Gutenbrunnstr. ab  Gottescheer Str. Ost bis Reichenberger Str,  West
* 9. - Bauabschnitt Lageplan Teilausbau 3.4,  3.5 und 3.6
* 10 .- Geh und Radweg Vollausbau .inkl Stuttgarter Str. Süd.
* 11 .- Geh und Radweg inkl. Stuttgarter Str. Nord und Abschnitt im Pflästerle
* 12 .- Vollsperrung von Im Pflästerle ab der Stuttgarter Str. bis Kreuzung im Pflästerle/Sindelfinger Weg für die Markierungs Arbeiten

‑
Menge: 12,000 Stck

**1.1.4.20 VZplan eine Bauphase mit Umleitungen**
Vorarbeiten und Allgemeine Arbeiten
Projektbearbeitung
Ausführungsunterlagen
Besondere Planungen
Verkehrszeichenpläne
für einen Straßenabschnitt oder Bauphase inkl Umleitung
* 1 Stück beinhaltet alle notwendige Pläne für die entsprechende Verkehrsrechtliche Anordnung
* es sind mindestens 3 Anpassungen aller Pläne pro Bauphase bzw anordnung zu Berücksichtigen
Menge: 12,000 Stck

**1.1.4.30 Kontrollfahrten gem. ZTV-SA über ges. Bauzeit**
*** Pauschalposition
Katalog-Nr. 08-23/LBTIEF-0/0.2.2.1.9.99
Vorarbeiten und Allgemeine Arbeiten
Allgemeine Leistungen und Arbeiten
Allgemeine Arbeiten
Baustellensicherung
insgesamt
Kontrollfahrten gem. ZTV-SA über gesamte Bauzeit
Menge: 1,000 psch

**1.1.4.40 Führung öffentl. Verkehr innerhalb Baufeld pro Bauphase**
Führung des öffentlichen Verkehrs (PKW, LKW, ÖPNV, Fußgänger, Radfahrer, Anliefer-, Besucher- und Anliegerfahrverkehr, Baustellenverkehr) im Baufeld der 1. Bauphase einschl. aller erforderlichen Zwischenabschnitte zur Führung des Verkehrs und zur Herstellung der Leistung und für die gesamte Bauzeit entsprechend den vom AN mit dem AG abgestimmten Bauablauf herstellen, vor- und unterhalten und wieder beseitigen.

Im einzelnen sind das alle notwendigen provisorischen Verkehrs- und Hinweisbeschilderung mit Fuß und Pfosten, Baken mit Fuß, Schilder mit Fuß und Pfosten und Bauzäune mit Fuß. Die gesamten Beschilderungen und Abschrankungen sind mit Blinkleuchten auszustatten und zu betreiben.

Es wird noch besonders darauf hingewiesen das in dieser Position die eindeutige Führung und Sicherung des kompletten öffentlichen Verkehrs (einschl. Fußgänger- und Radfahrerverkehr) und Baustellenverkehrs mittels, Beschilderungen, Hinweistafeln beinhaltet ist. Es ist davon auszugehen dass täglich die Baken, Beschilderungen für Fahr-, Fußgänger- und Radfahrerführung umzusetzen sind. Die Umsetzungen sind ebenfalls in diese Position einzurechnen.
Menge: 12,000 Stck

**1.1.4.50 BaustellenLSA aufstellen und abbauen**
*** Pauschalposition
Katalog-Nr. 08-23/LBTIEF-0/0.2.2.2.2.10
Vorarbeiten und Allgemeine Arbeiten
Allgemeine Leistungen und Arbeiten
Allgemeine Arbeiten
Vorübergehende Verkehrsmaßnahmen
Lichtsignalanlage als Engstellensignalisierung
aufstellen und abbauen
Menge: 1,000 psch

**1.1.4.60 BaustellenLSA betreiben**
Katalog-Nr. 08-23/LBTIEF-0/0.2.2.2.2.12
Vorarbeiten und Allgemeine Arbeiten
Allgemeine Leistungen und Arbeiten
Allgemeine Arbeiten
Vorübergehende Verkehrsmaßnahmen
Lichtsignalanlage als Engstellensignalisierung
betreiben
Menge: 20,000 Wo

**1.1.4.70 BaustellenLSA umsetzen**
Katalog-Nr. 08-23/LBTIEF-0/0.2.2.2.2.13
Vorarbeiten und Allgemeine Arbeiten
Allgemeine Leistungen und Arbeiten
Allgemeine Arbeiten
Vorübergehende Verkehrsmaßnahmen
Lichtsignalanlage als Engstellensignalisierung
umsetzen
Menge: 8,000 Stk

**1.1.4.80 BaustellenLSA Bedienung 24h Betrieb**
Katalog-Nr. 08-23/LBTIEF-0/0.2.2.2.2.30
Vorarbeiten und Allgemeine Arbeiten
Allgemeine Leistungen und Arbeiten
Allgemeine Arbeiten
Vorübergehende Verkehrsmaßnahmen
Lichtsignalanlage als Engstellensignalisierung
Bedienung im 24-h-Betrieb, einschl. Zuschläge
Menge: 150,000 d

**1.1.4.90 Zulage LSA Typ D**
Zulage LSA Typ D für kreuzende Verkehrsströme Typ D mit Kabelverbindung
LSA für Kreuzungsverkehr mit 4 Fahrzeugsignalgruppen
und zwei Fußgängersignalgruppen.
Mit Festzeitsteuerung für 2 Signalzeitenpläne.
Menge: 1,000 Stck

**1.1.4.100 Zulage LSA Typ D betreiben**
Zulage LSA Typ D betreiben

Position wie zuvor jedoch betreiben
Menge: 50,000 d

**1.1.4.110 Zulage LSA Typ D bedienen**
Zulage LSA Typ D bedienen

Position wie zuvor jedoch bedienen.
Menge: 50,000 d

**1.1.4.120 Zulage LSA Typ D umsetzen**
Zulage LSA Typ D umsetzen

Position wie zuvor jedoch umsetzen.
Menge: 1,000 Stck

**1.1.4.130 Vorüber Folien Linie Längsstrich b=12cm**
Katalog-Nr. 08-2023/LBTIEF-3/3.8.2.2.2.10
Verkehrswege und Freianlagen
Verkehrseinrichtungen
Markierungen
Vorübergehende Markierungen
Folien
Linien Längsstrich, b = 12 cm
Menge: 1500,000 m

**1.1.4.140 Vorüber Folien Linie Längsstrich b=25cm**
Katalog-Nr. 08-2023/LBTIEF-3/3.8.2.2.2.14
Verkehrswege und Freianlagen
Verkehrseinrichtungen
Markierungen
Vorübergehende Markierungen
Folien
Linien Längsstrich, b = 25 cm
Menge: 200,000 m

**1.1.4.150 Vorüber Folien Linie Querstrich b=50cm**
Katalog-Nr. 08-2023/LBTIEF-3/3.8.2.2.2.18
Verkehrswege und Freianlagen
Verkehrseinrichtungen
Markierungen
Vorübergehende Markierungen
Folien
Linien Querstrich, b = 50 cm
Menge: 100,000 m

**1.1.4.160 Vorüber Folien einfache Pfeile**
Katalog-Nr. 08-2023/LBTIEF-3/3.8.2.2.2.20
Verkehrswege und Freianlagen
Verkehrseinrichtungen
Markierungen
Vorübergehende Markierungen
Folien
Einfache Pfeile
Menge: 15,000 St

**1.1.4.170 Vorüber Folien Linie Längsstrich unterbroch b=25cm**
Katalog-Nr. 08-2023/LBTIEF-3/3.8.2.2.2.34
Verkehrswege und Freianlagen
Verkehrseinrichtungen
Markierungen
Vorübergehende Markierungen
Folien
Linien Längsstrich, unterbrochen, b = 25 cm
Menge: 200,000 m

**1.1.4.180 Vorüber Folien Linie Querstrich unterbroch b=25cm**
Katalog-Nr. 08-2023/LBTIEF-3/3.8.2.2.2.35
Verkehrswege und Freianlagen
Verkehrseinrichtungen
Markierungen
Vorübergehende Markierungen
Folien
Linien Querstrich, unterbrochen, b = 25 cm
Menge: 100,000 m

##### 1.1.5 Bauhilfsmaßnahmen

*Hinweis: Bäume verwahren*
Katalog-Nr. 08-23/LBTIEF-0/0.7.4.5.
Bäume verwahren

01) gefährdete Bäume >= 2,00 m hoch mit einem Bohlenschutz
  schützen. Zwischen Verwahrung und Stamm muss ein
  Abstand >= 10 cm sein. Abstandhalter aus Gummi o. gl.

*Hinweis: Überfahrschutz im Baumschonbereich*
Katalog-Nr. 08-23/LBTIEF-0/0.7.4.5.
Überfahrschutz im Baumschonbereich

01) 20 cm Flusssand, Beläge aus Holzbohlen d >= 45 mm mit
  diagonal verlegten Bohlen vernageln. Ein- und ausbauen,
  vor- und unterhalten. Wahlweise auch Baggermatratzen
  o. gl.

*Hinweis: Behelfsbrücken*
Katalog-Nr. 08-23/LBTIEF-0/0.
Behelfsbrücken

01) Statischer Nachweis und Ausführungspläne sind
  erforderlich.
  Besondere Vergütung hierfür nur wenn entspr. Positionen
  im LV vorhanden.

02 ) Auf- und abbauen, vor- und unterhalten aller Teile nach
  Wahl des AN,
  A) Überbau:
  mit Längs- und Querträgern, Verbänden,
  Aussteifungsblechen, Ausgleich-, Auflager und
  Kopfplatten, Befestigungsmitteln usw.
  Belag eben, dicht und griffig herstellen.
  B) Endauflager:
  Mehraufwendungen beim Verbau, wenn Lasten des
  Endauflagers abgetragen werden. Stützträger mit
  Fußkonstruktion einbauen, Bohren mit Verrohrung durch
  alle Bodenklassen sonst wie OZ 1.3.4.1.0.00, Entsorgung
  des Bohrgutes, Fuß >= 3 m hoch C20/25, Bohrloch mit
  Siebschutt/Recyclingmaterial verfüllen, Verrohrung
  ziehen, Verbände, Verschwertungen usw. mit dem
  Aushubfortschritt einbauen. Aushub und Entsorgung,
  außerhalb der Aufmassgrenzen des Baugrubenaushubs. Herstellen der Fundamente oder Auflagerträger, der Widerlager einschl. Schalung, Bewehrung.
  C) Zwischenauflager:
  Nur bei Spannweiten > 6,00 m.
  OZ 0.8.0.0.0.00 - 02 B) anwenden.
  D) Geländer:
  1,20 m hoch, geschlossen, oben mit Abschlussbrett,
  Aufnahme der Linienlast nach DIN-Fachbericht 101.
  Bei KFZ-Brücken und größeren Spannweiten, L > 12 m
  U-Stahl mit Seil d 20 mm.
  E) Ausbau und Entsorgen der vorgenannten
  Konstruktionsteile bis 2 m unter Gelände. Auffüllung,
  außerhalb der Aufmaßgrenzen der Baugrubenauffüllung,
  bis Planum neuer Fahrbahn.

03) Jede Behelfsbrücke wird vor Inbetriebnahme vom AG
  abgenommen.

50) Aufmaß:
  geforderte bzw. max. die nutzbare Brückenfläche.
      - einbauen 60% des Einheitspreis
      - ausbauen 40% des Einheitspreis

51) Gemessen wird in der Reihenfolge:
  Schienen- / Kfz- / Fußgängerverkehr.

52) Einstufung nach Spannweite bzw. Überkragung:
  A) Querbrücken:
  Achse zu Achse Verbauträger bzw. Abstand
  Auflagerachsen, verbaute Gräben:
  Grabenbreite + 2 x 0,30 m.
  B) Längsbrücken:
  Achse des nächstliegenden Verbaus bis Vorderkante
  Geländer, Schrammbord bzw. Achse außenliegendes
  Gleis.

53) Aufmaß:
  A) Querbrücken:
  Länge nach OZ 0.8.0.0.0.00 - 52A
  Bei schrägen Querbrücken wird die Mehrlänge infolge der
  Schrägstellung mitgemessen.
  Breite entsprechend Brückenart:
  Fußgänger: zwischen den Geländern.
  Kfz: zwischen den Schrammborden + 2x 0,50 m der
  Schrammborde.
  Schienen: von Achse zu Achse Gleis + 2 x 2,00 m oder
  der Begrenzung zu einer anderen Brückenart.

  B) Längsbrücken:
  Länge: von Achse zu Achse Endauflager.
  Breite: von Achse Verbauträger bis entspr. Brückenart
  bzw. Auflagerachse.
  Fußgänger: Vorderkante Geländer.
  Kfz: Vorderkante Schrammbord zuzügl. geforderter
  Schrammbordbreite.
  Schienen: Achse außen liegendes Gleis + 2,00 m, bzw.
  Begrenzung zu einer anderen Brückenart anschließt.

54) schräge Querbrücken:
  > 10 Altgrad Schrägstellung.

*Hinweis: Fußgängerverkehr*
Katalog-Nr. 08-23/LBTIEF-0/0.8.
Fußgängerverkehr

01) Sofern in den Unterlagen keine andere Lasten
  festgelegt sind, werden 5 kN/m² der Berechnung zugrunde
  gelegt.

02) Behelfsbrücke für Fußgänger ohne offene Fugen, mit
  rutschhemmender Oberfläche.

50) Wird bei Fußgängerbrücken die Belastung der
  angrenzenden Brückenart gefordert, wird sie wie diese
  vergütet.

*Hinweis: Querbrücken - gerade -*
Katalog-Nr. 08-23/LBTIEF-0/0.8.1.

*Hinweis: Bauzaun aus Stahlgitter (Mobilzaun)*
Katalog-Nr. 08-23/LBTIEF-0/0.2.2.1.
Bauzaun aus Stahlgitter (Mobilzaun)

01) Bauzaun aus Stahlgitter (verzinkt) mit Betonfüßen einschl.
  Türen und Toren.

**1.1.5.10 Bäume verwahren d>50-75cm**
Katalog-Nr. 08-23/LBTIEF-0/0.7.4.5.1.12
Vorarbeiten und Allgemeine Arbeiten
Herrichten und Erschließen
Baufeld freimachen
Schutzmaßnahmen für den Bewuchs
Bäume verwahren
d > 50 bis 75 cm
Menge: 5,000 St

**1.1.5.20 Bäume verwahren d>75-100cm**
Katalog-Nr. 08-23/LBTIEF-0/0.7.4.5.1.13
Vorarbeiten und Allgemeine Arbeiten
Herrichten und Erschließen
Baufeld freimachen
Schutzmaßnahmen für den Bewuchs
Bäume verwahren
d > 75 bis 100 cm
Menge: 5,000 St

**1.1.5.30 Überfahrschutz im Baumschonbereich**
Katalog-Nr. 08-23/LBTIEF-0/0.7.4.5.2.10
Vorarbeiten und Allgemeine Arbeiten
Herrichten und Erschließen
Baufeld freimachen
Schutzmaßnahmen für den Bewuchs
Überfahrschutz im Baumschonbereich
Überfahrschutz
Menge: 5,000 m²

**1.1.5.40 Bauzaun aus Stahlgitter h>1,2-2m auf+abbauen**
Katalog-Nr. 08-23/LBTIEF-0/0.2.2.1.3.15
Vorarbeiten und Allgemeine Arbeiten
Allgemeine Leistungen und Arbeiten
Allgemeine Arbeiten
Baustellensicherung
Bauzaun aus Stahlgitter (Mobilzaun)
h > 1,20 m bis 2,00 m
Menge: 40,000 m

**1.1.5.50 Fußg.Q-Brücke gerade>2-6m,ein-ausb,vor-unterhalt**
Katalog-Nr. 08-23/LBTIEF-0/0.8.1.1.2.10
Vorarbeiten und Allgemeine Arbeiten
Behelfsbrücken
Fußgängerverkehr
Querbrücken - gerade -
Spannweite > 2,00 bis 6,00 m
ein- und ausbauen sowie vor- und unterhalten
Menge: 50,000 m²

**1.1.5.60 Fußgängerbrücke der Pos zuvor umsetzen**
Menge: 50,000 m²

**1.1.5.70 Bauzaun aus Stahlgitter h>1,2-2m umsetzen**
Katalog-Nr. 08-23/LBTIEF-0/0.2.2.1.3.16
Vorarbeiten und Allgemeine Arbeiten
Allgemeine Leistungen und Arbeiten
Allgemeine Arbeiten
Baustellensicherung
Bauzaun aus Stahlgitter (Mobilzaun)
h > 1,20 m bis 2,00 m umsetzen
Menge: 40,000 m

**1.1.5.80 Stahlplatten ca 2-3 cm dick liefern und einbauen**
Stahlplatten ca 2-3 cm dick liefern und über Gräben bzw
Gruben einbauen.Abgerechnet wird nur die abzudeckelnde
Flächen.Überkragungsfläche ist einzurechnen.
Menge: 60,000 m²

**1.1.5.90 Stahlplatten umsetzen**
Stahlplatten den vorherigen Position aufnehmen und
umsetzen
Menge: 60,000 m²

### 2 Radroute

#### 2.1 Rückbauarbeiten

##### 2.1.1 Straßenausstatung

*Hinweis: Vorarbeiten und Allgemeine Arbeiten*
Katalog-Nr. 08-23/LBTIEF-0/

*Hinweis: Herrichten und Erschließen*
Katalog-Nr. 08-23/LBTIEF-0/0.
Herrichten und Erschließen

01) Material aus:
      - Abbruch und
      - Freimachen des Baufeldes ist entspr. der Satzung der
  Landeshauptstadt Stuttgart zu entsorgen, bzw. nach der
  Satzung der ausschreibenden Gemeinde.

*Hinweis: Verkehrseinrichtungen*
Katalog-Nr. 08-23/LBTIEF-0/0.7.4.1.
Verkehrseinrichtungen

01) Ausbauen zur Wiederverwendung oder Entsorgung von
  Verkehrszeichen, Maste, Schutzplanken usw. einschl.
  Fundamente. Sichern und provisorisches Schließen der
  Löcher im Boden.

02) Bei der Wiederverwendung ist das seitliche Lagern mit
  einzurechnen und evtl. Transport auf Nachweis.

*Hinweis: Einfriedungen*
Katalog-Nr. 08-23/LBTIEF-0/0.7.4.
Einfriedungen

01) Zäune einschl. Zubehör, Pfosten, Spanndrähten, Rahmen,
  Maschendraht usw..

02) Ausbauen und entsorgen einschl. Türen und Tore,
  Verwertung nach Wahl des AN.

03) zur Wiederverwendung ausbauen und seitlich (<= 250 m)
  lagern. Gegen Verlust sichern.

**2.1.1.10 Verkehrszeichen zur Wiederverwendung ausbauen**
Katalog-Nr. 08-23/LBTIEF-0/0.7.4.1.2.10
Vorarbeiten und Allgemeine Arbeiten
Herrichten und Erschließen
Baufeld freimachen
Baubereich
Verkehrseinrichtungen
Verkehrszeichen zur Wiederverwendung
Menge: 3,000 St

**2.1.1.20 Maste Verkehrszeichen zur Entsorgung ausbauen**
Katalog-Nr. 08-23/LBTIEF-0/0.7.4.1.2.21
Vorarbeiten und Allgemeine Arbeiten
Herrichten und Erschließen
Baufeld freimachen
Baubereich
Verkehrseinrichtungen
Maste von Verkehrszeichen zur Entsorgung
Menge: 26,000 St

**2.1.1.30 Verkehrszeichen zur Entsorgung ausbauen**
Katalog-Nr. 08-23/LBTIEF-0/0.7.4.1.2.11
Vorarbeiten und Allgemeine Arbeiten
Herrichten und Erschließen
Baufeld freimachen
Baubereich
Verkehrseinrichtungen
Verkehrszeichen zur Entsorgung
Menge: 40,000 St

**2.1.1.40 Absperrpfosten zur Wiederverwendung ausbauen**
Katalog-Nr. 08-23/LBTIEF-0/0.7.4.1.2.40
Vorarbeiten und Allgemeine Arbeiten
Herrichten und Erschließen
Baufeld freimachen
Baubereich
Verkehrseinrichtungen
Absperrpfosten zur Wiederverwendung
Menge: 1,000 St

**2.1.1.50 Absperrpfosten zur Entsorgung ausbauen**
Katalog-Nr. 08-23/LBTIEF-0/0.7.4.1.2.41
Vorarbeiten und Allgemeine Arbeiten
Herrichten und Erschließen
Baufeld freimachen
Baubereich
Verkehrseinrichtungen
Absperrpfosten zur Entsorgung
Menge: 4,000 St

**2.1.1.60 Maste Wegweiser zur Entsorgung ausbauen**
Katalog-Nr. 08-23/LBTIEF-0/0.7.4.1.2.61
Vorarbeiten und Allgemeine Arbeiten
Herrichten und Erschließen
Baufeld freimachen
Baubereich
Verkehrseinrichtungen
Maste von Verkehrswegweiser zur Entsorgung
Menge: 2,000 St

**2.1.1.70 Mülleimer versetzen**
Mülleimer des AG versetzen.
Erforderliche Erdarbeiten ausführen. Alle Befestigungen
witterungs- und korrosionsbeständig ausführen und gegen
unbefugtes Lösen sichern.
Fundament analog zum Bestand herstellen. Erforderliche Erdarbeiten ausführen.
Aushub innerhalb der Baustelle fördern und verteilen.
Menge: 2,000 St

**2.1.1.80 Sitzbank versetzen**
Sitzbank des AG versetzen.
Erforderliche Erdarbeiten ausführen. Alle Befestigungen
witterungs- und korrosionsbeständig ausführen und gegen
unbefugtes Lösen sichern.
Fundament analog zum Bestand herstellen. Erforderliche Erdarbeiten ausführen.
Aushub innerhalb der Baustelle fördern und verteilen.
Menge: 2,000 St

**2.1.1.90 Maste Signalanlagen zur Entsorgung ausbauen**
Katalog-Nr. 08-2023/LBTIEF-0/0.7.4.1.2.31
Vorarbeiten und Allgemeine Arbeiten
Herrichten und Erschließen
Baufeld freimachen
Baubereich
Verkehrseinrichtungen
Maste von Lichtsignalanlagen zur Entsorgung
Menge: 8,000 St

**2.1.1.100 Zulage für Peitschenmaste Signalgeber zur Entsorgung ausbauen**
Menge: 4,000 St

##### 2.1.2 Flächen und Randeinfassungen

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Verkehrsflächen*
Katalog-Nr. 08-23/LBTIEF-1/1.2.
Verkehrsflächen

50) Zwischen Fahrbahn- und Gehwegbefestigungen wird nicht
  unterschieden.

51) Packlagen werden wie Frostschutz- und Tragschichten
  nach OZ 1.2.1.6.0.00 abgerechnet.

*Hinweis: Asphaltschichten*
Katalog-Nr. 08-23/LBTIEF-1/1.2.1.
Asphaltschichten

50) Ausgefahrene Stellen, Schlaglöcher, Spurrillen usw. werden
  übermessen, wenn sie innerhalb der auszubauenden
  Flächen liegen.

51) Ränder von Fräsflächen längs oder quer sind naht- bzw.
  fugengerecht herzustellen. Eine gesonderte Vergütung dafür
  erfolgt nicht.

52) Werden Asphaltschichten in ihrer vollen Stärke zum Zweck
  einer Aufgrabung abgefräst, so wird die Leistungsposition
  "Asphalt schneiden" nicht zusätzlich vergütet.

*Hinweis: schneiden*
Katalog-Nr. 08-23/LBTIEF-1/1.2.1.1.
schneiden

50) schneiden d <= 25 cm wird nach OZ 3.1.2.1.0.00 vergütet

*Hinweis: Bodenbewegung*
Katalog-Nr. 08-23/LBTIEF-1/1.2.
Bodenbewegung

01) Der AN hat verbindlich nachzuweisen, dass er zertifizierter
  Entsorgungsfachbetrieb nach § 56 KrWG ist bzw. sich
  eines Nachunternehmers mit gleicher Qualifikation bedient.
  Ein Entsorgungskonzept mit vorgesehenen
  Entsorgungswegen und den für diese Entsorgungsstellen
  benötigten Analysenumfang sind bis spätestens 10 Tage vor
  Baubeginn dem AG vorzulegen.

02) Die Entsorgung (Verwertung/Beseitigung) erfolgt bei nicht
  gefährlichen Abfällen mit einem vorher festzulegenden
  Begleitscheinverfahren oder bei gefährlichen Abfällen mittels
  elektronischer Nachweisführung. Grundlagen für die
  Abrechnung und Nachweise für die ordnungsgemäße
  Verbringung auf Deponien bzw. Entsorgungs-/
  Aufbereitungsanlagen sind chronologisch aufgeführte
  Wiegescheine, Begleit- und Übernahmescheine/
  Annahmeerklärungen.

03) Der Aufwand für die notwendigen Entsorgungsanträge,
  -nachweise, Begleitpapiere, Transportgenehmigung,
  Wiegescheine usw. ist in die Einheitspreise der
  Entsorgungspositionen einzurechnen, ebenso die
  Wartezeiten für die Probenahme und die Dauer der Analytik
  des Materials. Die im Leistungsverzeichnis ausgewiesenen
  Massen basieren auf einer groben Schätzung anhand
  geologischer Erkundungen. Abweichungen von den
  genannten Massen sind zu erwarten und berechtigen nicht
  zu Preisänderungen, auch für den Fall, dass einzelne
  Positionen gänzlich entfallen.
  Die Mengenermittlung für die Abrechnung der
  Entsorgungsleistung von mineralischen Abfällen erfolgt
  anhand der Nachweise der Deponien bzw.
  Entsorgungsanlagen (Begleitscheine, Annahmeerklärung,
  Wiegescheine usw.).

50) Aufmaß:
  Entsorgung nach Wiegescheinen und Annahmeerklärung.
  Kann ein Nachweis mit Wiegescheinen bei der Entsorgung
  im verwertbaren Bereich, nicht erbracht werden, erfolgt die
  Abrechnung nach örtl. Aufmaß. Umrechnung Abfuhr "t" zur
  festen Menge mit 2,0 t/m³.

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Bodenbewegung*
Katalog-Nr. 08-23/LBTIEF-1/1.2.
Bodenbewegung

01) Der AN hat verbindlich nachzuweisen, dass er zertifizierter
  Entsorgungsfachbetrieb nach § 56 KrWG ist bzw. sich
  eines Nachunternehmers mit gleicher Qualifikation bedient.
  Ein Entsorgungskonzept mit vorgesehenen
  Entsorgungswegen und den für diese Entsorgungsstellen
  benötigten Analysenumfang sind bis spätestens 10 Tage vor
  Baubeginn dem AG vorzulegen.

02) Die Entsorgung (Verwertung/Beseitigung) erfolgt bei nicht
  gefährlichen Abfällen mit einem vorher festzulegenden
  Begleitscheinverfahren oder bei gefährlichen Abfällen mittels
  elektronischer Nachweisführung. Grundlagen für die
  Abrechnung und Nachweise für die ordnungsgemäße
  Verbringung auf Deponien bzw. Entsorgungs-/
  Aufbereitungsanlagen sind chronologisch aufgeführte
  Wiegescheine, Begleit- und Übernahmescheine/
  Annahmeerklärungen.

03) Der Aufwand für die notwendigen Entsorgungsanträge,
  -nachweise, Begleitpapiere, Transportgenehmigung,
  Wiegescheine usw. ist in die Einheitspreise der
  Entsorgungspositionen einzurechnen, ebenso die
  Wartezeiten für die Probenahme und die Dauer der Analytik
  des Materials. Die im Leistungsverzeichnis ausgewiesenen
  Massen basieren auf einer groben Schätzung anhand
  geologischer Erkundungen. Abweichungen von den
  genannten Massen sind zu erwarten und berechtigen nicht
  zu Preisänderungen, auch für den Fall, dass einzelne
  Positionen gänzlich entfallen.
  Die Mengenermittlung für die Abrechnung der
  Entsorgungsleistung von mineralischen Abfällen erfolgt
  anhand der Nachweise der Deponien bzw.
  Entsorgungsanlagen (Begleitscheine, Annahmeerklärung,
  Wiegescheine usw.).

50) Aufmaß:
  Entsorgung nach Wiegescheinen und Annahmeerklärung.
  Kann ein Nachweis mit Wiegescheinen bei der Entsorgung
  im verwertbaren Bereich, nicht erbracht werden, erfolgt die
  Abrechnung nach örtl. Aufmaß. Umrechnung Abfuhr "t" zur
  festen Menge mit 2,0 t/m³.

*Hinweis: Straßeneinbauteile*
Katalog-Nr. 08-23/LBTIEF-1/1.2.1.
Straßeneinbauteile

01) Ausbauen von Randeinfassungen einschl. Krümmungen,
  einschließlich zertrümmern des Vorder- und Hinterbetons.
  Grenzlinie zw. Vorderbeton, Hinterbeton und dem Betonfundament ist die Unterkante der Randeinfassung.

02) Ausbau zur Wiederverwendung nur nach Angabe des AG.

03) Zwischen unterschiedlichen Fundamenten wird nicht
  unterschieden.

50) Gesondert vergütet werden:
  Ausbruch von Betonfundamenten und Randeinfassungen
  aus Ortbeton nach OZ 1.2.3.0.0.00 und 1.2.4.0.0.00
  (Grundleistung zzgl. Erschwerniszulage).
  Wiedereinbau nach OZ 3.7.0.0.0.00 bzw.
  Entsorgung nach OZ 1.2.9.2.0.00.

*Hinweis: Pflaster ausbauen*
Katalog-Nr. Stuttgarter Leistungsbuch 12-17/LBTIEF-1/1.2.1.
Pflaster ausbauen

01) Pflaster aller Formate, einschl. Sand-, Splitt- oder
  Mörtelbett.

*Hinweis: Rasengittersteine*
Katalog-Nr. Stuttgarter Leistungsbuch 12-17/LBTIEF-1/1.2.1.5.
Rasengittersteine

01) Säubern der Rasengittersteine einschließlich der
  Hohlräume.

*Hinweis: Asphaltschichten*
Katalog-Nr. Stuttgarter Leistungsbuch/LBTIEF-1/1.2.1.
Asphaltschichten

50) Ausgefahrene Stellen, Schlaglöcher, Spurrillen usw. werden
  übermessen, wenn sie innerhalb der auszubauenden
  Flächen liegen.

51) Packlagen werden wie Frostschutz- und Tragschichten
  nach OZ 1.2.1.6.0.00 abgerechnet.

52) Zwischen Fahrbahn- und Gehwegbefestigungen wird nicht
  unterschieden.

53) Ränder von Fräsflächen sind naht- bzw. fugengerecht
  herzustellen. Eine gesonderte Vergütung dafür erfolgt nicht.

54) Werden Asphaltschichten in ihrer vollen Stärke zum Zweck
  einer Aufgrabung abgefräst, so wird die Leistungsposition
  "Asphalt schneiden" nicht zusätzlich vergütet.

*Hinweis: in Asphalt*
Katalog-Nr. 08-23/LBTIEF-3/3.1.2.1.
in Asphalt

01) t = Schnitttiefe.

*Hinweis: Abfräsen oder ausbauen von teerhaltigem Straßenaufbruch*
Katalog-Nr. Stuttgarter Leistungsbuch/LBTIEF-1/1.2.1.1.
01) Entsorgung nach OZ 1.2.9.2.0.00

*Hinweis: schneiden*
Katalog-Nr. 08-23/LBTIEF-3/3.1.2.

*Hinweis: Abfräsen oder ausbauen von teerhaltigem Straßenaufbruch*
Katalog-Nr. Stuttgarter Leistungsbuch/LBTIEF-1/1.2.1.1.
01) Entsorgung nach OZ 1.2.9.2.0.00

*Hinweis: Erschwernisse beengte Verhältnisse*
Hinweis:

Die Geräte sind abhängig von den zur Verfügung stehenden Breiten, Baufeldern und Fahrbeziehungen einzusetzen.

Aufgrund der beengten Verhältnisse ist unter Umständen ein Kompaktbagger einzusetzen.
Desweiteren kann neben dem Bagger kein Fahrzeug vorbeifahren. Es ist deshalb Vor- bzw "Überkopf" zu arbeiten.

Auf die Aufrechterhaltung des Individual-, Baustellen- und vor allem Fussgängerverkehrs und die notwendigen Zufahrten wird ausdrücklich nochmals hingewiesen.

Eventuelle Mehraufwendungen sind in die Einheitspreise einzurechnen.

*Hinweis: Einsätze für Asphaltkolonne*
Es ist davon auszugehen dass die
Asphaltarbeiten  der einzelnen Bauabschnitte
nicht hintereinander, sondern mit zeitlichem
Abstand auszuführen sind.
Ebenfalls ist davon auszugehen das
die bituminöse Trag- Binder und Deckschicht im zeitlichen Abstand auszuführen sind.
Der ca 25-malige  An- und Abtransport des gesamten
Maschinerie- und Personaleinsatzes der Schwarzkolonne
ist  in die entsprechenden Positionen einzurechnen.
Eine Abstellung der Maschinen auf öffentlichen Flächen und  auch innerhalb der Baufelder ist nicht erlaubt.  v

*Hinweis: > 4 m², b > 1 m abfräsen oder ausbauen*
Katalog-Nr. Stuttgarter Leistungsbuch/LBTIEF-1/1.2.1.1.
> 4 m², b > 1 m abfräsen oder ausbauen

01) einschließlich Entsorgung des Fräs- oder Ausbauguts,
  Verwertung nach Wahl des AN.

**2.1.2.10 Asphalt >4m² <=1m über ungeb Schicht ausb d<=6cm**
Erdarbeiten
Aushub
Verkehrsflächen
Asphaltschichten
> 4 m², b <= 1 m abfräsen oder ausbauen
über ungebundener Schicht, d <= 6 cm
Menge: 3100,000 m2

**2.1.2.20 Asphalt >4m² >1m über ungeb Schicht ausb d>12-20cm**
Erdarbeiten
Aushub
Verkehrsflächen
Asphaltschichten
> 4 m², b > 1 m abfräsen oder ausbauen
über ungebundener Schicht, d > 12 bis 20 cm
Menge: 2170,000 m2

**2.1.2.30 Asphalt >4m² >1m über geb Schicht ausb d>20-30cm**
Erdarbeiten
Aushub
Verkehrsflächen
Asphaltschichten
> 4 m², b > 1 m abfräsen oder ausbauen
über gebundener Schicht, d > 20 bis 30 cm
Menge: 50,000 m2

**2.1.2.40 Beton schneiden t>5-10cm**
Katalog-Nr. 08-23/LBTIEF-3/3.1.2.1.2.23
Verkehrswege und Freianlagen
Vorarbeiten
Trag- und Deckschichten
schneiden
in Beton, unbewehrt
t > 5 bis 10 cm, schneiden
Menge: 50,000 m

**2.1.2.50 Asphalt schneiden t>10-15cm**
Katalog-Nr. 08-23/LBTIEF-3/3.1.2.1.1.24
Verkehrswege und Freianlagen
Vorarbeiten
Trag- und Deckschichten
schneiden
in Asphalt
t > 10 bis 15 cm, schneiden
Menge: 800,000 m

**2.1.2.60 FsTragschichten ungeb ausbauen >4m² b>1m d<=10cm**
Katalog-Nr. 08-23/LBTIEF-1/1.2.1.6.3.10
Erdarbeiten
Aushub
Verkehrsflächen
Frostschutz- und Tragschichten
ungebunden, > 4 m², b > 1 m
d <= 10 cm
Menge: 200,000 m³

**2.1.2.70 FsTragschichten ungeb ausbauen >4m² b>1m d<=40cm**
Katalog-Nr. 08-23/LBTIEF-1/1.2.1.6.3.40
Erdarbeiten
Aushub
Verkehrsflächen
Frostschutz- und Tragschichten
ungebunden, > 4 m², b > 1 m
d <= 40 cm
Menge: 700,000 m³

**2.1.2.80 Beton abbrechen Unbewehrter Beton C12/15 bis C20/25*Verwerten**
Beton nach Unterlagen des AG abbrechen
Bauteil: Betondecke
Material = Unbewehrter Beton.
Druckfestigkeitsklasse über C12/15 bis C20/25.
Abbruchgut nach Wahl des AN verwerten.
Menge: 15,000 m3

**2.1.2.90 Pflasterd.m.Betonpfl.-steinen aufn. 8 cm dick*ungeb. Fugenmat. ungeb. Bettung*Steine lagern Pflaster säubern**
Pflasterdecke mit Pflastersteinen aus Beton aufnehmen.
Aufnehmen der Tragschicht wird gesondert vergütet.
Pflasterstein ca. 8 cm dick.
Mit Fugenfüllung aus ungebundenem Fugenmaterial.
Bettung aus ungebundenem Bettungsmaterial.
Steine innerhalb der Baustelle fördern und lagern.
Übriges Aufbruchgut nach Wahl des AN verwerten.
Pflastersteine säubern.
Menge: 30,000 m2

*Hinweis: Pflaster*
Katalog-Nr. 08-23/LBTIEF-1/1.2.1.
Pflaster

01) Pflaster aller Formate, einschl. Sand-, Splitt- oder
  Mörtelbett ausbauen.

02) Säubern: verwertbare Steine aussortieren, säubern
  und gesondert laden oder seitlich lagern.

03) Nicht verwertbare Steine einschl. Sand-, Splitt- oder
  Mörtelbett zur Abfuhr laden.

50) Gesondert vergütet werden:
  Wiedereinbau nach OZ 3.7.0.0.0.00 bzw.
  Entsorgung nach OZ 1.2.9.2.0.00.

*Hinweis: Nennmaße > 100 bis 300 mm (Großpflaster)*
Katalog-Nr. 08-23/LBTIEF-1/1.2.1.4.
Nennmaße > 100 bis 300 mm (Großpflaster)

01) In Sand, Splitt oder Mörtel verlegt. Mit oder ohne
  bituminösen Fugenverguss.

**2.1.2.100 Großpflaster in Sand/Splitt ausbauen >4m² b>1m**
Katalog-Nr. 08-23/LBTIEF-1/1.2.1.4.1.14
Erdarbeiten
Aushub
Verkehrsflächen
Pflaster
Nennmaße > 100 bis 300 mm (Großpflaster)
in Sand/Splitt, Flächen > 4 m², b > 1 m
Menge: 10,000 m²

*Hinweis: Straßeneinbauteile*
Katalog-Nr. 08-23/LBTIEF-1/1.2.1.
Straßeneinbauteile

01) Ausbauen von Randeinfassungen einschl. Krümmungen,
  einschließlich zertrümmern des Vorder- und Hinterbetons.
  Grenzlinie zw. Vorderbeton, Hinterbeton und dem Betonfundament ist die Unterkante der Randeinfassung.

02) Ausbau zur Wiederverwendung nur nach Angabe des AG.

03) Zwischen unterschiedlichen Fundamenten wird nicht
  unterschieden.

50) Gesondert vergütet werden:
  Ausbruch von Betonfundamenten und Randeinfassungen
  aus Ortbeton nach OZ 1.2.3.0.0.00 und 1.2.4.0.0.00
  (Grundleistung zzgl. Erschwerniszulage).
  Wiedereinbau nach OZ 3.7.0.0.0.00 bzw.
  Entsorgung nach OZ 1.2.9.2.0.00.

**2.1.2.110 Bordsteine Beton ausbauen alle Formen**
Katalog-Nr. 08-23/LBTIEF-1/1.2.1.8.1.10
Erdarbeiten
Aushub
Verkehrsflächen
Straßeneinbauteile
Bordsteine
aus Beton alle Formen
Menge: 220,000 m

**2.1.2.120 Bordsteine Naturstein ausbauen alle Formen**
Katalog-Nr. 08-23/LBTIEF-1/1.2.1.8.1.20
Erdarbeiten
Aushub
Verkehrsflächen
Straßeneinbauteile
Bordsteine
aus Naturstein alle Formen
Menge: 300,000 m

##### 2.1.3 Straßeneinbauteile

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Verkehrsflächen*
Katalog-Nr. 08-23/LBTIEF-1/1.2.
Verkehrsflächen

50) Zwischen Fahrbahn- und Gehwegbefestigungen wird nicht
  unterschieden.

51) Packlagen werden wie Frostschutz- und Tragschichten
  nach OZ 1.2.1.6.0.00 abgerechnet.

*Hinweis: Straßeneinbauteile*
Katalog-Nr. 08-23/LBTIEF-1/1.2.1.
Straßeneinbauteile

01) Ausbauen von Randeinfassungen einschl. Krümmungen,
  einschließlich zertrümmern des Vorder- und Hinterbetons.
  Grenzlinie zw. Vorderbeton, Hinterbeton und dem Betonfundament ist die Unterkante der Randeinfassung.

02) Ausbau zur Wiederverwendung nur nach Angabe des AG.

03) Zwischen unterschiedlichen Fundamenten wird nicht
  unterschieden.

50) Gesondert vergütet werden:
  Ausbruch von Betonfundamenten und Randeinfassungen
  aus Ortbeton nach OZ 1.2.3.0.0.00 und 1.2.4.0.0.00
  (Grundleistung zzgl. Erschwerniszulage).
  Wiedereinbau nach OZ 3.7.0.0.0.00 bzw.
  Entsorgung nach OZ 1.2.9.2.0.00.

**2.1.3.10 Straßenabläufe komplett ausbauen**
Katalog-Nr. 08-23/LBTIEF-1/1.2.1.8.7.25
Erdarbeiten
Aushub
Verkehrsflächen
Straßeneinbauteile
Straßeneinrichtungen
Straßenabläufe, komplett
Menge: 8,000 St

#### 2.2 Straßenbauarbeiten

##### 2.2.1 Erdarbeiten

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Baugruben und Flächen*
Katalog-Nr. 08-23/LBTIEF-1/1.2.
Baugruben und Flächen

01) Besonders hingewiesen wird auf die ETV Stadt
  Stuttgart "Erdarbeiten". Liegt kein Baugrundgutachten vor, so ist die ETV Stadt Stuttgart
  " Erdarbeiten" anzuwenden.
  Boden und Fels sind entsprechend ihrem Zustand
  vor dem Lösen in die Homogenbereiche gem.
  ETV Stadt Stuttgart "Erdarbeiten" einzuteilen.

02) Zur Leistung gehören:
  Ausheben von Böden des Homogenbereichs HB,
  des Homogenbereichs HA <= 10 cm Schichtdicke,
  des Homogenbereichs HF <= 10 cm Schichtdicke sowie
  ausheben von gefrorenem Boden <= 10 cm Schichtdicke.
  Profilieren der Sohle, Wände und Böschungen, Handaushub, im Bereich von Anschlüssen,
  Muffen- und Schweißlöchern.
  Zwischentransporte in der Baugrube und laden zur
  Abfuhr.

03) Durch Homogenbereich HF (Fels) erforderlicher und
  unvermeidlicher Mehrausbruch ist örtlich aufzunehmen und durch ein Aufmaß nachzuweisen.

04) Für die Einteilung von Boden und Fels in Homgenbereiche gem. DIN 18300 sind die Leistungspositionen "Abmessungen und Zustand nach Angabe AG"
  (Positionen ab OZ X.X.X.X.60) zu verwenden.

05) Ergänzend zu DIN 18300 (VOB/C):
  Aufgemessen werden auszubrechende Bauteile erst
  bei Überschreitung folgender Mindestgrößen:
  Mauerwerk und Beton unbewehrt 0,300 m³/m,
  Mauerwerk und Beton bewehrt 0,200 m³/m,
  Stahlbeton 0,100 m³/m.

06) Abschnittsweise darf nur so weit ausgehoben
  werden, dass die nächste Lage der Aussteifung
  bzw. Rückverhängung unter Einhaltung der
  Standsicherheit des Verbaus eingebaut
  werden kann. Beim Verbau mit Verbauträgern
  sind die horizontalen Bewegungen durch
  Verdichtung der Bohrlochauffüllung und der
  Durchbiegung zu berücksichtigen.
  Bei entspr. Breite kann in der Mitte der Baugrube
  ein Schlitz tiefer ausgehoben werden. Der
  stehenbleibende Erdkörper muss die Standsicherheit des Verbaus gewährleisten.

07) Wenn die planmäßige Gründungssohle tiefer
  als die angetroffene Felsoberfläche liegt, behält
  sich der AG vor, die planmäßige Gründungssohle
  höher zu legen.

50) Einstufen nach der Tiefe:
  OK Gelände bzw. Verkehrsfläche bis Baugrubensohle in der Längsachse der Baugrube.

51) Aufmaß:
  Gemischter Verbau, querausgesteift oder rückverhängt:
      1. im Querschnitt:
  a) oben querausgesteift, unten rückverhängt: bis 3,00 m
  unter UK Queraussteifung OZ 1.2.4.1.3.00,
  darunter OZ 1.2.4.1.2.00,
  b) Baugrube oben rückverhängt, unten querausgesteift:
  bis 1,00 m unter UK oberster Queraussteifung,
  OZ 1.2.4.1.2.00, darunter OZ 1.2.4.1.3.00, 2. in
  Längsrichtung: Achse der ersten bis Achse der
  letzten Queraussteifung OZ 1.2.4.1.3.00.
  Verbände, Konsolen usw. werden dabei nicht
  berücksichtigt.

52) Aufweitungen und Nischen für Anbauten,
  Grundwasserbrunnen, Schächte, usw. werden, wenn
  kein getrennter Aushub erfolgt, mit dem Baugrubenaushub aufgemessen.

53) Gesondert vergütet werden:
  Ausbauen der Straßenbefestigung nach OZ 1.2.1.0.0.00 ff.
  Abtrag von Oberboden nach OZ 1.1.3.1.0.00,
  Gräben und Gruben in Baugruben.
  Baumwurzeln, Erschwernisse im Bereich von Ver- und
  Entsorgungsleitungen nach OZ 1.2.4.9.2.00.
  Im Zuge des Aushubs ausgebaute bzw. abgebrochene und
  zerkleinerte Rohre aus Beton, Stahlbeton, Steinzeug usw.
  nach OZ 1.2.4.4.0.00, Kanäle aus Ortbeton oder
  Mauerwerk, Trennschnitte, Planum und
  Untergrundverdichtung, Wiedereinfüllungen.

  Ausheben von Böden
  des Homogenbereichs HA > 10 cm Schichtdicke,
  des Homogenbereichs HF > 10 cm Schichtdicke sowie
  ausheben von gefrorenem Boden > 10 cm Schichtdicke nach OZ 1.2.4.9.1.00

*Hinweis: Gräben*
Katalog-Nr. 08-23/LBTIEF-1/1.2.3.
Gräben

01) Für Ver- und Entsorgungsleitungen, Streifenfundamente,
  Nocken, Drainagen usw. einschl. der im Zuge des Grabens
  liegenden Gruben.

50) Gesondert vergütet werden:
  Ausbauen der Straßenbefestigung nach OZ 1.2.1.0.0.00. ff.

51) Verbauten sind kraftschlüssig herzustellen und bis zur
  Wiederverfüllung im Graben zu belassen.

*Hinweis: für Baugruben*
Katalog-Nr. 08-23/LBTIEF-1/1.3.1.

*Hinweis: für Gruben*
Katalog-Nr. 08-23/LBTIEF-1/1.3.1.

*Hinweis: Gruben*
Katalog-Nr. 08-23/LBTIEF-1/1.2.3.
Gruben

01) Für Ver- und Entsorgungsleitungen, Streifenfundamente
  usw.

50) Einstufung erfolgt nach f = Sohlfläche.

51) Gesondert vergütet wird:
  Ausbauen der Straßenbefestigung nach OZ 1.2.1.0.0.00 ff.

*Hinweis: mit senkrechten Wänden in Baugruben*
Katalog-Nr. 08-23/LBTIEF-1/1.2.3.1.
mit senkrechten Wänden in Baugruben

01) Grabentiefe gemessen unter planmäßiger Baugrubensohle.

*Hinweis: Auffüllung*
Katalog-Nr. 08-23/LBTIEF-1/1.
Auffüllung

01) Besonders hingewiesen wird auf:
  Bundes-Bodenschutz-u Altlastenverordnung (BBodSchV),
  Verordnung über Anforderungen an den Einbau von
  mineralischen Ersatzbaustoffen in technische Bauwerke
  (Ersatzbaustoffverordnung - ErsatzbaustoffV).
  Der Einbau von mineralischen Ersatzbaustoffen oder
  Gemischen in technische Bauwerke in
  Wasserschutzgebieten sowie in Heilquellenschutzgebieten
  ist in der ErsatzbaustoffV geregelt.

02) Ist auf der Baustelle kein geeigneter Boden vorhanden, so
  hat das Aushubmaterial von anderen Baustellen des AG
  Vorrang vor Boden Dritter. Dem AN obliegt insoweit die
  Verkehrssicherungspflicht auf der Zu- und Abfahrtsstraße.

03) Durch unsachgemäße Zwischenlagerung unbrauchbar
  gewordenes Material darf nicht verwendet werden. In
  solchen Fällen hat der AN auf seine Kosten brauchbaren
  Verfüllboden heranzuschaffen und den unbrauchbaren
  abzufahren.

04) Die Beschaffung des verdichtungsfähigen Fremdbodens ist
  Aufgabe des AN. Der Boden ist frei Baustelle zu liefern.
  Die Vergütung erfolgt nach ausgeschriebenen Positionen.

50) Die OZ für Auffüllungen unter Abdeckungen und
  Behelfsbrücken wird vergütet bei Arbeitshöhen <= 3,00 m
  unter UK Abdeckung. Darin sind alle Erschwernisse durch
  die Abdeckungen enthalten, z.B. durch Ein- und Ausbau der
  Abdeckung während der Auffüllung.

51) Gesondert vergütet werden:
  Planum von
      - Baugruben,
      - Verkehrsflächen,
      - Vegetationsflächen und
      - Sportflächen nach OZ 1.4.4.0.0.00.

52) Nicht gesondert vergütet wird: Untergrundverdichtung auf
  der Auffüllung.

*Hinweis: Boden*
Katalog-Nr. 08-23/LBTIEF-1/1.6.
Boden

01) einschl. Erschwernisse infolge von Leitungen. Ausnahme:
  Gräben und Gruben.

50) Gesondert vergütet werden:
  Auffüllungen der Leitungszone von Abwasserleitungen und
  -Abwasserkanälen entspr. DIN EN 1610 nach
  OZ 2.2.8.0.0.00.

  Materiallieferungen für die Auffüllung der Leitungszone der
  Versorgungsleitungen nach OZ 1.6.5.0.0.00, nach Angabe
  der Eigentümer der Leitungen.

  Lieferung des einbau- und verdichtungsfähigen
  Fremdbodens nach OZ 1.6.5.3.0.00

*Hinweis: Flächen und Dämme*
Katalog-Nr. 08-23/LBTIEF-1/1.6.1.

*Hinweis: Untergrund- und Unterbauverbesserung, Planum*
Katalog-Nr. 08-23/LBTIEF-1/1.
Untergrund- und Unterbauverbesserung, Planum

01) Gemäß ZTV E-StB.

*Hinweis: Bodenverbesserung*
Katalog-Nr. 08-23/LBTIEF-1/1.4.
Bodenverbesserung

01) Einrütteln oder einrammen der Füllstoffe bis zur Erzielung
  der Standfestigkeit.

*Hinweis: Natürliche Mineralstoffe*
Katalog-Nr. 08-23/LBTIEF-1/1.4.2.

*Hinweis: Flächen*
Katalog-Nr. 08-23/LBTIEF-1/1.2.4.

*Hinweis: Feinplanum*
Katalog-Nr. 08-23/LBTIEF-1/1.1.5.1.
Feinplanum

01) Steine von mehr als 5 cm Durchmesser, Wurzelunkräuter,
  schwer verrottbare Pflanzteile und Abfall ablesen, anfallende
  Stoffe zur Abfuhr auf Haufen setzen. Verwertung nach Wahl
  des AN.

*Hinweis: Planum*
Katalog-Nr. 08-23/LBTIEF-1/1.4.
Planum

01) Restaushub lösen und laden bzw. Restauffüllung
  einbauen und verdichten.

02) Das Planum ist profilgerecht, eben und tragfähig
  entsprechend den Anforderungen der ZTV E-StB
  herzustellen

03) Vegetationsflächen nicht verdichten.

50) Aufmaß:
  tatsächlich hergestelltes Planum.

51) Gesondert vergütet werden:
  Entsorgung nach OZ 1.2.9.0.0.00

52) Zwischen Flächen, Streifen und kleinen Flächen wird nicht
  unterschieden

53) Zwischen eben und geneigt wird nicht unterschieden

*Hinweis: Vortriebe*
Katalog-Nr. 08-23/LBTIEF-1/1.2.
Vortriebe

01) Lösen des Bodens an der Ortsbrust, profilieren der Sohle,
  Wände und Decken soweit nach den Vortriebsverfahren
  erforderlich, Handaushub, laden vor Ort, Zwischentransport
  von der Entnahmestelle zum Schacht, fördern auf Gelände
  und laden zur Abfuhr.

50) Gemessen wird in Stollenachse.

51) Aufmaß:
  <= DN 1600 mm: Gesamtstrecke ohne Berücksichtigung
  der verschiedenen Homogenbereiche. > DN 1600 mm:
  jeder Homogenbereich getrennt.

*Hinweis: Unterstechungen und Minierungen*
Katalog-Nr. 08-23/LBTIEF-1/1.2.5.
Unterstechungen und Minierungen

01) Definition:
  Unterstechung: einseitig l <= 1 m,
  doppelseitig l <= 2 x 1 m,
  Minierung: l > 1 m

02) Einschl. Einsturzsicherungen / Verbau.

**2.2.1.10 Verbau Gruben t<=1,75m, vollflächig zweiseitig**
Katalog-Nr. 08-23/LBTIEF-1/1.3.1.4.2.15
Erdarbeiten
Sicherung offene Bauweisen
Verbau nach Wahl des AN
für Gruben
vollflächig
t <= 1,75 m, zweiseitig
Menge: 15,000 m²

**2.2.1.20 Flächenabtrag t<=0,50m**
Katalog-Nr. 08-23/LBTIEF-1/1.2.4.3.1.10
Erdarbeiten
Aushub
Baugruben und Flächen
Flächen
Abtrag
t <= 0,50 m
Menge: 400,000 m³

**2.2.1.30 Flächenabtrag t>0,50m**
Katalog-Nr. 08-23/LBTIEF-1/1.2.4.3.1.12
Erdarbeiten
Aushub
Baugruben und Flächen
Flächen
Abtrag
t > 0,50 m
Menge: 100,000 m³

**2.2.1.40 Boden- und Oberboden abtragen und nach Wahl des AN verwerten**
Boden- und Oberboden ggf. einschließlich Vegetationsdecke abtragen und der Verwertung nach Wahl des AN zuführen
Dicke 20 bis 60 cm, i.M ca. 18 cm einschl. Grasnarbe.
Boden- und Oberboden im Wurzelbereich von Hand abtragen oder mit Saugbagger mit Gummimuffe lösen.'
Abgerechnet wird nach Abtragsprofilen
Menge: 30,000 m³

**2.2.1.50 Planum in Verkehrsflächen, Homogenbereich HB**
Katalog-Nr. 08-23/LBTIEF-1/1.4.4.1.1.20
Erdarbeiten
Untergrund- und Unterbauverbesserung, Planum
Planum
eben bzw. geneigt
Planum
in Verkehrsflächen
Menge: 5900,000 m²

**2.2.1.60 Grabenaushub mit senkr Wänden t<=1,0m b>0,5m**
Katalog-Nr. 08-23/LBTIEF-1/1.2.3.1.4.12
Erdarbeiten
Aushub
Gräben und Gruben
Gräben
mit senkrechten Wänden
t <= 1,00 m, b > 0,50 m
Menge: 30,000 m³

**2.2.1.70 Splitt 5/8 liefern**
Katalog-Nr. 08-23/LBTIEF-1/1.6.5.1.1.30
Erdarbeiten
Auffüllung
Einbaumaterial liefern
Mineralische Materialien
sortiertes Material
Splitt 5/8
Menge: 10,000 m³

**2.2.1.80 Suchschlitze bis Hom HB u ungeb Straßenbaustoffe**
Katalog-Nr. 08-23/LBTIEF-1/1.2.3.1.9.10
Erdarbeiten
Aushub
Gräben und Gruben
Gräben
Suchschlitze und Sondiergruben
Bis Homogenbereich HB und ungebundene
Straßenbaustoffe
Menge: 10,000 m³

**2.2.1.90 Baumsubstrat 0-16 FLL-I**
Baumsubstrat Typ 1 für nicht überbaubare Pflanzgruben in einschichtiger Bauweise gemäß "FLL-Empfehlungen für Baumpflanzungen 2010" liefern und setzungsfrei einbauen.

Für den Einbau unter der Wurzelbrücke

Alle Materialkenndaten gemäß o.g. FLL-Empfehlung

Materialzusammensetzung: gemäß Zulässigkeitskriterien der o.g. FLL-Empfehlung:
Wasserkapazität: mind. 25 Vol.%
Körnung: 0/16
pH-Wert: 6,0-7,5
organische Substanz: 1-4 Massen%
Salzgehalt: < 150 mg/100g
Menge: 15,000 m³

**2.2.1.100 Baumsubstrat 0-16 oder 0/32 FLL-II**
Baumsubstrat Typ 2 für überbaubare Pflanzgruben in einschichtiger Bauweise gemäß "FLL-Empfehlungen für Baumpflanzungen 2010" liefern und einbauen, auf mind. 45 MN/m² Verformungsmodul EV2 lagenweise statisch verdichten.

Alle Materialkenndaten gemäß o.g. FLL-Empfehlung

Materialzusammensetzung: gemäß Zulässigkeitskriterien der o.g. FLL-Empfehlung:
Wasserkapazität: mind. 25 Vol.%
Körnung: 0/16 oder 0/32
pH-Wert: 5,0-8,5
organische Substanz: 1-2 Massen%
Salzgehalt: < 150 mg/100g
Menge: 20,000 m³

**2.2.1.110 Boden einbauen in Gräben b<1,0m**
Katalog-Nr. 08-23/LBTIEF-1/1.6.1.6.1.10
Erdarbeiten
Auffüllung
Boden
Gräben und Gruben
in Gräben
b < 1,00 m
Menge: 50,000 m³

**2.2.1.120 Strauchbestand roden**
Strauchbestand und sonstiger Aufwuchs bis 0,10 m Stammdurchmesser, in 1,00 m Höhe über dem Erdboden gemessen,
mit Wurzelwerk roden. Abrechnung nach Fläche der
größten Ausdehnung des Strauchwerks.
Mittlere Höhe bis 2,00 m.
Wurzellöcher mit geeignetem Boden verfüllen.
Boden aus Abtragsbereichen profilgerecht lösen.
Wurzelstöcke nach Wahl des AN verwerten.
Schlagabraum nach Wahl des AN verwerten.
Menge: 50,000 m²

**2.2.1.130 Wurzelstöcke roden**
Wurzelstöcke roden. Gemessen wird der Durchmesser der
Schnittstelle des Wurzelstocks vor dem Roden.
Durchmesser über 0,50 bis 0,75 m.
Wurzellöcher mit Baustoff nach Unterlagen des AG verfüllen. Baustoff liefern. Einbaudokumentation nach
Unterlagen des AG übergeben.
Wurzelstöcke nach Wahl des AN verwerten.
Menge: 5,000 St

**2.2.1.140 Bankett profilgerecht herstellen**
Bankett gemäß ZTV E-StB profilgerecht herstellen. Er-
schwernisse durch Einbauten, Schächte und Straßenabläufe werden gesondert vergütet.
Neben Verkehrsfläche Fahrbahn.
Baustoffgemisch nach Unterlagen des AG.
Einbaubreite nach Unterlagen des AG mit Erschwernis
durch Bäume.
Querneigung 12 v.H. am tiefliegenden und 6 v.H. am
hochliegenden Fahrbahnrand.
Einbau bündig mit Fahrbahnrand.
Verformungsmodul EV2 auf der Oberfläche mindestens
100 MPa.
Menge: 100,000 m³

*Hinweis: Flächen*
Katalog-Nr. 08-23/LBTIEF-1/1.4.2.1.
Flächen

01) Frisch gebrochenes Steinbruchmaterial

*Hinweis: Bodenverbesserung mit ausgebaute vorhandene Schottertragschicht*

**2.2.1.150 Bodenverbess Flächen Schotter einrütteln**
Katalog-Nr. 08-23/LBTIEF-1/1.4.2.1.1.18
Erdarbeiten
Untergrund- und Unterbauverbesserung, Planum
Bodenverbesserung
Natürliche Mineralstoffe
Flächen
Schotter
Menge: 500,000 t

**2.2.1.160 Geotextilien als Trennschicht GRK5**
Katalog-Nr. 08-23/LBTIEF-1/1.4.7.7.1.15
Erdarbeiten
Untergrund- und Unterbauverbesserung, Planum
Filter- und Trennschichten
Geotextilien
als Trennschicht
GRK 5
Menge: 800,000 m²

*Hinweis: Oberboden*
Katalog-Nr. 08-23/LBTIEF-1/1.1.

*Hinweis: Abtragsflächen*
Katalog-Nr. 08-23/LBTIEF-1/1.1.3.

*Hinweis: abtragen, seitlich lagern*
Katalog-Nr. 08-23/LBTIEF-1/1.1.3.1.
abtragen, seitlich lagern

01) Dicke = 15 bis 25 cm, auf Mieten

*Hinweis: abtragen, laden zur Abfuhr*
Katalog-Nr. 08-23/LBTIEF-1/1.1.3.1.3.
01) Dicke = 15 bis 25 cm

**2.2.1.170 Abtragsflächen abtragen laden zur Abfuhr<=1:4**
Katalog-Nr. 08-23/LBTIEF-1/1.1.3.1.3.10
Erdarbeiten
Garten- und Landschaftsbau, Oberboden
Oberboden
Abtragsflächen
abtragen, laden zur Abfuhr
Neigung <= 1:4
Menge: 60,000 m³

**2.2.1.180 Abtragsflächen abtragen lagern <=1:4 <=10m**
Katalog-Nr. 08-23/LBTIEF-1/1.1.3.1.2.10
Erdarbeiten
Garten- und Landschaftsbau, Oberboden
Oberboden
Abtragsflächen
abtragen, seitlich lagern
Neigung <= 1:4, Förderweg <= 10 m
Menge: 15,000 m³

*Hinweis: Erschwerniszulagen*
Katalog-Nr. 08-23/LBTIEF-1/1.2.3.
Erschwerniszulagen

01) Sprengungen sind, auch wenn sie in den
  Ausschreibungsunterlagen genannt sind, nur nach
  ausdrücklicher Zustimmung des AG gestattet. Vor der
  Zustimmung des AG muss der AN alle behördlichen
  Genehmigungen einholen und eine ausreichende
  Versicherung haben. Der unschädliche Einfluss der
  Sprengung auf benachbarte Bauteile muss durch einen
  Sachverständigen in einem Sprenggutachten, einschl.
  Schussbildern, nachgewiesen werden. Der Sachverständige
  ist vom AN mit der Überwachung der Sprengungen zu
  beauftragen. Für die Erschütterungsmessungen ist bei den
  Sprengungen eine 3-Komponenten-Geberstation mit
  Lichtpunktschreiber auf- und abzubauen, vorzuhalten,
  umzusetzen, zu betreiben und auszuwerten.

50) Gesondert vergütet werden:
  Durchbrüche und Schlitze nach OZ 4.2.8.2.0.00.

51) Erschwernisse, für deren Vergütung bestimmte
  Mindestgrößen vorgeschrieben sind, werden, wenn sie diese
  überschreiten, ohne Abzug der Mindestgröße vergütet.

*Hinweis: Leitungen*
Katalog-Nr. 08-23/LBTIEF-1/1.2.3.9.
Leitungen

01) Aushub im Bereich von Ver- und Entsorgungsleitungen
  entspr. der Standards der Eigentümer der Leitungen.

50) Aufmaß:
  nach Länge der teilweise oder ganz freigelegten Leitung
  bzw. Leitungstrasse in allen Höhenlagen, gemessen in der
  Leitungsachse.
  Vergütung je Leitung auch, wenn Leitungen in dichter Folge
  queren, d.h. lichter Abstand untereinander > 50 cm.
  Beinhaltet auch Erschwernisse beim Aushub unter den
  Leitungen oder Leitungstrassen bis zur Grabensohle.
  Erschwernisse infolge von nicht freigelegten Leitungen,
  auch wenn sie sich in der Nähe des Aushubs befinden,
  werden nicht gesondert vergütet. Diese Erschwernisse
  sind mit Positionen der Leistungsgruppen 1.2.3.1.0.00
  und 1.2.3.2.0.00 abgegolten.
  Kabeltrassen oder parallel verlegte Kabel in Kabelzugrohren
  werden in der Draufsicht gezählt:
  1- und 2-zügig,
  3- und 4-zügig,
  5- und 6-zügig,
  7- bis 8-zügig.
  Ungeordnete, dicht aneinander liegende Kabelbündel
  (d.h. lichter Abstand der Leitungen untereinander < 50 cm)
  werden gem. ihrer Gesamtbreite einem Nenndurchmesser
  DN zugeordnet.

51) Senkrecht verlaufende Schiebergestänge und sonstige
  Anbauteile der Versorgungsleitungen werden
  übermessen.

**2.2.1.190 Aushub an Leitungen DN300-700 3+4zügig**
Katalog-Nr. 08-23/LBTIEF-1/1.2.3.9.2.52
Erdarbeiten
Aushub
Gräben und Gruben
Erschwerniszulagen
Leitungen
Leitungen > DN 300 <= DN 700, 3- und 4-zügig
Menge: 50,000 m

**2.2.1.200 Aushub an Leitungen <=DN300 1+2zügig**
Katalog-Nr. 08-23/LBTIEF-1/1.2.3.9.2.50
Erdarbeiten
Aushub
Gräben und Gruben
Erschwerniszulagen
Leitungen
Leitungen <= DN 300, 1- und 2-zügig
Menge: 50,000 m

**2.2.1.210 Vortriebe Unterstechungen Hom. HB**
Katalog-Nr. 08-23/LBTIEF-1/1.2.5.1.1.10
Erdarbeiten
Aushub
Vortriebe
Unterstechungen und Minierungen
Unterstechungen
Bis Homogenbereich HB
Menge: 5,000 m³

**2.2.1.220 Vortriebe Minierungen Hom. HB**
Katalog-Nr. 08-23/LBTIEF-1/1.2.5.1.3.10
Erdarbeiten
Aushub
Vortriebe
Unterstechungen und Minierungen
Minierungen
Bis Homogenbereich HB
Menge: 5,000 m³

##### 2.2.2 Tragschichten und Asphaltschichten

*Hinweis: Geotextilien*
Katalog-Nr. Stuttgarter Leistungsbuch/LBTIEF-1/1.4.7.
Geotextilien

01) Gesondert hingewiesen wird auf:
  Merkblatt für die Anwendung von Geotextilien und Geogittern im Erdbau des Straßenbaus und TL Geotex E-StB.

50) Aufgemessen wird nur die belegte Fläche. Überlappungen
  sind in die Einheitspreise einzurechnen.

90) Ausschreibungshinweis, nicht Vertragsbestandteil:
  GRK = Geotextilrobustheitsklasse.

91) Ausschreibungshinweis, nicht Vertragsbestandteil:
  Siehe auch Anwendungs- und Beanspruchungsfälle gemäß
  Merkblatt für die Anwendung von Geotextilien und
  Geogittern im Erdbau des Straßenbaus und
  TL Geotex E-StB.

*Hinweis: Verkehrswege und Freianlagen*
Katalog-Nr. Stuttgarter Leistungsbuch 12-17/LBTIEF-3/
Verkehrswege und Freianlagen

01) Besonders hingewiesen wird auf:
  Veröffentlichungen der Forschungsgesellschaft
  für Straßen- und Verkehrswesen.

02) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Tragschichten*
Katalog-Nr. Stuttgarter Leistungsbuch 12-17/LBTIEF-3/3.
Tragschichten

01) Sportplätze:
  Ergänzend zu DIN 18035 Teil 5, 6 und 7:
  Das Planum darf nicht befahren werden.

02) Für die Kontrollprüfungen des AG sind Proben
  zu entnehmen und zu verpacken, einschl. der
  Probebehälter. Entnahmestellen schließen.

*Hinweis: ohne Bindemittel*
Katalog-Nr. Stuttgarter Leistungsbuch 12-17/LBTIEF-3/3.2.

*Hinweis: Frostschutz- und Tragschichten*
Katalog-Nr. Stuttgarter Leistungsbuch 12-17/LBTIEF-3/3.2.1.
Frostschutz- und Tragschichten

01) Bei Verwendung von Körnungen bis zu einem
  Größtkorn von 22 mm für Geh- und Radwege
  beträgt die Mindesteinbaudicke jeder Schicht
  oder Lage im verdichteten Zustand 10 cm.

*Hinweis: Frostschutzschichten für Asphalt und Betonbauweisen*
Katalog-Nr. Stuttgarter Leistungsbuch 12-17/LBTIEF-3/3.2.1.2.
Frostschutzschichten für Asphalt und Betonbauweisen

01) gemäß ZTV SoB-StB

*Hinweis: Asphalttragschichten*
Katalog-Nr. Stuttgarter Leistungsbuch 12-17/LBTIEF-3/3.2.
Asphalttragschichten

01) mehrschichtiger Aufbau bei d >= 16 cm.
  Mischgutart der unteren Schicht max. eine
  Stufe niedriger als die der oberen.

02) Bindemittel bei Bk 1,0 bis Bk 100 = 50/70
  Bindemittel bei Bk 0,3 = 70/100

*Hinweis: normale Belastung (N)*
Katalog-Nr. Stuttgarter Leistungsbuch 12-17/LBTIEF-3/3.2.3.
normale Belastung ((N)

*Hinweis: besondere Belastung (S)*
Katalog-Nr. Stuttgarter Leistungsbuch 12-17/LBTIEF-3/3.2.3.

*Hinweis: Erschwerniszulagen*
Katalog-Nr. Stuttgarter Leistungsbuch 12-17/LBTIEF-3/3.2.3.

*Hinweis: Binderschichten*
Katalog-Nr. Stuttgarter Leistungsbuch 12-17/LBTIEF-3/3.
Binderschichten

01) Bindemittel gemäß ZTV Asphalt-StB

 02) Anteil gebrochener Kornoberflächen:
  bei AC 11: C 90/1
  bei AC 16 und AC 22: C 95/1

*Hinweis: Asphaltbinderschicht*
Katalog-Nr. Stuttgarter Leistungsbuch 12-17/LBTIEF-3/3.4.

*Hinweis: nach Einbaudicke*
Katalog-Nr. Stuttgarter Leistungsbuch 12-17/LBTIEF-3/3.4.1.

*Hinweis: Tragschichten*
Katalog-Nr. Stuttgarter Leistungsbuch 12-17/LBTIEF-3/3.
Tragschichten

01) Sportplätze:
  Ergänzend zu DIN 18035 Teil 5, 6 und 7:
  Das Planum darf nicht befahren werden.

02) Für die Kontrollprüfungen des AG sind Proben
  zu entnehmen und zu verpacken, einschl. der
  Probebehälter. Entnahmestellen schließen.

*Hinweis: Asphalttragschichten*
Katalog-Nr. Stuttgarter Leistungsbuch 12-17/LBTIEF-3/3.2.
Asphalttragschichten

01) mehrschichtiger Aufbau bei d >= 16 cm.
  Mischgutart der unteren Schicht max. eine
  Stufe niedriger als die der oberen.

02) Bindemittel bei Bk 1,0 bis Bk 100 = 50/70
  Bindemittel bei Bk 0,3 = 70/100

*Hinweis: als Ausgleichsschichten*
Katalog-Nr. Stuttgarter Leistungsbuch 12-17/LBTIEF-3/3.2.3.

*Hinweis: leichte Belastung*
Katalog-Nr. Stuttgarter Leistungsbuch 12-17/LBTIEF-3/3.2.3.5.
leichte Belastung

01) Bindemittel = 70/100

*Hinweis: normale Belastung*
Katalog-Nr. Stuttgarter Leistungsbuch 12-17/LBTIEF-3/3.2.3.5.
normale Belastung

01) Bindemittel = 70/100

*Hinweis: besondere Belastung*
Katalog-Nr. Stuttgarter Leistungsbuch 12-17/LBTIEF-3/3.2.3.5.
besondere Belastung

01) Bindemittel = 50/70

*Hinweis: Vorarbeiten*
Katalog-Nr. Stuttgarter Leistungsbuch 12-17/LBTIEF-3/3.
Vorarbeiten

01) Ausbruchmaterial (Fräs- bzw. Schälgut) laden
  und entsorgen, Verwertung nach Wahl des AN.

*Hinweis: Unterlage*
Katalog-Nr. Stuttgarter Leistungsbuch 12-17/LBTIEF-3/3.1.

*Hinweis: reinigen*
Katalog-Nr. Stuttgarter Leistungsbuch 12-17/LBTIEF-3/3.1.3.

*Hinweis: Verkehrsflächen*
Katalog-Nr. Stuttgarter Leistungsbuch 12-17/LBTIEF-3/3.1.3.1.
Verkehrsflächen

01) Schlaglöcher zu geradlinig begrenzten Flächen
  mit lotrechten Rändern schneiden. Fugen und
  Risse 2 cm tief mit Druckluft ausblasen, lose
  Deckenteile, Sand, Staub, Bewuchs und Unrat
  Aufnehmen, einschl. Entsorgung.

02) Bei Oberflächenschutzschichten Deckenschäden,
  Profilmängel, Unebenheiten in der Oberfläche
  und Unregelmäßigkeiten der Deckenränder
  ausbessern.

*Hinweis: mit lösemittelhaltigem Bitumenemulsionen*
Katalog-Nr. Stuttgarter Leistungsbuch/LBTIEF-3/3.1.3.2.
mit lösemittelhaltigem Bitumenemulsionen

90) Ausschreibungshinweis, nicht Vertragsbestandteil:
  für Belastungsklasse Bk 0,3 bis Bk 1,8 nach RStO

**2.2.2.10 Asphalttragschicht reinigen**
Katalog-Nr. 08-23/LBTIEF-3/3.1.3.1.1.20
Verkehrswege und Freianlagen
Vorarbeiten
Unterlage
reinigen
Verkehrsflächen
Asphalttragschicht
Menge: 6900,000 m²

**2.2.2.20 Deckschicht Asphaltbeton AC 8 DN d=3cm**
Katalog-Nr. 08-23/LBTIEF-3/3.3.3.2.1. 8
Verkehrswege und Freianlagen
Deckschichten
aus Asphalt
normale Belastung
Asphaltbeton
AC 8 DN, d = 3,0 cm
Menge: 4600,000 m²

**2.2.2.30 Deckschicht Asphaltbeton AC 11 DN d=4cm**
Katalog-Nr. 08-23/LBTIEF-3/3.3.3.2.1.18
Verkehrswege und Freianlagen
Deckschichten
aus Asphalt
normale Belastung
Asphaltbeton
AC 11 DN, d = 4,0 cm
Menge: 1300,000 m²

**2.2.2.40 Deckschicht Gussasphalt MA 5 N d=3cm**
Katalog-Nr. 08-23/LBTIEF-3/3.3.3.2.3.12
Verkehrswege und Freianlagen
Deckschichten
aus Asphalt
normale Belastung
Gussasphalt
MA 5 N, d = 3,0 cm
Menge: 10,000 m²

**2.2.2.50 Deckschicht Asphaltbeton AC 8 DL d=3cm**
Katalog-Nr. 08-23/LBTIEF-3/3.3.3.3.1.20
Verkehrswege und Freianlagen
Deckschichten
aus Asphalt
leichte Belastung
Asphaltbeton
AC 8 DL, d = 3,0 cm
Menge: 10,000 m²

**2.2.2.60 Asphalttragschicht AC 22 TN d=8cm**
Katalog-Nr. 08-23/LBTIEF-3/3.2.3.2.1. 8
Verkehrswege und Freianlagen
Tragschichten
Asphalttragschichten
normale Belastung (N)
Asphalttragschichten 0/22
AC 22 TN, d= 8 cm
Menge: 4600,000 m²

**2.2.2.70 lösemittelh Bitumenemul C40B5-S frische Unterlage**
Katalog-Nr. 08-23/LBTIEF-3/3.1.3.2.1.10
Verkehrswege und Freianlagen
Vorarbeiten
Unterlage
Schichtenverbund herstellen
mit lösemittelhaltigen Bitumenemulsionen
C40B5-S, auf frischer Unterlage,
i.M.250 gr/m²
Menge: 4600,000 m²

**2.2.2.80 polymermod Bitumenemul C60BP4-S frische Unterlage**
Katalog-Nr. 08-23/LBTIEF-3/3.1.3.2.2.10
Verkehrswege und Freianlagen
Vorarbeiten
Unterlage
Schichtenverbund herstellen
mit polymermodifizierten Bitumenemulsionen
C60BP4-S, auf frischer Unterlage,
i.M.250 gr/m²
Menge: 1300,000 m²

**2.2.2.90 Asphalttragschicht AC 32 TN Bindem.+d nach AG**
Katalog-Nr. 08-23/LBTIEF-3/3.2.3.2.2.90
Verkehrswege und Freianlagen
Tragschichten
Asphalttragschichten
normale Belastung (N)
Asphalttragschichten 0/32
AC 32 TN, d und Bindemittel
nach Angabe AG
'16'
Menge: 1300,000 m²

**2.2.2.100 Frostschutzschichten einbauen 0/45 bzw 0/32**
Katalog-Nr. Stuttgarter Leistungsbuch 12-17/LBTIEF-3/3.2.1.2.2.20
Verkehrswege und Freianlagen
Tragschichten
ohne Bindemittel
Frostschutz- und Tragschichten
Frostschutzschichten für Asphalt und Betonbauweisen
Körnung 0/45, d >= 15 cm
** auch d < 15 cm und Körnung 0/32
** Einbau in allen Flächen
Menge: 1700,000 m³

**2.2.2.110 Geotextilien als Trennschicht GRK3**
Katalog-Nr. 08-23/LBTIEF-1/1.4.7.7.1.13
Erdarbeiten
Untergrund- und Unterbauverbesserung, Planum
Filter- und Trennschichten
Geotextilien
als Trennschicht
GRK 3
Menge: 900,000 m²

**2.2.2.120 Asphaltdeckschicht reinigen**
Katalog-Nr. 08-23/LBTIEF-3/3.1.3.1.1.25
Verkehrswege und Freianlagen
Vorarbeiten
Unterlage
reinigen
Verkehrsflächen
Asphaltdeckschicht
Menge: 6900,000 m²

**2.2.2.130 Walzasphalt Edelsplitt 2/5 aufbringen 2kg/m²**
Katalog-Nr. 08-23/LBTIEF-3/3.3.3.5.1.20
Verkehrswege und Freianlagen
Deckschichten
aus Asphalt
Bearbeitung der Oberfläche
Walzasphalt
Edelsplitt 2/5, 2,0 kg/m²
Menge: 1300,000 m²

*Hinweis: Nähte, Flanken und Fugen vorbereiten*
Katalog-Nr. 08-23/LBTIEF-3/3.1.3.

*Hinweis: Fugenmasse heiß verarbeitet*
Katalog-Nr. 08-23/LBTIEF-3/3.1.3.3.
Fugenmasse heiß verarbeitet

01) Heiß aufzubringendes polymermodifiziertes
  Bitumen oder Straßenbaubitumen auf die
  Nahtflanke volldeckend auftragen oder anspritzen,
  Menge 50 g/m je cm Schichtdicke.

*Hinweis: schmelzbares Bitumen-Dichtungsband*
Katalog-Nr. 08-23/LBTIEF-3/3.1.3.3.
schmelzbares Bitumen-Dichtungsband

01) einschl. anschmelzen, Flanke trocknen, vorstreichen.

*Hinweis: in Asphalt*
Katalog-Nr. 08-23/LBTIEF-3/3.1.2.1.
in Asphalt

01) t = Schnitttiefe.

**2.2.2.140 Asphalt schneiden t>2,5-5cm**
Katalog-Nr. 08-23/LBTIEF-3/3.1.2.1.1.22
Verkehrswege und Freianlagen
Vorarbeiten
Trag- und Deckschichten
schneiden
in Asphalt
t > 2,5 bis 5 cm, schneiden
Menge: 400,000 m

**2.2.2.150 Fugenmasse Schichtdicke >3,5-4,5cm mit PmB heiß**
Katalog-Nr. 08-23/LBTIEF-3/3.1.3.3.2.14
Verkehrswege und Freianlagen
Vorarbeiten
Unterlage
Nähte, Flanken und Fugen vorbereiten
Fugenmasse heiß verarbeitet
Schichtdicke > 3,5 bis 4,5 cm, mit PmB heiß
Menge: 1100,000 m

**2.2.2.160 Schmelzb Bitu-Dichtband einbauen d=3,0cm b=10mm**
Katalog-Nr. 08-23/LBTIEF-3/3.1.3.3.1.14
Verkehrswege und Freianlagen
Vorarbeiten
Unterlage
Nähte, Flanken und Fugen vorbereiten
schmelzbares Bitumen-Dichtungsband
Fugenspalttiefe = 3,0 cm, Fugenspaltbreite = 10 mm
Menge: 30,000 m

##### 2.2.3 Randeinfassungen und Pflasterbelag

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Einfassungen, Pflasterdecken, Plattenbeläge*
Katalog-Nr. 08-23/LBTIEF-3/3.
Einfassungen, Pflasterdecken, Plattenbeläge

01) Mindestanforderungen nach TL Pflaster

*Hinweis: Fundamente*
Katalog-Nr. 08-23/LBTIEF-3/3.7.

*Hinweis: aus Beton*
Katalog-Nr. 08-23/LBTIEF-3/3.7.1.
aus Beton

01) Gemäß Regelzeichnung, einschl. Schalung.
  Oberfläche im Visier eben abgleichen.

02) Beton C 30/37 mit Überwachung gemäß
  Überwachungsklasse 1

03) R-Beton = ressourcenschonender Beton aus
  rezyklierten Gesteinskörnungen.
  Gesteinskörnungen Typ 1 und Typ 2 gem. DIN 4226-101.

  Anteil RC-Material für bewehrte Betone 25%-45%,
  Anteil RC-Material für unbewehrte Betone bis zu 100%.

*Hinweis: Bordsteine*
Katalog-Nr. 08-23/LBTIEF-3/3.7.
Bordsteine

01) Auf frischem Betonfundament gem. DIN 18318.
  Einschl. erforderlicher Übergangssteinen.
  Bei abgebundenem Betonfundament einschl.
  Mörtelbett MG III, d >= 2 cm.

02) Bei Betonbord- und Natursteinen gilt:
  Für Radien <= 12 m sind Kurvensteine zu verwenden.
  Für Radien  >  12 m und <= 20 m sind gerade Bordsteine
  mit einer Länge von 0,5 m zu verwenden.
  Für Radien  >  20 m sind gerade Bordsteine mit einer
  Länge von 1,0 m zu verwenden.

50) Gesondert vergütet wird: Fundamentbeton nach OZ
  3.7.1.0.0.00.

*Hinweis: aus Beton DIN EN 1340*
Katalog-Nr. 08-23/LBTIEF-3/3.7.2.
aus Beton DIN EN 1340

01) Radien <= 12,0 m: Kurvensteine verwenden.

*Hinweis: Randeinfassungen*
Katalog-Nr. 08-23/LBTIEF-3/3.7.
Randeinfassungen

01) auf frischem Betonfundament gem. DIN 18318.
  Einschl. erforderlichen Übergangssteinen.
  Bei abgebundenem Betonfundament einschl.
  Mörtelbett MG III, d >= 2 cm.

50) Gesondert vergütet wird: Fundamentbeton
  nach OZ 3.7.1.0.0.00.

*Hinweis: Betonwerkstein gem. DIN 1338*
Katalog-Nr. 08-23/LBTIEF-3/3.7.3.

*Hinweis: Rasensteine*
Katalog-Nr. 08-23/LBTIEF-3/3.7.6.2.
Rasensteine

01) Platten mit Nocken: Nocke an Nocke verlegen.

02) Fugen und Kammern satt mit Oberboden- Sand-
  Rindenkompost 0/20 mm
  im Verhältnis 1:3:1 auffüllen.

03) Rasengassen-Platten mit 15 quadratischen Löchern
  und 15 Rundaussparungen, mit ebener Oberfläche,
  bzw. bei 60/30 cm 6 Löcher und 10 Randaussparungen, bei
  Platten ohne Fries 21 Löcher und 24 Randaussparungen
  bzw. 10 Löcher und 18 Randaussparungen.

04) Bettung, ausgenommen Rasenpflaster:
  Gemisch aus RC-Splitt und RC-Sand 0/2
  bzw. Gemisch aus Hartgesteinsplitt und Brechsand 0/2

05) Schottertragschichten für Rasenpflaster werden nach
  OZ 3.2.1.2.6. ff vergütet.

06) Fugenverfüllung für Rasenpflaster mit
  70% Splitt 1/3 kalkfrei, 20% bodenbildende Tonmineralien
  und 10% Rohhumus.

*Hinweis: Nähte, Flanken und Fugen vorbereiten*
Katalog-Nr. 08-23/LBTIEF-3/3.1.3.

*Hinweis: schmelzbares Bitumen-Dichtungsband*
Katalog-Nr. 08-23/LBTIEF-3/3.1.3.3.
schmelzbares Bitumen-Dichtungsband

01) einschl. anschmelzen, Flanke trocknen, vorstreichen.

*Hinweis: Pflasterdecken*
Katalog-Nr. 08-23/LBTIEF-3/3.7.
Pflasterdecken

01) es gelten die ZTV Pflaster StB und die TL Pflaster-StB,
  sowie das M VV

02) Ungebundene Bauweise
  Bettungsmaterial:
  Hartgesteinsplitt, kalkfrei gemäß ZTV-Pflaster-StB
  (Ausnahme: Rasensteine).
  Schlagzertrümmerungswert / Los-Angeles-Koeffizient
  <= SZ 18 bzw. LA 20.
  Die Filterstabilität zwischen Bettungsmaterial
  und Fugenmaterial muss gewährleistet sein!

  Fugenmaterial:
  Hartgesteinsplitt kalkfrei (Ausnahme: Rasensteine).
  Größtkorn in Abhängigkeit von der Fugenbreite
  gemäß ZTV Pflaster. Nach Fertigstellung Fuge mit
  Brechsand 0/2 (kalkfrei) verschlämmen (Ausnahme:
  Sicker- und Sickerfugenpflaster).

03) Gebundene Bauweise Bettungsmaterial:
      - mineralische Gesteinskörnung/Zement
  mineralische Gesteinskörnung 0/5 mm bis 0/11 mm
  mit 200 kg/m³ Zement W/Z < 0,4.
      - Zementsorte gemäß Angabe Positionstext.

04) Gebundene Bauweise
  Fugenmaterial:
      - bei Natursteinpflaster:
  Splitt-Zement-Gemisch mit 600 kg Zement/m³ mit
  Verflüssiger
      - bei Betonwerksteinpflaster:
  Splitt-Zement-Gemisch mit 200 kg Zement/m³ mit
  Verflüssiger
      - Zementsorte gemäß Angabe Positionstext.

05) Es gelten die Regelungen der Verordnung über
  Anforderungen an den Einbau von mineralischen
  Ersatzbaustoffen in technische Bauwerke
  (Ersatzbaustoffverordnung - ErsatzbaustoffV).

06) Sofern im Positionstext Recyclingmaterialien gefordert
  werden (RC 1, bis RC 2 oder bis RC 3), bezieht sich dies
  lediglich auf Bettungs- und Fugenmaterial.

07) Sofern keine Angaben in den Planunterlagen oder im
  Positionstext vorhanden sind, ist als Verlegemuster ein
  Läuferverband vorzusehen.

90) Ausschreibungshinweis, nicht Vertragsbestandteil:
  Verlegemuster angeben, Beispiele:
  Läuferverband, Kreuzfugenverband,
  Segmentbogenverband, etc.

*Hinweis: aus Betonwerkstein*
Katalog-Nr. 08-23/LBTIEF-3/3.7.4.

*Hinweis: Verbundpflaster in Splittbett*
Katalog-Nr. 08-23/LBTIEF-3/3.7.6.2.
Verbundpflaster in Splittbett

01) einschl. Anfangs-, Binde-, Schluss- und Begrenzungssteine.

*Hinweis: Stütz- und Winkelelemente, Betonwerksteine*
Katalog-Nr. 08-23/LBTIEF-3/3.7.
Stütz- und Winkelelemente, Betonwerksteine

01) auf Mörtelbett MG III, d = 3 cm.
  Lager- und Stoßfuge < 1 cm.

*Hinweis: Mauerscheiben*
Mauerscheiben

01) Beton C20/25, Oberflächenbeschaffenheit nach
  Ausschreibungsunterlagen, sonst glatter Sichtbeton,
  einschl. Bewehrung, Ösen für Verstrebung und
  Transporthaken. Fase nach Ausschreibungsunterlagen
  sonst ungefast. Mörtel MG III, d = 5 cm.

02) Maßangaben: l x b x h. Wandstärke: h < 170 cm,
  d = 15 cm, h >= 170 cm, d = 12 cm.

03) für Lastfall 1 und 2.

50) Aufmaß: Außenecken: Elemente mit verkürztem
  Fuß = gemäß Elemente gleicher Höhe.

*Hinweis: Rasensteine*
Katalog-Nr. 08-23/LBTIEF-3/3.7.6.2.
Rasensteine

01) Platten mit Nocken: Nocke an Nocke verlegen.

02) Fugen und Kammern satt mit Oberboden- Sand-
  Rindenkompost 0/20 mm
  im Verhältnis 1:3:1 auffüllen.

03) Rasengassen-Platten mit 15 quadratischen Löchern
  und 15 Rundaussparungen, mit ebener Oberfläche,
  bzw. bei 60/30 cm 6 Löcher und 10 Randaussparungen, bei
  Platten ohne Fries 21 Löcher und 24 Randaussparungen
  bzw. 10 Löcher und 18 Randaussparungen.

04) Bettung, ausgenommen Rasenpflaster:
  Gemisch aus RC-Splitt und RC-Sand 0/2
  bzw. Gemisch aus Hartgesteinsplitt und Brechsand 0/2

05) Schottertragschichten für Rasenpflaster werden nach
  OZ 3.2.1.2.6. ff vergütet.

06) Fugenverfüllung für Rasenpflaster mit
  70% Splitt 1/3 kalkfrei, 20% bodenbildende Tonmineralien
  und 10% Rohhumus.

**2.2.3.10 R-Beton,C20/25,XF2,b<=30cm,CEM III/A32,5 N,Typ1 o 2**
Katalog-Nr. 08-23/LBTIEF-3/3.7.1.1.2.11
Verkehrswege und Freianlagen
Einfassungen, Pflasterdecken, Plattenbeläge
Fundamente
aus Beton
R-Beton C20/25, XF2
R-Beton, C20/25, XF2, b<=30 cm, Bindemittel CEM III/A 32,5 N,
Gesteinskörnung Typ 1 oder Typ 2
Menge: 75,000 m³

**2.2.3.20 Rasengitterstein Art+Abm.+Bettung+RC n. AG.**
Katalog-Nr. 08-23/LBTIEF-3/3.7.6.2.6.71
Verkehrswege und Freianlagen
Einfassungen, Pflasterdecken, Plattenbeläge
Pflasterdecken
Betonwerkstein
Rasensteine
Rasengitterstein, nach Angabe AG:
Art
'Rasengittersteine mit begrünbaren Kammern, steingrau'

Abmessung
'60 x 40 x 12'

Bettung
'Pfalsterbett im verdichteten Zustand 4 cm (+/- 1 c, Bettungsmateriel SZ-LP 05 der Korngruppe 0/5'

RC-Klasse
'1'
Menge: 15,000 m²

**2.2.3.30 Rasengitterstein ablängen/Gehrung**
Katalog-Nr. 08-23/LBTIEF-3/3.7.6.2.6.72
Verkehrswege und Freianlagen
Einfassungen, Pflasterdecken, Plattenbeläge
Pflasterdecken
Betonwerkstein
Rasensteine
Rasengitterstein ablängen/Gehrung
Menge: 30,000 St

**2.2.3.40 Mauerscheibe Grundform 49/50/80cm**
Katalog-Nr. 08-23/LBTIEF-3/3.7.5.2.1.14
Verkehrswege und Freianlagen
Einfassungen, Pflasterdecken, Plattenbeläge
Stütz- und Winkelelemente, Betonwerksteine
Mauerscheiben
Grundform
49/ 50/ 80 cm
Menge: 90,000 St

**2.2.3.50 Zulage für Mauerscheiben Innenecke**
Zulage für Maurscheiben der Grundform 49/50/80 cm für Innenecke 2-teilig auf Gehrung 120 -175°
Menge: 1,000 St

**2.2.3.60 Verbundpflaster Splitt ablängen alle Formate**
Katalog-Nr. 08-23/LBTIEF-3/3.7.6.2.1.90
Verkehrswege und Freianlagen
Einfassungen, Pflasterdecken, Plattenbeläge
Pflasterdecken
Betonwerkstein
Verbundpflaster in Splittbett
ablängen, alle Formate
Menge: 10,000 m

**2.2.3.70 Verbundpflaster Splitt Steine teilen alle Formate**
Katalog-Nr. 08-23/LBTIEF-3/3.7.6.2.1.92
Verkehrswege und Freianlagen
Einfassungen, Pflasterdecken, Plattenbeläge
Pflasterdecken
Betonwerkstein
Verbundpflaster in Splittbett
Steine teilen, alle Formate
Menge: 10,000 m

**2.2.3.80 Verbundpflaster Splitt Steine teilen nass sägen**
Katalog-Nr. 08-23/LBTIEF-3/3.7.6.2.1.93
Verkehrswege und Freianlagen
Einfassungen, Pflasterdecken, Plattenbeläge
Pflasterdecken
Betonwerkstein
Verbundpflaster in Splittbett
Steine teilen, nass sägen, alle Formate
Menge: 10,000 m

**2.2.3.90 Granitbord mit Anlauf, Form A2, b/h=180/250 R<=12m**
Katalog-Nr. 08-23/LBTIEF-3/3.7.2.1.1.22
Verkehrswege und Freianlagen
Einfassungen, Pflasterdecken, Plattenbeläge
Bordsteine
aus Naturstein
Granit, DIN EN 1343
b/h = 180/250, Radien <= 12 m
Menge: 30,000 m

**2.2.3.100 Granitbord mit Anlauf, Form A3, b/h=180/300 R>12m**
Katalog-Nr. 08-23/LBTIEF-3/3.7.2.1.1.30
Verkehrswege und Freianlagen
Einfassungen, Pflasterdecken, Plattenbeläge
Bordsteine
aus Naturstein
Granit, DIN EN 1343
b/h = 180/300, Geraden und Radien > 12 m
Menge: 280,000 m

**2.2.3.110 Granitbord ablängen alle Formate**
Katalog-Nr. 08-23/LBTIEF-3/3.7.2.1.1.90
Verkehrswege und Freianlagen
Einfassungen, Pflasterdecken, Plattenbeläge
Bordsteine
aus Naturstein
Granit, DIN EN 1343
Ablängen, alle Formate
Menge: 15,000 St

**2.2.3.120 Granitbord auf Gehrung schneiden alle Formate**
Katalog-Nr. 08-23/LBTIEF-3/3.7.2.1.1.92
Verkehrswege und Freianlagen
Einfassungen, Pflasterdecken, Plattenbeläge
Bordsteine
aus Naturstein
Granit, DIN EN 1343
auf Gehrung schneiden, alle Formate
Menge: 15,000 St

**2.2.3.130 Tiefbordstein, Form T, 10/30 R>12m**
Katalog-Nr. 08-23/LBTIEF-3/3.7.3.2.3.46
Verkehrswege und Freianlagen
Einfassungen, Pflasterdecken, Plattenbeläge
Randeinfassungen
Betonwerkstein gem. DIN 1338
Betontiefbordsteine
10/30, Geraden und Radien > 12 m
Menge: 220,000 m

**2.2.3.140 Tiefbordstein, Form T, 10/30 R<=12m**
Katalog-Nr. 08-23/LBTIEF-3/3.7.3.2.3.48
Verkehrswege und Freianlagen
Einfassungen, Pflasterdecken, Plattenbeläge
Randeinfassungen
Betonwerkstein gem. DIN 1338
Betontiefbordsteine
10/30, Radien <= 12 m
Menge: 10,000 m

**2.2.3.150 Tiefbordstein Formate ablängen**
Katalog-Nr. 08-23/LBTIEF-3/3.7.3.2.3.90
Verkehrswege und Freianlagen
Einfassungen, Pflasterdecken, Plattenbeläge
Randeinfassungen
Betonwerkstein gem. DIN 1338
Betontiefbordsteine
Formate, ablängen
Menge: 20,000 St

**2.2.3.160 Blindenleitsteine DIN32984 Noppensteine 30x30x8cm**
Katalog-Nr. 08-23/LBTIEF-3/3.7.3.2.4.10
Verkehrswege und Freianlagen
Einfassungen, Pflasterdecken, Plattenbeläge
Randeinfassungen
Betonwerkstein gem. DIN 1338
Blindenleitsteine gemäß DIN 32984
Noppensteine 30x30x8 cm,
Menge: 15,000 m²

**2.2.3.170 Blindenleitsteine DIN32984 Rippensteine 30x30x8cm**
Verkehrswege und Freianlagen
Einfassungen, Pflasterdecken, Plattenbeläge
Randeinfassungen
Betonwerkstein gem. DIN 1338
Blindenleitsteine gemäß DIN 32984
Rippensteine 30x30x8 cm
Menge: 15,000 m2

**2.2.3.180 Blindenleitsteine DIN32984 schneiden**
Katalog-Nr. 08-23/LBTIEF-3/3.7.3.2.4.90
Verkehrswege und Freianlagen
Einfassungen, Pflasterdecken, Plattenbeläge
Randeinfassungen
Betonwerkstein gem. DIN 1338
Blindenleitsteine gemäß DIN 32984
schneiden
Menge: 10,000 m

**2.2.3.190 Betonhochbord ohne Vorsatz 150/300 R<=12m**
Katalog-Nr. 08-23/LBTIEF-3/3.7.2.2.2.15
Verkehrswege und Freianlagen
Einfassungen, Pflasterdecken, Plattenbeläge
Bordsteine
aus Beton DIN EN 1340
ohne Vorsatz
Hochbord 150/300, Radien <= 12 m
Menge: 10,000 m

**2.2.3.200 Übergangsstein von Hoch- auf Rundbord**
Katalog-Nr. 08-23/LBTIEF-3/3.7.2.2.1.45
Verkehrswege und Freianlagen
Einfassungen, Pflasterdecken, Plattenbeläge
Bordsteine
aus Beton DIN EN 1340
mit Granitvorsatz
Übergangsstein von Hoch- auf Rundbord
Menge: 4,000 m

**2.2.3.210 Betonrundbord mit Granitvorsatz 180/220 R>12m**
Katalog-Nr. 08-23/LBTIEF-3/3.7.2.2.1.30
Verkehrswege und Freianlagen
Einfassungen, Pflasterdecken, Plattenbeläge
Bordsteine
aus Beton DIN EN 1340
mit Granitvorsatz
Rundbord 180/220, Geraden und Radien > 12 m
Menge: 15,000 m

**2.2.3.220 Übergangsstein links außen auf Anschlag 6 cm**
Katalog-Nr. 08-23/LBTIEF-3/3.7.2.2.7.20
Verkehrswege und Freianlagen
Einfassungen, Pflasterdecken, Plattenbeläge
Bordsteine
aus Beton DIN EN 1340
Sonderbordsteine für getrennte Überquerungsstellen
Übergangsstein links außen von Rundbord 15/22
auf Sonderbordstein Sehbehinderte Anschlag 6 cm
Menge: 4,000 St

**2.2.3.230 Übergangsstein links außen auf Anschlag 0 cm**
Katalog-Nr. 08-23/LBTIEF-3/3.7.2.2.7.10
Verkehrswege und Freianlagen
Einfassungen, Pflasterdecken, Plattenbeläge
Bordsteine
aus Beton DIN EN 1340
Sonderbordsteine für getrennte Überquerungsstellen
Übergangsstein links außen von Rundbord 15/22
auf Sonderbordstein Gehbehinderte Anschlag 0 cm
Menge: 4,000 St

**2.2.3.240 Sonderbordstein Gehbehinderte Anschlag 0 cm**
Katalog-Nr. 08-23/LBTIEF-3/3.7.2.2.7.30
Verkehrswege und Freianlagen
Einfassungen, Pflasterdecken, Plattenbeläge
Bordsteine
aus Beton DIN EN 1340
Sonderbordsteine für getrennte Überquerungsstellen
Sonderbordstein für Gehbehinderte, Anschlag 0 cm
Menge: 34,000 St

**2.2.3.250 Sonderbordstein Sehbehinderte Anschlag 6 cm**
Katalog-Nr. 08-23/LBTIEF-3/3.7.2.2.7.40
Verkehrswege und Freianlagen
Einfassungen, Pflasterdecken, Plattenbeläge
Bordsteine
aus Beton DIN EN 1340
Sonderbordsteine für getrennte Überquerungsstellen
Sonderbordstein für Sehbehinderte, Anschlag 6 cm
Menge: 8,000 St

**2.2.3.260 Übergangsstein mitte Gehbeh. links, Sehbeh. rechts**
Katalog-Nr. 08-23/LBTIEF-3/3.7.2.2.7.50
Verkehrswege und Freianlagen
Einfassungen, Pflasterdecken, Plattenbeläge
Bordsteine
aus Beton DIN EN 1340
Sonderbordsteine für getrennte Überquerungsstellen
Übergangsstein von Sonderbordstein Gehbehinderte links,
Anschlag 6 cm auf Sonderbordstein Sehbehinderte rechts,
Anschlag 0 cm
Menge: 4,000 St

**2.2.3.270 Übergangsstein mitte Sehbeh. links Gehbeh. rechts**
Katalog-Nr. 08-23/LBTIEF-3/3.7.2.2.7.60
Verkehrswege und Freianlagen
Einfassungen, Pflasterdecken, Plattenbeläge
Bordsteine
aus Beton DIN EN 1340
Sonderbordsteine für getrennte Überquerungsstellen
Übergangsstein von Sonderbordstein Sehbehinderte links,
Anschlag 0 cm auf Sonderbordstein Gehbehinderte rechts,
Anschlag 0 cm
Menge: 4,000 St

**2.2.3.280 Übergangsstein rechts außen auf Anschlag 0 cm**
Katalog-Nr. 08-23/LBTIEF-3/3.7.2.2.7.70
Verkehrswege und Freianlagen
Einfassungen, Pflasterdecken, Plattenbeläge
Bordsteine
aus Beton DIN EN 1340
Sonderbordsteine für getrennte Überquerungsstellen
Übergangsstein rechts außen Sonderbordstein Gehbehinderte
Anschlag 0 cm auf Rundbord 15/22
Menge: 4,000 St

**2.2.3.290 Übergangsstein rechts außen auf Anschlag 6 cm**
Katalog-Nr. 08-23/LBTIEF-3/3.7.2.2.7.80
Verkehrswege und Freianlagen
Einfassungen, Pflasterdecken, Plattenbeläge
Bordsteine
aus Beton DIN EN 1340
Sonderbordsteine für getrennte Überquerungsstellen
Übergangsstein rechts außen Sonderbordstein Sehbehinderte
Anschlag 6 cm auf Rundbord 15/22
Menge: 4,000 St

**2.2.3.300 Geh- und Radwegstrennstein**
Geh- und Radwegstrennstein  zur Abgrenzung niveazgleicher Verkehrsflächen
Bodenindikator zur Abgrenzung niveazgleicher Verkehrsflächen für öffentlichen Verkehrsraum

Oberseitige Nutzflächen mit asymmetrischen Höhenprofil, radwegseitig Noppenstruktur, gehwegseitig Rippenstruktur.

Maße ca. 300 x525x 80 mm
Farbe: Weiß
inkl. Anfangs und Endsteine

Fa. Kasseler oder gleichwert.
Menge: 50,000 m

*Hinweis: Pflasterdecken*
Katalog-Nr. 08-23/LBTIEF-3/3.7.
Pflasterdecken

01) es gelten die ZTV Pflaster StB und die TL Pflaster-StB,
  sowie das M VV

02) Ungebundene Bauweise
  Bettungsmaterial:
  Hartgesteinsplitt, kalkfrei gemäß ZTV-Pflaster-StB
  (Ausnahme: Rasensteine).
  Schlagzertrümmerungswert / Los-Angeles-Koeffizient
  <= SZ 18 bzw. LA 20.
  Die Filterstabilität zwischen Bettungsmaterial
  und Fugenmaterial muss gewährleistet sein!

  Fugenmaterial:
  Hartgesteinsplitt kalkfrei (Ausnahme: Rasensteine).
  Größtkorn in Abhängigkeit von der Fugenbreite
  gemäß ZTV Pflaster. Nach Fertigstellung Fuge mit
  Brechsand 0/2 (kalkfrei) verschlämmen (Ausnahme:
  Sicker- und Sickerfugenpflaster).

03) Gebundene Bauweise Bettungsmaterial:
      - mineralische Gesteinskörnung/Zement
  mineralische Gesteinskörnung 0/5 mm bis 0/11 mm
  mit 200 kg/m³ Zement W/Z < 0,4.
      - Zementsorte gemäß Angabe Positionstext.

04) Gebundene Bauweise
  Fugenmaterial:
      - bei Natursteinpflaster:
  Splitt-Zement-Gemisch mit 600 kg Zement/m³ mit
  Verflüssiger
      - bei Betonwerksteinpflaster:
  Splitt-Zement-Gemisch mit 200 kg Zement/m³ mit
  Verflüssiger
      - Zementsorte gemäß Angabe Positionstext.

05) Es gelten die Regelungen der Verordnung über
  Anforderungen an den Einbau von mineralischen
  Ersatzbaustoffen in technische Bauwerke
  (Ersatzbaustoffverordnung - ErsatzbaustoffV).

06) Sofern im Positionstext Recyclingmaterialien gefordert
  werden (RC 1, bis RC 2 oder bis RC 3), bezieht sich dies
  lediglich auf Bettungs- und Fugenmaterial.

07) Sofern keine Angaben in den Planunterlagen oder im
  Positionstext vorhanden sind, ist als Verlegemuster ein
  Läuferverband vorzusehen.

90) Ausschreibungshinweis, nicht Vertragsbestandteil:
  Verlegemuster angeben, Beispiele:
  Läuferverband, Kreuzfugenverband,
  Segmentbogenverband, etc.

*Hinweis: Naturstein*
Katalog-Nr. 08-23/LBTIEF-3/3.7.6.
Naturstein

01) Pflastersteine gemäß DIN EN 1342

**2.2.3.310 Granitpflaster 60/60/60, RC 1**
Katalog-Nr. 08-23/LBTIEF-3/3.7.6.1.3.11
Verkehrswege und Freianlagen
Einfassungen, Pflasterdecken, Plattenbeläge
Pflasterdecken
Naturstein
Granitpflaster Nennmaß 50 bis 60 mm
60/60/60, RC 1
Menge: 20,000 m²

##### 2.2.4 Abdeckungen anpassen

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Vorarbeiten*
Katalog-Nr. 08-23/LBTIEF-3/3.
Vorarbeiten

01) Ausbruchmaterial (Fräs- bzw. Schälgut) laden
  und entsorgen, Verwertung nach Wahl des AN.

*Hinweis: Einbauteile anpassen*
Katalog-Nr. 08-23/LBTIEF-3/3.1.
Einbauteile anpassen

01) Schachtabdeckungen, Aufsätze von Straßeneinläufen,
  Straßenkappen usw. komplett freilegen, Belag wenn
  erforderlich anschneiden und der neuen Höhenlage der
  Deckschicht anpassen.
  Einschl. Ein- oder Ausbau des Unterbaus
  (Auflagering usw.).

02) Zwischen runden, ovalen und eckigen
  Einbauteilen wird nicht unterschieden.

50) Einstufung nach lichter Weite der Abdeckung.

*Hinweis: in Deckschichten aus Asphalt*
Katalog-Nr. 08-23/LBTIEF-3/3.1.5.

*Hinweis: Anpassung*
Katalog-Nr. 08-23/LBTIEF-3/3.1.5.1.
Anpassung

01) Straßenkappen, Aufsätze von Straßenabläufen,
  Schachtabdeckungen, usw. komplett freilegen,
  Belag ggfs. anschneiden und der neuen Höhenlage
  der Deckschicht anpassen.
  Ein- und Ausbau des Unterbaus (Auflagering usw.).
  Mit Baustoffen gemäß den bestehenden Oberbauschichten
  an die Umgebungsfläche anschließen; einschl. bit.
  Fugenband um Einbauteil.

**2.2.4.10 Straßenkappen in Asphaltschicht anpassen h±<=10cm**
Katalog-Nr. 08-23/LBTIEF-3/3.1.5.1.1.10
Verkehrswege und Freianlagen
Vorarbeiten
Einbauteile anpassen
in Deckschichten aus Asphalt
Anpassung
Straßenkappen, h ± <= 10 cm
Menge: 50,000 St

**2.2.4.20 Abdeckung in Asphaltsch anpassen <=0,5m² h±<=10cm**
Katalog-Nr. 08-23/LBTIEF-3/3.1.5.1.1.30
Verkehrswege und Freianlagen
Vorarbeiten
Einbauteile anpassen
in Deckschichten aus Asphalt
Anpassung
Abdeckungen, <= 0,50 m², h ± <= 10 cm
Menge: 10,000 St

##### 2.2.5 Poller und Pfosten

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Ausstattungen*
Katalog-Nr. 08-23/LBTIEF-3/3.
Ausstattungen

01) inkl. Erdarbeiten in Böden der Homogenbereiche HB.
  Besonders hingewiesen wird auf die
  ETV Stadt Stuttgart "Erdarbeiten".

02) Stahl-, Holz-, Kunststoffteile: Verwertung nach Wahl
  des AN.

50) Gesondert vergütet werden:
      - Ausbau von befestigten Flächen nach OZ 1.2.1.0.0.00.
      - Entsorgung von mineralischen Abfällen nach
  OZ 1.2.9.0.0.00

*Hinweis: Fundamente*
Katalog-Nr. 08-23/LBTIEF-3/3.9.1.
Fundamente

01) gemäß Regelzeichnung einschl. Bodenaushub,
  OK Fundament 20 cm unter OK Umgebungsfläche.

50) Gesondert vergütet werden: Fundamentrahmen.

*Hinweis: Maste*
Katalog-Nr. 08-23/LBTIEF-3/3.9.

*Hinweis: Absperrpfosten*
Katalog-Nr. 08-23/LBTIEF-3/3.9.2.2.
Absperrpfosten

01) Ortsfest, herausnehmbar oder umlegbar, feuerverzinkt,
  einschl. Bodenhülsen.
  Herausnehmbare Pfosten selbstschließend.

02) Betonfundament: C12/15, 30 x 30 x 70 cm.
  Bodenhülse bündig und fluchtgerecht, Oberfläche glatt
  abscheiben, Wasserablauf aus Bodenhülse.

03) Farbe rot-weiß: Pfosten grundiert und
  weiß lackiert, sowie mit roter reflektierender
  Folie (Zulassung nach RAL-Güteverkehrszeichen)
  b = 10 cm im Abstand von ca. 10 cm überklebt.

04) Maßangaben:
      - Rundes Profil: DN/h,
      - Rechteckiges Profil: a/b/h, jeweils über OK
  Umgebungsfläche gemessen.

*Hinweis: Pfosten / Poller*
Katalog-Nr. 08-23/LBTIEF-3/3.9.2.

**2.2.5.10 Absperrpfosten MK für herausnehmb+Feuerwrverschluss**
Katalog-Nr. 08-23/LBTIEF-3/3.9.2.2.1.80
Verkehrswege und Freianlagen
Ausstattungen
Abschrankungen, Pfosten, Poller, Schranken
Pfosten / Poller
Absperrpfosten
Mehrkosten für herausnehmbaren Pfosten mit
Feuerwehrverschluss DIN 3222 und 2 Schlüsseln
Menge: 4,000 St

##### 2.2.6 Zäune / Geländer

*Hinweis: Stahl- und Metallbau*
Katalog-Nr. 08-23/LBTIEF-4/4.
Stahl- und Metallbau

01) Die Eignungsnachweise für Schweißarbeiten gemäß
  DIN 18800 Teil 7 sind dem AG vor Arbeitsbeginn
  vorzulegen.

02) Verankerungen mit amtlicher Zulassung: Steindollen,
  Maueranker usw. gemäß Ausschreibungsunterlagen, sonst
  mit eingebohrten, nichtrostenden Stahldübeln.

03) Verschraubungen, die aus betriebstechnischen Gründen
  wiederholt gelöst werden müssen, aus nichtrostendem
  Material.

05) Schweißverbindungen an verzinkten Bauteilen sind
  unzulässig.

06) Nichtrostender Stahl gemäß Ausschreibungsunterlagen sonst
  Werkstoff-Nr. 1.4571. Bearbeitung der Oberflächen:
  geschliffen mit Korn 320 und gebürstet.

07) Anschluss an bestehende Bauteile:
  Schweißverbindungen verschleifen und entspr. der
  bestehenden Oberfläche nacharbeiten.

08) Dichtungsprofile nichthärtend, gemäß den in den
  Ausschreibungsunterlagen genannten Temperaturbereichen
  und atmosphärischen Einflüssen beständig. Shore-Härte mit
  geringen Toleranzen gleichbleibend. Die elastischen
  Eigenschaften (insbesondere Rückstellkräfte) sind zu
  gewährleisten.

*Hinweis: Metallbauarbeiten*
Katalog-Nr. 08-23/LBTIEF-4/4.7.
Metallbauarbeiten

01) einschl. im Bogen, an Treppen und Kopf- und
  Eckausbildung sowie Dehnungsfugen gemäß
  Ausschreibungsunterlagen Biegung von Rohren
  (r =Radius und Ø = Rohrdurchmesser):
  Alu: r = Ø x 3, Stahl: r = Ø x 2.

02) Geländerhöhe und Handlaufhöhe:
  Gemessen über OK Belag oder bei Stufen von
  Trittstufenkante.
  Handlauf einschl. Konsolen und Wandbefestigung.
  Die Enden von Rundrohren mit r = 6 cm abrunden.

03) Dehnfugen im Baubereich sind bei allen Konstruktionen
  zu berücksichtigen.
  Geländer, die diese Bewegungsfugen
  überbrücken, sind nach dem Teleskop-Prinzip
  mit einseitig eingeschweißtem, innenliegendem
  Gleitrohr auszubilden.
  Die Konstruktion muss Höhen- und
  Längsbewegungen des Bauwerks aufnehmen
  können. Bewegungsfugen zum Ausgleich von
  Temperatur-, Schwind- und Kriechverformungen
  alle 5 bis 6 m Ausdehnungsmöglichkeiten von
  ca. 1 cm vorsehen. An den Stoßfugen den
  Stutzen am Tiefpunkt mit dem Handlaufrohr
  rundum dicht verschweißen.

04) Der Pfostenabstand richtet sich nach dem jeweiligen
  Anordnungsbereich. Falls nicht anders angegeben, sind
  Pfostenabstände von höchstens 1,80m zulässig. Bei
  vorgefertigten Aussparungen an Bauwerken,
  z.B. Köcherfundamente, sind die genauen
  Abstandsmaße an Ort und Stelle zu messen.
  Verankerung der Geländerpfosten nach GEL 12
  des BMVBS.

50) Aufmaß:
  Geländer:
  Mitte Endpfosten zu Mitte Endpfosten bzw. Endstab.
  Handläufe:
  Länge des Handlaufs.

*Hinweis: Geländer und Handläufe nach RiZ BMVBS*
Katalog-Nr. 08-23/LBTIEF-4/4.7.3.

*Hinweis: aus Stahl*
Katalog-Nr. 08-23/LBTIEF-4/4.7.3.1.
aus Stahl

01) geschweißte, Stahlgüte S235JR.
  Entlüftungsöffnungen nach dem Verzinken dicht
  abschließen. Entwässerungsöffnungen erhalten.

02) Korrosionsschutz nach ZTV-ING, Teil 4, Abschnitt 3.
  Feuerverzinkung gemäß DIN EN ISO 1461.
  Verbindungsmittel nach DIN 267
  2 Deckbeschichtungen, min. Schichtdicke je 80 m
  Beschichtungsstoff: Eisenglimmerfarbe nach TL/TP-Kor

*Hinweis: Zaun mit Maschendrahtgeflecht*
Katalog-Nr. 08-23/LBTIEF-3/3.9.3.
Zaun mit Maschendrahtgeflecht

01) Maschendrahtgeflecht an Holz- oder Stahlpfosten,
  fluchtgerecht einbauen. Endpfosten einseitig, Eck- und
  jeder 10. Zwischenpfosten zweiseitig in
  Zaunrichtung verstrebt. Streben in 3/4 der
  Zaunhöhe ansetzend und 130º zur Verankerung im
  Fundament abwinkeln.

02) Viereckiges Maschendrahtgeflecht, gemäß DIN EN 10223-6
  in gleichmäßigen Bahnbreiten an den
  Pfosten befestigen. Alle Stahlteile wie Maschendrahtgeflecht, Spannschlösser usw.
  in dick feuerverzinkter Ausführung.
  Das Geflechtende an den Holzpfosten mittels
  Krampen und bei den Gewinderohrpfosten mit
  korrosionsfesten Halterungen befestigen.
  Spanndrähte Ø 4,2 mm im Abstand von ca. 50 cm
  (bei 100 cm Geflechtbreite = 3 St) ziehen und
  mit Spannschlössern alle 15 m spannen.
  Spanndrähte durch jede zweite Masche des
  Geflechts ziehen (anrödeln nicht erlaubt).
  Ersatzweise Rundlitzenseil 6 x 7 nach DIN EN 12385-7,
  d= 3,0 mm (verzinkt mit Fasereinlage).

03) Pfosten einbetoniert

**2.2.6.10 Aufstellen Reptilienschutzzaun**
Leistungsumfang umfasst die Lieferung (sofern erforderlich), den Transport zum Einsatzort sowie die fachgerechte Aufstellung und Befestigung des Zauns entlang der vorgegebenen Trasse/Abgrenzung.

Der Zaun ist 20 cm tief in den Boden einzugraben und dauerhaft standsicher zu befestigen (inkl. erforderlicher Erdarbeiten zum Einbau, Nachverdichten und Sicherung gegen Unterwanderung).

Abschlussarbeiten (z. B. Anpassungen an Gelände-/Randbedingungen) sowie Umsetzung gemäß Bauablauf und Vorgaben des AG sind enthalten.

Abrechnung: je Meter Zaun (lfm), entsprechend tatsächlicher Ausführung gemäß Lageplan 7.
Menge: 50,000 m

**2.2.6.20 Stahl Holmgeländ o Drahtseil Handlauf RiZGel3BMVBS**
Katalog-Nr. 08-23/LBTIEF-4/4.7.3.1.2.12
Ingenieurbauwerke
Stahl- und Metallbau
Metallbauarbeiten
Geländer und Handläufe nach RiZ BMVBS
aus Stahl
Holmgeländer ohne Drahtseil nach RiZ Gel 3, BMVBS
Menge: 45,000 m

#### 2.3 Beschilderung

*Hinweis: Hinweis Beschilderung*
Hinweis endgültige Beschilderung

Es sind Straßenschilder und Verkehrszeichen vom Typ 2 zu wählen.

##### 2.3.1 StVO-Beschilderung

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Ausstattungen*
Katalog-Nr. 08-23/LBTIEF-3/3.
Ausstattungen

01) inkl. Erdarbeiten in Böden der Homogenbereiche HB.
  Besonders hingewiesen wird auf die
  ETV Stadt Stuttgart "Erdarbeiten".

02) Stahl-, Holz-, Kunststoffteile: Verwertung nach Wahl
  des AN.

50) Gesondert vergütet werden:
      - Ausbau von befestigten Flächen nach OZ 1.2.1.0.0.00.
      - Entsorgung von mineralischen Abfällen nach
  OZ 1.2.9.0.0.00

*Hinweis: Maste*
Katalog-Nr. 08-23/LBTIEF-3/3.9.

*Hinweis: Fundamente*
Katalog-Nr. 08-23/LBTIEF-3/3.9.1.
Fundamente

01) gemäß Regelzeichnung einschl. Bodenaushub,
  OK Fundament 20 cm unter OK Umgebungsfläche.

50) Gesondert vergütet werden: Fundamentrahmen.

**2.3.1.10 Hülsen für Mast/Schilder**
Bodenhülsen mit Gewindering und Klemmring sowie Blindstopfen, d=76 mm (Abstimmung mit Stadt durch AN) für Schilder, liefern einschl. Erdarbeiten, Fundamentbeton C20/25 und Wiederherstellung der Oberfläche
Menge: 80,000 St

**2.3.1.20 Mast Verkehrsschild Leichtmetall D60mm l=400cm**
Katalog-Nr. 08-23/LBTIEF-3/3.9.1.3.2.18
Verkehrswege und Freianlagen
Ausstattungen
Maste
für Verkehrsschilder
Leichtmetallrohr
Außendurchmesser 60 mm, l = 400 cm
Menge: 80,000 St

**2.3.1.30 Schild Ronde**
Verkehrszeichen nach Angabe des AG, nach StVO und der
RAL-Guetegemeinschaft Verkehrszeichen und
Verkehrseinrichtungen e. V.,

Schild: Ronde

Schild aus Leichtmetall DIN 1725 Teil 1 und DIN 1745
Teil 1, Mindestblechdicke 2 mm,
Folie Typ 2 (Signalfolie), Größe 2,
nach Hinweise fuer die Anbringung von Verkehrszeichen
und Verkehrseinrichtungen (HAV) mit
je zwei Rohrschellen
aus Aluminium,
Verschraubungen aus nichtrostendem Stahl,
anbringen an vorhandene Rohrpfosten/-staender,
Durchmesser 60,3 bis 100 mm.
Menge: 53,000 St

**2.3.1.40 Leistung wie zuvor Quadrat**
Leistung wie zuvor in vollem Wortlaut beschrieben
jedoch
Schild: Quadrat
Menge: 27,000 St

**2.3.1.50 Leistung wie zuvor Dreieck**
Leistung wie zuvor in vollem Wortlaut beschrieben
jedoch
Schild: Dreieck
Menge: 101,000 St

**2.3.1.60 Leistung wie zuvor Rechteck Querformat**
Leistung wie zuvor in vollem Wortlaut beschrieben
jedoch
zusatz Schild: Rechteck Querformat
Menge: 44,000 St

**2.3.1.70 Leistung wie zuvor 626-20**
Leistung wie zuvor in vollem Wortlaut beschrieben
jedoch
Schild: 626-20
Menge: 2,000 St

**2.3.1.80 Leistung wie zuvor 626-10**
Leistung wie zuvor in vollem Wortlaut beschrieben
jedoch
Schild: 626-20
Menge: 2,000 St

##### 2.3.2 Radwegschilder BA 2

*Hinweis: Ausstattungen*
Katalog-Nr. 08-23/LBTIEF-3/3.
Ausstattungen

01) inkl. Erdarbeiten in Böden der Homogenbereiche HB.
  Besonders hingewiesen wird auf die
  ETV Stadt Stuttgart "Erdarbeiten".

02) Stahl-, Holz-, Kunststoffteile: Verwertung nach Wahl
  des AN.

50) Gesondert vergütet werden:
      - Ausbau von befestigten Flächen nach OZ 1.2.1.0.0.00.
      - Entsorgung von mineralischen Abfällen nach
  OZ 1.2.9.0.0.00

*Hinweis: Fundamente*
Katalog-Nr. 08-23/LBTIEF-3/3.9.1.
Fundamente

01) gemäß Regelzeichnung einschl. Bodenaushub,
  OK Fundament 20 cm unter OK Umgebungsfläche.

50) Gesondert vergütet werden: Fundamentrahmen.

*Hinweis: Einbauhöhe Wegweistafeln/Radwegschilder*
Einbauhöhe Wegweistafeln
Die Schildtafel ist mit einer lichten Höhe von H >= 2,50 m von Fahrbahnrandhöhe zu Unterkante Schild anzubringen

*Hinweis: Beschreibung Wegweisertafeln*
Wegweisertafeln

Die Wegweisertafeln/Radwegschilder sind mit nicht retroreflektierenden Folien, RA2, Aufbau-Typ C, gemäß DIN 67520 sowie gemäß den „Technischen Liefer- und Prüfbedingungen für vertikale Verkehrszeichen“ zu versehen und haben den Gütebedingungen der Güterschutzgemeinschaft Verkehrszeichen und Verkehrseinrichtungen e.V. (RAL) zu entsprechen. Das Gütezeichen, die Herstellerfirma und das Herstellungsdatum sind auf der Rückseite der Verkehrszeichen witterungsbeständig anzubringen. Alle Schilder sind aus Leichtmetalllegierung AIMg2 hart herzustellen. Die Umlaufenden Randprofile sowie Aussteifungs- und Stoß- oder Verbindungsprofile sind ebenfalls aus Aluminium herzustellen.
Die Tafeln sind grundsätzlich Profilverstärkt auszuführen. Die Profilhöhe bis 5 m2 Schildfläche beträgt mindestens 40 mm.

Für alle anderen Beschriftungen (Pfeile, Randabstände etc.) gelten die in der RWB in Abhängigkeit der Schriftgröße geforderten Abmessungen.

Für Wegweisertafeln mit variablen Abmessungen wird eine Rasterung von 10 cm empfohlen. Die Rasterung muss nach Kapitel 7.7 RWB 2000 ausgeführt werden. Mehr- oder Minderkosten sind dafür in den Einheitspreis einzurechnen. Verkleinerungen auf das nächste kleinere Raster nach RWB werden akzeptiert. Rasterungen werden generell bei der Preisermittlung nicht berücksichtigt. Abgerechnet wird nur nach RWB bzw. RWBA Maßen.

Die Positionen beinhalten die Wegweiser sowie die erforderlichen H-Halterungen zur Montage an Rohrmaste, Schiebekonsolen und Schiebeschellen aus Stahl (feuerverzinkt gemäß DIN EN ISO 1461) oder Aluminium, Schellen, Schellenbänder und Spannelemente (nach DIN 18800-1 mindestens der Qualität S235 JR G2 oder aus rostfreiem Stahl mindestens der Stahlgruppe A2), Schellenhalte- und Schildbefestigungsschrauben sowie Muttern (aus rostfreiem Stahl mindestens der Stahlgruppe A2), Kleinmaterial sowie die jeweilige Montage.

**2.3.2.10 Radwegweiser Einseitig oder Zwischenwegweiser (Tabellen- und Pfeilwegweiser)**
Radwegweiser (Tabellenwegweiser/Pfeilwegweiser inkl Einschubschilder) liefern und montieren inkl. befestigunsmaterial

Schild aus Leichtmetall DIN 1725 Teil 1 und DIN 1745
Teil 1, Mindestblechdicke 2 mm, randprofilverstaerkt,
nach Hinweise für die Anbringung von Verkehrszeichen
und Verkehrseinrichtungen mit Rohrschellen
aus Aluminium,
Verschraubungen aus nichtrostendem Stahl,
anbringen an vorhandene Rohrpfosten/-staender,
Durchmesser 60,3 bis 100 mm.
Tabellenwegweiser 250 mm hoch und 1000 mm lang einseitig
Einschubschilder: 150x150 mm, SN 150, einseitig, nicht reflektierend.
Qualitätsanforderung: mind. 150 DPI + RGB-Töne nach Unterlagen des AG
Menge: 13,000 St

**2.3.2.20 Radwegweiser Doppelseitig (Tabellen- und Pfeilwegweiser)**
Radwegweiser (Tabellenwegweiser/Pfeilwegweiser inkl Einschubschilder) liefern und montieren inkl. befestigunsmaterial

Schild aus Leichtmetall DIN 1725 Teil 1 und DIN 1745
Teil 1, Mindestblechdicke 2 mm, randprofilverstaerkt,
nach Hinweise für die Anbringung von Verkehrszeichen
und Verkehrseinrichtungen mit Rohrschellen
aus Aluminium,
Verschraubungen aus nichtrostendem Stahl,
anbringen an vorhandene Rohrpfosten/-staender,
Durchmesser 60,3 bis 100 mm.
Tabellenwegweiser 250 mm hoch und 1000 mm lang einseitig oder doppelseitig
Einschubschilder: 150x150 mm, SN 150 doppelseitig, nicht reflektierend.
Qualitätsanforderung: mind. 150 DPI + RGB-Töne nach Unterlagen des AG
Menge: 12,000 St

**2.3.2.30 Rohrpfosten und Hülsen für Schilder**
Rohrpfosten und Fundament
Rohrpfosten in Bodenklasse 3-5 aufstellen, Fundamenttyp A nach IVZ-Norm, einschließlich anfallender Erdarbeiten. Umgebende Flächen entsprechend dem früheren Zustand herstellen. Überschüssiger Boden geht in Eigentum des AN über und ist zu entsorgen.
Pfost d= 60 mm (Abstimmung mit Stadt durch AN) für Schilder
Höhe= 3 bis 4 m
mindest aufstellhöhe zum unteren Schild = 2,5 m
Fundament Material: Beton C20/25
Maße: 300 x 850 mm (H x D)
Durchmesser: 76 mm inkl. integrierter Metallverschraubung
liefern einschl. Erdarbeiten, Fundamentbeton und
Wiederherstellung der Oberfläche
Menge: 9,000 St

#### 2.4 Straßenbeleuchtung

##### 2.4.1 Erdarbeiten

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Gräben und Gruben*
Katalog-Nr. 08-23/LBTIEF-1/1.2.
Gräben und Gruben

01) Besonders hingewiesen wird auf die ETV Stadt
  Stuttgart "Erdarbeiten". Liegt kein Baugrundgutachten vor, so ist die ETV Stadt Stuttgart
  " Erdarbeiten" anzuwenden.
  Boden und Fels sind entsprechend ihrem Zustand
  vor dem Lösen in die Homogenbereiche gem.
  ETV Stadt Stuttgart "Erdarbeiten" einzuteilen.

02) Zur Leistung gehören:
  Ausheben von Böden des Homogenbereichs HB,
  des Homogenbereichs HA <= 10 cm Schichtdicke,
  des Homogenbereichs HF <= 10 cm Schichtdicke sowie
  ausheben von gefrorenem Boden <= 10 cm Schichtdicke.
  Profilieren der Sohle, Wände und Böschungen, Handaushub im Bereich von Anschlüssen,
  Muffen- und Schweißlöchern.

03) Durch Homogenbereich HF (Fels) erforderliche und
  unvermeidliche Mehrbreiten sind örtlich aufzunehmen und durch ein Aufmaß nachzuweisen.

04) Für die Einteilung von Boden und Fels in Homogenbereiche gem. DIN 18300 sind die Leistungspositionen "Abmessungen und Zustand nach Angabe AG"
  (Positionen ab OZ X.X.X.X.60) zu verwenden bzw.
  aus Titel 1.2.3.3. Homogene Schichten.

05) b = Breite auf der Sohle

50) Gesondert vergütet werden:
  Abtrag von Oberboden, Gräben und Gruben in
  Baugruben, Mehraufwendungen im Bereich von Ver-
  und Entsorgungsleitungen, Wiedereinfüllen von
  Gräben und Gruben.

  Im Zuge des Aushubs ausgebaute bzw. abgebrochene und
  zerkleinerte Rohre aus Beton, Stahlbeton, Steinzeug usw.
  nach OZ 1.2.3.4.0.00

  Ausheben von Böden
  des Homogenbereichs HA > 10 cm Schichtdicke,
  des Homogenbereichs HF > 10 cm Schichtdicke sowie
  ausheben von gefrorenem Boden > 10 cm Schichtdicke nach OZ 1.2.3.9.1.00

51) Aufweitungen für Schächte usw. werden, wenn sie
  mit dem Grabenaushub erfolgen können, wie der
  Grabenaushub vergütet.

52) Einstufung der Graben- oder Grubentiefe für die
  Abrechnung:
  OK Gelände, Straße oder Gehweg bzw. UK Voraushub
  bis Aushubsohle.

*Hinweis: Gräben*
Katalog-Nr. 08-23/LBTIEF-1/1.2.3.
Gräben

01) Für Ver- und Entsorgungsleitungen, Streifenfundamente,
  Nocken, Drainagen usw. einschl. der im Zuge des Grabens
  liegenden Gruben.

50) Gesondert vergütet werden:
  Ausbauen der Straßenbefestigung nach OZ 1.2.1.0.0.00. ff.

51) Verbauten sind kraftschlüssig herzustellen und bis zur
  Wiederverfüllung im Graben zu belassen.

*Hinweis: für Gräben*
Katalog-Nr. 08-23/LBTIEF-1/1.3.1.
für Gräben

50) Aufmaß:
  Verbau für Gruben oder Aufweitungen, der im Zuge oder in
  Verbindung mit Gräben hergestellt wird, wird wie der
  Grabenverbau vergütet.

*Hinweis: Erschwerniszulagen*
Katalog-Nr. 08-23/LBTIEF-1/1.2.3.
Erschwerniszulagen

01) Sprengungen sind, auch wenn sie in den
  Ausschreibungsunterlagen genannt sind, nur nach
  ausdrücklicher Zustimmung des AG gestattet. Vor der
  Zustimmung des AG muss der AN alle behördlichen
  Genehmigungen einholen und eine ausreichende
  Versicherung haben. Der unschädliche Einfluss der
  Sprengung auf benachbarte Bauteile muss durch einen
  Sachverständigen in einem Sprenggutachten, einschl.
  Schussbildern, nachgewiesen werden. Der Sachverständige
  ist vom AN mit der Überwachung der Sprengungen zu
  beauftragen. Für die Erschütterungsmessungen ist bei den
  Sprengungen eine 3-Komponenten-Geberstation mit
  Lichtpunktschreiber auf- und abzubauen, vorzuhalten,
  umzusetzen, zu betreiben und auszuwerten.

50) Gesondert vergütet werden:
  Durchbrüche und Schlitze nach OZ 4.2.8.2.0.00.

51) Erschwernisse, für deren Vergütung bestimmte
  Mindestgrößen vorgeschrieben sind, werden, wenn sie diese
  überschreiten, ohne Abzug der Mindestgröße vergütet.

*Hinweis: Leitungen*
Katalog-Nr. 08-23/LBTIEF-1/1.2.3.9.
Leitungen

01) Aushub im Bereich von Ver- und Entsorgungsleitungen
  entspr. der Standards der Eigentümer der Leitungen.

50) Aufmaß:
  nach Länge der teilweise oder ganz freigelegten Leitung
  bzw. Leitungstrasse in allen Höhenlagen, gemessen in der
  Leitungsachse.
  Vergütung je Leitung auch, wenn Leitungen in dichter Folge
  queren, d.h. lichter Abstand untereinander > 50 cm.
  Beinhaltet auch Erschwernisse beim Aushub unter den
  Leitungen oder Leitungstrassen bis zur Grabensohle.
  Erschwernisse infolge von nicht freigelegten Leitungen,
  auch wenn sie sich in der Nähe des Aushubs befinden,
  werden nicht gesondert vergütet. Diese Erschwernisse
  sind mit Positionen der Leistungsgruppen 1.2.3.1.0.00
  und 1.2.3.2.0.00 abgegolten.
  Kabeltrassen oder parallel verlegte Kabel in Kabelzugrohren
  werden in der Draufsicht gezählt:
  1- und 2-zügig,
  3- und 4-zügig,
  5- und 6-zügig,
  7- bis 8-zügig.
  Ungeordnete, dicht aneinander liegende Kabelbündel
  (d.h. lichter Abstand der Leitungen untereinander < 50 cm)
  werden gem. ihrer Gesamtbreite einem Nenndurchmesser
  DN zugeordnet.

51) Senkrecht verlaufende Schiebergestänge und sonstige
  Anbauteile der Versorgungsleitungen werden
  übermessen.

*Hinweis: Vorarbeiten und Allgemeine Arbeiten*
Katalog-Nr. 08-23/LBTIEF-0/

*Hinweis: Behelfsbrücken*
Katalog-Nr. 08-23/LBTIEF-0/0.
Behelfsbrücken

01) Statischer Nachweis und Ausführungspläne sind
  erforderlich.
  Besondere Vergütung hierfür nur wenn entspr. Positionen
  im LV vorhanden.

02 ) Auf- und abbauen, vor- und unterhalten aller Teile nach
  Wahl des AN,
  A) Überbau:
  mit Längs- und Querträgern, Verbänden,
  Aussteifungsblechen, Ausgleich-, Auflager und
  Kopfplatten, Befestigungsmitteln usw.
  Belag eben, dicht und griffig herstellen.
  B) Endauflager:
  Mehraufwendungen beim Verbau, wenn Lasten des
  Endauflagers abgetragen werden. Stützträger mit
  Fußkonstruktion einbauen, Bohren mit Verrohrung durch
  alle Bodenklassen sonst wie OZ 1.3.4.1.0.00, Entsorgung
  des Bohrgutes, Fuß >= 3 m hoch C20/25, Bohrloch mit
  Siebschutt/Recyclingmaterial verfüllen, Verrohrung
  ziehen, Verbände, Verschwertungen usw. mit dem
  Aushubfortschritt einbauen. Aushub und Entsorgung,
  außerhalb der Aufmassgrenzen des Baugrubenaushubs. Herstellen der Fundamente oder Auflagerträger, der Widerlager einschl. Schalung, Bewehrung.
  C) Zwischenauflager:
  Nur bei Spannweiten > 6,00 m.
  OZ 0.8.0.0.0.00 - 02 B) anwenden.
  D) Geländer:
  1,20 m hoch, geschlossen, oben mit Abschlussbrett,
  Aufnahme der Linienlast nach DIN-Fachbericht 101.
  Bei KFZ-Brücken und größeren Spannweiten, L > 12 m
  U-Stahl mit Seil d 20 mm.
  E) Ausbau und Entsorgen der vorgenannten
  Konstruktionsteile bis 2 m unter Gelände. Auffüllung,
  außerhalb der Aufmaßgrenzen der Baugrubenauffüllung,
  bis Planum neuer Fahrbahn.

03) Jede Behelfsbrücke wird vor Inbetriebnahme vom AG
  abgenommen.

50) Aufmaß:
  geforderte bzw. max. die nutzbare Brückenfläche.
      - einbauen 60% des Einheitspreis
      - ausbauen 40% des Einheitspreis

51) Gemessen wird in der Reihenfolge:
  Schienen- / Kfz- / Fußgängerverkehr.

52) Einstufung nach Spannweite bzw. Überkragung:
  A) Querbrücken:
  Achse zu Achse Verbauträger bzw. Abstand
  Auflagerachsen, verbaute Gräben:
  Grabenbreite + 2 x 0,30 m.
  B) Längsbrücken:
  Achse des nächstliegenden Verbaus bis Vorderkante
  Geländer, Schrammbord bzw. Achse außenliegendes
  Gleis.

53) Aufmaß:
  A) Querbrücken:
  Länge nach OZ 0.8.0.0.0.00 - 52A
  Bei schrägen Querbrücken wird die Mehrlänge infolge der
  Schrägstellung mitgemessen.
  Breite entsprechend Brückenart:
  Fußgänger: zwischen den Geländern.
  Kfz: zwischen den Schrammborden + 2x 0,50 m der
  Schrammborde.
  Schienen: von Achse zu Achse Gleis + 2 x 2,00 m oder
  der Begrenzung zu einer anderen Brückenart.

  B) Längsbrücken:
  Länge: von Achse zu Achse Endauflager.
  Breite: von Achse Verbauträger bis entspr. Brückenart
  bzw. Auflagerachse.
  Fußgänger: Vorderkante Geländer.
  Kfz: Vorderkante Schrammbord zuzügl. geforderter
  Schrammbordbreite.
  Schienen: Achse außen liegendes Gleis + 2,00 m, bzw.
  Begrenzung zu einer anderen Brückenart anschließt.

54) schräge Querbrücken:
  > 10 Altgrad Schrägstellung.

*Hinweis: Kanäle, Kabel und Leitungen (KKL-Brücken)*
Katalog-Nr. 08-23/LBTIEF-0/0.8.
Kanäle, Kabel und Leitungen (KKL-Brücken)

01) Aufhängungen, rutschfest und gegen Fremdeinwirkung
  sichern.
  Abstand:
  Kanäle und starre Leitungen: an den Fugen oder Muffen
  Abstand jedoch <= 1,10 m, b >= 10 cm.
  Kabel und flexible Leitungen: durchgehend unterstützt.

02) Zulässige Last/Meter auf den Plänen angeben.

03) Eigentümer in das Genehmigungsverfahren der
  Brückenpläne einbeziehen.

50) Einstufung nach Spannweite bzw. Überkragung:
  A) Querbrücken:
  Baugruben mit Verbau: Achse zu Achse Verbauträger.
  Baugruben ohne Verbau: zwischen den Auflagermitten.
  B) Längsbrücken:
  Achse Verbauträger bis Achse außen liegendes Rohr.

51) Aufmaß:
  Quer- und Längsbrücken:
  Länge nach OZ 0.8.4.0.0.00-50 A).

52) Kanal- und Wasserleitungen entsprechen, sofern sie aus
  Stahl, Guss, Stahlbeton o. gl. bzw. leichterem Material sind:
  Durchmesser | Lasten <= 30 cm, | <= 1 kN/m > 30 bis
  70 cm, | > 1 bis 5 kN/m > 70 bis 100 cm, | > 5 bis 10 kN/m >
  100 cm, | > 10 kN/m

*Hinweis: Auffüllung*
Katalog-Nr. 08-23/LBTIEF-1/1.
Auffüllung

01) Besonders hingewiesen wird auf:
  Bundes-Bodenschutz-u Altlastenverordnung (BBodSchV),
  Verordnung über Anforderungen an den Einbau von
  mineralischen Ersatzbaustoffen in technische Bauwerke
  (Ersatzbaustoffverordnung - ErsatzbaustoffV).
  Der Einbau von mineralischen Ersatzbaustoffen oder
  Gemischen in technische Bauwerke in
  Wasserschutzgebieten sowie in Heilquellenschutzgebieten
  ist in der ErsatzbaustoffV geregelt.

02) Ist auf der Baustelle kein geeigneter Boden vorhanden, so
  hat das Aushubmaterial von anderen Baustellen des AG
  Vorrang vor Boden Dritter. Dem AN obliegt insoweit die
  Verkehrssicherungspflicht auf der Zu- und Abfahrtsstraße.

03) Durch unsachgemäße Zwischenlagerung unbrauchbar
  gewordenes Material darf nicht verwendet werden. In
  solchen Fällen hat der AN auf seine Kosten brauchbaren
  Verfüllboden heranzuschaffen und den unbrauchbaren
  abzufahren.

04) Die Beschaffung des verdichtungsfähigen Fremdbodens ist
  Aufgabe des AN. Der Boden ist frei Baustelle zu liefern.
  Die Vergütung erfolgt nach ausgeschriebenen Positionen.

50) Die OZ für Auffüllungen unter Abdeckungen und
  Behelfsbrücken wird vergütet bei Arbeitshöhen <= 3,00 m
  unter UK Abdeckung. Darin sind alle Erschwernisse durch
  die Abdeckungen enthalten, z.B. durch Ein- und Ausbau der
  Abdeckung während der Auffüllung.

51) Gesondert vergütet werden:
  Planum von
      - Baugruben,
      - Verkehrsflächen,
      - Vegetationsflächen und
      - Sportflächen nach OZ 1.4.4.0.0.00.

52) Nicht gesondert vergütet wird: Untergrundverdichtung auf
  der Auffüllung.

*Hinweis: Boden*
Katalog-Nr. 08-23/LBTIEF-1/1.6.
Boden

01) einschl. Erschwernisse infolge von Leitungen. Ausnahme:
  Gräben und Gruben.

50) Gesondert vergütet werden:
  Auffüllungen der Leitungszone von Abwasserleitungen und
  -Abwasserkanälen entspr. DIN EN 1610 nach
  OZ 2.2.8.0.0.00.

  Materiallieferungen für die Auffüllung der Leitungszone der
  Versorgungsleitungen nach OZ 1.6.5.0.0.00, nach Angabe
  der Eigentümer der Leitungen.

  Lieferung des einbau- und verdichtungsfähigen
  Fremdbodens nach OZ 1.6.5.3.0.00

**2.4.1.10 Aushub an Leitungen DN300-700 3+4zügig**
Katalog-Nr. 08-23/LBTIEF-1/1.2.3.9.2.52
Erdarbeiten
Aushub
Gräben und Gruben
Erschwerniszulagen
Leitungen
Leitungen > DN 300 <= DN 700, 3- und 4-zügig
Menge: 15,000 m

**2.4.1.20 Boden für Kabel-/Leitungsgraben oder dgl. ausheben einschl. Kopflöcher**
Aushub, soweit zum Verfüllen geeignet, zur Wiederverwendung
seitlich lagern, nach Einbau der Leerohre
als Restraumverfülllung oberhalb der Leitungszone einbauen und verdichten.
Fehlenden Verfüllboden einbauen und verdichten
wird gesondert vergütet.
Zum Verfüllen nicht verwendeten Aushub geht in Eigentum des AN über.
Homogenbereiche nach Unterlagen des AG
Bodenklasse 3 bis 4 nach DIN 18300 (alt),
Grabentiefe bis 1.20 m
Sohlenbreite der Gräben gem. DIN 4124 für Einzelgräben.
Abgerechnet wird mit senkrechten Wänden.
nach DIN 1610 bzw. 4124.
Menge: 10,000 m³

**2.4.1.30 Zulage Handaushub**
Zulage Handaushub nach Anweisung AG
Menge: 5,000 m3

**2.4.1.40 Flusssand liefern**
Katalog-Nr. 08-23/LBTIEF-1/1.6.5.1.1.12
Erdarbeiten
Auffüllung
Einbaumaterial liefern
Mineralische Materialien
sortiertes Material
Flusssand
Menge: 10,000 m³

##### 2.4.2 Kabel/ Kabelschutzrohre/Mastfundamente

*Hinweis: Hinweis*
Verlegen von Kabel und Rohre nach VDE 0276 u. VDI 2700

Kabelleerrohre:

Kabelschutzrohre aus PE nach DIN 8074 mit Steckmuffen
verlegen.Es ist darauf zu achten,dass alle Muffenverbindungn fachlich richtig ausgeführt sind,so dass kein Wasser von außen in das Rohr dringen kann.Auch ist schon beim Verlegen der Kabelschutzrohre dafür Sorge zu tragen,dass während der gesamten Bauzeit keine Fremdstoffe(Wasser,Sand,Vorsieb o. dgl.) in das Rohr dringen kann.
Eventuell notwendiges Reinigungsmolchen,das auf mangelhaftes Verlegen des AN beruht,ist vom AN kostenlos durchzuführen

**2.4.2.10 Fundamente von Lichtmasten bis LPH 8m**
Fundamente für Straßenbeleuchtungsmast mit jjErdstück(Rohrhülse aus PP-Rohr, Innenseite glatt),
DN 400, L = 0,80m, Fundamentgröße 0,8 x 0,8 x 1,2m
Betongüte C 30/37
Die Fundamente sind zu schalen.Die Schalung ist als verlorene Schalung zu kalkulieren und in den EP mit einzurechnen.
Nach Versetzen des Lichtmastes durch den AG ist das Fundament mit Flußsand zu verfüllen.
Oberer Abschluß mit Betonring d = 10cm, Oberfläche gescheibt.
Bei der Aufstellung des Beleuchtungsmast ist ein Bagger mit geeignetem Lastaufnahmemittel(Schlupf) beizustellen
Menge: 5,000 St
Leistungsbereichkatalog: NB

**2.4.2.20 Kabel bis 30 mm in Graben auslegen**
Kabel NYY-J 4x 16mm² liefern und auslegen

Eingeschlossene Leistungen:
- Kreuzungsfreies Auslegen der Kabel.
- Kennzeichen der Kabeln mit Kennzeichnungsstreifen.
- Ausrichten der Kabeln im Kabelgraben.

Erfasst werden die Längen jedes verlegten Kabels von
Gruben-/Schachtmitte bis Gruben-/Schachtmitte, Längen für vorgegebene Ringe und Schleifen werden mit Faktor 0,5 abgerechnet.
Die Einführung in die Lichmastfundamente ist einzurechnen.
Menge: 10,000 m

**2.4.2.30 Kabelschutzrohr PVC da 110mm 1 zügig**
Kabelschutzrohr aus PVC-U, Nenn-Außendurchmesser 110 mm x 3,1 mm (DN 100), Rohrreihe 3, nach DIN 8061/8062 und DIN 16873, fremdüberwacht nach HR 3.31 des SKZ (vormals GKR-Richtlinie 5.1.1); mit angeformter Steckmuffe mit eingeklebtem Lippendichtring und Einstecktiefenmarkierung am Steckende; Steckmuffe als Langmuffe mit Mitteldichtring ausgeführt; Rohre innen und außen glattwandig,

Lieferaufmachung: Stangenware Gesamtlänge 6 m in Holzrahmenverschlägen.

In die Kabelschutzrohre ist ein Zugdraht einzuziehen. Der Zugdraht ist von Zugpunkt zu Zugpunkt ohne Unterbrechung in ausreichendem Querschnitt einzuziehen.

Das Kabelschutzrohr ist bis 20 cm über dem Rohrscheitel auf die gesamte Grabenbreite mit steinfreiem Material (Vergütung erfolgt nach Einbaupositionen) von Hand zu verfüllen und zu verdichten.
Verfüllen der Rohrzwischenräume nach jeder Lage.

Nur die von den Rohrherstellern vorgeschriebenen Gleitmittel sind zugelassen.

Abgerechnet wird die verlegte Länge des Kabelschutzrohres.
Menge: 15,000 m

**2.4.2.40 Zulage für PE Rohr flexibel**
Menge: 5,000 m

**2.4.2.50 Zulage für Bögen da 110 mm x 3,1mm**
Rohrboben 15-45 Grad PVC-U AD 110mm
Rohrbogen mit angeformter Steckmuffe, aus PVC-U DIN 8061
für Kabelschutzrohr mit Außendurchmesses 110 mm
Radius 1000mm
Menge: 5,000 St

**2.4.2.60 Längs laufende Leitungen**
Freilegen von längs laufenden Leitungen und Kabeln (Strom-, Beleuchtung-, Fernwärme, Wasserleitung)
Leitungen im Abstand < 0,50 m werden als eine Leitung abgerechnet.
einschl. erforderlicher Handschachtung sowie Sicherung und Aufhängung der Kabel und Leitungen während der Bauzeit nach Angabe des Netzbetreibers.
Für Leitungen innerhalb des Kanalgrabens.
Mit der Vergütung dieser Position sind alle Erschwernisse beim Baugrubenverbau, beim Bodenaushub, bei der Rohrverlegung usw. abgegolten, die sich durch die Leitungen ergeben.
Kabel bzw. Leitungen die im Abstand < 0,50 m liegen, werden als eine Kreuzung abgerechnet. Kabelbündel und Kabelkanäle werden ebenfalls als eine Leitungskreuzung abgerechnet.
Leitungen in Betrieb.
Vorhandene Abdeckungen oder Schutzrohre aufnehmen, säubern zur Wiederverwendung lagern und wieder einbauen, Erforderliche Bettung und Überdeckung aus Sand wiedererstellen. Trassenwarnband einlegen.
Die Vorschriften und Anweisungen des Netzbetreibers sind einzuhalten.
Für längs verlaufende Leitungen.
Menge: 10,000 m

**2.4.2.70 Zulage verlegung im Bereich von Wurzeln**
Zulage verlegung im Bereich von Wurzeln

Während der Verlegung der Kabelschutzrohre unter der Wurzelbrücke sind wurzeln zu erwarten.
Alle erschwernisse für die Verlegung in diesen Bereich sind in diese Position einzurechnen
Menge: 10,000 m

**2.4.2.80 Kabelschächte - Abzweigkästen 30/30cm**
Länge/Breite: 30/30 cm
Tiefe: 65 cm
Brkl. 12

Aus Bodenplatten, Kastenrahmen, Zwischenrahmen und Deckelrahmen mit Deckel und feuerverzinkter Schmutzschale. Sauberkeitsschicht Kiessand d = 20 cm.
Fugen: Mörtel MG III, einschl. ausfugen.
Ausführung und Abmessungen der Fertigteile nach Regelzeichnung des AG.
Deckelkennzeichnung:
Bohrung Ø = 17 mm zwischen Lüftungsgitter und Hebeöffnung und bauseits gelieferte Markierungen einbauen.

Kabelschutzrohre eben an Schachtwand innen anpassen und dicht mit Zementmörtel schließen oder wahlweise mit Kabeleinführungsplatten mit einbetonierten Rohrmuffen anschließen.

Nicht benötigte Öffnungen mit Einsatzplatten schließen.
Menge: 2,000 Stk

**2.4.2.90 Trassenwarnband liefern und verlegen**
Trassenwarnband liefern und verlegen
liefern der für die Kabelanlage notwendigen und zugelassenen Trassenwarnbänder
auslegen lage- und höhengerecht
Menge: 15,000 m

##### 2.4.3 Masten und Leuchten

*Hinweis: Lichtsignalanlagen und Straßenbeleuchtung*
Katalog-Nr. 08-23/LBTIEF-0/0.1.3.7.
Lichtsignalanlagen und Straßenbeleuchtung

01) Kabelwege, Kabelschächte, Schaltkästen, Maste,
  Induktionsschleifen usw. für Lichtsignalanlagen (LSA) und
  Anlagen der Straßenbeleuchtung sind nach Lage und Höhe
  vermessungstechnisch aufzunehmen und maßstäblich
  darzustellen. Zusätzlich müssen die Koordinaten der
  Einbauten und Kabelwege (Knickpunkte, Bogenpunkte
  usw.) digital der für LSA-Bestandsplanwerk zuständigen
  Stelle des AG übergeben werden.

02) Koordinaten der Einbauten und Kabelwege sind digital in
  einem vom AG bestimmten Datenformat zu übergeben.

03) Kabelwege sind im offenen Graben einzumessen und
  Grabenschnitte aufzuzeichnen. Die Anzahl der Rohre und
  deren Belegung muss ersichtlich sein.

04) Die Übereinstimmung des Plans mit der Ausführung ist im
  Planspiegel durch den Vermessungsbeauftragten des AN
  zu bestätigen.

50) Abrechnung:
  Je Kabelschacht, Schaltkasten, Mast, Induktionsschleife
  wird ein Stück abgerechnet.

**2.4.3.10 Bestandsplan Straßenbeleuchtung**
Katalog-Nr. 08-23/LBTIEF-0/0.1.3.7.3.20
Vorarbeiten und Allgemeine Arbeiten
Projektbearbeitung
Ausführungsunterlagen
Bestandsunterlagen
Lichtsignalanlagen und Straßenbeleuchtung
Straßenbeleuchtung
Menge: 1,000 St

**2.4.3.20 Umsetzen der Straßenbeleuchtung (Demontage, Transport und Neuaufstellung)**
Umsetzen der Straßenbeleuchtung. Umfassen: Demontage der vorhandenen Leuchten-/Mastanlage einschließlich Zubehör, Kennzeichnen/Abklemmen nach Vorgaben des AG, fachgerechtes Laden/Transport zur neuen Einbauposition, Wiedermontage und Ausrichten der Anlage, Wiederherstellung der elektrischen Anschlüsse nach den geltenden Vorschriften sowie Funktionsprüfung. Entsorgung/Verwertung von Demontagematerial nach Vorgabe des AG. Einsatz erforderlicher Anschlag-, Hebe- und Montagegeräte.
Menge: 7,000 St

#### 2.5 Arbeiten Landschaftsbau

##### 2.5.1 Grünflächen

*Hinweis: Rasenflächen*
Katalog-Nr. 08-23/LBTIEF-1/1.7.
Rasenflächen

01) Es gilt das Rasenmischungsrezept des AG und die
  Regelsaatgutmischung (RSM) der Forschungsgesellschaft
  Landschaftsentwicklung - Landschaftsbau e.V. (FLL).

*Hinweis: herstellen*
Katalog-Nr. 08-23/LBTIEF-1/1.7.5.
herstellen

01) Gesondert vergütet werden: Auflockern und Planieren nach
  OZ 1.1.5.0.0.00 bzw. OZ 1.4.4.0.0.00. Fertigstellungspflege
  entspr. DIN 18917 Ziffer 6 nach OZ 1.7.4.5.0.00 und OZ
  1.7.4.7.0.00.

*Hinweis: Ansaat*
Katalog-Nr. 08-23/LBTIEF-1/1.7.5.1.
Ansaat

01) Das Saatgut muss den Anforderungen der
  Regelsaatgutmischungen (RSM) entsprechen.

02) Saatgutmischungen und Saatmenge nach RSM oder
  Angaben im Leistungsverzeichnis ausbringen, flach
  einarbeiten (einigeln) und andrücken (walzen).

03) Aufmaß:
  Rasengitter- und Rasenpflasterfläche = Rasenflächen.

*Hinweis: in Vegetationsflächen*
Katalog-Nr. 08-23/LBTIEF-1/1.6.1.1.
in Vegetationsflächen

01) Profilgerecht herstellen, jedoch nur leicht
  verdichten, Dpr <= 90 bis 95% je nach Bodenart.

**2.5.1.10 Vegetationsflächen lockern durch fräsen**
Vegetationsflächen lockern alle Neigungen  bis 1:1,5
Vegetationstragschicht lockern durch fräsen, zur Herstellung
einer feinkrümeligen Oberfläche. Bearbeitungstiefe = 15 cm,
bindiger Boden, Steine ab 5 cm Durchmesser, Fremdkörper und
schwer verrottbare Pflanzenteile absammeln und durch AN
entsorgen. Inkl. anfallender Transport- und Entsorgungsgebühren.
Menge: 100,000 m²

**2.5.1.20 Ansaat Geländeneig.<=1:4 RSM 2.4**
Katalog-Nr. 08-23/LBTIEF-1/1.7.5.1.2.18
Erdarbeiten
Pflanz-, Rasen- und Pflegearbeiten
Rasenflächen
herstellen
Ansaat
Geländeneigung <= 1:4, Saatgut entspr. RSM 2.4
Menge: 100,000 m²

**2.5.1.30 Boden in Vegetationsflächen einbauen d>10-30cm**
Katalog-Nr. 08-23/LBTIEF-1/1.6.1.1.4.12
Erdarbeiten
Auffüllung
Boden
Flächen und Dämme
in Vegetationsflächen
in Schichten >= 10 <= 30 cm
Menge: 30,000 m³

**2.5.1.40 Freigelegte Wurzelbereiche abdecken Strohmatte*feucht halten.**
Freigelegte Wurzelbereiche während der Bauzeit gegen
Austrocknen abdecken.
Wurzelabdeckung = Strohmatte, Jute o.ä.
Abdeckung während der Bauzeit feucht halten.
* Abdeckung vor dem Verfüllen der Abgrabung
nicht aufnehmen
Menge: 30,000 m2

##### 2.5.2 Erdarbeiten

*Hinweis: Herrichten und Erschließen*
Katalog-Nr. 08-23/LBTIEF-0/0.
Herrichten und Erschließen

01) Material aus:
      - Abbruch und
      - Freimachen des Baufeldes ist entspr. der Satzung der
  Landeshauptstadt Stuttgart zu entsorgen, bzw. nach der
  Satzung der ausschreibenden Gemeinde.

*Hinweis: Baufeld freimachen*
Katalog-Nr. 08-23/LBTIEF-0/0.7.
Baufeld freimachen

01) Bäume, Wurzelstöcke und bewachsende Flächen roden
  einschl. zerschneiden, laden und zum Kompostplatz oder
  zulässigen Entsorgung abfahren, einschließlich Gebühren
  bzw. Entgelt für die Entsorgung.

50) Aufmaß:
  a) bei Bäumen Durchmesser(=D) Stamm 1,00 m über OK
  Gelände,
  b) bei Wurzelstöcken an der Schnittfläche über OK
  Gelände.

*Hinweis: Bewachsene Fläche*
Katalog-Nr. 08-23/LBTIEF-0/0.7.4.
Bewachsene Fläche

01) Innerhalb geschlossener Waldflächen wird der nutzbare
  Waldbestand vor Baubeginn vom Eigentümer entfernt.

*Hinweis: Vegetation roden*
Katalog-Nr. 08-23/LBTIEF-0/0.7.4.4.
Vegetation roden

01) einschließlich Wurzelstock roden.

**2.5.2.10 Vegetationen roden Bodendecker <=60cm**
Katalog-Nr. 08-23/LBTIEF-0/0.7.4.4.2.10
Vorarbeiten und Allgemeine Arbeiten
Herrichten und Erschließen
Baufeld freimachen
Bewachsene Fläche
Vegetation roden
Bodendecker <= 60 cm
Menge: 50,000 m²

**2.5.2.20 Vegetationen roden Bodendecker >60-100cm**
Katalog-Nr. 08-23/LBTIEF-0/0.7.4.4.2.11
Vorarbeiten und Allgemeine Arbeiten
Herrichten und Erschließen
Baufeld freimachen
Bewachsene Fläche
Vegetation roden
Bodendecker > 60 bis 100 cm
Menge: 50,000 m²

#### 2.6 Entwässerung

##### 2.6.1 Einläufe

*Hinweis: Entwässerungs- und Versorgungsanlagen*
Katalog-Nr. 08-23/LBTIEF-2/
Entwässerungs- und Versorgungsanlagen

01) Auf Anforderung sind Prüfnachweise der
  Fremdüberwachungen vorzulegen.

*Hinweis: Abläufe und Entwässerungsrinnen*
Katalog-Nr. 08-23/LBTIEF-2/2.
Abläufe und Entwässerungsrinnen

01) Entwässerungsrinnen für Oberflächenwasser nach
  DIN EN 1433 und DIN 19580 einschl. Stirnwände,
  Anschlussstücke und Rostauflager, sowie
  kraftstoffresistentem Fugenkitt zwischen den Fertigteilen.
  Einschl. Fundament aus Normalbeton C 12/15 DIN
  EN 206-1, DIN 1045-2, Expositionsklasse Frostangriff mit
  und ohne Taumittel XF2. Die Seiten der Rinnenkörper sind
  mit Beton C12/15 >= 100 mm Breite, bis 75 mm unter der
  OK der Rinnenabdeckung abzustützen. Beton oben mit
  45 Grad Neigung abschrägen. Gefälle der Rinnenkörper
  nach Regelzeichnung bzw. Ausführungsplänen.

02) Rinnenteile der OZ 2.3.2.0.0.00 und 2.3.3.0.0.00 mit Kran
  einbauen und mit Greifzug zusammenziehen.

03) Ablaufteile (Kastenrinnen):
  Rohrverbindung nach DIN EN 476, einschl.
  Geruchverschluss, Eimer, Rost und Zwischenteil, sowie
  Verschraubungen.

04) Passstücke:
  Fertigteil ablängen, einschl. Materialverlust und Mehrkosten.

50) Aufmaß:
  Stütz- und Unterbeton:
      - Nennweiten (NW) <= 300 einschließlich
      - Nennweiten > 300 nach OZ 3.7.1.1.0.00
  (Fundamentbeton) oder 4.2.2.4.00 (Unterbeton)

*Hinweis: Abläufe*
Katalog-Nr. 08-23/LBTIEF-2/2.3.
Abläufe

01) Leistungen gemäß folgenden Vorschriften:
  DIN 1229, DIN 1236, DIN 4052, DIN 19571, DIN 19583,
  DIN 19584, DIN 19590, DIN 19593 und DIN 19594.

02) Fertigteile in Zementmörtel MG III. Bodenstücke Klassen A
  bis F Beton C12/15, d = 100 mm.

50) Beton wird nicht gesondert vergütet.

*Hinweis: für Straßen und Höfe*
Katalog-Nr. 08-23/LBTIEF-2/2.3.7.

*Hinweis: für Aufsätze Kl. C 250 bis F 900*
Katalog-Nr. 08-23/LBTIEF-2/2.3.7.1.
für Aufsätze Kl. C 250 bis F 900

01) gem. DIN 4052.

**2.6.1.10 Boden 1a für Ablauf, C250-F900, DN 150**
Katalog-Nr. 08-23/LBTIEF-2/2.3.7.1.2. 2
Entwässerungs- und Versorgungsanlagen
Abläufe und Entwässerungsrinnen
Abläufe
für Straßen und Höfe
für Aufsätze Kl. C 250 bis F 900
Boden 1a DN 150
Menge: 8,000 St

**2.6.1.20 Schaft 5c für Ablauf, C250-F900, h=195mm**
Katalog-Nr. 08-23/LBTIEF-2/2.3.7.1.2.16
Entwässerungs- und Versorgungsanlagen
Abläufe und Entwässerungsrinnen
Abläufe
für Straßen und Höfe
für Aufsätze Kl. C 250 bis F 900
Schaft 5c, h = 195 mm
Menge: 8,000 St

**2.6.1.30 Schaft 5d für Ablauf, C250-F900, h=570mm**
Katalog-Nr. 08-23/LBTIEF-2/2.3.7.1.2.18
Entwässerungs- und Versorgungsanlagen
Abläufe und Entwässerungsrinnen
Abläufe
für Straßen und Höfe
für Aufsätze Kl. C 250 bis F 900
Schaft 5d, h = 570 mm
Menge: 8,000 St

**2.6.1.40 Auflagering 10a für Aufsatz 500/500, h=60mm**
Katalog-Nr. 08-23/LBTIEF-2/2.3.7.1.2.26
Entwässerungs- und Versorgungsanlagen
Abläufe und Entwässerungsrinnen
Abläufe
für Straßen und Höfe
für Aufsätze Kl. C 250 bis F 900
Auflagering 10a für Aufsatz 500/500, h = 60 mm
Menge: 8,000 St

**2.6.1.50 Eimer A4 verzinkt,**
Katalog-Nr. 08-23/LBTIEF-2/2.3.7.1.2.30
Entwässerungs- und Versorgungsanlagen
Abläufe und Entwässerungsrinnen
Abläufe
für Straßen und Höfe
für Aufsätze Kl. C 250 bis F 900
Eimer A4 verzinkt,
Menge: 8,000 St

**2.6.1.60 Aufsatz Ablauf, D400, Pultform, Begu,500x500 A1)**
Katalog-Nr. 08-23/LBTIEF-2/2.3.8.1.4. 9
Entwässerungs- und Versorgungsanlagen
Abläufe und Entwässerungsrinnen
Aufsätze
für Verkehrsflächen
Klasse D 400
Pultform, Begu-Rahmen DIN 19583-500x500 A1)
Menge: 8,000 St

*Hinweis: Rinnen in Kastenform*
Katalog-Nr. 08-23/LBTIEF-2/2.3.

*Hinweis: Klasse C 250*
Katalog-Nr. 08-23/LBTIEF-2/2.3.1.

**2.6.1.70 Kastenrinnen, C250, ebene Sohle, NW 100**
Katalog-Nr. 08-23/LBTIEF-2/2.3.1.3.1.10
Entwässerungs- und Versorgungsanlagen
Abläufe und Entwässerungsrinnen
Rinnen in Kastenform
Klasse C 250
mit ebener Sohle
NW 100
Menge: 22,000 m

**2.6.1.80 Passstücke, Kastenrinnen, C250, NW 100**
Katalog-Nr. 08-23/LBTIEF-2/2.3.1.3.3.10
Entwässerungs- und Versorgungsanlagen
Abläufe und Entwässerungsrinnen
Rinnen in Kastenform
Klasse C 250
Passstücke
NW 100
Menge: 2,000 St

**2.6.1.90 Ablaufteile, Kastenrinnen, C250, NW 100**
Katalog-Nr. 08-23/LBTIEF-2/2.3.1.3.4.10
Entwässerungs- und Versorgungsanlagen
Abläufe und Entwässerungsrinnen
Rinnen in Kastenform
Klasse C 250
Ablaufteile
NW 100
Menge: 2,000 St

##### 2.6.2 Drainage

*Hinweis: Entwässerungs- und Versorgungsanlagen*
Katalog-Nr. 08-23/LBTIEF-2/
Entwässerungs- und Versorgungsanlagen

01) Auf Anforderung sind Prüfnachweise der
  Fremdüberwachungen vorzulegen.

*Hinweis: Wasserhaltung, Dränagen und Brunnenbau*
Katalog-Nr. 08-23/LBTIEF-2/2.

*Hinweis: Dränagen aus PVC-U*
Katalog-Nr. 08-23/LBTIEF-2/2.1.

*Hinweis: Teilsickerrohr C 2, PVC-U*
Katalog-Nr. 08-23/LBTIEF-2/2.1.4.
Teilsickerrohr C 2, PVC-U

01) Dränleitung aus Kunststoff-Teilsickerrohr, Typ C 2,
  PVC-U DIN 4262-1, einschl. Muffen und angeformter Muffen.

*Hinweis: Bögen*
Katalog-Nr. 08-23/LBTIEF-2/2.1.4.2.
Bögen

01) 45 und 90 Grad

**2.6.2.10 Bogen, PVC-U-Teilsickerrohr C2, DN 160, SN 4**
Katalog-Nr. 08-23/LBTIEF-2/2.1.4.2.3.16
Entwässerungs- und Versorgungsanlagen
Wasserhaltung, Dränagen und Brunnenbau
Dränagen aus PVC-U
Teilsickerrohr C 2, PVC-U
Bögen
DN 160, SN 4
Menge: 20,000 St

**2.6.2.20 Verschluss, PVC-U-Teilsickerrohr C2, DN 160**
Katalog-Nr. 08-23/LBTIEF-2/2.1.4.2.4.16
Entwässerungs- und Versorgungsanlagen
Wasserhaltung, Dränagen und Brunnenbau
Dränagen aus PVC-U
Teilsickerrohr C 2, PVC-U
Verschlussstücke
DN 160
Menge: 5,000 St

**2.6.2.30 PVC-U-Teilsickerrohr C2, DN 160, SN 4**
Katalog-Nr. 08-23/LBTIEF-2/2.1.4.2.1.16
Entwässerungs- und Versorgungsanlagen
Wasserhaltung, Dränagen und Brunnenbau
Dränagen aus PVC-U
Teilsickerrohr C 2, PVC-U
Strecke
DN 160, SN 4
Menge: 300,000 m

**2.6.2.40 Sickerung Planumsentwässerung einschl. Erdarbeiten**
Sickerung Planumsentwässerung DN 160 herstellen:
Graben 35 x 45 cm herstellen,
Verlegen von PVC Teilsickerrohr DN 160
nach DIN 4262-1 Typ C2 Form einschl. Formstücke und in Vlies ummanteln.
Auflager nach DIN 1610 in gewachsenem Boden herstellen,
Verfüllen des Sickergrabens mit KFT-Material 0/45
Verdrängten Boden laden und abfahren. Transport- und Entsorgungskosten sind einzurechnen.
Menge: 300,000 m

#### 2.7 Entsorgung

##### 2.7.1 Entsorgung

*Hinweis: Entsorgung*
Katalog-Nr. 08-23/LBTIEF-1/1.2.9.
Entsorgung

01) Entsorgung (Verwertung oder Beseitigung) von
  mineralischen Abfällen, Straßenaufbruch, Kleinmengen aus
  Pfahlgründungen, Aushubarbeiten usw., einschl. Abfuhr
  (Transportkosten) und Gebühren bzw. Entgelte für die
  Entsorgung.

*Hinweis: Separierung, Haufwerksbildung*
Katalog-Nr. 08-23/LBTIEF-1/1.2.9.2.
Separierung, Haufwerksbildung

01) Auf der Baustelle ist kein Platz für die Separierung /
  Haufwerksbildung des Aushub- bzw. Aufbruchmaterials
  vorhanden. Der Auftragnehmer (AN) hat für die Zwecke
  der Separierung / Haufwerksbildung und Beprobung des
  Aushub- bzw. Aufbruchmaterials im Haufwerk einen
  geeigneten Platz zur Verfügung zu stellen und das Material
  auf diesen Platz zu transportieren.

  Sollte AN für den Transport des Materials aufgrund seiner
  Gefährlichkeit bzw. Schadstoffbelastung nicht qualifiziert
  sein, hat er sich eines Nachunternehmens mit erforderlicher
  Qualifikation (§ 56 KrWG Kreislaufwirtschaftsgesetz, EfbV
  Entsorgungsfachbetriebeverordnung etc.) zu bedienen.

  Die Haufwerksbeprobung, chemische Untersuchung und
  Bewertung der Untersuchungsergebnisse erfolgen im
  Auftrag des Auftraggebers (AG) von einem zertifizierten
  Labor.

  Die Dauer der Haufwerksbeprobung, chemische
  Untersuchung und die Zuordnung des Materials zu einer
  Entsorgungsklasse beträgt bis zu 14 Kalendertagen.

50) Die Kosten für den Platz, den Transport und die
  erforderliche Separierung des Aushub- bzw.
  Aufbruchmaterials sind in den Einheitspreis dieser Position
  einzurechnen, eine gesonderte Vergütung dafür erfolgt
  nicht.

  Einschließlich Mehraufwand für das Abdecken der
  gebildeten Haufwerke mit Folie und für das zusätzliche
  Laden nach erfolgter Beprobung und Zuordnung zu einer
  Entsorgungsklasse.

  Bei der Preisbildung dieser Position ist zu berücksichtigen,
  dass die Nutzungszeit des Platzes von gewähltem
  Bauablauf, dem Baufortschritt und der Organisation des
  Abtransports des beprobten Materials abhängig sind.

*Hinweis: Abfallbehälter bereitstellen zur Abfuhr*
Katalog-Nr. 08-23/LBTIEF-0/0.2.2.9.
Abfallbehälter bereitstellen zur Abfuhr

01) Der AN hat die Müllabfuhr der angrenzenden Haushalte
  zu jedem Zeitpunkt der Baumaßnahme zu ermöglichen.
  Die Koordinierung der Müllabfuhr hat der AN eigenständig
  mit dem Abfallwirtschaftsbetrieb zu leisten.
  Der Leerungsrhythmus der einzelnen Müllarten ist
  zu beachten.

*Hinweis: Hinweis Entsorgung Asphalt*
Die Entsorgung von teerfreiem Asphalt < 25 mg/kg PAK
gemäß der RuVA-StB Ausgabe 2001/Fassung 2005
ist in den Ausbaupositionen mit enthalten.

*Hinweis: Hinweis Entsorgung*
Bei der Entsorgung von belasteten Materialien sind alle gültigen gesetzlichen Grundlagen wie das Kreislaufwirtschaftsgesetz(KrWG), die Deponieverordnung (DepV), die VwV Boden, die Abfallverzeichnisverordnung (AVV), die Handlungshilfe für die Entscheidungen über die Ablagerbarkeit PAK-, MKW-, BTEX-, LHKW-, PCB-, PCDD/F- und herbizidhaltiger Abfälle auf Deponien, der Leitfaden zum Umgang mit teerhaltigem Straßenaufbruch des Ministeriums für Umwelt, Naturschutz und Verkehr und die Verordnung über Nachweisführung bei der Entsorgung von Abfällen (NNachwV) in der jeweils gültigen Fassung zu beachten. Die Aufzählung erhebt keinen Anspruch auf Vollständigkeit.

Weiterhin wird darauf hingewiesen, dass ab 01.02.2011das elektronische Nachweisverfahren (eANV)  verbindlich anzuwenden ist.

Der AN hat ein Entsorgungskonzept vorzulegen, in dem die vorgesehenen Entsorgungswege nachvollziehbar dargestellt sind.

Über die Entsorgung hinaus hat der AN bei der Entsorgung die Aufgaben des Abfallerzeugers, insbesondere die Nachweis- und Registerführung zu übernehmen und die hieraus entstehenden Aufwendungen in die Einheitspreise einzukalkulieren. Eine Weiterdelegation der Aufgaben an einen fachlich geeigneten externen Dritten (z.B. Ing.Büro) ist grundsätzlich möglich.

Mit Beendigung der Maßnahme ist dem AG eine lückenlose Dokumentation über die entsorgten Materialien zu übergeben.

Das gesamte auszubauende Material ist auszubauen und zur Beprobung nach  MantelV/DepV  nach Vorgaben eines vom AN beauftragten Gutachters vor der  vorgesehenen Entsorgung
auf eine Zwischenlagerfläche nach Wahl AN zu transportieren,abzuladen und.zu separieren. Für die  Entsorgung bezw Wiedereinbau sind Haufwerke zu bilden.

Die Beprobung ist durch den AN zu beauftragen
Kosten sind in die Einheitspreise einzurechnen.

Bis zur Vorlage der Analytik sind nach Probenahme mindestens 4  Arbeitstage einzuplanen

Haufwerke sind zu unterhalten und abzuplanen. Auch dies ist in die Positionen einzurechnen..

Transport zum Zwischenlager sind in den Leistungspositionen enthalten und entsprechend einzukalkulieren.

Am Zwischenlager ist ein Bagger zum Laden und separieren vorzuhalten, diese Vorhaltezeiten werden nicht gesondert vergütet.

**2.7.1.10 Abfallbehälter transportieren nach Angabe AG**
*** Pauschalposition
Katalog-Nr. 08-23/LBTIEF-0/0.2.2.9.1.10
Vorarbeiten und Allgemeine Arbeiten
Allgemeine Leistungen und Arbeiten
Allgemeine Arbeiten
Leistungen für Anlieger
Abfallbehälter bereitstellen zur Abfuhr
Abfallbehälter transportieren nach Angabe AG:
'Jeweils zum Ende des Bauabschnitts in Abstimmung mit dem Entsorgungsbetrieb'
Menge: 1,000 psch

**2.7.1.20 Separierung/Haufwerksbildung für die Entsorgung**
Katalog-Nr. 08-23/LBTIEF-1/1.2.9.2.2.10
Erdarbeiten
Aushub
Bodenbewegung
Entsorgung
Separierung, Haufwerksbildung
Separierung / Haufwerksbildung für die Entsorgung
Menge: 2500,000 to

**2.7.1.30 Separierung/Haufwerksbildung für den Wiedereinbau**
Katalog-Nr. 08-23/LBTIEF-1/1.2.9.2.2.12
Erdarbeiten
Aushub
Bodenbewegung
Entsorgung
Separierung, Haufwerksbildung
Separierung / Haufwerksbildung für den Wiedereinbau
Menge: 1000,000 m³

**2.7.1.40 Abfuhr+Entsorg. Bodenmaterial BM-0**
Katalog-Nr. 08-23/LBTIEF-1/1.2.9.2.1. 9
Erdarbeiten
Aushub
Bodenbewegung
Entsorgung
mineralische Abfälle und Abfälle nach Angabe AG
Abfuhr und Entsorgung von Bodenmaterial der
Materialklasse BM-0 nach Ersatzbaustoffverordnung
Menge: 500,000 to

**2.7.1.50 Abfuhr+Entsorg. Bodenmaterial BM-F1**
Katalog-Nr. 08-23/LBTIEF-1/1.2.9.2.1.15
Erdarbeiten
Aushub
Bodenbewegung
Entsorgung
mineralische Abfälle und Abfälle nach Angabe AG
Abfuhr und Entsorgung von Bodenmaterial der
Materialklasse BM-F1 nach Ersatzbaustoffverordnung
Menge: 50,000 to

**2.7.1.60 Abfuhr+Entsorg. Bodenmaterial BM-F3**
Katalog-Nr. 08-23/LBTIEF-1/1.2.9.2.1.19
Erdarbeiten
Aushub
Bodenbewegung
Entsorgung
mineralische Abfälle und Abfälle nach Angabe AG
Abfuhr und Entsorgung von Bodenmaterial der
Materialklasse BM-F3 nach Ersatzbaustoffverordnung
Menge: 100,000 to

**2.7.1.70 Abfuhr+Entsorg. Recycling-Baustoff RC-1**
Katalog-Nr. 08-23/LBTIEF-1/1.2.9.2.1.27
Erdarbeiten
Aushub
Bodenbewegung
Entsorgung
mineralische Abfälle und Abfälle nach Angabe AG
Abfuhr und Entsorgung von Recycling-Baustoff der Materialklasse RC-1 nach Ersatzbaustoffverordnung
Menge: 1400,000 to

**2.7.1.80 Abfuhr+Entsorg. mineral. Abfall DK I**
Katalog-Nr. 08-23/LBTIEF-1/1.2.9.2.1.55
Erdarbeiten
Aushub
Bodenbewegung
Entsorgung
mineralische Abfälle und Abfälle nach Angabe AG
Abfuhr und Entsorgung von mineralischem Abfall der
Deponieklasse I
Menge: 10,000 to

**2.7.1.90 Abfuhr+Entsorg. mineral. Abfall DK II**
Katalog-Nr. 08-23/LBTIEF-1/1.2.9.2.1.60
Erdarbeiten
Aushub
Bodenbewegung
Entsorgung
mineralische Abfälle und Abfälle nach Angabe AG
Abfuhr und Entsorgung von mineralischem Abfall der Deponieklasse II
Menge: 200,000 to

**2.7.1.100 Abfuhr+Entsorg. teerhalt.Str.aufbruch<=30mg/kgTM**
Katalog-Nr. 08-23/LBTIEF-1/1.2.9.2.1.85
Erdarbeiten
Aushub
Bodenbewegung
Entsorgung
mineralische Abfälle und Abfälle nach Angabe AG
Abfuhr und Entsorgung von teerhaltigem Straßenaufbruch mit
PAK-Gehalten <= 30 mg/kg TM
Menge: 1500,000 to

**2.7.1.110 Abfuhr+Entsorg. teerhalt.Str.aufbr.>30-200mg/kgTM**
Katalog-Nr. 08-23/LBTIEF-1/1.2.9.2.1.86
Erdarbeiten
Aushub
Bodenbewegung
Entsorgung
mineralische Abfälle und Abfälle nach Angabe AG
Abfuhr und Entsorgung von teerhaltigem Straßenaufbruch mit
PAK-Gehalten > 30-200 mg/kg TM
Menge: 200,000 to

**2.7.1.120 Abfuhr+Entsorg.teerhalt.Str.aufbr.>500-1000mg/kgTM**
Katalog-Nr. 08-23/LBTIEF-1/1.2.9.2.1.88
Erdarbeiten
Aushub
Bodenbewegung
Entsorgung
mineralische Abfälle und Abfälle nach Angabe AG
Abfuhr und Entsorgung von teerhaltigem Straßenaufbruch mit
PAK-Gehalten > 500-1000 mg/kg TM
Menge: 100,000 to

#### 2.8 Andere Leitungsträger

##### 2.8.1 Kabelverteilerschränke

**2.8.1.10 Kabelverteilerschrank aufstellen**
01) alle Größen.

02) einschl. Unterbau und Montage.

03) Beton wird nicht gesondert vergütet.
Menge: 1,000 Stck

**2.8.1.20 Kabelverteilerschrank versetzen**
01) alle Größen.

02) einschl. Unterbau und Montage.

03) Beton wird nicht gesondert vergütet.

04) wird ab Lager des AG bereitgestellt.
Menge: 1,000 Stck

**2.8.1.30 LSA Kabelverteilerschrank Kunststoff Gr1**
Katalog-Nr. 08-23/LBTIEF-7/7.1.1.1.5.10
Lichtsignalanlagen
Allgemeine Leistungen
Lichtsignalanlagen
Vorbereitung
Kabelverteilerschrank
Kunststoff Größe 1
Menge: 2,000 St

**2.8.1.40 LSA Schaltschrankfundament Kunststoff Gr1**
Katalog-Nr. 08-23/LBTIEF-7/7.1.1.1.6.10
Lichtsignalanlagen
Allgemeine Leistungen
Lichtsignalanlagen
Vorbereitung
Fertigfundament aus Kunststoff für Schaltschrank
Kunststoff Größe 1
Menge: 2,000 St

##### 2.8.2 Steuerkabel

*Hinweis: Steuerkabel*
Katalog-Nr. 08-23/LBTIEF-7/7.4.1.

*Hinweis: 01) Die Kabel sind mit einer geeigneten und geprüften*
01) Die Kabel sind mit einer geeigneten und geprüften
 Kabelzugwinde zu verlegen. Es ist ein Zugprotokoll
anzufertigen mit Angabe der Kabelzuglänge und der
aufgetretener Belastung je Meter.

02) Es sind in ausreichender Zahl Kabelrollen bzw.
Umlenkrollen  anzuordnen. Vor Verlegebeginn hat eine
Abnahme mit dem AG zu erfolgen.

03) Kabel sind im Kabelgraben oder im Graben der
Versorgungsleitungen zu verlegen. Mit der Gasleitung
verlegte KKS-Kabel werden wie Steuerkabel vergütet.

**2.8.2.10 Steuerkabel in Kabelgraben verlegen**
01) Bis 50 DA.

02) Vom AG ab Lager auf Trommeln bereitgestellt
Menge: 10,000 m

**2.8.2.20 Zulage für das Einziehen von Steuerkabel in die Leerrohre**
01) alle Größen
Menge: 10,000 m

##### 2.8.3 Kabelschutzrohre

*Hinweis: 01) Einschl. An- und Rücktransport jeder Kabeltrommel*
01) Einschl. An- und Rücktransport jeder Kabeltrommel
von der Lagerstelle an die Verlegestelle, Aufstellen
der Trommel, Abrollen und Ausziehen der Kabel,
Ausrichten im Kabelgraben, bündeln (bei
Einleiterkabeln), Abdichten der abgeschnittenen
Kabelenden einschl. Bereitstellen von Winden, Böcken,
Kabelrollen und Kabelstrümpfen. Kabel und Kabelbinder
werden vom AG ab Lager bereitgestellt. Das vom AG
bereitgestellte Material kann im Lager der Stadtwerke
Sindelfingen GmbH in der Rudolf-Harbig-Straße 3
abgeholt werden:

02) Der Kabelanhänger ist vom Auftragnehmer zu stellen
bzw. in die Einheitspreise mit einzukalkuklieren.

*Hinweis: Kabelschutzrohre*
Katalog-Nr. 08-23/LBTIEF-7/7.3.2.
Kabelschutzrohre

01) einschl. Abstandhalter 3,00 m Abstand.

02) Durchdringungen von Schalungen:
  Rohrdurchdringungen bei Schalungen werden je Stück
  vergütet. Zwischen verschiedenen Durchmessern wird nicht
  unterschieden.

03) Einbauen zwischen Bewehrungen:
  Aufhängen oder Unterstützen der Rohre und Sichern gegen
  Verschieben beim Betonieren und gegen Auftrieb, einschl.
  aller Erschwernisse beim Betonieren.

04) Beschaffenheit Rohrwandungen:
  Oberflächenbeschaffenheit Rohrinnenwand immer glatt,
  sofern nicht anders beschrieben. Gilt auch für
  flexible Rohre.

05) Mit angeformter Klebemuffe oder Steckmuffen
  Gerade Rohre, Formstücke und Verbindungen auf den
  vorbereiteten Untergrund, einschl. Ablängen,
  Rohrkalibrierung.

50) Besonders vergütet werden:
  Rohrumhüllungen  nach OZ 1.6.5.1.0.00.

*Hinweis: aus PE-HD*
Katalog-Nr. 08-23/LBTIEF-7/7.3.2.3.
aus PE-HD

01) Besonders hingewiesen wird auf:
  DIN 16874

**2.8.3.10 Kabelschutzrohr PE-HD DN110**
Katalog-Nr. 08-23/LBTIEF-7/7.3.2.3.2.13
Lichtsignalanlagen
Bau
Tiefbau Lichtsignalanlagen
Kabelschutzrohre
aus PE-HD
Rohr Durchmesser 110 mm
Menge: 10,000 m

**2.8.3.20 Zulage für Langbogen bis DN 110**
Menge: 2,000 Stck

**2.8.3.30 Kabelschrohr PE-HD Verschlussdeckel anbringen**
Katalog-Nr. 08-23/LBTIEF-7/7.3.2.3.2.85
Lichtsignalanlagen
Bau
Tiefbau Lichtsignalanlagen
Kabelschutzrohre
aus PE-HD
Verschlussdeckel anbringen
Menge: 1,000 St

#### 2.9 Ingenieurbauwerke

##### 2.9.1 Wurzelbrücken

*Hinweis: Ingenieurbauwerke*
Katalog-Nr. 08-23/LBTIEF-4/
Ingenieurbauwerke

01) Anforderungen an die Abmaße für
  Bauwerksabmessungen nach DIN 18202.
  Ebenheitstoleranzen: Tabelle 1,  Zeile
  allgemein,  1
  Brücken- und Stadtbahnbau
      - allgemein,  2
      - bei Spannbeton, Pfeiler, Flächen,  2
      - Bauteile am Lichtraum, senkrecht,  3
      - Bauteile am Lichtraum, waagrecht,  6
      - Klärwerke, Laufflächen für Räumer,  4
      - Fahrbahntafeln, Kappen, ZTV-ING

02) Abkürzungen:
  l = 1. Abmessung in der Regel = Länge
  auch als "a" bezeichnet.
  b = 2. Abmessung in der Regel = Breite
  d = Dicke (im Text, sonst Tag)
  wd = Wanddicke
  h = Höhe (im Text, sonst Stunde)
  t = Tiefe (z.B. Schlitze und Nischen)

03) Winkelabmessungen: ° oder Grad = Altgrad)

04) Definitionen:
  Decken (Sohlen) / Wand:
  Decken: waagrecht bis 45°geneigt,
  Wände: lotrecht bis > 45°geneigt,
  Stützen, Treppen, Träger usw. entsprechend.
  Wand - Stütze (Pfeiler):
      - Rechteckstütze b/l = 1/< 3
      - Stütze mit beliebigen bzw. veränderlichen
  Querschnitt: b = mittlere Breite,
  l = mittlere Länge,
  h = mittlere Höhe,
  in halber Höhe gemessen.
  Balken:
      - Unter- und Überzüge, Träger, Auflagerbänke,
  Pfahlkopfbankette, Konsolenköpfe, Gurte. Abweichung von
  der Waag- bzw. Lotrechten
      1. waagrecht bzw. senkrecht:
  <= 5° <= 0,0875:1, <= 8,75%
      2. leicht geneigt:
  > 5 bis 20°, <= 0,3640:1, <= 36,40%
      3. stark geneigt:
  > 20 bis 45°, = 1,0000:1, = 100,00%
  waagrecht = horizontal,
  lotrecht  = vertikal,
  senkrecht = rechtwinklig zu einer auch geneigten Ebene,
  gekrümmt = kreisförmig in der Draufsicht,
  polygonal = Vieleck in der Draufsicht.

50) Gesondert vergütet werden
      - Arbeiten in geschlossenen Räumen mit Öffnungen
  <=  5,0m².

**2.9.1.10 WKP Werkzeichnung**
*** Pauschalposition
projektbezogene Konstruktionszeichnung zur Freigabe vor
Produktion
Menge: 1,000 psch

**2.9.1.20 Wurzelbrücke dynamische Belastung**
Wurzelbrücke befahrbar bis 30 kN dynamisch
Wurzelbrücke aus feuerverzinktem Stahl.
Außenabmessungen: Nach Unterlagen des AG cm
befahrbar bis 30 kN dynamische Radlast d.h. im überbauten Zustand (Pflaster, Asphalt, o.Ä.) für einen Bremsvorgang eines 7,5 Tonnen schweren Fahrzeuges von 80km/h auf 0km/h innerhalb 2 Sekunden ausgelegt
Bestehend aus:
höhenverstellbaren Schraubfundamenten aus feuerverzinktem Stahl
Speziallängsträger aus feuerverzinktem Stahl 75x180 mm
Gittermodule aus feuerverzinktem Gitterrost

Maximale Höhe des Systems: 75 mm (ab Unterkante Stahlträger, bis Oberkante Gittermodul) zur Vermeidung von hohen Aufbauten auf dem Wurzelwerk
Eingriff in den bestehenden Wurzelraum ist durch geringe Anzahl an Schraubfundamenten sehr gering zu halten (ca. 1 Schraubfundament pro 2 m²)
Kein Ausschachten des Wurzelraums
Schraubfundamente sind höhenverstellbar zur Schaffung oder zum Ausgleich von Gefälle
Flexible Positionierung der Schraubfundamente, um Wurzelbeschädigung zu vermeiden
Alle Teile komplett feuerverzinkt inkl. Befestigungsmaterial
Durch Fachpersonal vom Hersteller einzubauen
Spezial- Längsträgern aus feuerverzinktem T- bzw. L- Stahl
Für das System muss eine schriftliche Garantie auf die Belastbarkeit sowie eine Lebensdauer von 25 Jahren vorliegen.
Abdeckung mit GeoGitter GLGN und Überbauung der Wurzelbrücke erfolgt durch das beauftragte Bauunternehmen
*inkl. Lieferung, Einbau und Montage
*Erschwernise, Handarbeit und Kleinmaschineneinsatz sind einzukalkulieren.

Systemaufbau Greenleaf ArborGrid Wurzelbrücke oder Vergleichbar
Menge: 10,000 m2

**2.9.1.30 AK70AG Asphaltanschlag (Längsseiten)**
Asphaltanschlag liefern und montieren

Höhe: 70mm, Breite: 70mm, Länge pro
Stück: 2,5m;
starre Ausführung
inkl. Verbinder und Befestigungsmittel
Stk enthält 1 Stk
Gewicht: 3,7500 kg / 825,0000 kg

 Asphaltanschlag zur Kopplung an Wurzelbrücken Typ "Greenleaf AborGrid" mittels Schraubbefestigung oder Vergleichbar

inkl. alle Befestigungsmaterialen
Menge: 20,000 Stk

#### 2.10 Fahrradzählstelle batteriebetrieben (ohne Display)

##### 2.10.1 Aufbau Dauerzählstelle Rad

**2.10.1.10 Zählgerät/-technik liefern und einbauen**
*** Pauschalposition
Zähltechnik Dauerzählstelle Rad liefern, einbauen und
anschließen. Lieferung aller erforderlichen Komponenten für
eine betriebsbereite Dauerzählstelle gemäß zugehörigem Standortblatt.

- Erfassung von Radfahrern im Mischverkehr mit Fußgängern
- die Erfassung der Geschwindigkeit muss möglich sein
- Messpräzision wie in Baubeschreibung definiert.
- Speicherung der Daten in 15-minütigen Intervallen.
- Speicherkapazität der Zähldaten im Zählgerät mindestens 18 Monate.
- Datenpufferung bei Ausfall der Stromversorgung.
- Datenübertragung vom Zählgerät zum Server des AN.
- Automatische Datenübertragung alle 24 Stunden per Mobilfunk-Modem.
- Automatischer Alarmierungsservice bei fehlenden oder extremen Daten.
- Zähltechnik in Schacht.
- Mit Induktionsschleifendetektoren zum Anschluss von Erfassungsschleifen  für richtungsabhängige Auswertung in einem Messquerschnitt
- Anschlussklemmen für erforderliche Anzahl Induktivschleifen.
- Mobilfunk-Modem inkl. SIM-Karte integriert im Zählgerät.
- Bluetooth-Schnittstelle zur Liveanzeige der Zählung und zur Konfiguration.
- Stromversorgung über stationären Energiespeicher Mindestlaufzeit 1 Jahr
- Optional muss der Anschluss
- Einrichtung einer Auswerteplattform.
Die erforderliche Hard- und Software zur Funktionsüberwachung, Datenhaltung, Archivierung,
Datenauswertung und Weitergabe der Verkehrsdaten einschl. Datenfernübertragung
hat der Bieter in den Grundpreis des Zählgerätes einzurechnen.
Eine gesonderte Vergütung erfolgt nicht.
Beschaffenheit und Funktionsumfang ansonsten gemäß
Baubeschreibung und Standortblatt.
Messquerschnitt
Messquerschnitt mit Induktivschleifen nach Herstellerangaben im 5,00m breiten Radweg (2 Fahrspüren, ca 2,5 m pro Fahrspur)
Es müssen zwei nebeneinander fahrende Radfahrer getrennt erfasst werden, mit Richtungsauswertung.
- Oberflächenbefestigung: Asphalt oder Pflaster
Eine Veränderung der Oberflächenbeschaffenheit bei Pflaster ist nicht zulässig.
Die Lieferung der Schleifen ist in die Einheitspreise einzurechnen.
Die Schleifendrähte sind direkt in einen Schacht einzuführen und an das System angeschlossen werden
Die vom Hersteller angegebenen max. Zuleitungslängen sind zu
berücksichtigen.
Datenbereitstellung/Datenübertragung/Auswerteplattform
Ersteinrichtung Datenbereitstellung/ Datenübertragung/
Auswerteplattform laut "Anforderungen Dauerzählstelle für den Radverkehr"
Menge: 1,000 psch

#### 2.11 Markierung

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Verkehrseinrichtungen*
Katalog-Nr. 08-23/LBTIEF-3/3.

*Hinweis: Markierungen*
Katalog-Nr. 08-23/LBTIEF-3/3.8.
Markierungen

01) Entsprechend den "Technischen Lieferbedingungen für
  Markierungsmaterialien" (TL M) und den "Technischen
  Prüfbedingungen für Markierungssysteme und -elemente"
  (TP-M).

02) Besonders hingewiesen wird auf folgende FGSV
  Regelwerke:
      - Richtlinien für Markierung von Straßen
  RMS Teil 1 (RMS-1), Abmessungen und geometrische
  Anordnung von Markierungszeichen.
      - Richtlinien für die Markierung von Straßen
  RMS Teil 2 (RMS-2), Anwendung von
  Fahrbahnmarkierungen.

03) Markierungssysteme Typ I oder II gemäß ZTV M,
  Farbe weiß, Überrollbarkeitsklasse T 2, Verkehrsklasse P 6,
  auf Verkehrsflächen.

04) Für Agglomerate gilt:
  Die durchschnittliche rechnerische Schichtdicke
  muss 2 - 3 mm (ohne Nachstreumittel) betragen.
      - bei 60 % bedeckter Fläche (+/- 10 %)
      - und einem Materialverbrauch von
  1,2 - 1,8 Liter/m² oder 2,2 - 3,3 kg/m².

05) Einfache Pfeile sind:
  Geradeaus, links ab, rechts ab,
  nach links wechseln, nach rechts wechseln
  und Vorankündigungspfeil.

  Kombinierte Pfeile sind:
  Geradeaus und links ab, geradeaus und rechts ab, links und
  rechts ab.

  Quer- und Längsmarkierung, Linien durchgehend
  und unterbrochen.

50) Aufmaß:
  Bei Doppelstrichen wird jeder Strich für
  sich gemessen.

51) Abgerechnet werden nur die markierten Flächen.

90) Ausschreibungshinweis, nicht Vertragsbestandteil:
  Nach RMS-2 sind:
  Pfeile 5 m lang, Buchstaben und Ziffern 4 m lang.
  Abweichende Längen im Zusatztext angeben.

  Bei Buchstaben und Ziffern, Symbolen und Piktogrammen,
  die Größe im Zusatztext angeben.

91) Ausschreibungshinweis, nicht Vertragsbestandteil:
  Markierungssysteme des Typs I sind herkömmliche
  Markierungen, deren Oberflächen in der Regel
  glatt ausgebildet sind und die keine erhöhte
  Nachtsichtbarkeit bei Nässe aufweisen.

  Markierungssysteme des Typs II sind Markierungen mit
  erhöhter Nachtsichtbarkeit bei Nässe.

92) Ausschreibungshinweis, nicht Vertragsbestandteil:
  Bei Erfordernis der Verkehrsklasse P7 ist diese im
  Zusatztext anzugeben.

*Hinweis: Vorarbeiten*
Katalog-Nr. 08-23/LBTIEF-3/3.8.2.

##### 2.11.1 Rotmarkierung

*Hinweis: Haftgrund auftragen*
Katalog-Nr. 08-23/LBTIEF-3/3.8.2.1.
Haftgrund auftragen

01) Vor dem Aufbringen von Markierungen.

*Hinweis: Dauerhafte Markierungen*
Katalog-Nr. 08-23/LBTIEF-3/3.8.2.

**2.11.1.10 Markierungen Haftgrund auftragen**
Katalog-Nr. 08-23/LBTIEF-3/3.8.2.1.2.10
Verkehrswege und Freianlagen
Verkehrseinrichtungen
Markierungen
Vorarbeiten
Haftgrund auftragen
Haftgrund auftragen
Menge: 580,000 m²

**2.11.1.20 Markierungen Untergrund trocknen**
Katalog-Nr. 08-23/LBTIEF-3/3.8.2.1.1.10
Verkehrswege und Freianlagen
Verkehrseinrichtungen
Markierungen
Vorarbeiten
Untergrund trocknen
Trocknen
Menge: 580,000 m²

**2.11.1.30 Markierungen Untergrund reinigen mit Saugkehrwagen**
Katalog-Nr. 08-23/LBTIEF-3/3.8.2.1.3.11
Verkehrswege und Freianlagen
Verkehrseinrichtungen
Markierungen
Vorarbeiten
Untergrund reinigen
mit Saugkehrwagen
Menge: 580,000 m²

**2.11.1.40 Dauer Farben Kaltplastik Fläche**
Verkehrswege und Freianlagen
Verkehrseinrichtungen
Markierungen
Dauerhafte Markierungen
Farben Kaltplastik in Reibeplastikverfahren
Farbe Verkehrsrot RAL 3020
Fläche nach Unterlagen des AG
Menge: 580,000 m²

##### 2.11.2 Piktogram

*Hinweis: Haftgrund auftragen*
Katalog-Nr. 08-23/LBTIEF-3/3.8.2.1.
Haftgrund auftragen

01) Vor dem Aufbringen von Markierungen.

*Hinweis: Dauerhafte Markierungen*
Katalog-Nr. 08-23/LBTIEF-3/3.8.2.

**2.11.2.10 Dauer Kaltplastik Symbole Typ II Art+Größe nach AG**
Katalog-Nr. 08-23/LBTIEF-3/3.8.2.3.2.83
Verkehrswege und Freianlagen
Verkehrseinrichtungen
Markierungen
Dauerhafte Markierungen
Kaltplastik
Symbole, Typ II, Art und Größe:
nach Angabe AG
'Pfeil,Fahrrad,Linie,R5 oder Pfeil,Fahrrad,Linie,R7'
Menge: 75,000 St

**2.11.2.20 Dauer Kaltplastik Symbole Typ II Art+Größe nach AG**
Katalog-Nr. 08-23/LBTIEF-3/3.8.2.3.2.83
Verkehrswege und Freianlagen
Verkehrseinrichtungen
Markierungen
Dauerhafte Markierungen
Kaltplastik
Symbole, Typ II, Art und Größe:
nach Angabe AG
'Fahrrad'
Menge: 6,000 St

**2.11.2.30 Dauer Kaltplastik Symbole Typ II Art+Größe nach AG**
Katalog-Nr. 08-23/LBTIEF-3/3.8.2.3.2.83
Verkehrswege und Freianlagen
Verkehrseinrichtungen
Markierungen
Dauerhafte Markierungen
Kaltplastik
Symbole, Typ II, Art und Größe:
nach Angabe AG
'3 Pfeile'
Menge: 12,000 St

**2.11.2.40 Dauer Kaltplastik Symbole Typ II Art+Größe nach AG**
Katalog-Nr. 08-23/LBTIEF-3/3.8.2.3.2.83
Verkehrswege und Freianlagen
Verkehrseinrichtungen
Markierungen
Dauerhafte Markierungen
Kaltplastik
Symbole, Typ II, Art und Größe:
nach Angabe AG
'Fußgänger'
Menge: 26,000 St

**2.11.2.50 Dauer Kaltplastik Symbole Typ II Art+Größe nach AG**
Katalog-Nr. 08-23/LBTIEF-3/3.8.2.3.2.83
Verkehrswege und Freianlagen
Verkehrseinrichtungen
Markierungen
Dauerhafte Markierungen
Kaltplastik
Symbole, Typ II, Art und Größe:
nach Angabe AG
'BUS'
Menge: 6,000 St

**2.11.2.60 Dauer Kaltplastik Symbole Typ II Art+Größe nach AG**
Katalog-Nr. 08-23/LBTIEF-3/3.8.2.3.2.83
Verkehrswege und Freianlagen
Verkehrseinrichtungen
Markierungen
Dauerhafte Markierungen
Kaltplastik
Symbole, Typ II, Art und Größe:
nach Angabe AG
'Sperrfläche b=2 m ,l=10m'
Menge: 1,000 St

**2.11.2.70 Dauer Kaltplastik Symbole Typ II Art+Größe nach AG**
Katalog-Nr. 08-23/LBTIEF-3/3.8.2.3.2.83
Verkehrswege und Freianlagen
Verkehrseinrichtungen
Markierungen
Dauerhafte Markierungen
Kaltplastik
Symbole, Typ II, Art und Größe:
nach Angabe AG
'Verkehrschild VZ. 101'
Menge: 1,000 St

**2.11.2.80 Dauer Kaltplastik Symbole Typ II Art+Größe nach AG**
Katalog-Nr. 08-23/LBTIEF-3/3.8.2.3.2.83
Verkehrswege und Freianlagen
Verkehrseinrichtungen
Markierungen
Dauerhafte Markierungen
Kaltplastik
Symbole, Typ II, Art und Größe:
nach Angabe AG
'Haifischzahn 30x30'
Menge: 28,000 St

**2.11.2.90 Dauer Kaltplastik Symbole Typ II Art+Größe nach AG**
Katalog-Nr. 08-23/LBTIEF-3/3.8.2.3.2.83
Verkehrswege und Freianlagen
Verkehrseinrichtungen
Markierungen
Dauerhafte Markierungen
Kaltplastik
Symbole, Typ II, Art und Größe:
nach Angabe AG
'Sperrfläche b=2m l=5m'
Menge: 1,000 St

**2.11.2.100 Markierungen Haftgrund auftragen**
Katalog-Nr. 08-23/LBTIEF-3/3.8.2.1.2.10
Verkehrswege und Freianlagen
Verkehrseinrichtungen
Markierungen
Vorarbeiten
Haftgrund auftragen
Haftgrund auftragen
Menge: 200,000 m²

**2.11.2.110 Markierungen Untergrund trocknen**
Katalog-Nr. 08-23/LBTIEF-3/3.8.2.1.1.10
Verkehrswege und Freianlagen
Verkehrseinrichtungen
Markierungen
Vorarbeiten
Untergrund trocknen
Trocknen
Menge: 200,000 m²

**2.11.2.120 Markierungen Untergrund reinigen mit Saugkehrwagen**
Katalog-Nr. 08-23/LBTIEF-3/3.8.2.1.3.11
Verkehrswege und Freianlagen
Verkehrseinrichtungen
Markierungen
Vorarbeiten
Untergrund reinigen
mit Saugkehrwagen
Menge: 200,000 m²

**2.11.2.130 Dauer Kaltplastik einfache Pfeile Typ II**
Katalog-Nr. 08-23/LBTIEF-3/3.8.2.3.2.80
Verkehrswege und Freianlagen
Verkehrseinrichtungen
Markierungen
Dauerhafte Markierungen
Kaltplastik
Einfache Pfeile, Typ II
Menge: 2,000 St

**2.11.2.140 Dauer Kaltplastik kombinierte Pfeile Typ II**
Katalog-Nr. 08-23/LBTIEF-3/3.8.2.3.2.81
Verkehrswege und Freianlagen
Verkehrseinrichtungen
Markierungen
Dauerhafte Markierungen
Kaltplastik
Kombinierte Pfeile, Typ II
Menge: 2,000 St

##### 2.11.3 Längsmarkierung und Sperrflächen

*Hinweis: Haftgrund auftragen*
Katalog-Nr. 08-23/LBTIEF-3/3.8.2.1.
Haftgrund auftragen

01) Vor dem Aufbringen von Markierungen.

*Hinweis: Dauerhafte Markierungen*
Katalog-Nr. 08-23/LBTIEF-3/3.8.2.

**2.11.3.10 Markierungen Untergrund reinigen mit Saugkehrwagen**
Katalog-Nr. 08-23/LBTIEF-3/3.8.2.1.3.11
Verkehrswege und Freianlagen
Verkehrseinrichtungen
Markierungen
Vorarbeiten
Untergrund reinigen
mit Saugkehrwagen
Menge: 70,000 m²

**2.11.3.20 Markierungen Haftgrund auftragen**
Katalog-Nr. 08-23/LBTIEF-3/3.8.2.1.2.10
Verkehrswege und Freianlagen
Verkehrseinrichtungen
Markierungen
Vorarbeiten
Haftgrund auftragen
Haftgrund auftragen
Menge: 70,000 m²

**2.11.3.30 Markierungen Untergrund trocknen**
Katalog-Nr. 08-23/LBTIEF-3/3.8.2.1.1.10
Verkehrswege und Freianlagen
Verkehrseinrichtungen
Markierungen
Vorarbeiten
Untergrund trocknen
Trocknen
Menge: 70,000 m²

**2.11.3.40 Dauer Kaltplastik Linie Lä unterbr Typ II b=12cm**
Katalog-Nr. 08-23/LBTIEF-3/3.8.2.3.2.24
Verkehrswege und Freianlagen
Verkehrseinrichtungen
Markierungen
Dauerhafte Markierungen
Kaltplastik
Linien Längsstrich, unterbrochen Typ II, b = 12 cm
Menge: 170,000 m

**2.11.3.50 Dauer Kaltplastik Linie Lä unterbr Typ II b=25cm**
Katalog-Nr. 08-23/LBTIEF-3/3.8.2.3.2.26
Verkehrswege und Freianlagen
Verkehrseinrichtungen
Markierungen
Dauerhafte Markierungen
Kaltplastik
Linien Längsstrich, unterbrochen Typ II, b = 25 cm
Menge: 750,000 m

**2.11.3.60 Dauer Kaltplastik Linie Längsstrich Typ II b=12cm**
Katalog-Nr. 08-23/LBTIEF-3/3.8.2.3.2.14
Verkehrswege und Freianlagen
Verkehrseinrichtungen
Markierungen
Dauerhafte Markierungen
Kaltplastik
Linien Längsstrich, Typ II, b = 12 cm
Menge: 980,000 m

**2.11.3.70 Dauer Kaltplastik Linie Längsstrich Typ II b=25cm**
Katalog-Nr. 08-23/LBTIEF-3/3.8.2.3.2.16
Verkehrswege und Freianlagen
Verkehrseinrichtungen
Markierungen
Dauerhafte Markierungen
Kaltplastik
Linien Längsstrich, Typ II, b = 25 cm
Menge: 150,000 m

**2.11.3.80 Dauer Farben Kaltplastik Fläche**
Verkehrswege und Freianlagen
Verkehrseinrichtungen
Markierungen
Dauerhafte Markierungen
Farben Kaltplastik in Reibeplastikverfahren
Sperrfläche
Fläche nach Unterlagen des AG
Menge: 50,000 m²

##### 2.11.4 Quermarkierung

*Hinweis: Haftgrund auftragen*
Katalog-Nr. 08-23/LBTIEF-3/3.8.2.1.
Haftgrund auftragen

01) Vor dem Aufbringen von Markierungen.

*Hinweis: Dauerhafte Markierungen*
Katalog-Nr. 08-23/LBTIEF-3/3.8.2.

**2.11.4.10 Markierungen Untergrund reinigen mit Saugkehrwagen**
Katalog-Nr. 08-23/LBTIEF-3/3.8.2.1.3.11
Verkehrswege und Freianlagen
Verkehrseinrichtungen
Markierungen
Vorarbeiten
Untergrund reinigen
mit Saugkehrwagen
Menge: 30,000 m²

**2.11.4.20 Markierungen Untergrund trocknen**
Katalog-Nr. 08-23/LBTIEF-3/3.8.2.1.1.10
Verkehrswege und Freianlagen
Verkehrseinrichtungen
Markierungen
Vorarbeiten
Untergrund trocknen
Trocknen
Menge: 30,000 m²

**2.11.4.30 Markierungen Haftgrund auftragen**
Katalog-Nr. 08-23/LBTIEF-3/3.8.2.1.2.10
Verkehrswege und Freianlagen
Verkehrseinrichtungen
Markierungen
Vorarbeiten
Haftgrund auftragen
Haftgrund auftragen
Menge: 30,000 m²

**2.11.4.40 Dauer Kaltplastik Linie Quer unterbr Typ I b=12cm**
Katalog-Nr. 08-23/LBTIEF-3/3.8.2.3.2.60
Verkehrswege und Freianlagen
Verkehrseinrichtungen
Markierungen
Dauerhafte Markierungen
Kaltplastik
Linien Querstrich, unterbrochen Typ I, b = 12 cm
Menge: 60,000 m

**2.11.4.50 Dauer Kaltplastik Linie Querstrich Typ II b=25cm**
Katalog-Nr. 08-23/LBTIEF-3/3.8.2.3.2.57
Verkehrswege und Freianlagen
Verkehrseinrichtungen
Markierungen
Dauerhafte Markierungen
Kaltplastik
Linien Querstrich, Typ II, b = 25 cm
Menge: 10,000 m

**2.11.4.60 Dauer Kaltplastik Linie Quer unterbr Typ II b=25cm**
Katalog-Nr. 08-23/LBTIEF-3/3.8.2.3.2.67
Verkehrswege und Freianlagen
Verkehrseinrichtungen
Markierungen
Dauerhafte Markierungen
Kaltplastik
Linien Querstrich, unterbrochen Typ II, b = 25 cm
Menge: 10,000 m

**2.11.4.70 Dauer Kaltplastik Linie Querstrich Typ II b=50cm**
Katalog-Nr. 08-23/LBTIEF-3/3.8.2.3.2.59
Verkehrswege und Freianlagen
Verkehrseinrichtungen
Markierungen
Dauerhafte Markierungen
Kaltplastik
Linien Querstrich, Typ II, b = 50 cm
Menge: 70,000 m

**2.11.4.80 Dauer Kaltplastik Linie Quer unterbr Typ II b=50cm**
Katalog-Nr. 08-23/LBTIEF-3/3.8.2.3.2.69
Verkehrswege und Freianlagen
Verkehrseinrichtungen
Markierungen
Dauerhafte Markierungen
Kaltplastik
Linien Querstrich, unterbrochen Typ II, b = 50 cm
Menge: 15,000 m

#### 2.12 Lichtsignalanlage

##### 2.12.1 Tiefbau

**2.12.1.10 Suchgraben Homogenklasse Tiefe bis 1.25 m**
Boden für Suchgraben ausheben, zur Wiederverwendung
seitlich lagern und nach Beendigung der Suche wieder
einbauen und verdichten.
Vorschriften der Versorgungsunternehmen beachten.
Homogenklasse alle
Grabentiefe bis 1,25 m.
Straßenaufbruch wird gesondert vergütet.
Abgerechnet wird mit senkrechten Wänden.
Menge: 6,000 m³

**2.12.1.20 Boden für Kabel-/Leitungsgraben oder dgl. ausheben und lagern einschl. Kopflöcher**
Boden für Kabel-/Leitungsgraben, Fundamente oder dgl. ausheben einschl. KopflöcherBoden lösen ,laden und seitlich lagern.
Aushub, soweit zum Verfüllen geeignet, zur Wiederverwendung
seitlich lagern, nach Einbau der Leerohre
als Restraumverfülllung oberhalb der Leitungszone einbauen und verdichten.
Fehlenden Verfüllboden liefern, einbauen und verdichten
wird gesondert vergütet.
Zum Verfüllen nicht verwendeten Aushub geht in Eigentum des AN über.
Homogenbereiche nach Unterlagen des AG
Bodenklasse 3 bis 4 nach DIN 18300 (alt),
Grabentiefe bis 1.20 m
Sohlenbreite der Gräben gem. DIN 4124 für Einzelgräben.
Abgerechnet wird mit senkrechten Wänden.
nach DIN 1610 bzw. 4124.
Menge: 96,000 m³

**2.12.1.30 Geeigneten Boden für Leitungszone**
Geeigneten Boden nach DIN EN 1610 liefern und in Leitungszone einbauen und verdichten bis 20 cm über Rohrscheitel, Bettung 10 cm
mit vom AN zu liefernden Stoffen,
Stoff: Sand 0/2
verdichten, Verdichtungsgrad 97 %.
Abrechnung nach Einbauprofil.
Lieferscheinnachweis erforderlich.
Menge: 32,000 m³

**2.12.1.40 Zulage Handaushub**
Zulage Handaushub nach Anweisung AG
Menge: 4,000 m³

**2.12.1.50 Erschwernis für Leitungskreuzungen, quer und bis 45 Grad, DN 100 bis DN 500**
Erschwernis für Leitungskreuzungen bzw. Unterquerungen
( z. B. Telekom-, Stromkabel, Wasser- Gas- und Kanalleitungen),
DN 100 bis DN 400 bzw. Du 0,1 bis 0,40 m,
einschl. erforderlicher Handschachtung sowie Sicherung und Aufhängung der Kabel und Leitungen während der Bauzeit nach Angabe des Netzbetreibers.
Für Leitungen innerhalb des Kanalgrabens.
Mit der Vergütung dieser Position sind alle Erschwernisse beim Baugrubenverbau, beim Bodenaushub, bei der Rohrverlegung usw. abgegolten, die sich durch die Leitungen ergeben.
Kabel bzw. Leitungen die im Abstand < 0,50 m liegen, werden als eine Kreuzung abgerechnet. Kabelbündel und Kabelkanäle werden ebenfalls als eine Leitungskreuzung abgerechnet.
Leitungen in Betrieb.
Vorhandene Abdeckungen oder Schutzrohre aufnehmen, säubern zur Wiederverwendung lagern und wieder einbauen, Erforderliche Bettung und Überdeckung aus Sand wiedererstellen. Trassenwarnband einlegen.
Die Vorschriften und Anweisungen des Netzbetreibers sind einzuhalten.
Für quer und bis 45 Grad  verlaufende Leitungen.
Menge: 45,000 St

**2.12.1.60 Längs laufende Leitungen**
Längs laufende Leitungen
Freilegen von längs laufenden Leitungen und Kabeln (Strom-, Beleuchtung-, Fernwärme, Wasserleitung)
Leitungen im Abstand < 0,50 m werden als eine Leitung abgerechnet.
einschl. erforderlicher Handschachtung sowie Sicherung und Aufhängung der Kabel und Leitungen während der Bauzeit nach Angabe des Netzbetreibers.
Für Leitungen innerhalb des Kanalgrabens.
Mit der Vergütung dieser Position sind alle Erschwernisse beim Baugrubenverbau, beim Bodenaushub, bei der Rohrverlegung usw. abgegolten, die sich durch die Leitungen ergeben.
Kabel bzw. Leitungen die im Abstand < 0,50 m liegen, werden als eine Kreuzung abgerechnet. Kabelbündel und Kabelkanäle werden ebenfalls als eine Leitungskreuzung abgerechnet.
Leitungen in Betrieb.
Vorhandene Abdeckungen oder Schutzrohre aufnehmen, säubern zur Wiederverwendung lagern und wieder einbauen, Erforderliche Bettung und Überdeckung aus Sand wiedererstellen. Trassenwarnband einlegen.
Die Vorschriften und Anweisungen des Netzbetreibers sind einzuhalten.
Für längs verlaufende Leitungen.
Menge: 100,000 m

**2.12.1.70 Trassenwarnband liefern und verlegen**
Trassenwarnband liefern und verlegen
liefern der für die Kabelanlage notwendigen und zugelassenen Trassenwarnbänder
auslegen lage- und höhengerecht
Menge: 220,000 m

**2.12.1.80 Sockel für Schalt- und Steuergeräte**
Sockel für Schalt- und Steuergeräte
Größe 2, entspr. Regelzeichnung 03.30.09, einschl. Fundament C12/15, auf Beton glätten und ausrunden (auch im Schacht). Zwischenräume zwischen Sockel und Kabelschächten bzw. Sockeln und Mauern usw. mit  Mörtel MG III auffüllen einschl. abschalen.
Provisorisch abdecken.
Menge: 1,000 Stk

**2.12.1.90 Einbau Fundament (Normalmast) 85x85x85 cm**
Einbau Fundamentrahmen SM-Loch

Fundamentrahmen SM-Loch zur Befestigung eines Normalmastes (mit Fundamentplatte) mit Schwerlastdübel M16

Abmessung Fundament: 85x85x85 cm
frostfreie Gründung
Betonfestigkeitsklasse: 30/37(LP)
Expositionsklasse: XC4,XD1,XF2, XA2
Betonstahl: BSt 500 S
konstuktive Bewehrung DN 10mm, Abstand max. 30 cm

Der Fundamentrahmen ist einschließlich der Befestigungsdübel zu liefern.

Ein statischer Nachweis und die entsprechende Einbauanweisung des Rahmens und der Befestigungsart sowie des notwendigen Betonfundaments sind auf
Verlangen vorzulegen.
Das Einbauen der Leerrohre im Betonfundament wird über die Position Leerrohre abgerechnet und nicht separat vergütet.

Der Einbau des Rahmens wird nach den statischen Erfordernissen bauseits durchgeführt. Dazu ist der F-Rahmen vorab an die Baustelle oder an einen mit dem AG abgestimmten Lagerplatz zu liefern.
Menge: 20,000 Stk

**2.12.1.100 Einbau Fundament (Auslegermastt) 105x105x85 cm**
Einbau Fundamentrahmen SM-Loch

Fundamentrahmen SM-Loch zur Befestigung eines Normalmastes (mit Fundamentplatte) mit Schwerlastdübel M16

Abmessung Fundament: 105x105x85 cm
frostfreie Gründung
Betonfestigkeitsklasse: 30/37(LP)
Expositionsklasse: XC4,XD1,XF2, XA2
Betonstahl: BSt 500 S
konstuktive Bewehrung DN 10mm, Abstand max. 30 cm

Der Fundamentrahmen ist einschließlich der Befestigungsdübel zu liefern.

Ein statischer Nachweis und die entsprechende Einbauanweisung des Rahmens und der Befestigungsart sowie des notwendigen Betonfundaments sind auf
Verlangen vorzulegen.
Das Einbauen der Leerrohre im Betonfundament wird über die Position Leerrohre abgerechnet und nicht separat vergütet.

Der Einbau des Rahmens wird nach den statischen Erfordernissen bauseits durchgeführt. Dazu ist der F-Rahmen vorab an die Baustelle oder an einen mit dem AG abgestimmten Lagerplatz zu liefern.
Menge: 4,000 Stk

**2.12.1.110 Betonstahl einbauen Fundament BSt 500 S**
Betonstahl entsprechend statischen und konstruktiven
Erfordernissen einbauen.
Bauteil = Fundament.
Stahlsorte BSt 500 S.
diverse Biegeformen entsprechend Stahlliste
Menge: 2,000 t

**2.12.1.120 Kabelschächte - Abzweigkästen 65/40cm**
Kabelschächte - Abzweigkästen 65/40cm

Länge/Breite: 65/40cm
Tiefe: 65 cm
Brkl. 12

Aus Bodenplatten, Kastenrahmen, Zwischenrahmen und Deckelrahmen mit Deckel und feuerverzinkter Schmutzschale. Sauberkeitsschicht Kiessand d = 20 cm.
Fugen: Mörtel MG III, einschl. ausfugen.
Ausführung und Abmessungen der Fertigteile nach Regelzeichnung des AG.
Deckelkennzeichnung:
Bohrung Ø = 17 mm zwischen Lüftungsgitter und Hebeöffnung und bauseits gelieferte Markierungen einbauen.

Kabelschutzrohre eben an Schachtwand innen anpassen und dicht mit Zementmörtel schließen oder wahlweise mit Kabeleinführungsplatten mit einbetonierten Rohrmuffen anschließen.

Nicht benötigte Öffnungen mit Einsatzplatten schließen.
Menge: 4,000 Stk

**2.12.1.130 Kabelschächte - Abzweigkästen 80/60cm**
Kabelschächte - Abzweigkästen 65/40cm

Länge/Breite: 80/60cm
Tiefe: 65 cm
Brkl. 12

Aus Bodenplatten, Kastenrahmen, Zwischenrahmen und Deckelrahmen mit Deckel und feuerverzinkter Schmutzschale. Sauberkeitsschicht Kiessand d = 20 cm.
Fugen: Mörtel MG III, einschl. ausfugen.
Ausführung und Abmessungen der Fertigteile nach Regelzeichnung des AG.
Deckelkennzeichnung:
Bohrung Ø = 17 mm zwischen Lüftungsgitter und Hebeöffnung und bauseits gelieferte Markierungen einbauen.

Kabelschutzrohre eben an Schachtwand innen anpassen und dicht mit Zementmörtel schließen oder wahlweise mit Kabeleinführungsplatten mit einbetonierten Rohrmuffen anschließen.

Nicht benötigte Öffnungen mit Einsatzplatten schließen.
Menge: 4,000 Stk

##### 2.12.2 Verrohrung

**2.12.2.10 Kabelschutzrohre aus PVC DN110**
Kabelschutzrohre aus PVC einschl. Zugseil

Lieferung und Einbau

Rohr DN110 x 6,3 einschl. Zugseil

Durchdringungen von Schalungen: Rohrdurchdringungen bei Schalungen werden je Stück vergütet. Zwischen verschiedenen Durchmessern wird nicht unterschieden.

Einbauen zwischen Bewehrungen: Aufhängen oder Unterstützen der Rohre und Sichern gegen Verschieben beim Betonieren der Fundamente und gegen Auftrieb, einschl. aller Erschwernisse beim Betonieren.

Besonders hingewiesen wird auf DIN 8061 und DIN 8062.

Mit angeformter Klebemuffe oder Steckmuffen
Gerade Rohre, Formstücke und Verbindungen auf den vorbereiteten Untergrund, einschl. Ablängen, Rohrkalibrierung.
Menge: 220,000 m

##### 2.12.3 Taglohnarbeiten

*Hinweis: H I N W E I S T E X T*
H I N W E I S T E X T
Stundenlohnarbeiten müssen vom AG genehmigt
werden.
Für die Arbeitskräfte wird ein Verrechnungssatz
angeboten, der sämtliche Aufwendungen enthält,
insbesondere mit Zuschlägen für Gemeinkosten,
Sozialkassenbeiträgen, Vermögenswirksame Leistungen, Winterbauumlage sowie Gehaltsnebenkosten. Nicht einzurechnen sind Zuschläge für
Nacht-, Sonn-, und Feiertagsarbeit. Polierstunden werden nicht gesondert vergütet.
Für die Geräte wird ein Verrechnungssatz angeboten, der sämtliche Aufwendungen für den
Einsatz enthält, insbesondere Gerätevorhalte-
und Betriebsstoffkosten sowie sämtliche Zu-
schläge. Der Verrechnungssatz gilt für das
zum Zeitpunkt des Abrufes einsatzbereit auf
der Baustelle befindliche Gerät. Abgerechent
wird nach tatsächlich geleisteten Arbeitsstunden.
Die Verrechnungssätze gelten unabhängig von
der Anzahl der abgerechneten Stunden.

**2.12.3.10 (V 1)Verrechnungssatz fuer Arbeitskraft BFA**
*** Bedarfsposition ohne GB
StL-Nr. 8610191008
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Baufacharbeiter (Berufsgruppe V 1).
Menge: 1,000 h

**2.12.3.20 Verrechnungssatz fuer Baugeraet Bagger bis 0,4 m3**
*** Bedarfsposition ohne GB
StL-Nr. 8610191501
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger bis 0,4 m3.
Menge: 1,000 h

**2.12.3.30 Verrechnungssatz fuer Baugeraet Bagger 0,4-1,0 m3**
*** Bedarfsposition ohne GB
StL-Nr. 8610191502
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger ueber 0,4 bis 1,0 m3.
Menge: 1,000 h

**2.12.3.40 Verrechnungssatz fuer Baugeraet Frontl.L - 45 kW**
*** Bedarfsposition ohne GB
StL-Nr. 8610191513
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Frontlader, luftbereift bis 45 kW.
Menge: 1,000 h

**2.12.3.50 Verrechnungssatz fuer Baugeraet Frosch 0,5 t**
*** Bedarfsposition ohne GB
StL-Nr. 8610191521
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Explosionsstampfer ca. 0,5 t.
Menge: 1,000 h

**2.12.3.60 Verrechnungssatz fuer Baugeraet Ruettl.bis 0,75 t**
*** Bedarfsposition ohne GB
StL-Nr. 8610191522
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) bis 0,75 t.
Menge: 1,000 h

**2.12.3.70 Verrechnungssatz fuer Baugeraet Kompr. 5-10 m3**
*** Bedarfsposition ohne GB
StL-Nr. 8610191541
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Kompressor ueber 5 bis 10 m3/min.
Menge: 1,000 h

**2.12.3.80 Verrechnungssatz fuer Baugeraet Bohrh. bis 20 kg**
*** Bedarfsposition ohne GB
StL-Nr. 8610191543
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bohr- oder Abbauhammer bis 20 kg.
Menge: 1,000 h

**2.12.3.90 Verrechnungssatz fuer Baugeraet A-Schneidgeraet**
*** Bedarfsposition ohne GB
StL-Nr. 8610191550
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Autogenes Schneidgeraet mit Brenner.
Menge: 1,000 h

**2.12.3.100 Verrechnungssatz fuer Baugeraet Tragb.Schneidger.**
*** Bedarfsposition ohne GB
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Flex mit Hartmetallscheibe.
Menge: 1,000 h

**2.12.3.110 Verrechnungssatz fuer LKW LKW 3,5 t**
*** Bedarfsposition ohne GB
StL-Nr. 861019200100
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
LKW, ca. 3,5 t Nutzlast.
Menge: 1,000 h

**2.12.3.120 Verrechnungssatz fuer LKW LKW-Kipper 12 t**
*** Bedarfsposition ohne GB
StL-Nr. 861019200700
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
LKW-Kipper, ca. 12 t Nutzlast.
Menge: 1,000 h

**2.12.3.130 Beton C12/15**
*** Bedarfsposition ohne GB
Menge: 1,000 m³

### 3 Umbau Bushaltestellen

#### 3.1 Rückbauarbeiten

##### 3.1.1 Flächen und Randeinfassungen

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Verkehrsflächen*
Katalog-Nr. 08-23/LBTIEF-1/1.2.
Verkehrsflächen

50) Zwischen Fahrbahn- und Gehwegbefestigungen wird nicht
  unterschieden.

51) Packlagen werden wie Frostschutz- und Tragschichten
  nach OZ 1.2.1.6.0.00 abgerechnet.

*Hinweis: Asphaltschichten*
Katalog-Nr. 08-23/LBTIEF-1/1.2.1.
Asphaltschichten

50) Ausgefahrene Stellen, Schlaglöcher, Spurrillen usw. werden
  übermessen, wenn sie innerhalb der auszubauenden
  Flächen liegen.

51) Ränder von Fräsflächen längs oder quer sind naht- bzw.
  fugengerecht herzustellen. Eine gesonderte Vergütung dafür
  erfolgt nicht.

52) Werden Asphaltschichten in ihrer vollen Stärke zum Zweck
  einer Aufgrabung abgefräst, so wird die Leistungsposition
  "Asphalt schneiden" nicht zusätzlich vergütet.

*Hinweis: schneiden*
Katalog-Nr. 08-23/LBTIEF-1/1.2.1.1.
schneiden

50) schneiden d <= 25 cm wird nach OZ 3.1.2.1.0.00 vergütet

*Hinweis: Bodenbewegung*
Katalog-Nr. 08-23/LBTIEF-1/1.2.
Bodenbewegung

01) Der AN hat verbindlich nachzuweisen, dass er zertifizierter
  Entsorgungsfachbetrieb nach § 56 KrWG ist bzw. sich
  eines Nachunternehmers mit gleicher Qualifikation bedient.
  Ein Entsorgungskonzept mit vorgesehenen
  Entsorgungswegen und den für diese Entsorgungsstellen
  benötigten Analysenumfang sind bis spätestens 10 Tage vor
  Baubeginn dem AG vorzulegen.

02) Die Entsorgung (Verwertung/Beseitigung) erfolgt bei nicht
  gefährlichen Abfällen mit einem vorher festzulegenden
  Begleitscheinverfahren oder bei gefährlichen Abfällen mittels
  elektronischer Nachweisführung. Grundlagen für die
  Abrechnung und Nachweise für die ordnungsgemäße
  Verbringung auf Deponien bzw. Entsorgungs-/
  Aufbereitungsanlagen sind chronologisch aufgeführte
  Wiegescheine, Begleit- und Übernahmescheine/
  Annahmeerklärungen.

03) Der Aufwand für die notwendigen Entsorgungsanträge,
  -nachweise, Begleitpapiere, Transportgenehmigung,
  Wiegescheine usw. ist in die Einheitspreise der
  Entsorgungspositionen einzurechnen, ebenso die
  Wartezeiten für die Probenahme und die Dauer der Analytik
  des Materials. Die im Leistungsverzeichnis ausgewiesenen
  Massen basieren auf einer groben Schätzung anhand
  geologischer Erkundungen. Abweichungen von den
  genannten Massen sind zu erwarten und berechtigen nicht
  zu Preisänderungen, auch für den Fall, dass einzelne
  Positionen gänzlich entfallen.
  Die Mengenermittlung für die Abrechnung der
  Entsorgungsleistung von mineralischen Abfällen erfolgt
  anhand der Nachweise der Deponien bzw.
  Entsorgungsanlagen (Begleitscheine, Annahmeerklärung,
  Wiegescheine usw.).

50) Aufmaß:
  Entsorgung nach Wiegescheinen und Annahmeerklärung.
  Kann ein Nachweis mit Wiegescheinen bei der Entsorgung
  im verwertbaren Bereich, nicht erbracht werden, erfolgt die
  Abrechnung nach örtl. Aufmaß. Umrechnung Abfuhr "t" zur
  festen Menge mit 2,0 t/m³.

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Bodenbewegung*
Katalog-Nr. 08-23/LBTIEF-1/1.2.
Bodenbewegung

01) Der AN hat verbindlich nachzuweisen, dass er zertifizierter
  Entsorgungsfachbetrieb nach § 56 KrWG ist bzw. sich
  eines Nachunternehmers mit gleicher Qualifikation bedient.
  Ein Entsorgungskonzept mit vorgesehenen
  Entsorgungswegen und den für diese Entsorgungsstellen
  benötigten Analysenumfang sind bis spätestens 10 Tage vor
  Baubeginn dem AG vorzulegen.

02) Die Entsorgung (Verwertung/Beseitigung) erfolgt bei nicht
  gefährlichen Abfällen mit einem vorher festzulegenden
  Begleitscheinverfahren oder bei gefährlichen Abfällen mittels
  elektronischer Nachweisführung. Grundlagen für die
  Abrechnung und Nachweise für die ordnungsgemäße
  Verbringung auf Deponien bzw. Entsorgungs-/
  Aufbereitungsanlagen sind chronologisch aufgeführte
  Wiegescheine, Begleit- und Übernahmescheine/
  Annahmeerklärungen.

03) Der Aufwand für die notwendigen Entsorgungsanträge,
  -nachweise, Begleitpapiere, Transportgenehmigung,
  Wiegescheine usw. ist in die Einheitspreise der
  Entsorgungspositionen einzurechnen, ebenso die
  Wartezeiten für die Probenahme und die Dauer der Analytik
  des Materials. Die im Leistungsverzeichnis ausgewiesenen
  Massen basieren auf einer groben Schätzung anhand
  geologischer Erkundungen. Abweichungen von den
  genannten Massen sind zu erwarten und berechtigen nicht
  zu Preisänderungen, auch für den Fall, dass einzelne
  Positionen gänzlich entfallen.
  Die Mengenermittlung für die Abrechnung der
  Entsorgungsleistung von mineralischen Abfällen erfolgt
  anhand der Nachweise der Deponien bzw.
  Entsorgungsanlagen (Begleitscheine, Annahmeerklärung,
  Wiegescheine usw.).

50) Aufmaß:
  Entsorgung nach Wiegescheinen und Annahmeerklärung.
  Kann ein Nachweis mit Wiegescheinen bei der Entsorgung
  im verwertbaren Bereich, nicht erbracht werden, erfolgt die
  Abrechnung nach örtl. Aufmaß. Umrechnung Abfuhr "t" zur
  festen Menge mit 2,0 t/m³.

*Hinweis: Straßeneinbauteile*
Katalog-Nr. 08-23/LBTIEF-1/1.2.1.
Straßeneinbauteile

01) Ausbauen von Randeinfassungen einschl. Krümmungen,
  einschließlich zertrümmern des Vorder- und Hinterbetons.
  Grenzlinie zw. Vorderbeton, Hinterbeton und dem Betonfundament ist die Unterkante der Randeinfassung.

02) Ausbau zur Wiederverwendung nur nach Angabe des AG.

03) Zwischen unterschiedlichen Fundamenten wird nicht
  unterschieden.

50) Gesondert vergütet werden:
  Ausbruch von Betonfundamenten und Randeinfassungen
  aus Ortbeton nach OZ 1.2.3.0.0.00 und 1.2.4.0.0.00
  (Grundleistung zzgl. Erschwerniszulage).
  Wiedereinbau nach OZ 3.7.0.0.0.00 bzw.
  Entsorgung nach OZ 1.2.9.2.0.00.

*Hinweis: Pflaster ausbauen*
Katalog-Nr. Stuttgarter Leistungsbuch 12-17/LBTIEF-1/1.2.1.
Pflaster ausbauen

01) Pflaster aller Formate, einschl. Sand-, Splitt- oder
  Mörtelbett.

*Hinweis: Rasengittersteine*
Katalog-Nr. Stuttgarter Leistungsbuch 12-17/LBTIEF-1/1.2.1.5.
Rasengittersteine

01) Säubern der Rasengittersteine einschließlich der
  Hohlräume.

*Hinweis: Asphaltschichten*
Katalog-Nr. Stuttgarter Leistungsbuch/LBTIEF-1/1.2.1.
Asphaltschichten

50) Ausgefahrene Stellen, Schlaglöcher, Spurrillen usw. werden
  übermessen, wenn sie innerhalb der auszubauenden
  Flächen liegen.

51) Packlagen werden wie Frostschutz- und Tragschichten
  nach OZ 1.2.1.6.0.00 abgerechnet.

52) Zwischen Fahrbahn- und Gehwegbefestigungen wird nicht
  unterschieden.

53) Ränder von Fräsflächen sind naht- bzw. fugengerecht
  herzustellen. Eine gesonderte Vergütung dafür erfolgt nicht.

54) Werden Asphaltschichten in ihrer vollen Stärke zum Zweck
  einer Aufgrabung abgefräst, so wird die Leistungsposition
  "Asphalt schneiden" nicht zusätzlich vergütet.

*Hinweis: in Asphalt*
Katalog-Nr. 08-23/LBTIEF-3/3.1.2.1.
in Asphalt

01) t = Schnitttiefe.

*Hinweis: Abfräsen oder ausbauen von teerhaltigem Straßenaufbruch*
Katalog-Nr. Stuttgarter Leistungsbuch/LBTIEF-1/1.2.1.1.
01) Entsorgung nach OZ 1.2.9.2.0.00

*Hinweis: schneiden*
Katalog-Nr. 08-23/LBTIEF-3/3.1.2.

*Hinweis: Abfräsen oder ausbauen von teerhaltigem Straßenaufbruch*
Katalog-Nr. Stuttgarter Leistungsbuch/LBTIEF-1/1.2.1.1.
01) Entsorgung nach OZ 1.2.9.2.0.00

*Hinweis: Erschwernisse beengte Verhältnisse*
Hinweis:

Die Geräte sind abhängig von den zur Verfügung stehenden Breiten, Baufeldern und Fahrbeziehungen einzusetzen.

Aufgrund der beengten Verhältnisse ist unter Umständen ein Kompaktbagger einzusetzen.
Desweiteren kann neben dem Bagger kein Fahrzeug vorbeifahren. Es ist deshalb Vor- bzw "Überkopf" zu arbeiten.

Auf die Aufrechterhaltung des Individual-, Baustellen- und vor allem Fussgängerverkehrs und die notwendigen Zufahrten wird ausdrücklich nochmals hingewiesen.

Eventuelle Mehraufwendungen sind in die Einheitspreise einzurechnen.

*Hinweis: Einsätze für Asphaltkolonne*
Es ist davon auszugehen dass die
Asphaltarbeiten  der einzelnen Bauabschnitte
nicht hintereinander, sondern mit zeitlichem
Abstand auszuführen sind.
Ebenfalls ist davon auszugehen das
die bituminöse Trag- Binder und Deckschicht im zeitlichen Abstand auszuführen sind.
Der ca 25-malige  An- und Abtransport des gesamten
Maschinerie- und Personaleinsatzes der Schwarzkolonne
ist  in die entsprechenden Positionen einzurechnen.
Eine Abstellung der Maschinen auf öffentlichen Flächen und  auch innerhalb der Baufelder ist nicht erlaubt.  v

*Hinweis: > 4 m², b > 1 m abfräsen oder ausbauen*
Katalog-Nr. Stuttgarter Leistungsbuch/LBTIEF-1/1.2.1.1.
> 4 m², b > 1 m abfräsen oder ausbauen

01) einschließlich Entsorgung des Fräs- oder Ausbauguts,
  Verwertung nach Wahl des AN.

**3.1.1.10 Asphalt >4m² >1m über ungeb Schicht ausb d>12-20cm**
Katalog-Nr. 08-23/LBTIEF-1/1.2.1.1.6.14
Erdarbeiten
Aushub
Verkehrsflächen
Asphaltschichten
> 4 m², b > 1 m abfräsen oder ausbauen
über ungebundener Schicht, d > 12 bis 20 cm
Menge: 150,000 m³

**3.1.1.20 Asphalt >4m² >1m über geb Schicht ausb d>20-30cm**
Katalog-Nr. 08-23/LBTIEF-1/1.2.1.1.6.56
Erdarbeiten
Aushub
Verkehrsflächen
Asphaltschichten
> 4 m², b > 1 m abfräsen oder ausbauen
über gebundener Schicht, d > 20 bis 30 cm
Menge: 50,000 m³

**3.1.1.30 Beton schneiden t>5-10cm**
Katalog-Nr. 08-23/LBTIEF-3/3.1.2.1.2.23
Verkehrswege und Freianlagen
Vorarbeiten
Trag- und Deckschichten
schneiden
in Beton, unbewehrt
t > 5 bis 10 cm, schneiden
Menge: 10,000 m

**3.1.1.40 Asphalt schneiden t>10-15cm**
Katalog-Nr. 08-23/LBTIEF-3/3.1.2.1.1.24
Verkehrswege und Freianlagen
Vorarbeiten
Trag- und Deckschichten
schneiden
in Asphalt
t > 10 bis 15 cm, schneiden
Menge: 800,000 m

**3.1.1.50 FsTragschichten ungeb ausbauen >4m² b>1m d>40cm**
Katalog-Nr. Stuttgarter Leistungsbuch/LBTIEF-1/1.2.1.6.3.50
Erdarbeiten
Aushub
Verkehrsflächen
Frostschutz- und Tragschichten
ungebunden, > 4 m², b > 1 m
d > 40 cm <= 50 cm
Menge: 2000,000 m³

**3.1.1.60 Beton abbrechen Unbewehrter Beton C12/15 bis C20/25*Verwerten**
Beton nach Unterlagen des AG abbrechen
Bauteil: Betondecke
Material = Unbewehrter Beton.
Druckfestigkeitsklasse über C12/15 bis C20/25.
Abbruchgut nach Wahl des AN verwerten.
Menge: 15,000 m3

*Hinweis: Pflaster*
Katalog-Nr. 08-23/LBTIEF-1/1.2.1.
Pflaster

01) Pflaster aller Formate, einschl. Sand-, Splitt- oder
  Mörtelbett ausbauen.

02) Säubern: verwertbare Steine aussortieren, säubern
  und gesondert laden oder seitlich lagern.

03) Nicht verwertbare Steine einschl. Sand-, Splitt- oder
  Mörtelbett zur Abfuhr laden.

50) Gesondert vergütet werden:
  Wiedereinbau nach OZ 3.7.0.0.0.00 bzw.
  Entsorgung nach OZ 1.2.9.2.0.00.

*Hinweis: Nennmaße > 100 bis 300 mm (Großpflaster)*
Katalog-Nr. 08-23/LBTIEF-1/1.2.1.4.
Nennmaße > 100 bis 300 mm (Großpflaster)

01) In Sand, Splitt oder Mörtel verlegt. Mit oder ohne
  bituminösen Fugenverguss.

**3.1.1.70 Großpflaster in Sand/Splitt ausbauen >4m² b>1m**
Katalog-Nr. 08-23/LBTIEF-1/1.2.1.4.1.14
Erdarbeiten
Aushub
Verkehrsflächen
Pflaster
Nennmaße > 100 bis 300 mm (Großpflaster)
in Sand/Splitt, Flächen > 4 m², b > 1 m
Menge: 10,000 m²

*Hinweis: Straßeneinbauteile*
Katalog-Nr. 08-23/LBTIEF-1/1.2.1.
Straßeneinbauteile

01) Ausbauen von Randeinfassungen einschl. Krümmungen,
  einschließlich zertrümmern des Vorder- und Hinterbetons.
  Grenzlinie zw. Vorderbeton, Hinterbeton und dem Betonfundament ist die Unterkante der Randeinfassung.

02) Ausbau zur Wiederverwendung nur nach Angabe des AG.

03) Zwischen unterschiedlichen Fundamenten wird nicht
  unterschieden.

50) Gesondert vergütet werden:
  Ausbruch von Betonfundamenten und Randeinfassungen
  aus Ortbeton nach OZ 1.2.3.0.0.00 und 1.2.4.0.0.00
  (Grundleistung zzgl. Erschwerniszulage).
  Wiedereinbau nach OZ 3.7.0.0.0.00 bzw.
  Entsorgung nach OZ 1.2.9.2.0.00.

**3.1.1.80 Bordsteine Beton ausbauen alle Formen**
Katalog-Nr. 08-23/LBTIEF-1/1.2.1.8.1.10
Erdarbeiten
Aushub
Verkehrsflächen
Straßeneinbauteile
Bordsteine
aus Beton alle Formen
Menge: 50,000 m

**3.1.1.90 Bordsteine Naturstein ausbauen alle Formen**
Katalog-Nr. 08-23/LBTIEF-1/1.2.1.8.1.20
Erdarbeiten
Aushub
Verkehrsflächen
Straßeneinbauteile
Bordsteine
aus Naturstein alle Formen
Menge: 50,000 m

#### 3.2 Straßenbauarbeiten

##### 3.2.1 Erdarbeiten

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Baugruben und Flächen*
Katalog-Nr. 08-23/LBTIEF-1/1.2.
Baugruben und Flächen

01) Besonders hingewiesen wird auf die ETV Stadt
  Stuttgart "Erdarbeiten". Liegt kein Baugrundgutachten vor, so ist die ETV Stadt Stuttgart
  " Erdarbeiten" anzuwenden.
  Boden und Fels sind entsprechend ihrem Zustand
  vor dem Lösen in die Homogenbereiche gem.
  ETV Stadt Stuttgart "Erdarbeiten" einzuteilen.

02) Zur Leistung gehören:
  Ausheben von Böden des Homogenbereichs HB,
  des Homogenbereichs HA <= 10 cm Schichtdicke,
  des Homogenbereichs HF <= 10 cm Schichtdicke sowie
  ausheben von gefrorenem Boden <= 10 cm Schichtdicke.
  Profilieren der Sohle, Wände und Böschungen, Handaushub, im Bereich von Anschlüssen,
  Muffen- und Schweißlöchern.
  Zwischentransporte in der Baugrube und laden zur
  Abfuhr.

03) Durch Homogenbereich HF (Fels) erforderlicher und
  unvermeidlicher Mehrausbruch ist örtlich aufzunehmen und durch ein Aufmaß nachzuweisen.

04) Für die Einteilung von Boden und Fels in Homgenbereiche gem. DIN 18300 sind die Leistungspositionen "Abmessungen und Zustand nach Angabe AG"
  (Positionen ab OZ X.X.X.X.60) zu verwenden.

05) Ergänzend zu DIN 18300 (VOB/C):
  Aufgemessen werden auszubrechende Bauteile erst
  bei Überschreitung folgender Mindestgrößen:
  Mauerwerk und Beton unbewehrt 0,300 m³/m,
  Mauerwerk und Beton bewehrt 0,200 m³/m,
  Stahlbeton 0,100 m³/m.

06) Abschnittsweise darf nur so weit ausgehoben
  werden, dass die nächste Lage der Aussteifung
  bzw. Rückverhängung unter Einhaltung der
  Standsicherheit des Verbaus eingebaut
  werden kann. Beim Verbau mit Verbauträgern
  sind die horizontalen Bewegungen durch
  Verdichtung der Bohrlochauffüllung und der
  Durchbiegung zu berücksichtigen.
  Bei entspr. Breite kann in der Mitte der Baugrube
  ein Schlitz tiefer ausgehoben werden. Der
  stehenbleibende Erdkörper muss die Standsicherheit des Verbaus gewährleisten.

07) Wenn die planmäßige Gründungssohle tiefer
  als die angetroffene Felsoberfläche liegt, behält
  sich der AG vor, die planmäßige Gründungssohle
  höher zu legen.

50) Einstufen nach der Tiefe:
  OK Gelände bzw. Verkehrsfläche bis Baugrubensohle in der Längsachse der Baugrube.

51) Aufmaß:
  Gemischter Verbau, querausgesteift oder rückverhängt:
      1. im Querschnitt:
  a) oben querausgesteift, unten rückverhängt: bis 3,00 m
  unter UK Queraussteifung OZ 1.2.4.1.3.00,
  darunter OZ 1.2.4.1.2.00,
  b) Baugrube oben rückverhängt, unten querausgesteift:
  bis 1,00 m unter UK oberster Queraussteifung,
  OZ 1.2.4.1.2.00, darunter OZ 1.2.4.1.3.00, 2. in
  Längsrichtung: Achse der ersten bis Achse der
  letzten Queraussteifung OZ 1.2.4.1.3.00.
  Verbände, Konsolen usw. werden dabei nicht
  berücksichtigt.

52) Aufweitungen und Nischen für Anbauten,
  Grundwasserbrunnen, Schächte, usw. werden, wenn
  kein getrennter Aushub erfolgt, mit dem Baugrubenaushub aufgemessen.

53) Gesondert vergütet werden:
  Ausbauen der Straßenbefestigung nach OZ 1.2.1.0.0.00 ff.
  Abtrag von Oberboden nach OZ 1.1.3.1.0.00,
  Gräben und Gruben in Baugruben.
  Baumwurzeln, Erschwernisse im Bereich von Ver- und
  Entsorgungsleitungen nach OZ 1.2.4.9.2.00.
  Im Zuge des Aushubs ausgebaute bzw. abgebrochene und
  zerkleinerte Rohre aus Beton, Stahlbeton, Steinzeug usw.
  nach OZ 1.2.4.4.0.00, Kanäle aus Ortbeton oder
  Mauerwerk, Trennschnitte, Planum und
  Untergrundverdichtung, Wiedereinfüllungen.

  Ausheben von Böden
  des Homogenbereichs HA > 10 cm Schichtdicke,
  des Homogenbereichs HF > 10 cm Schichtdicke sowie
  ausheben von gefrorenem Boden > 10 cm Schichtdicke nach OZ 1.2.4.9.1.00

*Hinweis: Gräben*
Katalog-Nr. 08-23/LBTIEF-1/1.2.3.
Gräben

01) Für Ver- und Entsorgungsleitungen, Streifenfundamente,
  Nocken, Drainagen usw. einschl. der im Zuge des Grabens
  liegenden Gruben.

50) Gesondert vergütet werden:
  Ausbauen der Straßenbefestigung nach OZ 1.2.1.0.0.00. ff.

51) Verbauten sind kraftschlüssig herzustellen und bis zur
  Wiederverfüllung im Graben zu belassen.

*Hinweis: für Baugruben*
Katalog-Nr. 08-23/LBTIEF-1/1.3.1.

*Hinweis: für Gruben*
Katalog-Nr. 08-23/LBTIEF-1/1.3.1.

*Hinweis: Gruben*
Katalog-Nr. 08-23/LBTIEF-1/1.2.3.
Gruben

01) Für Ver- und Entsorgungsleitungen, Streifenfundamente
  usw.

50) Einstufung erfolgt nach f = Sohlfläche.

51) Gesondert vergütet wird:
  Ausbauen der Straßenbefestigung nach OZ 1.2.1.0.0.00 ff.

*Hinweis: mit senkrechten Wänden in Baugruben*
Katalog-Nr. 08-23/LBTIEF-1/1.2.3.1.
mit senkrechten Wänden in Baugruben

01) Grabentiefe gemessen unter planmäßiger Baugrubensohle.

*Hinweis: Auffüllung*
Katalog-Nr. 08-23/LBTIEF-1/1.
Auffüllung

01) Besonders hingewiesen wird auf:
  Bundes-Bodenschutz-u Altlastenverordnung (BBodSchV),
  Verordnung über Anforderungen an den Einbau von
  mineralischen Ersatzbaustoffen in technische Bauwerke
  (Ersatzbaustoffverordnung - ErsatzbaustoffV).
  Der Einbau von mineralischen Ersatzbaustoffen oder
  Gemischen in technische Bauwerke in
  Wasserschutzgebieten sowie in Heilquellenschutzgebieten
  ist in der ErsatzbaustoffV geregelt.

02) Ist auf der Baustelle kein geeigneter Boden vorhanden, so
  hat das Aushubmaterial von anderen Baustellen des AG
  Vorrang vor Boden Dritter. Dem AN obliegt insoweit die
  Verkehrssicherungspflicht auf der Zu- und Abfahrtsstraße.

03) Durch unsachgemäße Zwischenlagerung unbrauchbar
  gewordenes Material darf nicht verwendet werden. In
  solchen Fällen hat der AN auf seine Kosten brauchbaren
  Verfüllboden heranzuschaffen und den unbrauchbaren
  abzufahren.

04) Die Beschaffung des verdichtungsfähigen Fremdbodens ist
  Aufgabe des AN. Der Boden ist frei Baustelle zu liefern.
  Die Vergütung erfolgt nach ausgeschriebenen Positionen.

50) Die OZ für Auffüllungen unter Abdeckungen und
  Behelfsbrücken wird vergütet bei Arbeitshöhen <= 3,00 m
  unter UK Abdeckung. Darin sind alle Erschwernisse durch
  die Abdeckungen enthalten, z.B. durch Ein- und Ausbau der
  Abdeckung während der Auffüllung.

51) Gesondert vergütet werden:
  Planum von
      - Baugruben,
      - Verkehrsflächen,
      - Vegetationsflächen und
      - Sportflächen nach OZ 1.4.4.0.0.00.

52) Nicht gesondert vergütet wird: Untergrundverdichtung auf
  der Auffüllung.

*Hinweis: Boden*
Katalog-Nr. 08-23/LBTIEF-1/1.6.
Boden

01) einschl. Erschwernisse infolge von Leitungen. Ausnahme:
  Gräben und Gruben.

50) Gesondert vergütet werden:
  Auffüllungen der Leitungszone von Abwasserleitungen und
  -Abwasserkanälen entspr. DIN EN 1610 nach
  OZ 2.2.8.0.0.00.

  Materiallieferungen für die Auffüllung der Leitungszone der
  Versorgungsleitungen nach OZ 1.6.5.0.0.00, nach Angabe
  der Eigentümer der Leitungen.

  Lieferung des einbau- und verdichtungsfähigen
  Fremdbodens nach OZ 1.6.5.3.0.00

*Hinweis: Flächen und Dämme*
Katalog-Nr. 08-23/LBTIEF-1/1.6.1.

*Hinweis: Untergrund- und Unterbauverbesserung, Planum*
Katalog-Nr. 08-23/LBTIEF-1/1.
Untergrund- und Unterbauverbesserung, Planum

01) Gemäß ZTV E-StB.

*Hinweis: Bodenverbesserung*
Katalog-Nr. 08-23/LBTIEF-1/1.4.
Bodenverbesserung

01) Einrütteln oder einrammen der Füllstoffe bis zur Erzielung
  der Standfestigkeit.

*Hinweis: Natürliche Mineralstoffe*
Katalog-Nr. 08-23/LBTIEF-1/1.4.2.

*Hinweis: Flächen*
Katalog-Nr. 08-23/LBTIEF-1/1.2.4.

*Hinweis: Feinplanum*
Katalog-Nr. 08-23/LBTIEF-1/1.1.5.1.
Feinplanum

01) Steine von mehr als 5 cm Durchmesser, Wurzelunkräuter,
  schwer verrottbare Pflanzteile und Abfall ablesen, anfallende
  Stoffe zur Abfuhr auf Haufen setzen. Verwertung nach Wahl
  des AN.

*Hinweis: Planum*
Katalog-Nr. 08-23/LBTIEF-1/1.4.
Planum

01) Restaushub lösen und laden bzw. Restauffüllung
  einbauen und verdichten.

02) Das Planum ist profilgerecht, eben und tragfähig
  entsprechend den Anforderungen der ZTV E-StB
  herzustellen

03) Vegetationsflächen nicht verdichten.

50) Aufmaß:
  tatsächlich hergestelltes Planum.

51) Gesondert vergütet werden:
  Entsorgung nach OZ 1.2.9.0.0.00

52) Zwischen Flächen, Streifen und kleinen Flächen wird nicht
  unterschieden

53) Zwischen eben und geneigt wird nicht unterschieden

**3.2.1.10 Flächenabtrag t<=0,50m**
Katalog-Nr. 08-23/LBTIEF-1/1.2.4.3.1.10
Erdarbeiten
Aushub
Baugruben und Flächen
Flächen
Abtrag
t <= 0,50 m
Menge: 10,000 m³

**3.2.1.20 Boden- und Oberboden abtragen und nach Wahl des AN verwerten**
Boden- und Oberboden ggf. einschließlich Vegetationsdecke abtragen und der Verwertung nach Wahl des AN zuführen
Dicke 20 bis 60 cm, i.M ca. 18 cm einschl. Grasnarbe.
Boden- und Oberboden im Wurzelbereich von Hand abtragen oder mit Saugbagger mit Gummimuffe lösen.'
Abgerechnet wird nach Abtragsprofilen
Menge: 5,000 m³

**3.2.1.30 Planum in Verkehrsflächen, Homogenbereich HB**
Katalog-Nr. 08-23/LBTIEF-1/1.4.4.1.1.20
Erdarbeiten
Untergrund- und Unterbauverbesserung, Planum
Planum
eben bzw. geneigt
Planum
in Verkehrsflächen
Menge: 150,000 m²

**3.2.1.40 Abtragsflächen abtragen lagern <=1:4 <=10m**
Katalog-Nr. 08-23/LBTIEF-1/1.1.3.1.2.10
Erdarbeiten
Garten- und Landschaftsbau, Oberboden
Oberboden
Abtragsflächen
abtragen, seitlich lagern
Neigung <= 1:4, Förderweg <= 10 m
Menge: 15,000 m³

##### 3.2.2 Tragschichten und Asphaltschichten

*Hinweis: Geotextilien*
Katalog-Nr. Stuttgarter Leistungsbuch/LBTIEF-1/1.4.7.
Geotextilien

01) Gesondert hingewiesen wird auf:
  Merkblatt für die Anwendung von Geotextilien und Geogittern im Erdbau des Straßenbaus und TL Geotex E-StB.

50) Aufgemessen wird nur die belegte Fläche. Überlappungen
  sind in die Einheitspreise einzurechnen.

90) Ausschreibungshinweis, nicht Vertragsbestandteil:
  GRK = Geotextilrobustheitsklasse.

91) Ausschreibungshinweis, nicht Vertragsbestandteil:
  Siehe auch Anwendungs- und Beanspruchungsfälle gemäß
  Merkblatt für die Anwendung von Geotextilien und
  Geogittern im Erdbau des Straßenbaus und
  TL Geotex E-StB.

*Hinweis: Verkehrswege und Freianlagen*
Katalog-Nr. Stuttgarter Leistungsbuch 12-17/LBTIEF-3/
Verkehrswege und Freianlagen

01) Besonders hingewiesen wird auf:
  Veröffentlichungen der Forschungsgesellschaft
  für Straßen- und Verkehrswesen.

02) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Tragschichten*
Katalog-Nr. Stuttgarter Leistungsbuch 12-17/LBTIEF-3/3.
Tragschichten

01) Sportplätze:
  Ergänzend zu DIN 18035 Teil 5, 6 und 7:
  Das Planum darf nicht befahren werden.

02) Für die Kontrollprüfungen des AG sind Proben
  zu entnehmen und zu verpacken, einschl. der
  Probebehälter. Entnahmestellen schließen.

*Hinweis: ohne Bindemittel*
Katalog-Nr. Stuttgarter Leistungsbuch 12-17/LBTIEF-3/3.2.

*Hinweis: Frostschutz- und Tragschichten*
Katalog-Nr. Stuttgarter Leistungsbuch 12-17/LBTIEF-3/3.2.1.
Frostschutz- und Tragschichten

01) Bei Verwendung von Körnungen bis zu einem
  Größtkorn von 22 mm für Geh- und Radwege
  beträgt die Mindesteinbaudicke jeder Schicht
  oder Lage im verdichteten Zustand 10 cm.

*Hinweis: Frostschutzschichten für Asphalt und Betonbauweisen*
Katalog-Nr. Stuttgarter Leistungsbuch 12-17/LBTIEF-3/3.2.1.2.
Frostschutzschichten für Asphalt und Betonbauweisen

01) gemäß ZTV SoB-StB

*Hinweis: Asphalttragschichten*
Katalog-Nr. Stuttgarter Leistungsbuch 12-17/LBTIEF-3/3.2.
Asphalttragschichten

01) mehrschichtiger Aufbau bei d >= 16 cm.
  Mischgutart der unteren Schicht max. eine
  Stufe niedriger als die der oberen.

02) Bindemittel bei Bk 1,0 bis Bk 100 = 50/70
  Bindemittel bei Bk 0,3 = 70/100

*Hinweis: normale Belastung (N)*
Katalog-Nr. Stuttgarter Leistungsbuch 12-17/LBTIEF-3/3.2.3.
normale Belastung ((N)

*Hinweis: besondere Belastung (S)*
Katalog-Nr. Stuttgarter Leistungsbuch 12-17/LBTIEF-3/3.2.3.

*Hinweis: Erschwerniszulagen*
Katalog-Nr. Stuttgarter Leistungsbuch 12-17/LBTIEF-3/3.2.3.

*Hinweis: Binderschichten*
Katalog-Nr. Stuttgarter Leistungsbuch 12-17/LBTIEF-3/3.
Binderschichten

01) Bindemittel gemäß ZTV Asphalt-StB

 02) Anteil gebrochener Kornoberflächen:
  bei AC 11: C 90/1
  bei AC 16 und AC 22: C 95/1

*Hinweis: Asphaltbinderschicht*
Katalog-Nr. Stuttgarter Leistungsbuch 12-17/LBTIEF-3/3.4.

*Hinweis: nach Einbaudicke*
Katalog-Nr. Stuttgarter Leistungsbuch 12-17/LBTIEF-3/3.4.1.

*Hinweis: Tragschichten*
Katalog-Nr. Stuttgarter Leistungsbuch 12-17/LBTIEF-3/3.
Tragschichten

01) Sportplätze:
  Ergänzend zu DIN 18035 Teil 5, 6 und 7:
  Das Planum darf nicht befahren werden.

02) Für die Kontrollprüfungen des AG sind Proben
  zu entnehmen und zu verpacken, einschl. der
  Probebehälter. Entnahmestellen schließen.

*Hinweis: Asphalttragschichten*
Katalog-Nr. Stuttgarter Leistungsbuch 12-17/LBTIEF-3/3.2.
Asphalttragschichten

01) mehrschichtiger Aufbau bei d >= 16 cm.
  Mischgutart der unteren Schicht max. eine
  Stufe niedriger als die der oberen.

02) Bindemittel bei Bk 1,0 bis Bk 100 = 50/70
  Bindemittel bei Bk 0,3 = 70/100

*Hinweis: als Ausgleichsschichten*
Katalog-Nr. Stuttgarter Leistungsbuch 12-17/LBTIEF-3/3.2.3.

*Hinweis: leichte Belastung*
Katalog-Nr. Stuttgarter Leistungsbuch 12-17/LBTIEF-3/3.2.3.5.
leichte Belastung

01) Bindemittel = 70/100

*Hinweis: normale Belastung*
Katalog-Nr. Stuttgarter Leistungsbuch 12-17/LBTIEF-3/3.2.3.5.
normale Belastung

01) Bindemittel = 70/100

*Hinweis: besondere Belastung*
Katalog-Nr. Stuttgarter Leistungsbuch 12-17/LBTIEF-3/3.2.3.5.
besondere Belastung

01) Bindemittel = 50/70

*Hinweis: Vorarbeiten*
Katalog-Nr. Stuttgarter Leistungsbuch 12-17/LBTIEF-3/3.
Vorarbeiten

01) Ausbruchmaterial (Fräs- bzw. Schälgut) laden
  und entsorgen, Verwertung nach Wahl des AN.

*Hinweis: Unterlage*
Katalog-Nr. Stuttgarter Leistungsbuch 12-17/LBTIEF-3/3.1.

*Hinweis: reinigen*
Katalog-Nr. Stuttgarter Leistungsbuch 12-17/LBTIEF-3/3.1.3.

*Hinweis: Verkehrsflächen*
Katalog-Nr. Stuttgarter Leistungsbuch 12-17/LBTIEF-3/3.1.3.1.
Verkehrsflächen

01) Schlaglöcher zu geradlinig begrenzten Flächen
  mit lotrechten Rändern schneiden. Fugen und
  Risse 2 cm tief mit Druckluft ausblasen, lose
  Deckenteile, Sand, Staub, Bewuchs und Unrat
  Aufnehmen, einschl. Entsorgung.

02) Bei Oberflächenschutzschichten Deckenschäden,
  Profilmängel, Unebenheiten in der Oberfläche
  und Unregelmäßigkeiten der Deckenränder
  ausbessern.

*Hinweis: mit lösemittelhaltigem Bitumenemulsionen*
Katalog-Nr. Stuttgarter Leistungsbuch/LBTIEF-3/3.1.3.2.
mit lösemittelhaltigem Bitumenemulsionen

90) Ausschreibungshinweis, nicht Vertragsbestandteil:
  für Belastungsklasse Bk 0,3 bis Bk 1,8 nach RStO

**3.2.2.10 Asphalttragschicht reinigen**
Katalog-Nr. 08-23/LBTIEF-3/3.1.3.1.1.20
Verkehrswege und Freianlagen
Vorarbeiten
Unterlage
reinigen
Verkehrsflächen
Asphalttragschicht
Menge: 150,000 m²

**3.2.2.20 Deckschicht Asphaltbeton AC 8 DN d=3cm**
Katalog-Nr. 08-23/LBTIEF-3/3.3.3.2.1. 8
Verkehrswege und Freianlagen
Deckschichten
aus Asphalt
normale Belastung
Asphaltbeton
AC 8 DN, d = 3,0 cm
Menge: 150,000 m²

**3.2.2.30 Asphalttragschicht AC 22 TN d=8cm**
Katalog-Nr. 08-23/LBTIEF-3/3.2.3.2.1. 8
Verkehrswege und Freianlagen
Tragschichten
Asphalttragschichten
normale Belastung (N)
Asphalttragschichten 0/22
AC 22 TN, d= 8 cm
Menge: 150,000 m²

**3.2.2.40 lösemittelh Bitumenemul C40B5-S frische Unterlage**
Katalog-Nr. 08-23/LBTIEF-3/3.1.3.2.1.10
Verkehrswege und Freianlagen
Vorarbeiten
Unterlage
Schichtenverbund herstellen
mit lösemittelhaltigen Bitumenemulsionen
C40B5-S, auf frischer Unterlage,
i.M.250 gr/m²
Menge: 150,000 m²

**3.2.2.50 Frostschutzschichten einbauen 0/45 bzw 0/32**
Katalog-Nr. Stuttgarter Leistungsbuch 12-17/LBTIEF-3/3.2.1.2.2.20
Verkehrswege und Freianlagen
Tragschichten
ohne Bindemittel
Frostschutz- und Tragschichten
Frostschutzschichten für Asphalt und Betonbauweisen
Körnung 0/45, d >= 15 cm
** auch d < 15 cm und Körnung 0/32
** Einbau in allen Flächen
Menge: 20,000 m³

**3.2.2.60 Asphaltdeckschicht reinigen**
Katalog-Nr. 08-23/LBTIEF-3/3.1.3.1.1.25
Verkehrswege und Freianlagen
Vorarbeiten
Unterlage
reinigen
Verkehrsflächen
Asphaltdeckschicht
Menge: 150,000 m²

**3.2.2.70 Walzasphalt Edelsplitt 2/5 aufbringen 2kg/m²**
Katalog-Nr. 08-23/LBTIEF-3/3.3.3.5.1.20
Verkehrswege und Freianlagen
Deckschichten
aus Asphalt
Bearbeitung der Oberfläche
Walzasphalt
Edelsplitt 2/5, 2,0 kg/m²
Menge: 150,000 m²

*Hinweis: Nähte, Flanken und Fugen vorbereiten*
Katalog-Nr. 08-23/LBTIEF-3/3.1.3.

*Hinweis: Fugenmasse heiß verarbeitet*
Katalog-Nr. 08-23/LBTIEF-3/3.1.3.3.
Fugenmasse heiß verarbeitet

01) Heiß aufzubringendes polymermodifiziertes
  Bitumen oder Straßenbaubitumen auf die
  Nahtflanke volldeckend auftragen oder anspritzen,
  Menge 50 g/m je cm Schichtdicke.

*Hinweis: schmelzbares Bitumen-Dichtungsband*
Katalog-Nr. 08-23/LBTIEF-3/3.1.3.3.
schmelzbares Bitumen-Dichtungsband

01) einschl. anschmelzen, Flanke trocknen, vorstreichen.

*Hinweis: in Asphalt*
Katalog-Nr. 08-23/LBTIEF-3/3.1.2.1.
in Asphalt

01) t = Schnitttiefe.

**3.2.2.80 Asphalt schneiden t>2,5-5cm**
Katalog-Nr. 08-23/LBTIEF-3/3.1.2.1.1.22
Verkehrswege und Freianlagen
Vorarbeiten
Trag- und Deckschichten
schneiden
in Asphalt
t > 2,5 bis 5 cm, schneiden
Menge: 50,000 m

**3.2.2.90 Fugenmasse Schichtdicke >3,5-4,5cm mit PmB heiß**
Katalog-Nr. 08-23/LBTIEF-3/3.1.3.3.2.14
Verkehrswege und Freianlagen
Vorarbeiten
Unterlage
Nähte, Flanken und Fugen vorbereiten
Fugenmasse heiß verarbeitet
Schichtdicke > 3,5 bis 4,5 cm, mit PmB heiß
Menge: 50,000 m

**3.2.2.100 Schmelzb Bitu-Dichtband einbauen d=3,0cm b=10mm**
Katalog-Nr. 08-23/LBTIEF-3/3.1.3.3.1.14
Verkehrswege und Freianlagen
Vorarbeiten
Unterlage
Nähte, Flanken und Fugen vorbereiten
schmelzbares Bitumen-Dichtungsband
Fugenspalttiefe = 3,0 cm, Fugenspaltbreite = 10 mm
Menge: 50,000 m

##### 3.2.3 Randeinfassungen und Pflasterbelag

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Einfassungen, Pflasterdecken, Plattenbeläge*
Katalog-Nr. 08-23/LBTIEF-3/3.
Einfassungen, Pflasterdecken, Plattenbeläge

01) Mindestanforderungen nach TL Pflaster

*Hinweis: Fundamente*
Katalog-Nr. 08-23/LBTIEF-3/3.7.

*Hinweis: aus Beton*
Katalog-Nr. 08-23/LBTIEF-3/3.7.1.
aus Beton

01) Gemäß Regelzeichnung, einschl. Schalung.
  Oberfläche im Visier eben abgleichen.

02) Beton C 30/37 mit Überwachung gemäß
  Überwachungsklasse 1

03) R-Beton = ressourcenschonender Beton aus
  rezyklierten Gesteinskörnungen.
  Gesteinskörnungen Typ 1 und Typ 2 gem. DIN 4226-101.

  Anteil RC-Material für bewehrte Betone 25%-45%,
  Anteil RC-Material für unbewehrte Betone bis zu 100%.

*Hinweis: Bordsteine*
Katalog-Nr. 08-23/LBTIEF-3/3.7.
Bordsteine

01) Auf frischem Betonfundament gem. DIN 18318.
  Einschl. erforderlicher Übergangssteinen.
  Bei abgebundenem Betonfundament einschl.
  Mörtelbett MG III, d >= 2 cm.

02) Bei Betonbord- und Natursteinen gilt:
  Für Radien <= 12 m sind Kurvensteine zu verwenden.
  Für Radien  >  12 m und <= 20 m sind gerade Bordsteine
  mit einer Länge von 0,5 m zu verwenden.
  Für Radien  >  20 m sind gerade Bordsteine mit einer
  Länge von 1,0 m zu verwenden.

50) Gesondert vergütet wird: Fundamentbeton nach OZ
  3.7.1.0.0.00.

*Hinweis: aus Beton DIN EN 1340*
Katalog-Nr. 08-23/LBTIEF-3/3.7.2.
aus Beton DIN EN 1340

01) Radien <= 12,0 m: Kurvensteine verwenden.

*Hinweis: Randeinfassungen*
Katalog-Nr. 08-23/LBTIEF-3/3.7.
Randeinfassungen

01) auf frischem Betonfundament gem. DIN 18318.
  Einschl. erforderlichen Übergangssteinen.
  Bei abgebundenem Betonfundament einschl.
  Mörtelbett MG III, d >= 2 cm.

50) Gesondert vergütet wird: Fundamentbeton
  nach OZ 3.7.1.0.0.00.

*Hinweis: Betonwerkstein gem. DIN 1338*
Katalog-Nr. 08-23/LBTIEF-3/3.7.3.

*Hinweis: Rasensteine*
Katalog-Nr. 08-23/LBTIEF-3/3.7.6.2.
Rasensteine

01) Platten mit Nocken: Nocke an Nocke verlegen.

02) Fugen und Kammern satt mit Oberboden- Sand-
  Rindenkompost 0/20 mm
  im Verhältnis 1:3:1 auffüllen.

03) Rasengassen-Platten mit 15 quadratischen Löchern
  und 15 Rundaussparungen, mit ebener Oberfläche,
  bzw. bei 60/30 cm 6 Löcher und 10 Randaussparungen, bei
  Platten ohne Fries 21 Löcher und 24 Randaussparungen
  bzw. 10 Löcher und 18 Randaussparungen.

04) Bettung, ausgenommen Rasenpflaster:
  Gemisch aus RC-Splitt und RC-Sand 0/2
  bzw. Gemisch aus Hartgesteinsplitt und Brechsand 0/2

05) Schottertragschichten für Rasenpflaster werden nach
  OZ 3.2.1.2.6. ff vergütet.

06) Fugenverfüllung für Rasenpflaster mit
  70% Splitt 1/3 kalkfrei, 20% bodenbildende Tonmineralien
  und 10% Rohhumus.

*Hinweis: Nähte, Flanken und Fugen vorbereiten*
Katalog-Nr. 08-23/LBTIEF-3/3.1.3.

*Hinweis: schmelzbares Bitumen-Dichtungsband*
Katalog-Nr. 08-23/LBTIEF-3/3.1.3.3.
schmelzbares Bitumen-Dichtungsband

01) einschl. anschmelzen, Flanke trocknen, vorstreichen.

*Hinweis: Pflasterdecken*
Katalog-Nr. 08-23/LBTIEF-3/3.7.
Pflasterdecken

01) es gelten die ZTV Pflaster StB und die TL Pflaster-StB,
  sowie das M VV

02) Ungebundene Bauweise
  Bettungsmaterial:
  Hartgesteinsplitt, kalkfrei gemäß ZTV-Pflaster-StB
  (Ausnahme: Rasensteine).
  Schlagzertrümmerungswert / Los-Angeles-Koeffizient
  <= SZ 18 bzw. LA 20.
  Die Filterstabilität zwischen Bettungsmaterial
  und Fugenmaterial muss gewährleistet sein!

  Fugenmaterial:
  Hartgesteinsplitt kalkfrei (Ausnahme: Rasensteine).
  Größtkorn in Abhängigkeit von der Fugenbreite
  gemäß ZTV Pflaster. Nach Fertigstellung Fuge mit
  Brechsand 0/2 (kalkfrei) verschlämmen (Ausnahme:
  Sicker- und Sickerfugenpflaster).

03) Gebundene Bauweise Bettungsmaterial:
      - mineralische Gesteinskörnung/Zement
  mineralische Gesteinskörnung 0/5 mm bis 0/11 mm
  mit 200 kg/m³ Zement W/Z < 0,4.
      - Zementsorte gemäß Angabe Positionstext.

04) Gebundene Bauweise
  Fugenmaterial:
      - bei Natursteinpflaster:
  Splitt-Zement-Gemisch mit 600 kg Zement/m³ mit
  Verflüssiger
      - bei Betonwerksteinpflaster:
  Splitt-Zement-Gemisch mit 200 kg Zement/m³ mit
  Verflüssiger
      - Zementsorte gemäß Angabe Positionstext.

05) Es gelten die Regelungen der Verordnung über
  Anforderungen an den Einbau von mineralischen
  Ersatzbaustoffen in technische Bauwerke
  (Ersatzbaustoffverordnung - ErsatzbaustoffV).

06) Sofern im Positionstext Recyclingmaterialien gefordert
  werden (RC 1, bis RC 2 oder bis RC 3), bezieht sich dies
  lediglich auf Bettungs- und Fugenmaterial.

07) Sofern keine Angaben in den Planunterlagen oder im
  Positionstext vorhanden sind, ist als Verlegemuster ein
  Läuferverband vorzusehen.

90) Ausschreibungshinweis, nicht Vertragsbestandteil:
  Verlegemuster angeben, Beispiele:
  Läuferverband, Kreuzfugenverband,
  Segmentbogenverband, etc.

*Hinweis: aus Betonwerkstein*
Katalog-Nr. 08-23/LBTIEF-3/3.7.4.

*Hinweis: Verbundpflaster in Splittbett*
Katalog-Nr. 08-23/LBTIEF-3/3.7.6.2.
Verbundpflaster in Splittbett

01) einschl. Anfangs-, Binde-, Schluss- und Begrenzungssteine.

*Hinweis: Stütz- und Winkelelemente, Betonwerksteine*
Katalog-Nr. 08-23/LBTIEF-3/3.7.
Stütz- und Winkelelemente, Betonwerksteine

01) auf Mörtelbett MG III, d = 3 cm.
  Lager- und Stoßfuge < 1 cm.

*Hinweis: Mauerscheiben*
Mauerscheiben

01) Beton C20/25, Oberflächenbeschaffenheit nach
  Ausschreibungsunterlagen, sonst glatter Sichtbeton,
  einschl. Bewehrung, Ösen für Verstrebung und
  Transporthaken. Fase nach Ausschreibungsunterlagen
  sonst ungefast. Mörtel MG III, d = 5 cm.

02) Maßangaben: l x b x h. Wandstärke: h < 170 cm,
  d = 15 cm, h >= 170 cm, d = 12 cm.

03) für Lastfall 1 und 2.

50) Aufmaß: Außenecken: Elemente mit verkürztem
  Fuß = gemäß Elemente gleicher Höhe.

*Hinweis: Rasensteine*
Katalog-Nr. 08-23/LBTIEF-3/3.7.6.2.
Rasensteine

01) Platten mit Nocken: Nocke an Nocke verlegen.

02) Fugen und Kammern satt mit Oberboden- Sand-
  Rindenkompost 0/20 mm
  im Verhältnis 1:3:1 auffüllen.

03) Rasengassen-Platten mit 15 quadratischen Löchern
  und 15 Rundaussparungen, mit ebener Oberfläche,
  bzw. bei 60/30 cm 6 Löcher und 10 Randaussparungen, bei
  Platten ohne Fries 21 Löcher und 24 Randaussparungen
  bzw. 10 Löcher und 18 Randaussparungen.

04) Bettung, ausgenommen Rasenpflaster:
  Gemisch aus RC-Splitt und RC-Sand 0/2
  bzw. Gemisch aus Hartgesteinsplitt und Brechsand 0/2

05) Schottertragschichten für Rasenpflaster werden nach
  OZ 3.2.1.2.6. ff vergütet.

06) Fugenverfüllung für Rasenpflaster mit
  70% Splitt 1/3 kalkfrei, 20% bodenbildende Tonmineralien
  und 10% Rohhumus.

**3.2.3.10 R-Beton,C20/25,XF2,b<=30cm,CEM III/A32,5 N,Typ1 o 2**
Katalog-Nr. 08-23/LBTIEF-3/3.7.1.1.2.11
Verkehrswege und Freianlagen
Einfassungen, Pflasterdecken, Plattenbeläge
Fundamente
aus Beton
R-Beton C20/25, XF2
R-Beton, C20/25, XF2, b<=30 cm, Bindemittel CEM III/A 32,5 N,
Gesteinskörnung Typ 1 oder Typ 2
Menge: 15,000 m³

**3.2.3.20 Tiefbordstein, Form T, 10/30 R>12m**
Katalog-Nr. 08-23/LBTIEF-3/3.7.3.2.3.46
Verkehrswege und Freianlagen
Einfassungen, Pflasterdecken, Plattenbeläge
Randeinfassungen
Betonwerkstein gem. DIN 1338
Betontiefbordsteine
10/30, Geraden und Radien > 12 m
Menge: 220,000 m

**3.2.3.30 Tiefbordstein, Form T, 10/30 R<=12m**
Katalog-Nr. 08-23/LBTIEF-3/3.7.3.2.3.48
Verkehrswege und Freianlagen
Einfassungen, Pflasterdecken, Plattenbeläge
Randeinfassungen
Betonwerkstein gem. DIN 1338
Betontiefbordsteine
10/30, Radien <= 12 m
Menge: 10,000 m

**3.2.3.40 Tiefbordstein Formate ablängen**
Katalog-Nr. 08-23/LBTIEF-3/3.7.3.2.3.90
Verkehrswege und Freianlagen
Einfassungen, Pflasterdecken, Plattenbeläge
Randeinfassungen
Betonwerkstein gem. DIN 1338
Betontiefbordsteine
Formate, ablängen
Menge: 20,000 St

**3.2.3.50 Blindenleitsteine DIN32984 Noppensteine 30x30x8cm**
Katalog-Nr. 08-23/LBTIEF-3/3.7.3.2.4.10
Verkehrswege und Freianlagen
Einfassungen, Pflasterdecken, Plattenbeläge
Randeinfassungen
Betonwerkstein gem. DIN 1338
Blindenleitsteine gemäß DIN 32984
Noppensteine 30x30x8 cm,
Menge: 5,000 m²

**3.2.3.60 Blindenleitsteine DIN32984 Rippensteine 30x30x8cm**
Verkehrswege und Freianlagen
Einfassungen, Pflasterdecken, Plattenbeläge
Randeinfassungen
Betonwerkstein gem. DIN 1338
Blindenleitsteine gemäß DIN 32984
Rippensteine 30x30x8 cm
Menge: 5,000 m2

**3.2.3.70 Blindenleitsteine DIN32984 schneiden**
Katalog-Nr. 08-23/LBTIEF-3/3.7.3.2.4.90
Verkehrswege und Freianlagen
Einfassungen, Pflasterdecken, Plattenbeläge
Randeinfassungen
Betonwerkstein gem. DIN 1338
Blindenleitsteine gemäß DIN 32984
schneiden
Menge: 2,000 m

**3.2.3.80 Busbordstein Kasseler Sonderbord**
Bord-/Busbordstein Kasseler Sonderbord in Abmessungen 43,5/33,4/100 cm, A = 18 cm Auftrittsfläche, rutschhemmend genoppt, in C 12/15 versetzen.
Menge: 50,000 m

**3.2.3.90 Busbordstein Kasseler übergangstein**
Bord-/Busbordstein Kasseler Sonderbord in Abmessungen 43,5/33,4/100 cm, A = 18 cm Auftrittsfläche, rutschhemmend genoppt, in C 12/15 versetzen.
Menge: 6,000 m

**3.2.3.100 Betonhochbord ohne Vorsatz 150/300 R>12m**
Katalog-Nr. 08-23/LBTIEF-3/3.7.2.2.2.14
Verkehrswege und Freianlagen
Einfassungen, Pflasterdecken, Plattenbeläge
Bordsteine
aus Beton DIN EN 1340
ohne Vorsatz
Hochbord 150/300, Geraden und Radien > 12 m
Menge: 50,000 m

**3.2.3.110 Betonhochbord ohne Vorsatz 150/300 R<=12m**
Katalog-Nr. 08-23/LBTIEF-3/3.7.2.2.2.15
Verkehrswege und Freianlagen
Einfassungen, Pflasterdecken, Plattenbeläge
Bordsteine
aus Beton DIN EN 1340
ohne Vorsatz
Hochbord 150/300, Radien <= 12 m
Menge: 10,000 m

##### 3.2.4 Abdeckungen anpassen

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Vorarbeiten*
Katalog-Nr. 08-23/LBTIEF-3/3.
Vorarbeiten

01) Ausbruchmaterial (Fräs- bzw. Schälgut) laden
  und entsorgen, Verwertung nach Wahl des AN.

*Hinweis: Einbauteile anpassen*
Katalog-Nr. 08-23/LBTIEF-3/3.1.
Einbauteile anpassen

01) Schachtabdeckungen, Aufsätze von Straßeneinläufen,
  Straßenkappen usw. komplett freilegen, Belag wenn
  erforderlich anschneiden und der neuen Höhenlage der
  Deckschicht anpassen.
  Einschl. Ein- oder Ausbau des Unterbaus
  (Auflagering usw.).

02) Zwischen runden, ovalen und eckigen
  Einbauteilen wird nicht unterschieden.

50) Einstufung nach lichter Weite der Abdeckung.

*Hinweis: in Deckschichten aus Asphalt*
Katalog-Nr. 08-23/LBTIEF-3/3.1.5.

*Hinweis: Anpassung*
Katalog-Nr. 08-23/LBTIEF-3/3.1.5.1.
Anpassung

01) Straßenkappen, Aufsätze von Straßenabläufen,
  Schachtabdeckungen, usw. komplett freilegen,
  Belag ggfs. anschneiden und der neuen Höhenlage
  der Deckschicht anpassen.
  Ein- und Ausbau des Unterbaus (Auflagering usw.).
  Mit Baustoffen gemäß den bestehenden Oberbauschichten
  an die Umgebungsfläche anschließen; einschl. bit.
  Fugenband um Einbauteil.

**3.2.4.10 Straßenkappen in Asphaltschicht anpassen h±<=10cm**
Katalog-Nr. 08-23/LBTIEF-3/3.1.5.1.1.10
Verkehrswege und Freianlagen
Vorarbeiten
Einbauteile anpassen
in Deckschichten aus Asphalt
Anpassung
Straßenkappen, h ± <= 10 cm
Menge: 5,000 St

**3.2.4.20 Abdeckung in Asphaltsch anpassen <=0,5m² h±<=10cm**
Katalog-Nr. 08-23/LBTIEF-3/3.1.5.1.1.30
Verkehrswege und Freianlagen
Vorarbeiten
Einbauteile anpassen
in Deckschichten aus Asphalt
Anpassung
Abdeckungen, <= 0,50 m², h ± <= 10 cm
Menge: 5,000 St

#### 3.3 Beschilderung

*Hinweis: Hinweis Beschilderung*
Hinweis endgültige Beschilderung

Es sind Straßenschilder und Verkehrszeichen vom Typ 2 zu wählen.

##### 3.3.1 StVO-Beschilderung

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Ausstattungen*
Katalog-Nr. 08-23/LBTIEF-3/3.
Ausstattungen

01) inkl. Erdarbeiten in Böden der Homogenbereiche HB.
  Besonders hingewiesen wird auf die
  ETV Stadt Stuttgart "Erdarbeiten".

02) Stahl-, Holz-, Kunststoffteile: Verwertung nach Wahl
  des AN.

50) Gesondert vergütet werden:
      - Ausbau von befestigten Flächen nach OZ 1.2.1.0.0.00.
      - Entsorgung von mineralischen Abfällen nach
  OZ 1.2.9.0.0.00

*Hinweis: Maste*
Katalog-Nr. 08-23/LBTIEF-3/3.9.

*Hinweis: Fundamente*
Katalog-Nr. 08-23/LBTIEF-3/3.9.1.
Fundamente

01) gemäß Regelzeichnung einschl. Bodenaushub,
  OK Fundament 20 cm unter OK Umgebungsfläche.

50) Gesondert vergütet werden: Fundamentrahmen.

**3.3.1.10 Hülsen für Mast/Schilder**
Bodenhülsen mit Gewindering und Klemmring sowie Blindstopfen, d=76 mm (Abstimmung mit Stadt durch AN) für Schilder, liefern einschl. Erdarbeiten, Fundamentbeton C20/25 und Wiederherstellung der Oberfläche
Menge: 3,000 St

**3.3.1.20 Mast Verkehrsschild Leichtmetall D60mm l=400cm**
Katalog-Nr. 08-23/LBTIEF-3/3.9.1.3.2.18
Verkehrswege und Freianlagen
Ausstattungen
Maste
für Verkehrsschilder
Leichtmetallrohr
Außendurchmesser 60 mm, l = 400 cm
Menge: 3,000 St

**3.3.1.30 Schild Ronde**
Verkehrszeichen nach Angabe des AG, nach StVO und der
RAL-Guetegemeinschaft Verkehrszeichen und
Verkehrseinrichtungen e. V.,

Schild: Ronde

Schild aus Leichtmetall DIN 1725 Teil 1 und DIN 1745
Teil 1, Mindestblechdicke 2 mm,
Folie Typ 2 (Signalfolie), Größe 2,
nach Hinweise fuer die Anbringung von Verkehrszeichen
und Verkehrseinrichtungen (HAV) mit
je zwei Rohrschellen
aus Aluminium,
Verschraubungen aus nichtrostendem Stahl,
anbringen an vorhandene Rohrpfosten/-staender,
Durchmesser 60,3 bis 100 mm.
Menge: 3,000 St

#### 3.4 Entsorgung

##### 3.4.1 Entsorgung

*Hinweis: Entsorgung*
Katalog-Nr. 08-23/LBTIEF-1/1.2.9.
Entsorgung

01) Entsorgung (Verwertung oder Beseitigung) von
  mineralischen Abfällen, Straßenaufbruch, Kleinmengen aus
  Pfahlgründungen, Aushubarbeiten usw., einschl. Abfuhr
  (Transportkosten) und Gebühren bzw. Entgelte für die
  Entsorgung.

*Hinweis: Abfallbehälter bereitstellen zur Abfuhr*
Katalog-Nr. 08-23/LBTIEF-0/0.2.2.9.
Abfallbehälter bereitstellen zur Abfuhr

01) Der AN hat die Müllabfuhr der angrenzenden Haushalte
  zu jedem Zeitpunkt der Baumaßnahme zu ermöglichen.
  Die Koordinierung der Müllabfuhr hat der AN eigenständig
  mit dem Abfallwirtschaftsbetrieb zu leisten.
  Der Leerungsrhythmus der einzelnen Müllarten ist
  zu beachten.

*Hinweis: Hinweis Entsorgung Asphalt*
Die Entsorgung von teerfreiem Asphalt < 25 mg/kg PAK
gemäß der RuVA-StB Ausgabe 2001/Fassung 2005
ist in den Ausbaupositionen mit enthalten.

*Hinweis: Hinweis Entsorgung*
Bei der Entsorgung von belasteten Materialien sind alle gültigen gesetzlichen Grundlagen wie das Kreislaufwirtschaftsgesetz(KrWG), die Deponieverordnung (DepV), die VwV Boden, die Abfallverzeichnisverordnung (AVV), die Handlungshilfe für die Entscheidungen über die Ablagerbarkeit PAK-, MKW-, BTEX-, LHKW-, PCB-, PCDD/F- und herbizidhaltiger Abfälle auf Deponien, der Leitfaden zum Umgang mit teerhaltigem Straßenaufbruch des Ministeriums für Umwelt, Naturschutz und Verkehr und die Verordnung über Nachweisführung bei der Entsorgung von Abfällen (NNachwV) in der jeweils gültigen Fassung zu beachten. Die Aufzählung erhebt keinen Anspruch auf Vollständigkeit.

Weiterhin wird darauf hingewiesen, dass ab 01.02.2011das elektronische Nachweisverfahren (eANV)  verbindlich anzuwenden ist.

Der AN hat ein Entsorgungskonzept vorzulegen, in dem die vorgesehenen Entsorgungswege nachvollziehbar dargestellt sind.

Über die Entsorgung hinaus hat der AN bei der Entsorgung die Aufgaben des Abfallerzeugers, insbesondere die Nachweis- und Registerführung zu übernehmen und die hieraus entstehenden Aufwendungen in die Einheitspreise einzukalkulieren. Eine Weiterdelegation der Aufgaben an einen fachlich geeigneten externen Dritten (z.B. Ing.Büro) ist grundsätzlich möglich.

Mit Beendigung der Maßnahme ist dem AG eine lückenlose Dokumentation über die entsorgten Materialien zu übergeben.

Das gesamte auszubauende Material ist auszubauen und zur Beprobung nach  MantelV/DepV  nach Vorgaben eines vom AN beauftragten Gutachters vor der  vorgesehenen Entsorgung
auf eine Zwischenlagerfläche nach Wahl AN zu transportieren,abzuladen und.zu separieren. Für die  Entsorgung bezw Wiedereinbau sind Haufwerke zu bilden.

Die Beprobung ist durch den AN zu beauftragen
Kosten sind in die Einheitspreise einzurechnen.

Bis zur Vorlage der Analytik sind nach Probenahme mindestens 4  Arbeitstage einzuplanen

Haufwerke sind zu unterhalten und abzuplanen. Auch dies ist in die Positionen einzurechnen..

Transport zum Zwischenlager sind in den Leistungspositionen enthalten und entsprechend einzukalkulieren.

Am Zwischenlager ist ein Bagger zum Laden und separieren vorzuhalten, diese Vorhaltezeiten werden nicht gesondert vergütet.

**3.4.1.10 Abfuhr+Entsorg. Bodenmaterial BM-0**
Katalog-Nr. 08-23/LBTIEF-1/1.2.9.2.1. 9
Erdarbeiten
Aushub
Bodenbewegung
Entsorgung
mineralische Abfälle und Abfälle nach Angabe AG
Abfuhr und Entsorgung von Bodenmaterial der
Materialklasse BM-0 nach Ersatzbaustoffverordnung
Menge: 5,000 to

**3.4.1.20 Abfuhr+Entsorg. Recycling-Baustoff RC-1**
Katalog-Nr. 08-23/LBTIEF-1/1.2.9.2.1.27
Erdarbeiten
Aushub
Bodenbewegung
Entsorgung
mineralische Abfälle und Abfälle nach Angabe AG
Abfuhr und Entsorgung von Recycling-Baustoff der Materialklasse RC-1 nach Ersatzbaustoffverordnung
Menge: 30,000 to

### 4 Sanierung der Guttenbrunnstraße

#### 4.1 Guttenbrunnstraße

##### 4.1.1 Abbrucharbeiten

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Einbauteile anpassen*
Katalog-Nr. 08-23/LBTIEF-3/3.1.
Einbauteile anpassen

01) Schachtabdeckungen, Aufsätze von Straßeneinläufen,
  Straßenkappen usw. komplett freilegen, Belag wenn
  erforderlich anschneiden und der neuen Höhenlage der
  Deckschicht anpassen.
  Einschl. Ein- oder Ausbau des Unterbaus
  (Auflagering usw.).

02) Zwischen runden, ovalen und eckigen
  Einbauteilen wird nicht unterschieden.

50) Einstufung nach lichter Weite der Abdeckung.

*Hinweis: Anpassung*
Katalog-Nr. 08-23/LBTIEF-3/3.1.5.1.
Anpassung

01) Straßenkappen, Aufsätze von Straßenabläufen,
  Schachtabdeckungen, usw. komplett freilegen,
  Belag ggfs. anschneiden und der neuen Höhenlage
  der Deckschicht anpassen.
  Ein- und Ausbau des Unterbaus (Auflagering usw.).
  Mit Baustoffen gemäß den bestehenden Oberbauschichten
  an die Umgebungsfläche anschließen; einschl. bit.
  Fugenband um Einbauteil.

**4.1.1.10 Abdeckung in Asphaltsch anpassen >0,5-1m² h±<=10cm**
Katalog-Nr. 08-23/LBTIEF-3/3.1.5.1.1.40
Verkehrswege und Freianlagen
Vorarbeiten
Einbauteile anpassen
in Deckschichten aus Asphalt
Anpassung
Abdeckungen, > 0,50 bis 1,00 m², h ± <= 10 cm
Menge: 23,000 St

**4.1.1.20 Straßenkappen in Asphaltschicht anpass h±>10-25cm**
Katalog-Nr. 08-23/LBTIEF-3/3.1.5.1.1.12
Verkehrswege und Freianlagen
Vorarbeiten
Einbauteile anpassen
in Deckschichten aus Asphalt
Anpassung
Straßenkappen, h ± > 10 bis 25 cm
Menge: 10,000 St

*Hinweis: Vorarbeiten*
Katalog-Nr. 08-23/LBTIEF-3/3.
Vorarbeiten

01) Ausbruchmaterial (Fräs- bzw. Schälgut) laden
  und entsorgen, Verwertung nach Wahl des AN.

*Hinweis: Asphaltschichten*
Katalog-Nr. Stuttgarter Leistungsbuch/LBTIEF-1/1.2.1.
Asphaltschichten

50) Ausgefahrene Stellen, Schlaglöcher, Spurrillen usw. werden
  übermessen, wenn sie innerhalb der auszubauenden
  Flächen liegen.

51) Packlagen werden wie Frostschutz- und Tragschichten
  nach OZ 1.2.1.6.0.00 abgerechnet.

52) Zwischen Fahrbahn- und Gehwegbefestigungen wird nicht
  unterschieden.

53) Ränder von Fräsflächen sind naht- bzw. fugengerecht
  herzustellen. Eine gesonderte Vergütung dafür erfolgt nicht.

54) Werden Asphaltschichten in ihrer vollen Stärke zum Zweck
  einer Aufgrabung abgefräst, so wird die Leistungsposition
  "Asphalt schneiden" nicht zusätzlich vergütet.

*Hinweis: schneiden*
Katalog-Nr. 08-23/LBTIEF-3/3.1.2.

*Hinweis: in Asphalt*
Katalog-Nr. 08-23/LBTIEF-3/3.1.2.1.
in Asphalt

01) t = Schnitttiefe.

*Hinweis: > 4 m², b > 1 m abfräsen oder ausbauen*
Katalog-Nr. 08-23/LBTIEF-1/1.2.1.1.
> 4 m², b > 1 m abfräsen oder ausbauen

01) einschließlich Entsorgung des Fräs- oder Ausbauguts,
  Verwertung nach Wahl des AN.

**4.1.1.30 Asphalt schneiden t>10-15cm**
Katalog-Nr. 08-23/LBTIEF-3/3.1.2.1.1.24
Verkehrswege und Freianlagen
Vorarbeiten
Trag- und Deckschichten
schneiden
in Asphalt
t > 10 bis 15 cm, schneiden
Menge: 50,000 m

**4.1.1.40 Asphalt schneiden t>15-20cm**
Katalog-Nr. 08-23/LBTIEF-3/3.1.2.1.1.25
Verkehrswege und Freianlagen
Vorarbeiten
Trag- und Deckschichten
schneiden
in Asphalt
t > 15 bis 20 cm, schneiden
Menge: 20,000 m

**4.1.1.50 Asphalt schneiden t nach AG**
Katalog-Nr. 08-23/LBTIEF-3/3.1.2.1.1.27
Verkehrswege und Freianlagen
Vorarbeiten
Trag- und Deckschichten
schneiden
in Asphalt
t nach Angabe AG,
't> 25-30 cm' schneiden
Menge: 10,000 m

**4.1.1.60 Asphalt >4m² >1m über ungeb Schicht ausb d>12-20cm**
Katalog-Nr. 08-23/LBTIEF-1/1.2.1.1.6.14
Erdarbeiten
Aushub
Verkehrsflächen
Asphaltschichten
> 4 m², b > 1 m abfräsen oder ausbauen
über ungebundener Schicht, d > 12 bis 20 cm
Menge: 600,000 m³

**4.1.1.70 Asphalt >4m² >1m über geb Schicht ausb d>20-30cm**
Katalog-Nr. 08-23/LBTIEF-1/1.2.1.1.6.56
Erdarbeiten
Aushub
Verkehrsflächen
Asphaltschichten
> 4 m², b > 1 m abfräsen oder ausbauen
über gebundener Schicht, d > 20 bis 30 cm
Menge: 50,000 m³

*Hinweis: Pflaster*
Katalog-Nr. 08-23/LBTIEF-1/1.2.1.
Pflaster

01) Pflaster aller Formate, einschl. Sand-, Splitt- oder
  Mörtelbett ausbauen.

02) Säubern: verwertbare Steine aussortieren, säubern
  und gesondert laden oder seitlich lagern.

03) Nicht verwertbare Steine einschl. Sand-, Splitt- oder
  Mörtelbett zur Abfuhr laden.

50) Gesondert vergütet werden:
  Wiedereinbau nach OZ 3.7.0.0.0.00 bzw.
  Entsorgung nach OZ 1.2.9.2.0.00.

*Hinweis: Nennmaße > 100 bis 300 mm (Großpflaster)*
Katalog-Nr. 08-23/LBTIEF-1/1.2.1.4.
Nennmaße > 100 bis 300 mm (Großpflaster)

01) In Sand, Splitt oder Mörtel verlegt. Mit oder ohne
  bituminösen Fugenverguss.

**4.1.1.80 Großpflaster in Sand/Splitt ausbauen >4m² b>1m**
Katalog-Nr. 08-23/LBTIEF-1/1.2.1.4.1.14
Erdarbeiten
Aushub
Verkehrsflächen
Pflaster
Nennmaße > 100 bis 300 mm (Großpflaster)
in Sand/Splitt, Flächen > 4 m², b > 1 m
Menge: 60,000 m²

*Hinweis: Straßeneinbauteile*
Katalog-Nr. 08-23/LBTIEF-1/1.2.1.
Straßeneinbauteile

01) Ausbauen von Randeinfassungen einschl. Krümmungen,
  einschließlich zertrümmern des Vorder- und Hinterbetons.
  Grenzlinie zw. Vorderbeton, Hinterbeton und dem Betonfundament ist die Unterkante der Randeinfassung.

02) Ausbau zur Wiederverwendung nur nach Angabe des AG.

03) Zwischen unterschiedlichen Fundamenten wird nicht
  unterschieden.

50) Gesondert vergütet werden:
  Ausbruch von Betonfundamenten und Randeinfassungen
  aus Ortbeton nach OZ 1.2.3.0.0.00 und 1.2.4.0.0.00
  (Grundleistung zzgl. Erschwerniszulage).
  Wiedereinbau nach OZ 3.7.0.0.0.00 bzw.
  Entsorgung nach OZ 1.2.9.2.0.00.

**4.1.1.90 Bordsteine Beton ausbauen alle Formen**
Katalog-Nr. 08-23/LBTIEF-1/1.2.1.8.1.10
Erdarbeiten
Aushub
Verkehrsflächen
Straßeneinbauteile
Bordsteine
aus Beton alle Formen
Menge: 5,000 m

**4.1.1.100 Bordsteine Naturstein ausbauen alle Formen**
Katalog-Nr. 08-23/LBTIEF-1/1.2.1.8.1.20
Erdarbeiten
Aushub
Verkehrsflächen
Straßeneinbauteile
Bordsteine
aus Naturstein alle Formen
Menge: 1100,000 m

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Verkehrsflächen*
Katalog-Nr. 08-23/LBTIEF-1/1.2.
Verkehrsflächen

50) Zwischen Fahrbahn- und Gehwegbefestigungen wird nicht
  unterschieden.

51) Packlagen werden wie Frostschutz- und Tragschichten
  nach OZ 1.2.1.6.0.00 abgerechnet.

*Hinweis: Straßeneinbauteile*
Katalog-Nr. 08-23/LBTIEF-1/1.2.1.
Straßeneinbauteile

01) Ausbauen von Randeinfassungen einschl. Krümmungen,
  einschließlich zertrümmern des Vorder- und Hinterbetons.
  Grenzlinie zw. Vorderbeton, Hinterbeton und dem Betonfundament ist die Unterkante der Randeinfassung.

02) Ausbau zur Wiederverwendung nur nach Angabe des AG.

03) Zwischen unterschiedlichen Fundamenten wird nicht
  unterschieden.

50) Gesondert vergütet werden:
  Ausbruch von Betonfundamenten und Randeinfassungen
  aus Ortbeton nach OZ 1.2.3.0.0.00 und 1.2.4.0.0.00
  (Grundleistung zzgl. Erschwerniszulage).
  Wiedereinbau nach OZ 3.7.0.0.0.00 bzw.
  Entsorgung nach OZ 1.2.9.2.0.00.

**4.1.1.110 Straßenabläufe komplett ausbauen**
Katalog-Nr. 08-23/LBTIEF-1/1.2.1.8.7.25
Erdarbeiten
Aushub
Verkehrsflächen
Straßeneinbauteile
Straßeneinrichtungen
Straßenabläufe, komplett
Menge: 18,000 St

##### 4.1.2 Erdarbeiten

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Oberboden*
Katalog-Nr. 08-23/LBTIEF-1/1.1.

*Hinweis: Abtragsflächen*
Katalog-Nr. 08-23/LBTIEF-1/1.1.3.

*Hinweis: abtragen, seitlich lagern*
Katalog-Nr. 08-23/LBTIEF-1/1.1.3.1.
abtragen, seitlich lagern

01) Dicke = 15 bis 25 cm, auf Mieten

*Hinweis: Auftragsflächen*
Katalog-Nr. 08-23/LBTIEF-1/1.1.3.
Auftragsflächen

01) Seitlich gelagerten bzw. vom AG oder AN gelieferten
  Oberboden aufnehmen und profilgerecht einbauen.

02) Ist auf der Baustelle kein geeigneter oder nicht genügend
  Boden vorhanden, so hat der Boden von anderen
  Baustellen des AG Vorrang vor Boden Dritter.

*Hinweis: abtragen, laden zur Abfuhr*
Katalog-Nr. 08-23/LBTIEF-1/1.1.3.1.3.
01) Dicke = 15 bis 25 cm

*Hinweis: Baugruben und Flächen*
Katalog-Nr. 08-23/LBTIEF-1/1.2.
Baugruben und Flächen

01) Besonders hingewiesen wird auf die ETV Stadt
  Stuttgart "Erdarbeiten". Liegt kein Baugrundgutachten vor, so ist die ETV Stadt Stuttgart
  " Erdarbeiten" anzuwenden.
  Boden und Fels sind entsprechend ihrem Zustand
  vor dem Lösen in die Homogenbereiche gem.
  ETV Stadt Stuttgart "Erdarbeiten" einzuteilen.

02) Zur Leistung gehören:
  Ausheben von Böden des Homogenbereichs HB,
  des Homogenbereichs HA <= 10 cm Schichtdicke,
  des Homogenbereichs HF <= 10 cm Schichtdicke sowie
  ausheben von gefrorenem Boden <= 10 cm Schichtdicke.
  Profilieren der Sohle, Wände und Böschungen, Handaushub, im Bereich von Anschlüssen,
  Muffen- und Schweißlöchern.
  Zwischentransporte in der Baugrube und laden zur
  Abfuhr.

03) Durch Homogenbereich HF (Fels) erforderlicher und
  unvermeidlicher Mehrausbruch ist örtlich aufzunehmen und durch ein Aufmaß nachzuweisen.

04) Für die Einteilung von Boden und Fels in Homgenbereiche gem. DIN 18300 sind die Leistungspositionen "Abmessungen und Zustand nach Angabe AG"
  (Positionen ab OZ X.X.X.X.60) zu verwenden.

05) Ergänzend zu DIN 18300 (VOB/C):
  Aufgemessen werden auszubrechende Bauteile erst
  bei Überschreitung folgender Mindestgrößen:
  Mauerwerk und Beton unbewehrt 0,300 m³/m,
  Mauerwerk und Beton bewehrt 0,200 m³/m,
  Stahlbeton 0,100 m³/m.

06) Abschnittsweise darf nur so weit ausgehoben
  werden, dass die nächste Lage der Aussteifung
  bzw. Rückverhängung unter Einhaltung der
  Standsicherheit des Verbaus eingebaut
  werden kann. Beim Verbau mit Verbauträgern
  sind die horizontalen Bewegungen durch
  Verdichtung der Bohrlochauffüllung und der
  Durchbiegung zu berücksichtigen.
  Bei entspr. Breite kann in der Mitte der Baugrube
  ein Schlitz tiefer ausgehoben werden. Der
  stehenbleibende Erdkörper muss die Standsicherheit des Verbaus gewährleisten.

07) Wenn die planmäßige Gründungssohle tiefer
  als die angetroffene Felsoberfläche liegt, behält
  sich der AG vor, die planmäßige Gründungssohle
  höher zu legen.

50) Einstufen nach der Tiefe:
  OK Gelände bzw. Verkehrsfläche bis Baugrubensohle in der Längsachse der Baugrube.

51) Aufmaß:
  Gemischter Verbau, querausgesteift oder rückverhängt:
      1. im Querschnitt:
  a) oben querausgesteift, unten rückverhängt: bis 3,00 m
  unter UK Queraussteifung OZ 1.2.4.1.3.00,
  darunter OZ 1.2.4.1.2.00,
  b) Baugrube oben rückverhängt, unten querausgesteift:
  bis 1,00 m unter UK oberster Queraussteifung,
  OZ 1.2.4.1.2.00, darunter OZ 1.2.4.1.3.00, 2. in
  Längsrichtung: Achse der ersten bis Achse der
  letzten Queraussteifung OZ 1.2.4.1.3.00.
  Verbände, Konsolen usw. werden dabei nicht
  berücksichtigt.

52) Aufweitungen und Nischen für Anbauten,
  Grundwasserbrunnen, Schächte, usw. werden, wenn
  kein getrennter Aushub erfolgt, mit dem Baugrubenaushub aufgemessen.

53) Gesondert vergütet werden:
  Ausbauen der Straßenbefestigung nach OZ 1.2.1.0.0.00 ff.
  Abtrag von Oberboden nach OZ 1.1.3.1.0.00,
  Gräben und Gruben in Baugruben.
  Baumwurzeln, Erschwernisse im Bereich von Ver- und
  Entsorgungsleitungen nach OZ 1.2.4.9.2.00.
  Im Zuge des Aushubs ausgebaute bzw. abgebrochene und
  zerkleinerte Rohre aus Beton, Stahlbeton, Steinzeug usw.
  nach OZ 1.2.4.4.0.00, Kanäle aus Ortbeton oder
  Mauerwerk, Trennschnitte, Planum und
  Untergrundverdichtung, Wiedereinfüllungen.

  Ausheben von Böden
  des Homogenbereichs HA > 10 cm Schichtdicke,
  des Homogenbereichs HF > 10 cm Schichtdicke sowie
  ausheben von gefrorenem Boden > 10 cm Schichtdicke nach OZ 1.2.4.9.1.00

*Hinweis: Gräben*
Katalog-Nr. 08-23/LBTIEF-1/1.2.3.
Gräben

01) Für Ver- und Entsorgungsleitungen, Streifenfundamente,
  Nocken, Drainagen usw. einschl. der im Zuge des Grabens
  liegenden Gruben.

50) Gesondert vergütet werden:
  Ausbauen der Straßenbefestigung nach OZ 1.2.1.0.0.00. ff.

51) Verbauten sind kraftschlüssig herzustellen und bis zur
  Wiederverfüllung im Graben zu belassen.

*Hinweis: für Baugruben*
Katalog-Nr. 08-23/LBTIEF-1/1.3.1.

*Hinweis: für Gruben*
Katalog-Nr. 08-23/LBTIEF-1/1.3.1.

*Hinweis: Gruben*
Katalog-Nr. 08-23/LBTIEF-1/1.2.3.
Gruben

01) Für Ver- und Entsorgungsleitungen, Streifenfundamente
  usw.

50) Einstufung erfolgt nach f = Sohlfläche.

51) Gesondert vergütet wird:
  Ausbauen der Straßenbefestigung nach OZ 1.2.1.0.0.00 ff.

*Hinweis: mit senkrechten Wänden in Baugruben*
Katalog-Nr. 08-23/LBTIEF-1/1.2.3.1.
mit senkrechten Wänden in Baugruben

01) Grabentiefe gemessen unter planmäßiger Baugrubensohle.

*Hinweis: Auffüllung*
Katalog-Nr. 08-23/LBTIEF-1/1.
Auffüllung

01) Besonders hingewiesen wird auf:
  Bundes-Bodenschutz-u Altlastenverordnung (BBodSchV),
  Verordnung über Anforderungen an den Einbau von
  mineralischen Ersatzbaustoffen in technische Bauwerke
  (Ersatzbaustoffverordnung - ErsatzbaustoffV).
  Der Einbau von mineralischen Ersatzbaustoffen oder
  Gemischen in technische Bauwerke in
  Wasserschutzgebieten sowie in Heilquellenschutzgebieten
  ist in der ErsatzbaustoffV geregelt.

02) Ist auf der Baustelle kein geeigneter Boden vorhanden, so
  hat das Aushubmaterial von anderen Baustellen des AG
  Vorrang vor Boden Dritter. Dem AN obliegt insoweit die
  Verkehrssicherungspflicht auf der Zu- und Abfahrtsstraße.

03) Durch unsachgemäße Zwischenlagerung unbrauchbar
  gewordenes Material darf nicht verwendet werden. In
  solchen Fällen hat der AN auf seine Kosten brauchbaren
  Verfüllboden heranzuschaffen und den unbrauchbaren
  abzufahren.

04) Die Beschaffung des verdichtungsfähigen Fremdbodens ist
  Aufgabe des AN. Der Boden ist frei Baustelle zu liefern.
  Die Vergütung erfolgt nach ausgeschriebenen Positionen.

50) Die OZ für Auffüllungen unter Abdeckungen und
  Behelfsbrücken wird vergütet bei Arbeitshöhen <= 3,00 m
  unter UK Abdeckung. Darin sind alle Erschwernisse durch
  die Abdeckungen enthalten, z.B. durch Ein- und Ausbau der
  Abdeckung während der Auffüllung.

51) Gesondert vergütet werden:
  Planum von
      - Baugruben,
      - Verkehrsflächen,
      - Vegetationsflächen und
      - Sportflächen nach OZ 1.4.4.0.0.00.

52) Nicht gesondert vergütet wird: Untergrundverdichtung auf
  der Auffüllung.

*Hinweis: Boden*
Katalog-Nr. 08-23/LBTIEF-1/1.6.
Boden

01) einschl. Erschwernisse infolge von Leitungen. Ausnahme:
  Gräben und Gruben.

50) Gesondert vergütet werden:
  Auffüllungen der Leitungszone von Abwasserleitungen und
  -Abwasserkanälen entspr. DIN EN 1610 nach
  OZ 2.2.8.0.0.00.

  Materiallieferungen für die Auffüllung der Leitungszone der
  Versorgungsleitungen nach OZ 1.6.5.0.0.00, nach Angabe
  der Eigentümer der Leitungen.

  Lieferung des einbau- und verdichtungsfähigen
  Fremdbodens nach OZ 1.6.5.3.0.00

*Hinweis: Flächen und Dämme*
Katalog-Nr. 08-23/LBTIEF-1/1.6.1.

*Hinweis: Untergrund- und Unterbauverbesserung, Planum*
Katalog-Nr. 08-23/LBTIEF-1/1.
Untergrund- und Unterbauverbesserung, Planum

01) Gemäß ZTV E-StB.

*Hinweis: Bodenverbesserung*
Katalog-Nr. 08-23/LBTIEF-1/1.4.
Bodenverbesserung

01) Einrütteln oder einrammen der Füllstoffe bis zur Erzielung
  der Standfestigkeit.

*Hinweis: Natürliche Mineralstoffe*
Katalog-Nr. 08-23/LBTIEF-1/1.4.2.

*Hinweis: Frostschutz- und Tragschichten*
Katalog-Nr. 08-23/LBTIEF-1/1.2.1.
Frostschutz- und Tragschichten

01) Einschl. Entsorgung. Verwertung nach Wahl des AN.

*Hinweis: Flächen*
Katalog-Nr. 08-23/LBTIEF-1/1.2.4.

*Hinweis: Feinplanum*
Katalog-Nr. 08-23/LBTIEF-1/1.1.5.1.
Feinplanum

01) Steine von mehr als 5 cm Durchmesser, Wurzelunkräuter,
  schwer verrottbare Pflanzteile und Abfall ablesen, anfallende
  Stoffe zur Abfuhr auf Haufen setzen. Verwertung nach Wahl
  des AN.

*Hinweis: Planum*
Katalog-Nr. 08-23/LBTIEF-1/1.4.
Planum

01) Restaushub lösen und laden bzw. Restauffüllung
  einbauen und verdichten.

02) Das Planum ist profilgerecht, eben und tragfähig
  entsprechend den Anforderungen der ZTV E-StB
  herzustellen

03) Vegetationsflächen nicht verdichten.

50) Aufmaß:
  tatsächlich hergestelltes Planum.

51) Gesondert vergütet werden:
  Entsorgung nach OZ 1.2.9.0.0.00

52) Zwischen Flächen, Streifen und kleinen Flächen wird nicht
  unterschieden

53) Zwischen eben und geneigt wird nicht unterschieden

**4.1.2.10 Abtragsflächen abtragen lagern <=1:4 >10-50m**
Katalog-Nr. 08-23/LBTIEF-1/1.1.3.1.2.12
Erdarbeiten
Garten- und Landschaftsbau, Oberboden
Oberboden
Abtragsflächen
abtragen, seitlich lagern
Neigung <= 1:4, Förderweg > 10 bis 50 m
Menge: 300,000 m³

**4.1.2.20 Auftragsflächen laden+einbauen <=1:4 >50-100m**
Katalog-Nr. 08-23/LBTIEF-1/1.1.3.3.1.14
Erdarbeiten
Garten- und Landschaftsbau, Oberboden
Oberboden
Auftragsflächen
laden und einbauen
Neigung <= 1:4, Förderweg > 50 bis 100 m
Menge: 300,000 m³

**4.1.2.30 Auftragsflächen liefern+einbauen <=1:4**
Katalog-Nr. 08-23/LBTIEF-1/1.1.3.3.2.10
Erdarbeiten
Garten- und Landschaftsbau, Oberboden
Oberboden
Auftragsflächen
liefern und einbauen
Neigung <= 1:4
Menge: 100,000 m³

**4.1.2.40 FsTragschichten ungeb ausbauen >4m² b>1m d>40cm**
Katalog-Nr. Stuttgarter Leistungsbuch/LBTIEF-1/1.2.1.6.3.50
Erdarbeiten
Aushub
Verkehrsflächen
Frostschutz- und Tragschichten
ungebunden, > 4 m², b > 1 m
d > 40 cm <= 50 cm
Menge: 1200,000 m³

**4.1.2.50 Flächenabtrag t>0,50m**
Katalog-Nr. 08-23/LBTIEF-1/1.2.4.3.1.12
Erdarbeiten
Aushub
Baugruben und Flächen
Flächen
Abtrag
t > 0,50 m
Menge: 2400,000 m³

**4.1.2.60 Planum in Verkehrsflächen, Homogenbereich HB**
Katalog-Nr. 08-23/LBTIEF-1/1.4.4.1.1.20
Erdarbeiten
Untergrund- und Unterbauverbesserung, Planum
Planum
eben bzw. geneigt
Planum
in Verkehrsflächen
Menge: 4600,000 m²

*Hinweis: Flächen*
Katalog-Nr. 08-23/LBTIEF-1/1.4.2.1.
Flächen

01) Frisch gebrochenes Steinbruchmaterial

*Hinweis: Bodenverbesserung mit ausgebaute vorhandene Schottertragschicht*

**4.1.2.70 Bodenverbess Flächen Schotter einrütteln**
Katalog-Nr. 08-23/LBTIEF-1/1.4.2.1.1.18
Erdarbeiten
Untergrund- und Unterbauverbesserung, Planum
Bodenverbesserung
Natürliche Mineralstoffe
Flächen
Schotter
Menge: 2400,000 t

**4.1.2.80 Geotextilien als Trennschicht GRK5**
Katalog-Nr. 08-23/LBTIEF-1/1.4.7.7.1.15
Erdarbeiten
Untergrund- und Unterbauverbesserung, Planum
Filter- und Trennschichten
Geotextilien
als Trennschicht
GRK 5
Menge: 4600,000 m²

*Hinweis: Gräben und Gruben*
Katalog-Nr. 08-23/LBTIEF-1/1.2.
Gräben und Gruben

01) Besonders hingewiesen wird auf die ETV Stadt
  Stuttgart "Erdarbeiten". Liegt kein Baugrundgutachten vor, so ist die ETV Stadt Stuttgart
  " Erdarbeiten" anzuwenden.
  Boden und Fels sind entsprechend ihrem Zustand
  vor dem Lösen in die Homogenbereiche gem.
  ETV Stadt Stuttgart "Erdarbeiten" einzuteilen.

02) Zur Leistung gehören:
  Ausheben von Böden des Homogenbereichs HB,
  des Homogenbereichs HA <= 10 cm Schichtdicke,
  des Homogenbereichs HF <= 10 cm Schichtdicke sowie
  ausheben von gefrorenem Boden <= 10 cm Schichtdicke.
  Profilieren der Sohle, Wände und Böschungen, Handaushub im Bereich von Anschlüssen,
  Muffen- und Schweißlöchern.

03) Durch Homogenbereich HF (Fels) erforderliche und
  unvermeidliche Mehrbreiten sind örtlich aufzunehmen und durch ein Aufmaß nachzuweisen.

04) Für die Einteilung von Boden und Fels in Homogenbereiche gem. DIN 18300 sind die Leistungspositionen "Abmessungen und Zustand nach Angabe AG"
  (Positionen ab OZ X.X.X.X.60) zu verwenden bzw.
  aus Titel 1.2.3.3. Homogene Schichten.

05) b = Breite auf der Sohle

50) Gesondert vergütet werden:
  Abtrag von Oberboden, Gräben und Gruben in
  Baugruben, Mehraufwendungen im Bereich von Ver-
  und Entsorgungsleitungen, Wiedereinfüllen von
  Gräben und Gruben.

  Im Zuge des Aushubs ausgebaute bzw. abgebrochene und
  zerkleinerte Rohre aus Beton, Stahlbeton, Steinzeug usw.
  nach OZ 1.2.3.4.0.00

  Ausheben von Böden
  des Homogenbereichs HA > 10 cm Schichtdicke,
  des Homogenbereichs HF > 10 cm Schichtdicke sowie
  ausheben von gefrorenem Boden > 10 cm Schichtdicke nach OZ 1.2.3.9.1.00

51) Aufweitungen für Schächte usw. werden, wenn sie
  mit dem Grabenaushub erfolgen können, wie der
  Grabenaushub vergütet.

52) Einstufung der Graben- oder Grubentiefe für die
  Abrechnung:
  OK Gelände, Straße oder Gehweg bzw. UK Voraushub
  bis Aushubsohle.

*Hinweis: Gräben*
Katalog-Nr. 08-23/LBTIEF-1/1.2.3.
Gräben

01) Für Ver- und Entsorgungsleitungen, Streifenfundamente,
  Nocken, Drainagen usw. einschl. der im Zuge des Grabens
  liegenden Gruben.

50) Gesondert vergütet werden:
  Ausbauen der Straßenbefestigung nach OZ 1.2.1.0.0.00. ff.

51) Verbauten sind kraftschlüssig herzustellen und bis zur
  Wiederverfüllung im Graben zu belassen.

*Hinweis: mit senkrechten Wänden in Baugruben*
Katalog-Nr. 08-23/LBTIEF-1/1.2.3.1.
mit senkrechten Wänden in Baugruben

01) Grabentiefe gemessen unter planmäßiger Baugrubensohle.

**4.1.2.90 Grabenaushub senkr in Baugr t>1,75-4,0m b>1,0m**
Katalog-Nr. 08-23/LBTIEF-1/1.2.3.1.5.22
Erdarbeiten
Aushub
Gräben und Gruben
Gräben
mit senkrechten Wänden in Baugruben
t > 1,75 bis 4,00 m, b > 1,00 m bis b <= 2,00 m
Menge: 150,000 m³

**4.1.2.100 Grabenaushub senkr in Baugr t>0,5-1,0m b>0,5m**
Katalog-Nr. 08-23/LBTIEF-1/1.2.3.1.5.14
Erdarbeiten
Aushub
Gräben und Gruben
Gräben
mit senkrechten Wänden in Baugruben
t > 0,50 bis 1,00 m, b > 0,50 m
Menge: 50,000 m³

*Hinweis: Sicherung offene Bauweisen*
Katalog-Nr. 08-23/LBTIEF-1/1.
Sicherung offene Bauweisen

01) Auf DIN 4124 wird hingewiesen.

02) Ausführungspläne mit statischem Nachweis, für jeden
  Bauzustand, ausgenommen für genormte Verbauarten (z.B.
  nach DIN 4124), sind 4 Wochen vor Ausführungsbeginn zur
  Prüfung einzureichen. Die Lasten aus Verkehr,
  Fahrzeuganprall, Gebäuden, Masten aller Art, Kanälen,
  Kabel, Leitungen usw. sind aufzunehmen.

03) Erschwernisse aus Ruinenresten und Trümmern werden,
  soweit diese nicht in den Ausschreibungsunterlagen zu
  ersehen sind, vergütet.

50) Der Angebotspreis je m² Verbau ist ein Pauschalpreis, der
  alle Leistungen des Verbaus, einschl. Erschwernisse durch
  die Örtlichkeit, Konstruktion des Bauwerks, Bauverfahrens
  usw. enthält.(Gilt nur für Teil 1.31)

51) Der vorgeschriebene Stirnverbau ist immer einzubauen.
  Die Fläche des Stirnverbaus hängt von der Anzahl der
  hintereinander eingesetzten Verbaugeräte und der
  Baugeschwindigkeit ab.
  Der Aufwand für den Stirnverbau wird vom Auftragnehmer
  bestimmt. Der Stirnverbau ist daher in die Einheitspreise
  einzukalkulieren, eine gesonderte Vergütung dafür erfolgt
  nicht.

52) Einstufung:
  "t" entspr. der Gesamttiefe OK Gelände bzw.
  OK Wasserspiegel + Freibord bis Baugrubensohle.

53) Aufmaß:
  Tatsächlich verbaute Fläche: Die Fläche ermittelt sich
  aus der Länge des Verbaus in Verbauwandachse und
  Höhe des Verbaus von der planmäßigen Baugrubensohle
  bis zur vorgegebenen Oberseite des Verbaus. Als Verbauwandachse gilt nicht die Abwicklung einzelner Elemente der
  Verbauwand, sondern die kürzeste Linie entlang dieser;
  z.B. gilt bei aufgelösten Bohrpfahlwänden die Verbindung
  der Pfahlmittelpunkte als Verbauwandachse.
  Wenn gemischter Verbau:
  z.B. rückverhängt und querausgesteift
      - gilt als Abrechnungsgrenze die Mitte zwischen beiden
  Verbauarten.

*Hinweis: Verbau nach Wahl des AN*
Katalog-Nr. 08-23/LBTIEF-1/1.3.
Verbau nach Wahl des AN

01) Ein- und ausbauen, einschl. Queraussteifung, vor- und
  unterhalten. Arbeitsebene: Gelände oder Baugrubensohle.

02) Beim Einsatz von Grabenverbaugeräten muss die
  Verwendungsanleitung des Herstellers an der Baustelle
  vorliegen.

50) Gesondert vergütet werden:
  Erschwernisse im Bereich von Ver- und
  Entsorgungsleitungen, durch Rücksprünge und
  Ausbuchtungen nach OZ 1.3.1.9.0.00.

*Hinweis: für Gräben*
Katalog-Nr. 08-23/LBTIEF-1/1.3.1.
für Gräben

50) Aufmaß:
  Verbau für Gruben oder Aufweitungen, der im Zuge oder in
  Verbindung mit Gräben hergestellt wird, wird wie der
  Grabenverbau vergütet.

*Hinweis: vollflächig*
Katalog-Nr. 08-23/LBTIEF-1/1.3.1.2.
vollflächig

01) Entspr. DIN 4124
  Grabenverbaugeräte nach Abschnitt 5
  waagerechter Grabenverbau nach Abschnitt 6
  senkrechter Grabenverbau nach Abschnitt 7

**4.1.2.110 Verbau Gräben t>1,75-5,00m vollflächig zweiseitig**
Katalog-Nr. 08-23/LBTIEF-1/1.3.1.2.2.17
Erdarbeiten
Sicherung offene Bauweisen
Verbau nach Wahl des AN
für Gräben
vollflächig
t>1,75 bis 5,00m vollflächig zweiseitig
Menge: 200,000 m²

**4.1.2.120 Verbau Gräben t<=1,75m, vollflächig zweiseitig**
Katalog-Nr. 08-23/LBTIEF-1/1.3.1.2.2.15
Erdarbeiten
Sicherung offene Bauweisen
Verbau nach Wahl des AN
für Gräben
vollflächig
t <= 1,75 m, zweiseitig
Menge: 100,000 m²

*Hinweis: Erschwerniszulagen*
Katalog-Nr. 08-23/LBTIEF-1/1.2.3.
Erschwerniszulagen

01) Sprengungen sind, auch wenn sie in den
  Ausschreibungsunterlagen genannt sind, nur nach
  ausdrücklicher Zustimmung des AG gestattet. Vor der
  Zustimmung des AG muss der AN alle behördlichen
  Genehmigungen einholen und eine ausreichende
  Versicherung haben. Der unschädliche Einfluss der
  Sprengung auf benachbarte Bauteile muss durch einen
  Sachverständigen in einem Sprenggutachten, einschl.
  Schussbildern, nachgewiesen werden. Der Sachverständige
  ist vom AN mit der Überwachung der Sprengungen zu
  beauftragen. Für die Erschütterungsmessungen ist bei den
  Sprengungen eine 3-Komponenten-Geberstation mit
  Lichtpunktschreiber auf- und abzubauen, vorzuhalten,
  umzusetzen, zu betreiben und auszuwerten.

50) Gesondert vergütet werden:
  Durchbrüche und Schlitze nach OZ 4.2.8.2.0.00.

51) Erschwernisse, für deren Vergütung bestimmte
  Mindestgrößen vorgeschrieben sind, werden, wenn sie diese
  überschreiten, ohne Abzug der Mindestgröße vergütet.

*Hinweis: Erschwernisse durch Leitungen und Kabel*
Katalog-Nr. 08-23/LBTIEF-1/1.3.1.9.
Erschwernisse durch Leitungen und Kabel

01) Für Einzelleitung <= DN 150 wird keine Erschwerniszulage
  vergütet.

50) Aufmaß:
  je Verbauseite,
  Länge: Außenkanten der außenliegenden Leitungen oder
  Kabel + 2 x 1,00 m
      - gerechnet von OK Gelände bis Baugrubensohle. Gilt für
  OZ 1.3.1.9.2.10 und für OZ 1.3.1.9.2.11.

51) Aufmaß: Gerechnet von OK Gelände bis Baugrubensohle.
  Gilt für OZ 1.3.1.9.2.20.

*Hinweis: Leitungen*
Katalog-Nr. 08-23/LBTIEF-1/1.2.3.9.
Leitungen

01) Aushub im Bereich von Ver- und Entsorgungsleitungen
  entspr. der Standards der Eigentümer der Leitungen.

50) Aufmaß:
  nach Länge der teilweise oder ganz freigelegten Leitung
  bzw. Leitungstrasse in allen Höhenlagen, gemessen in der
  Leitungsachse.
  Vergütung je Leitung auch, wenn Leitungen in dichter Folge
  queren, d.h. lichter Abstand untereinander > 50 cm.
  Beinhaltet auch Erschwernisse beim Aushub unter den
  Leitungen oder Leitungstrassen bis zur Grabensohle.
  Erschwernisse infolge von nicht freigelegten Leitungen,
  auch wenn sie sich in der Nähe des Aushubs befinden,
  werden nicht gesondert vergütet. Diese Erschwernisse
  sind mit Positionen der Leistungsgruppen 1.2.3.1.0.00
  und 1.2.3.2.0.00 abgegolten.
  Kabeltrassen oder parallel verlegte Kabel in Kabelzugrohren
  werden in der Draufsicht gezählt:
  1- und 2-zügig,
  3- und 4-zügig,
  5- und 6-zügig,
  7- bis 8-zügig.
  Ungeordnete, dicht aneinander liegende Kabelbündel
  (d.h. lichter Abstand der Leitungen untereinander < 50 cm)
  werden gem. ihrer Gesamtbreite einem Nenndurchmesser
  DN zugeordnet.

51) Senkrecht verlaufende Schiebergestänge und sonstige
  Anbauteile der Versorgungsleitungen werden
  übermessen.

**4.1.2.130 Aushub an Leitungen <=DN300 1+2zügig**
Katalog-Nr. 08-23/LBTIEF-1/1.2.3.9.2.50
Erdarbeiten
Aushub
Gräben und Gruben
Erschwerniszulagen
Leitungen
Leitungen <= DN 300, 1- und 2-zügig
Menge: 100,000 m

**4.1.2.140 Verbau im Bereich Leitungen oder Kabel quer**
Katalog-Nr. 08-23/LBTIEF-1/1.3.1.9.2.11
Erdarbeiten
Sicherung offene Bauweisen
Verbau nach Wahl des AN
Erschwerniszulagen
Erschwernisse durch Leitungen und Kabel
quer zur Verbauachse, Kabel oder Leitungen
Menge: 50,000 m²

**4.1.2.150 Verbau im Bereich Leitungen längs zur Verbauachse**
Katalog-Nr. 08-23/LBTIEF-1/1.3.1.9.2.20
Erdarbeiten
Sicherung offene Bauweisen
Verbau nach Wahl des AN
Erschwerniszulagen
Erschwernisse durch Leitungen und Kabel
längs zur Verbauachse
Menge: 50,000 m²

*Hinweis: Entwässerungsleitungen in offener Bauweise*
Katalog-Nr. 08-23/LBTIEF-2/2.
Entwässerungsleitungen in offener Bauweise

01) Leistungen entspr. folgenden Vorschriften:
  DIN 18306 (VOB/C), DIN EN 1610 in Verbindung mit
  DWA-A 139

02) Entspr. der örtlichen Situation statisch
  ausreichend bemessene Rohre verwenden. Nach
  Aufforderung durch den AG statischen Nachweis vorlegen.

03) Rohrauflager und Einbettung nach Plänen und
  und Regelzeichnungen des AG oder nach DIN EN 1610.

04) Abzweige:
  DN beziehen sich auf das Hauptrohr, zwischen
  unterschiedlichen DN der abzweigenden Rohre und
  zwischen unterschiedlichen Winkeln wird nicht
  unterschieden. Sofern nicht anders verlangt,
  45 Grad Abzweig verwenden.

05) Bögen:
  Zwischen unterschiedlichen Winkeln wird nicht
  unterschieden.

06) Übergangsstücke:
  DN beziehen sich auf den größeren DN (DN 1),
  zwischen den unterschiedlichen kleineren DN
  (DN 2) wird nicht unterschieden.
  Übergangsstücke sind auch alle Formstücke,
  die eine Verbindung zu Rohren anderer
  Werkstoffe herstellen.

07) Anschlussstutzen:
  Hauptrohr mit Kernbohrgerät anbohren und
  Anschlussstutzen axial einsetzen. Der
  Durchflussquerschnitt des angebohrten Rohres darf
  nur durch bauartbedingte Dichtlippe am
  Anschlussteil verringert werden. Der DN
  bezieht sich auf das abgehende Rohr.
  Die Montageanleitung des Herstellers ist zu beachten.

08) Manschettendichtungen:
  Typ 2 B, EDPM-Gummi nach DIN EN 681-1 mit
  Spannbänder Werkstoff-Nr. 1.4401 und deren
  Verbindungen in korrosionsresistenter geTOXter
  Ausführung. Auch als Übergang auf andere Materialien.
  Nur güteüberwachte Fabrikate zugelassen. Nachweis der
  Güteüberwachung vorlegen. Einschl. Wiederherstellen des
  Rohrauflagers.

  Variable Rohrkupplung:
  Rohrkupplung zur variablen, stufenlosen Verbindung von
  Abwasserrohren unterschiedlicher bzw. gleicher Nennweite
  mit verschiedenem Außendurchmesser. Bei der Verbindung
  von Abwasserrohren mit unterschiedlicher Nennweite ist der
  für den sohlgleichen Übergang erforderliche Exzenterring
  mitzuliefern.
  Mit DIBt-Zulassung, Dichtungskörper
  nach DIN EN 681-1.

09) Ablängen und Trennen:
  Planeben und rechtwinklig einschl. Verlust und
  Wertminderung des Restrohres. Trennen von Rohren, die
  in Gräben, Gruben usw. eingebaut sind, werden nach
  diesen OZ abgerechnet.

10) Einbau zwischen Bewehrungen:
  Wird ab einer Mindestlänge von 500 mm je
  Bauteil, dann aber in voller Länge vergütet.
  Aufhängen oder Unterstützen der Rohre sowie
  Sichern gegen Auftrieb, einschl.
  Befestigungsmaterial und der Erschwernisse
  beim Bewehren und Betonieren.

11) Jede planmäßige Durchdringung einer Schalung
  wird mit 1 St abgerechnet. Die Aussparung
  wird bei der Wandschalung bei allen DN nicht
  abgezogen.
  Bei den Schachtunterteilen der OZ 2.4.1.2.0.00,
  2.4.1.3.0.00 usw. werden die Erschwernisse für
  das Durchdringen von Schalungen nicht gesondert vergütet.

50) Rohrlängen werden in der Achse (einschl.
  Formstücke) aufgemessen.

51) Aufmaß:
  Passstücke, Ablängen und Trennen.
  Je Haltung und je vom AG vorgegebenen Zwangspunkt
  (jedoch nicht Hausanschlüsse, wenn aus den
  Planunterlagen bekannt) wird maximal nur einer vergütet.

*Hinweis: Rohrummantelung*
Katalog-Nr. 08-23/LBTIEF-2/2.2.8.
Rohrummantelung

01) Rohrummantelung bestehend aus:
      - Unterer und oberer Bettungsschicht
      - Seitenverfüllung,
      - Abdeckung, entspr. DIN EN 1610 Bild 1.

**4.1.2.160 Schotter-Splitt-Brechsand-Gemisch Auflager Rohr einbauen D 10-15cm**
Schotter-Splitt-Brechsand-Gemisch Auflager Rohr einbauen D 10-15cm
Schotter-Splitt-Brechsand-Gemisch, für Auflager von Rohrleitungen, profilgerecht einbauen, in
Graben für Abwasserkanäle, Schichtdicke über 10 bis 15 cm.
Menge: 170,000 m3

**4.1.2.170 Boden Drängraben T bis 0,2m lösen, laden BK 3/4**
Boden Drängraben T bis 0,2m lösen, laden BK 3/4
Boden der Drängräben, Aushubtiefe bis 0,2 m, Sohlenbreite der Gräben über 0,5 bis 0,6 m,
profilgerecht lösen, Aushub laden, Abfuhr und Deponierung werden gesondert vergütet,
Bodenklassen 3 und 4 DIN 18300, .
Menge: 550,000 m

**4.1.2.180 Schotter-Splitt-Brechsand-Gemisch einbauen Sickerpackung D 25-30cm**
Schotter-Splitt-Brechsand-Gemisch einbauen Sickerpackung D 25-30cm
Schotter-Splitt-Brechsand-Gemisch profilgerecht einbauen, für Sickerpackungen, in Graben,
Körnung 0/45, Schichtdicke über 25 bis 30 cm.
Menge: 100,000 m3

##### 4.1.3 Entwässerung

*Hinweis: ohne besondere Anforderung durch den AG*
Katalog-Nr. 08-23/LBTIEF-2/2.1.3.

**4.1.3.10 Dränl. Teilsickerrohr, DN 100**
Katalog-Nr. 08-23/LBTIEF-2/2.1.3.2.1.10
Entwässerungs- und Versorgungsanlagen
Wasserhaltung, Dränagen und Brunnenbau
Dränagen ohne besondere Anforderungen
ohne besondere Anforderung durch den AG
Strecke
DN 100 Teilsickerrohr
Menge: 550,000 m

**4.1.3.20 Abzweig Dränl. Teil-/Vollsickerrohr, DN 100**
Katalog-Nr. 08-23/LBTIEF-2/2.1.3.2.2.10
Entwässerungs- und Versorgungsanlagen
Wasserhaltung, Dränagen und Brunnenbau
Dränagen ohne besondere Anforderungen
ohne besondere Anforderung durch den AG
Abzweige für Teil- und Vollsickerrohre
DN 100
Menge: 15,000 St

**4.1.3.30 Bogen Dränl. Teil-/Vollsickerrohr, DN 100**
Katalog-Nr. 08-23/LBTIEF-2/2.1.3.2.3.10
Entwässerungs- und Versorgungsanlagen
Wasserhaltung, Dränagen und Brunnenbau
Dränagen ohne besondere Anforderungen
ohne besondere Anforderung durch den AG
Bögen für Teil- und Vollsickerrohre
DN 100
Menge: 15,000 St

*Hinweis: Schächte Dränagen*
Katalog-Nr. 08-23/LBTIEF-2/2.1.
Schächte Dränagen

01) Einschl. angeformten Abgängen und aller Dichtmaterialien.

*Hinweis: Spül-/Kontroll-/Sammelschacht PVC-U*
Katalog-Nr. 08-23/LBTIEF-2/2.1.7.
Spül-/Kontroll-/Sammelschacht PVC-U

01) Spül-/Kontroll-/Sammelschacht aus PVC-U,
  DIN EN 13598-1

90) Ausschreibungshinweis, nicht Vertragsbestandteil:
  mögliche DN: 315,350,355 und 400 mm

91) Ausschreibungshinweis, nicht Vertragsbestandteil:
  mögliche Baulängen: 80,100,130,135,150,200,250,
  300 und 350 cm

92) Ausschreibungshinweis, nicht Vertragsbestandteil:
  Schutzdeckel aus: Aluminium, Aluminium mit Arretierung,
  GFK oder GFK mit Arretierung

**4.1.3.40 PVC-U-Drainageschacht, m.Sandfang, DN 315, L=80cm**
Katalog-Nr. 08-23/LBTIEF-2/2.1.7.3.2.10
Entwässerungs- und Versorgungsanlagen
Wasserhaltung, Dränagen und Brunnenbau
Schächte Dränagen
Spül-/Kontroll-/Sammelschacht PVC-U
Spül-/Kontroll-/Sammelschacht PVC-U mit Sandfang
DN 315, Baulänge 80 cm, Schutzdeckel aus Aluminium
Menge: 15,000 St

*Hinweis: Entwässerungsleitungen in offener Bauweise*
Katalog-Nr. 08-23/LBTIEF-2/2.
Entwässerungsleitungen in offener Bauweise

01) Leistungen entspr. folgenden Vorschriften:
  DIN 18306 (VOB/C), DIN EN 1610 in Verbindung mit
  DWA-A 139

02) Entspr. der örtlichen Situation statisch
  ausreichend bemessene Rohre verwenden. Nach
  Aufforderung durch den AG statischen Nachweis vorlegen.

03) Rohrauflager und Einbettung nach Plänen und
  und Regelzeichnungen des AG oder nach DIN EN 1610.

04) Abzweige:
  DN beziehen sich auf das Hauptrohr, zwischen
  unterschiedlichen DN der abzweigenden Rohre und
  zwischen unterschiedlichen Winkeln wird nicht
  unterschieden. Sofern nicht anders verlangt,
  45 Grad Abzweig verwenden.

05) Bögen:
  Zwischen unterschiedlichen Winkeln wird nicht
  unterschieden.

06) Übergangsstücke:
  DN beziehen sich auf den größeren DN (DN 1),
  zwischen den unterschiedlichen kleineren DN
  (DN 2) wird nicht unterschieden.
  Übergangsstücke sind auch alle Formstücke,
  die eine Verbindung zu Rohren anderer
  Werkstoffe herstellen.

07) Anschlussstutzen:
  Hauptrohr mit Kernbohrgerät anbohren und
  Anschlussstutzen axial einsetzen. Der
  Durchflussquerschnitt des angebohrten Rohres darf
  nur durch bauartbedingte Dichtlippe am
  Anschlussteil verringert werden. Der DN
  bezieht sich auf das abgehende Rohr.
  Die Montageanleitung des Herstellers ist zu beachten.

08) Manschettendichtungen:
  Typ 2 B, EDPM-Gummi nach DIN EN 681-1 mit
  Spannbänder Werkstoff-Nr. 1.4401 und deren
  Verbindungen in korrosionsresistenter geTOXter
  Ausführung. Auch als Übergang auf andere Materialien.
  Nur güteüberwachte Fabrikate zugelassen. Nachweis der
  Güteüberwachung vorlegen. Einschl. Wiederherstellen des
  Rohrauflagers.

  Variable Rohrkupplung:
  Rohrkupplung zur variablen, stufenlosen Verbindung von
  Abwasserrohren unterschiedlicher bzw. gleicher Nennweite
  mit verschiedenem Außendurchmesser. Bei der Verbindung
  von Abwasserrohren mit unterschiedlicher Nennweite ist der
  für den sohlgleichen Übergang erforderliche Exzenterring
  mitzuliefern.
  Mit DIBt-Zulassung, Dichtungskörper
  nach DIN EN 681-1.

09) Ablängen und Trennen:
  Planeben und rechtwinklig einschl. Verlust und
  Wertminderung des Restrohres. Trennen von Rohren, die
  in Gräben, Gruben usw. eingebaut sind, werden nach
  diesen OZ abgerechnet.

10) Einbau zwischen Bewehrungen:
  Wird ab einer Mindestlänge von 500 mm je
  Bauteil, dann aber in voller Länge vergütet.
  Aufhängen oder Unterstützen der Rohre sowie
  Sichern gegen Auftrieb, einschl.
  Befestigungsmaterial und der Erschwernisse
  beim Bewehren und Betonieren.

11) Jede planmäßige Durchdringung einer Schalung
  wird mit 1 St abgerechnet. Die Aussparung
  wird bei der Wandschalung bei allen DN nicht
  abgezogen.
  Bei den Schachtunterteilen der OZ 2.4.1.2.0.00,
  2.4.1.3.0.00 usw. werden die Erschwernisse für
  das Durchdringen von Schalungen nicht gesondert vergütet.

50) Rohrlängen werden in der Achse (einschl.
  Formstücke) aufgemessen.

51) Aufmaß:
  Passstücke, Ablängen und Trennen.
  Je Haltung und je vom AG vorgegebenen Zwangspunkt
  (jedoch nicht Hausanschlüsse, wenn aus den
  Planunterlagen bekannt) wird maximal nur einer vergütet.

*Hinweis: Kunststoffrohre*
Katalog-Nr. 08-23/LBTIEF-2/2.2.
Kunststoffrohre

01) Leistungen gem. folgenden Vorschriften:
  DIN EN 1401, DIN EN 1852, DIN EN 13476,
  DIN EN 12666

*Hinweis: PP-Kanalrohre SN 16*
Katalog-Nr. 08-23/LBTIEF-2/2.2.3.
PP-Kanalrohre SN 16

01) PP-Kanalrohre SN 16 bis SLW 60 mit Überdeckung
  <= 8,00 m

02) Vollwand PP (= Polypropylen) Kanalrohr gemäß,
  DIN EN 1852, mit Steckmuffe und festeingelegter
  EPDM-Dichtung.

03) Für Anschlüsse und Formteile sind die Angaben der
  Hersteller zu beachten.

04) Anschlussstutzen:
  Anschlussstutzen zum seitlichen Anschluss mit integriertem
  Kugelgelenk, Rohrleitung im Kugelgelenk allseitig stufenlos
  abwinkelbar. Einschließlich fachgerechtem Anschluss
  mittels Lochsäge/Bohrung am Hauptkanal nach
  Herstellerangaben.

**4.1.3.50 PP-Rohr SN 16, DN/OD 160**
Katalog-Nr. 08-23/LBTIEF-2/2.2.3.8.1.10
Entwässerungs- und Versorgungsanlagen
Entwässerungsleitungen in offener Bauweise
Kunststoffrohre
PP-Kanalrohre SN 16
Strecke
DN/OD 160
Menge: 100,000 m

**4.1.3.60 Abzweig, PP-Rohr SN 16, DN/OD 160**
Katalog-Nr. 08-23/LBTIEF-2/2.2.3.8.2.10
Entwässerungs- und Versorgungsanlagen
Entwässerungsleitungen in offener Bauweise
Kunststoffrohre
PP-Kanalrohre SN 16
Abzweige
DN/OD 160
Menge: 1,000 St

**4.1.3.70 Bogen, PP-Rohr SN 16, DN/OD 160**
Katalog-Nr. 08-23/LBTIEF-2/2.2.3.8.3.10
Entwässerungs- und Versorgungsanlagen
Entwässerungsleitungen in offener Bauweise
Kunststoffrohre
PP-Kanalrohre SN 16
Bögen
DN/OD 160
Menge: 80,000 St

**4.1.3.80 Überschiebemuffe, PP-Rohr SN 16, DN/OD 160**
Katalog-Nr. 08-23/LBTIEF-2/2.2.3.8.4.10
Entwässerungs- und Versorgungsanlagen
Entwässerungsleitungen in offener Bauweise
Kunststoffrohre
PP-Kanalrohre SN 16
weitere Formteile
Überschiebemuffe DN/OD 160
Menge: 30,000 St

**4.1.3.90 Anschlussst. mit Kugelg., PP-Rohr SN 16, DN/OD 160**
Katalog-Nr. 08-23/LBTIEF-2/2.2.3.8.4.60
Entwässerungs- und Versorgungsanlagen
Entwässerungsleitungen in offener Bauweise
Kunststoffrohre
PP-Kanalrohre SN 16
weitere Formteile
Anschlussstutzen mit Kugelgelenk DN/OD 160
Menge: 20,000 St

**4.1.3.100 Ablängen und Trennen, PP-Rohr SN 16, DN/OD Ang AG**
Katalog-Nr. 08-23/LBTIEF-2/2.2.3.8.6.60
Entwässerungs- und Versorgungsanlagen
Entwässerungsleitungen in offener Bauweise
Kunststoffrohre
PP-Kanalrohre SN 16
Ablängen und Trennen
DN/OD nach Angabe AG
'DN/OD 160 bis 200'
Menge: 40,000 St

*Hinweis: Entwässerungs- und Versorgungsanlagen*
Katalog-Nr. 08-23/LBTIEF-2/
Entwässerungs- und Versorgungsanlagen

01) Auf Anforderung sind Prüfnachweise der
  Fremdüberwachungen vorzulegen.

*Hinweis: Abläufe und Entwässerungsrinnen*
Katalog-Nr. 08-23/LBTIEF-2/2.
Abläufe und Entwässerungsrinnen

01) Entwässerungsrinnen für Oberflächenwasser nach
  DIN EN 1433 und DIN 19580 einschl. Stirnwände,
  Anschlussstücke und Rostauflager, sowie
  kraftstoffresistentem Fugenkitt zwischen den Fertigteilen.
  Einschl. Fundament aus Normalbeton C 12/15 DIN
  EN 206-1, DIN 1045-2, Expositionsklasse Frostangriff mit
  und ohne Taumittel XF2. Die Seiten der Rinnenkörper sind
  mit Beton C12/15 >= 100 mm Breite, bis 75 mm unter der
  OK der Rinnenabdeckung abzustützen. Beton oben mit
  45 Grad Neigung abschrägen. Gefälle der Rinnenkörper
  nach Regelzeichnung bzw. Ausführungsplänen.

02) Rinnenteile der OZ 2.3.2.0.0.00 und 2.3.3.0.0.00 mit Kran
  einbauen und mit Greifzug zusammenziehen.

03) Ablaufteile (Kastenrinnen):
  Rohrverbindung nach DIN EN 476, einschl.
  Geruchverschluss, Eimer, Rost und Zwischenteil, sowie
  Verschraubungen.

04) Passstücke:
  Fertigteil ablängen, einschl. Materialverlust und Mehrkosten.

50) Aufmaß:
  Stütz- und Unterbeton:
      - Nennweiten (NW) <= 300 einschließlich
      - Nennweiten > 300 nach OZ 3.7.1.1.0.00
  (Fundamentbeton) oder 4.2.2.4.00 (Unterbeton)

*Hinweis: Abläufe*
Katalog-Nr. 08-23/LBTIEF-2/2.3.
Abläufe

01) Leistungen gemäß folgenden Vorschriften:
  DIN 1229, DIN 1236, DIN 4052, DIN 19571, DIN 19583,
  DIN 19584, DIN 19590, DIN 19593 und DIN 19594.

02) Fertigteile in Zementmörtel MG III. Bodenstücke Klassen A
  bis F Beton C12/15, d = 100 mm.

50) Beton wird nicht gesondert vergütet.

*Hinweis: für Straßen und Höfe*
Katalog-Nr. 08-23/LBTIEF-2/2.3.7.

*Hinweis: für Aufsätze Kl. C 250 bis F 900*
Katalog-Nr. 08-23/LBTIEF-2/2.3.7.1.
für Aufsätze Kl. C 250 bis F 900

01) gem. DIN 4052.

**4.1.3.110 Boden 1a für Ablauf, C250-F900, DN 150**
Katalog-Nr. 08-23/LBTIEF-2/2.3.7.1.2. 2
Entwässerungs- und Versorgungsanlagen
Abläufe und Entwässerungsrinnen
Abläufe
für Straßen und Höfe
für Aufsätze Kl. C 250 bis F 900
Boden 1a DN 150
Menge: 18,000 St

**4.1.3.120 Schaft 5c für Ablauf, C250-F900, h=195mm**
Katalog-Nr. 08-23/LBTIEF-2/2.3.7.1.2.16
Entwässerungs- und Versorgungsanlagen
Abläufe und Entwässerungsrinnen
Abläufe
für Straßen und Höfe
für Aufsätze Kl. C 250 bis F 900
Schaft 5c, h = 195 mm
Menge: 18,000 St

**4.1.3.130 Schaft 5d für Ablauf, C250-F900, h=570mm**
Katalog-Nr. 08-23/LBTIEF-2/2.3.7.1.2.18
Entwässerungs- und Versorgungsanlagen
Abläufe und Entwässerungsrinnen
Abläufe
für Straßen und Höfe
für Aufsätze Kl. C 250 bis F 900
Schaft 5d, h = 570 mm
Menge: 18,000 St

**4.1.3.140 Auflagering 10a für Aufsatz 500/500, h=60mm**
Katalog-Nr. 08-23/LBTIEF-2/2.3.7.1.2.26
Entwässerungs- und Versorgungsanlagen
Abläufe und Entwässerungsrinnen
Abläufe
für Straßen und Höfe
für Aufsätze Kl. C 250 bis F 900
Auflagering 10a für Aufsatz 500/500, h = 60 mm
Menge: 18,000 St

**4.1.3.150 Eimer A4 verzinkt,**
Katalog-Nr. 08-23/LBTIEF-2/2.3.7.1.2.30
Entwässerungs- und Versorgungsanlagen
Abläufe und Entwässerungsrinnen
Abläufe
für Straßen und Höfe
für Aufsätze Kl. C 250 bis F 900
Eimer A4 verzinkt,
Menge: 18,000 St

**4.1.3.160 Aufsatz Ablauf, D400, Pultform, Begu,500x500 A1)**
Katalog-Nr. 08-23/LBTIEF-2/2.3.8.1.4. 9
Entwässerungs- und Versorgungsanlagen
Abläufe und Entwässerungsrinnen
Aufsätze
für Verkehrsflächen
Klasse D 400
Pultform, Begu-Rahmen DIN 19583-500x500 A1)
Menge: 18,000 St

##### 4.1.4 Einfassungen

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Einfassungen, Pflasterdecken, Plattenbeläge*
Katalog-Nr. 08-23/LBTIEF-3/3.
Einfassungen, Pflasterdecken, Plattenbeläge

01) Mindestanforderungen nach TL Pflaster

*Hinweis: Bordsteine*
Katalog-Nr. 08-23/LBTIEF-3/3.7.
Bordsteine

01) Auf frischem Betonfundament gem. DIN 18318.
  Einschl. erforderlicher Übergangssteinen.
  Bei abgebundenem Betonfundament einschl.
  Mörtelbett MG III, d >= 2 cm.

02) Bei Betonbord- und Natursteinen gilt:
  Für Radien <= 12 m sind Kurvensteine zu verwenden.
  Für Radien  >  12 m und <= 20 m sind gerade Bordsteine
  mit einer Länge von 0,5 m zu verwenden.
  Für Radien  >  20 m sind gerade Bordsteine mit einer
  Länge von 1,0 m zu verwenden.

50) Gesondert vergütet wird: Fundamentbeton nach OZ
  3.7.1.0.0.00.

*Hinweis: aus Naturstein*
Katalog-Nr. 08-23/LBTIEF-3/3.7.2.

*Hinweis: aus Beton DIN EN 1340*
Katalog-Nr. 08-23/LBTIEF-3/3.7.2.
aus Beton DIN EN 1340

01) Radien <= 12,0 m: Kurvensteine verwenden.

*Hinweis: Randeinfassungen*
Katalog-Nr. 08-23/LBTIEF-3/3.7.
Randeinfassungen

01) auf frischem Betonfundament gem. DIN 18318.
  Einschl. erforderlichen Übergangssteinen.
  Bei abgebundenem Betonfundament einschl.
  Mörtelbett MG III, d >= 2 cm.

50) Gesondert vergütet wird: Fundamentbeton
  nach OZ 3.7.1.0.0.00.

*Hinweis: Betonwerkstein gem. DIN 1338*
Katalog-Nr. 08-23/LBTIEF-3/3.7.3.

*Hinweis: Nähte, Flanken und Fugen vorbereiten*
Katalog-Nr. 08-23/LBTIEF-3/3.1.3.

*Hinweis: Fundamente*
Katalog-Nr. 08-23/LBTIEF-3/3.7.

*Hinweis: aus Beton*
Katalog-Nr. 08-23/LBTIEF-3/3.7.1.
aus Beton

01) Gemäß Regelzeichnung, einschl. Schalung.
  Oberfläche im Visier eben abgleichen.

02) Beton C 30/37 mit Überwachung gemäß
  Überwachungsklasse 1

03) R-Beton = ressourcenschonender Beton aus
  rezyklierten Gesteinskörnungen.
  Gesteinskörnungen Typ 1 und Typ 2 gem. DIN 4226-101.

  Anteil RC-Material für bewehrte Betone 25%-45%,
  Anteil RC-Material für unbewehrte Betone bis zu 100%.

**4.1.4.10 Bordstein aufnehmen und wiedereinbauen**
Bordstein aufnehmen, lagern und wiedereinbauen.
Bordstein Hochbord aus Granit
Fundament aus Beton, über 10 bis 20 cm dick, aufbrechen.
Wiederverwendbare Bordsteine säubern, auf Paletten stapeln, und sortiert lagern.
Sämtliche übriges Aufbruchgut nach Wahl des
AN verwerten.
Bordsteinen wiedereinbauen
inkl. notwendige Erdarbeiten und Fundament
gilt für Gerade- und Radiensteine
Menge: 1500,000 m

**4.1.4.20 Granitbord mit Anlauf, Form A2, b/h=180/250 R<=12m**
Katalog-Nr. 08-23/LBTIEF-3/3.7.2.1.1.22
Verkehrswege und Freianlagen
Einfassungen, Pflasterdecken, Plattenbeläge
Bordsteine
aus Naturstein
Granit, DIN EN 1343
b/h = 180/250, Radien <= 12 m
Menge: 10,000 m

**4.1.4.30 Granitbord mit Anlauf, Form A3, b/h=180/300 R>12m**
Katalog-Nr. 08-23/LBTIEF-3/3.7.2.1.1.30
Verkehrswege und Freianlagen
Einfassungen, Pflasterdecken, Plattenbeläge
Bordsteine
aus Naturstein
Granit, DIN EN 1343
b/h = 180/300, Geraden und Radien > 12 m
Menge: 5,000 m

**4.1.4.40 Bordsteinfase nacharbeiten Bordstein Naturstein**
Bordsteinfase nacharbeiten Bordstein Naturstein
Bordsteinfase nacharbeiten, Naturbordstein, DIN EN 1343, Maße DIN 482, Form B 6, Breite 140
mm, Ausführung gemäß Einzelbeschreibung,
Einzelbeschreibungs-Nr
Fase 1,5/1,5 cm, nach Versetzen der Bordsteine herstellen
Menge: 10,000 m

**4.1.4.50 Granitbord ablängen alle Formate**
Katalog-Nr. 08-23/LBTIEF-3/3.7.2.1.1.90
Verkehrswege und Freianlagen
Einfassungen, Pflasterdecken, Plattenbeläge
Bordsteine
aus Naturstein
Granit, DIN EN 1343
Ablängen, alle Formate
Menge: 15,000 St

**4.1.4.60 Granitbord auf Gehrung schneiden alle Formate**
Katalog-Nr. 08-23/LBTIEF-3/3.7.2.1.1.92
Verkehrswege und Freianlagen
Einfassungen, Pflasterdecken, Plattenbeläge
Bordsteine
aus Naturstein
Granit, DIN EN 1343
auf Gehrung schneiden, alle Formate
Menge: 15,000 St

**4.1.4.70 R-Beton,C20/25,XF2,b<=30cm,CEM III/A32,5 N,Typ1 o 2**
Katalog-Nr. 08-23/LBTIEF-3/3.7.1.1.2.11
Verkehrswege und Freianlagen
Einfassungen, Pflasterdecken, Plattenbeläge
Fundamente
aus Beton
R-Beton C20/25, XF2
R-Beton, C20/25, XF2, b<=30 cm, Bindemittel CEM III/A 32,5 N,
Gesteinskörnung Typ 1 oder Typ 2
Menge: 150,000 m³

**4.1.4.80 Tiefbordstein, Form T, 10/30 R>12m**
Katalog-Nr. 08-23/LBTIEF-3/3.7.3.2.3.46
Verkehrswege und Freianlagen
Einfassungen, Pflasterdecken, Plattenbeläge
Randeinfassungen
Betonwerkstein gem. DIN 1338
Betontiefbordsteine
10/30, Geraden und Radien > 12 m
Menge: 75,000 m

**4.1.4.90 Tiefbordstein, Form T, 10/30 R<=12m**
Katalog-Nr. 08-23/LBTIEF-3/3.7.3.2.3.48
Verkehrswege und Freianlagen
Einfassungen, Pflasterdecken, Plattenbeläge
Randeinfassungen
Betonwerkstein gem. DIN 1338
Betontiefbordsteine
10/30, Radien <= 12 m
Menge: 16,000 m

**4.1.4.100 Tiefbordstein Formate ablängen**
Katalog-Nr. 08-23/LBTIEF-3/3.7.3.2.3.90
Verkehrswege und Freianlagen
Einfassungen, Pflasterdecken, Plattenbeläge
Randeinfassungen
Betonwerkstein gem. DIN 1338
Betontiefbordsteine
Formate, ablängen
Menge: 10,000 St

##### 4.1.5 Flächenbefestigung

*Hinweis: Erschwernisse beengte Verhältnisse*
Hinweis:

Die Geräte sind abhängig von den zur Verfügung stehenden Breiten,Baufeldern und Fahrbeziehungen einzusetzen.

Aufgrund der beengten Verhältnisse ist unter Umständen ein Kompaktbagger einzusetzen.
Desweiteren kann neben dem Bagger kein Fahrzeug vorbeifahren.Es ist deshalb Vor- bzw "Überkopf" zu arbeiten.

Auf die Aufrechterhaltung des Individual-, Baustellen- und vor allem Fussgängerverkehrs und die notwendigen Zufahrten wird ausdrücklich nochmals hingewiesen

Eventuelle Mehraufwendungen sind in die Einheitspreise einzurechnen

*Hinweis: Einsätze für Asphaltkolonne*
Es ist davon auszugehen dass die
Asphaltarbeiten  der einzelnen Bauabschnitte
nicht hintereinander, sondern mit zeitlichem
Abstand auszuführen sind.
Ebenfalls ist davon auszugehen das
die bituminöse Trag- Binder und Deckschicht im zeitlichen Abstand auszuführen sind.
Der ca 25-malige  An- und Abtransport des gesamten
Maschinerie- und Personaleinsatzes der Schwarzkolonne
ist  in die entsprechenden Positionen einzurechnen.
Eine Abstellung der Maschinen auf öffentlichen Flächen und  auch innerhalb der Baufelder ist nicht erlaubt.

*Hinweis: Geotextilien*
Katalog-Nr. Stuttgarter Leistungsbuch/LBTIEF-1/1.4.7.
Geotextilien

01) Gesondert hingewiesen wird auf:
  Merkblatt für die Anwendung von Geotextilien und Geogittern im Erdbau des Straßenbaus und TL Geotex E-StB.

50) Aufgemessen wird nur die belegte Fläche. Überlappungen
  sind in die Einheitspreise einzurechnen.

90) Ausschreibungshinweis, nicht Vertragsbestandteil:
  GRK = Geotextilrobustheitsklasse.

91) Ausschreibungshinweis, nicht Vertragsbestandteil:
  Siehe auch Anwendungs- und Beanspruchungsfälle gemäß
  Merkblatt für die Anwendung von Geotextilien und
  Geogittern im Erdbau des Straßenbaus und
  TL Geotex E-StB.

*Hinweis: Verkehrswege und Freianlagen*
Katalog-Nr. Stuttgarter Leistungsbuch 12-17/LBTIEF-3/
Verkehrswege und Freianlagen

01) Besonders hingewiesen wird auf:
  Veröffentlichungen der Forschungsgesellschaft
  für Straßen- und Verkehrswesen.

02) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Tragschichten*
Katalog-Nr. Stuttgarter Leistungsbuch 12-17/LBTIEF-3/3.
Tragschichten

01) Sportplätze:
  Ergänzend zu DIN 18035 Teil 5, 6 und 7:
  Das Planum darf nicht befahren werden.

02) Für die Kontrollprüfungen des AG sind Proben
  zu entnehmen und zu verpacken, einschl. der
  Probebehälter. Entnahmestellen schließen.

*Hinweis: ohne Bindemittel*
Katalog-Nr. Stuttgarter Leistungsbuch 12-17/LBTIEF-3/3.2.

*Hinweis: Frostschutz- und Tragschichten*
Katalog-Nr. Stuttgarter Leistungsbuch 12-17/LBTIEF-3/3.2.1.
Frostschutz- und Tragschichten

01) Bei Verwendung von Körnungen bis zu einem
  Größtkorn von 22 mm für Geh- und Radwege
  beträgt die Mindesteinbaudicke jeder Schicht
  oder Lage im verdichteten Zustand 10 cm.

*Hinweis: Frostschutzschichten für Asphalt und Betonbauweisen*
Katalog-Nr. Stuttgarter Leistungsbuch 12-17/LBTIEF-3/3.2.1.2.
Frostschutzschichten für Asphalt und Betonbauweisen

01) gemäß ZTV SoB-StB

*Hinweis: Asphalttragschichten*
Katalog-Nr. Stuttgarter Leistungsbuch 12-17/LBTIEF-3/3.2.
Asphalttragschichten

01) mehrschichtiger Aufbau bei d >= 16 cm.
  Mischgutart der unteren Schicht max. eine
  Stufe niedriger als die der oberen.

02) Bindemittel bei Bk 1,0 bis Bk 100 = 50/70
  Bindemittel bei Bk 0,3 = 70/100

*Hinweis: normale Belastung (N)*
Katalog-Nr. Stuttgarter Leistungsbuch 12-17/LBTIEF-3/3.2.3.
normale Belastung ((N)

*Hinweis: besondere Belastung (S)*
Katalog-Nr. Stuttgarter Leistungsbuch 12-17/LBTIEF-3/3.2.3.

*Hinweis: Erschwerniszulagen*
Katalog-Nr. Stuttgarter Leistungsbuch 12-17/LBTIEF-3/3.2.3.

*Hinweis: Binderschichten*
Katalog-Nr. Stuttgarter Leistungsbuch 12-17/LBTIEF-3/3.
Binderschichten

01) Bindemittel gemäß ZTV Asphalt-StB

 02) Anteil gebrochener Kornoberflächen:
  bei AC 11: C 90/1
  bei AC 16 und AC 22: C 95/1

*Hinweis: Asphaltbinderschicht*
Katalog-Nr. Stuttgarter Leistungsbuch 12-17/LBTIEF-3/3.4.

*Hinweis: nach Einbaudicke*
Katalog-Nr. Stuttgarter Leistungsbuch 12-17/LBTIEF-3/3.4.1.

*Hinweis: Tragschichten*
Katalog-Nr. Stuttgarter Leistungsbuch 12-17/LBTIEF-3/3.
Tragschichten

01) Sportplätze:
  Ergänzend zu DIN 18035 Teil 5, 6 und 7:
  Das Planum darf nicht befahren werden.

02) Für die Kontrollprüfungen des AG sind Proben
  zu entnehmen und zu verpacken, einschl. der
  Probebehälter. Entnahmestellen schließen.

*Hinweis: Asphalttragschichten*
Katalog-Nr. Stuttgarter Leistungsbuch 12-17/LBTIEF-3/3.2.
Asphalttragschichten

01) mehrschichtiger Aufbau bei d >= 16 cm.
  Mischgutart der unteren Schicht max. eine
  Stufe niedriger als die der oberen.

02) Bindemittel bei Bk 1,0 bis Bk 100 = 50/70
  Bindemittel bei Bk 0,3 = 70/100

*Hinweis: als Ausgleichsschichten*
Katalog-Nr. Stuttgarter Leistungsbuch 12-17/LBTIEF-3/3.2.3.

*Hinweis: leichte Belastung*
Katalog-Nr. Stuttgarter Leistungsbuch 12-17/LBTIEF-3/3.2.3.5.
leichte Belastung

01) Bindemittel = 70/100

*Hinweis: normale Belastung*
Katalog-Nr. Stuttgarter Leistungsbuch 12-17/LBTIEF-3/3.2.3.5.
normale Belastung

01) Bindemittel = 70/100

*Hinweis: besondere Belastung*
Katalog-Nr. Stuttgarter Leistungsbuch 12-17/LBTIEF-3/3.2.3.5.
besondere Belastung

01) Bindemittel = 50/70

*Hinweis: Vorarbeiten*
Katalog-Nr. Stuttgarter Leistungsbuch 12-17/LBTIEF-3/3.
Vorarbeiten

01) Ausbruchmaterial (Fräs- bzw. Schälgut) laden
  und entsorgen, Verwertung nach Wahl des AN.

*Hinweis: Unterlage*
Katalog-Nr. Stuttgarter Leistungsbuch 12-17/LBTIEF-3/3.1.

*Hinweis: reinigen*
Katalog-Nr. Stuttgarter Leistungsbuch 12-17/LBTIEF-3/3.1.3.

*Hinweis: Verkehrsflächen*
Katalog-Nr. Stuttgarter Leistungsbuch 12-17/LBTIEF-3/3.1.3.1.
Verkehrsflächen

01) Schlaglöcher zu geradlinig begrenzten Flächen
  mit lotrechten Rändern schneiden. Fugen und
  Risse 2 cm tief mit Druckluft ausblasen, lose
  Deckenteile, Sand, Staub, Bewuchs und Unrat
  Aufnehmen, einschl. Entsorgung.

02) Bei Oberflächenschutzschichten Deckenschäden,
  Profilmängel, Unebenheiten in der Oberfläche
  und Unregelmäßigkeiten der Deckenränder
  ausbessern.

*Hinweis: mit lösemittelhaltigem Bitumenemulsionen*
Katalog-Nr. Stuttgarter Leistungsbuch/LBTIEF-3/3.1.3.2.
mit lösemittelhaltigem Bitumenemulsionen

90) Ausschreibungshinweis, nicht Vertragsbestandteil:
  für Belastungsklasse Bk 0,3 bis Bk 1,8 nach RStO

*Hinweis: Flächen*
Katalog-Nr. 08-23/LBTIEF-1/1.2.4.

*Hinweis: Feinplanum*
Katalog-Nr. 08-23/LBTIEF-1/1.1.5.1.
Feinplanum

01) Steine von mehr als 5 cm Durchmesser, Wurzelunkräuter,
  schwer verrottbare Pflanzteile und Abfall ablesen, anfallende
  Stoffe zur Abfuhr auf Haufen setzen. Verwertung nach Wahl
  des AN.

*Hinweis: Planum*
Katalog-Nr. 08-23/LBTIEF-1/1.4.
Planum

01) Restaushub lösen und laden bzw. Restauffüllung
  einbauen und verdichten.

02) Das Planum ist profilgerecht, eben und tragfähig
  entsprechend den Anforderungen der ZTV E-StB
  herzustellen

03) Vegetationsflächen nicht verdichten.

50) Aufmaß:
  tatsächlich hergestelltes Planum.

51) Gesondert vergütet werden:
  Entsorgung nach OZ 1.2.9.0.0.00

52) Zwischen Flächen, Streifen und kleinen Flächen wird nicht
  unterschieden

53) Zwischen eben und geneigt wird nicht unterschieden

**4.1.5.10 Planum in Verkehrsflächen, Homogenbereich HB**
Katalog-Nr. 08-23/LBTIEF-1/1.4.4.1.1.20
Erdarbeiten
Untergrund- und Unterbauverbesserung, Planum
Planum
eben bzw. geneigt
Planum
in Verkehrsflächen
Menge: 4600,000 m²

**4.1.5.20 Frostschutzschichten 0/45 d>=15cm, kein RC-Mat.**
Katalog-Nr. 08-23/LBTIEF-3/3.2.1.2.2.53
Verkehrswege und Freianlagen
Tragschichten
ohne Bindemittel
Frostschutz- und Tragschichten
Frostschutzschichten für Asphalt- und Betonbauweisen
Körnung 0/45, d >= 15 cm, kein RC-Material
Menge: 2600,000 m³

**4.1.5.30 Asphalttragschicht AC 32 TN Bindem.+d nach AG**
Katalog-Nr. 08-23/LBTIEF-3/3.2.3.2.2.90
Verkehrswege und Freianlagen
Tragschichten
Asphalttragschichten
normale Belastung (N)
Asphalttragschichten 0/32
AC 32 TN, d und Bindemittel
nach Angabe AG
'12 cm'
Menge: 4000,000 m²

**4.1.5.40 Asphalttragschicht reinigen**
Katalog-Nr. 08-23/LBTIEF-3/3.1.3.1.1.20
Verkehrswege und Freianlagen
Vorarbeiten
Unterlage
reinigen
Verkehrsflächen
Asphalttragschicht
Menge: 4000,000 m²

**4.1.5.50 Asphalttragschicht AC 32 TN d=10cm**
Katalog-Nr. 08-23/LBTIEF-3/3.2.3.2.2.10
Verkehrswege und Freianlagen
Tragschichten
Asphalttragschichten
normale Belastung (N)
Asphalttragschichten 0/32
AC 32 TN, d= 10 cm
Menge: 100,000 m²

**4.1.5.60 Asphalttragschicht reinigen**
Katalog-Nr. 08-23/LBTIEF-3/3.1.3.1.1.20
Verkehrswege und Freianlagen
Vorarbeiten
Unterlage
reinigen
Verkehrsflächen
Asphalttragschicht
Menge: 4000,000 m²

**4.1.5.70 polymermod Bitumenemul C60BP4-S frische Unterlage**
Katalog-Nr. 08-23/LBTIEF-3/3.1.3.2.2.10
Verkehrswege und Freianlagen
Vorarbeiten
Unterlage
Schichtenverbund herstellen
mit polymermodifizierten Bitumenemulsionen
C60BP4-S, auf frischer Unterlage,
i.M.250 gr/m²
Menge: 4000,000 m²

**4.1.5.80 Deckschicht Asphaltbeton AC 11 DS d=4cm**
Katalog-Nr. 08-23/LBTIEF-3/3.3.3.1.1.11
Verkehrswege und Freianlagen
Deckschichten
aus Asphalt
besondere Belastung
Asphaltbeton (AC)
AC 11 DS, d = 4,0 cm
Menge: 4000,000 m²

**4.1.5.90 Walzasphalt Edelsplitt 2/5 aufbringen 2kg/m²**
Katalog-Nr. 08-23/LBTIEF-3/3.3.3.5.1.20
Verkehrswege und Freianlagen
Deckschichten
aus Asphalt
Bearbeitung der Oberfläche
Walzasphalt
Edelsplitt 2/5, 2,0 kg/m²
Menge: 4000,000 m²

**4.1.5.100 Asphaltdeckschicht reinigen**
Katalog-Nr. 08-23/LBTIEF-3/3.1.3.1.1.25
Verkehrswege und Freianlagen
Vorarbeiten
Unterlage
reinigen
Verkehrsflächen
Asphaltdeckschicht
Menge: 4000,000 m²

**4.1.5.110 lösemittelh Bitumenemul C40B5-S frische Unterlage**
Katalog-Nr. 08-23/LBTIEF-3/3.1.3.2.1.10
Verkehrswege und Freianlagen
Vorarbeiten
Unterlage
Schichtenverbund herstellen
mit lösemittelhaltigen Bitumenemulsionen
C40B5-S, auf frischer Unterlage,
i.M.250 gr/m²
Menge: 100,000 m²

**4.1.5.120 Deckschicht Asphaltbeton AC 8 DL d=3cm**
Katalog-Nr. 08-23/LBTIEF-3/3.3.3.3.1.20
Verkehrswege und Freianlagen
Deckschichten
aus Asphalt
leichte Belastung
Asphaltbeton
AC 8 DL, d = 3,0 cm
Menge: 100,000 m²

*Hinweis: Nähte, Flanken und Fugen vorbereiten*
Katalog-Nr. 08-23/LBTIEF-3/3.1.3.

*Hinweis: Fugenmasse heiß verarbeitet*
Katalog-Nr. 08-23/LBTIEF-3/3.1.3.3.
Fugenmasse heiß verarbeitet

01) Heiß aufzubringendes polymermodifiziertes
  Bitumen oder Straßenbaubitumen auf die
  Nahtflanke volldeckend auftragen oder anspritzen,
  Menge 50 g/m je cm Schichtdicke.

**4.1.5.130 Fugenmasse Schichtdicke >3,5-4,5cm mit PmB heiß**
Katalog-Nr. 08-23/LBTIEF-3/3.1.3.3.2.14
Verkehrswege und Freianlagen
Vorarbeiten
Unterlage
Nähte, Flanken und Fugen vorbereiten
Fugenmasse heiß verarbeitet
Schichtdicke > 3,5 bis 4,5 cm, mit PmB heiß
Menge: 1100,000 m

*Hinweis: schmelzbares Bitumen-Dichtungsband*
Katalog-Nr. 08-23/LBTIEF-3/3.1.3.3.
schmelzbares Bitumen-Dichtungsband

01) einschl. anschmelzen, Flanke trocknen, vorstreichen.

**4.1.5.140 Schmelzb Bitu-Dichtband einbauen d=3,0cm b=10mm**
Katalog-Nr. 08-23/LBTIEF-3/3.1.3.3.1.14
Verkehrswege und Freianlagen
Vorarbeiten
Unterlage
Nähte, Flanken und Fugen vorbereiten
schmelzbares Bitumen-Dichtungsband
Fugenspalttiefe = 3,0 cm, Fugenspaltbreite = 10 mm
Menge: 30,000 m

##### 4.1.6 Ausstattung

*Hinweis: Klasse D 400, rund*
Katalog-Nr. 08-23/LBTIEF-2/2.4.3.1.
Klasse D 400, rund

01) nach DIN 19584.

02) Bezeichnungen:
  Rahmen/ Deckel/ dämpfender Einlage z. B.:
  Guss/Begu/mit = Gusseisen-Rahmen mit Begu-Deckel
  und dämpfender Einlage.
  Lüftung = Lüftungsöffnungen.

90) Ausschreibungshinweis, nicht Vertragsbestandteil:
  Bezeichnungen nach DIN 19584:
      - Gusseisen-Rahmen, Form A, ohne dämpfender
  Einlage (Pos.1),
      - Begu-Rahmen, Form A1, ohne dämpfender Einlage
  (Pos.5),
      - Gusseisen-Rahmen, Form C, mit dämpfender
  Einlage (Pos.7),
      - Begu-Rahmen, Form C1, mit dämpfender Einlage
  (Pos.8),
      - Begu-Deckel, mit dämpfender Einlage (Pos.2)
  dämpfender Einlage (Pos.10).

**4.1.6.10 Abd. rund, D400, Guss/Begu/ohne,o Lü,LW610**
Katalog-Nr. 08-23/LBTIEF-2/2.4.3.1.4.31
Entwässerungs- und Versorgungsanlagen
Schächte
Abdeckungen
einteilig
Klasse D 400, rund
Guss/Begu/ohne, ohne Lüftung, LW 610
Menge: 23,000 St

**4.1.6.20 Verzinkter Schmutzfänger entspr. DIN 1221**
Katalog-Nr. 08-23/LBTIEF-2/2.4.3.1.2.10
Entwässerungs- und Versorgungsanlagen
Schächte
Abdeckungen
einteilig
Schmutzfänger
Verzinkter Schmutzfänger entspr. DIN 1221
mit kreuzweiser, 14 mm starker Aufhängung
Menge: 23,000 St

##### 4.1.7 Pflanzarbeiten

*Hinweis: Oberboden*
Katalog-Nr. 08-23/LBTIEF-1/1.1.

*Hinweis: lockern*
Katalog-Nr. 08-23/LBTIEF-1/1.1.3.1.
lockern

01) Flächen mind. 15 bis 20 cm tief fräsen.

**4.1.7.10 Oberboden Abtragsflächen lockern Neigung<=1:4**
Katalog-Nr. 08-23/LBTIEF-1/1.1.3.1.1.10
Erdarbeiten
Garten- und Landschaftsbau, Oberboden
Oberboden
Abtragsflächen
lockern
Neigung <= 1:4
Menge: 1500,000 m²

*Hinweis: Pflanz-, Rasen- und Pflegearbeiten*
Katalog-Nr. 08-23/LBTIEF-1/1.
Pflanz-, Rasen- und Pflegearbeiten

01) Besonders hingewiesen wird auf: DIN 18915 bis 18920 ZTV
  LA-StB, FLL Gütebestimmungen für Gehölze,- für Stauden
  FLL Regelsaatgutmischungen (RSM).

02) Nachzuweisen ist: Saatgutmischung nach RSM. Herkunft
  von Samen und Fertigrasen, Zusammensetzung des
  Düngers.

03) Gesondert vergütet werden: Lieferung der Pflanzen.

*Hinweis: Rasenflächen*
Katalog-Nr. 08-23/LBTIEF-1/1.7.
Rasenflächen

01) Es gilt das Rasenmischungsrezept des AG und die
  Regelsaatgutmischung (RSM) der Forschungsgesellschaft
  Landschaftsentwicklung - Landschaftsbau e.V. (FLL).

*Hinweis: Fertigrasen*
Katalog-Nr. 08-23/LBTIEF-1/1.7.5.1.
Fertigrasen

01) Verlegen nach DIN 18917. Dicke = 2 cm.

**4.1.7.20 Fertigrasen verlegen <=1:4 RSM 2.3**
Katalog-Nr. 08-23/LBTIEF-1/1.7.5.1.4.13
Erdarbeiten
Pflanz-, Rasen- und Pflegearbeiten
Rasenflächen
herstellen
Fertigrasen
Geländeneigung <= 1:4, RSM 2.3
Menge: 1500,000 m²

##### 4.1.8 Transport und Entsorgungsarbeiten

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Bodenbewegung*
Katalog-Nr. 08-23/LBTIEF-1/1.2.
Bodenbewegung

01) Der AN hat verbindlich nachzuweisen, dass er zertifizierter
  Entsorgungsfachbetrieb nach § 56 KrWG ist bzw. sich
  eines Nachunternehmers mit gleicher Qualifikation bedient.
  Ein Entsorgungskonzept mit vorgesehenen
  Entsorgungswegen und den für diese Entsorgungsstellen
  benötigten Analysenumfang sind bis spätestens 10 Tage vor
  Baubeginn dem AG vorzulegen.

02) Die Entsorgung (Verwertung/Beseitigung) erfolgt bei nicht
  gefährlichen Abfällen mit einem vorher festzulegenden
  Begleitscheinverfahren oder bei gefährlichen Abfällen mittels
  elektronischer Nachweisführung. Grundlagen für die
  Abrechnung und Nachweise für die ordnungsgemäße
  Verbringung auf Deponien bzw. Entsorgungs-/
  Aufbereitungsanlagen sind chronologisch aufgeführte
  Wiegescheine, Begleit- und Übernahmescheine/
  Annahmeerklärungen.

03) Der Aufwand für die notwendigen Entsorgungsanträge,
  -nachweise, Begleitpapiere, Transportgenehmigung,
  Wiegescheine usw. ist in die Einheitspreise der
  Entsorgungspositionen einzurechnen, ebenso die
  Wartezeiten für die Probenahme und die Dauer der Analytik
  des Materials. Die im Leistungsverzeichnis ausgewiesenen
  Massen basieren auf einer groben Schätzung anhand
  geologischer Erkundungen. Abweichungen von den
  genannten Massen sind zu erwarten und berechtigen nicht
  zu Preisänderungen, auch für den Fall, dass einzelne
  Positionen gänzlich entfallen.
  Die Mengenermittlung für die Abrechnung der
  Entsorgungsleistung von mineralischen Abfällen erfolgt
  anhand der Nachweise der Deponien bzw.
  Entsorgungsanlagen (Begleitscheine, Annahmeerklärung,
  Wiegescheine usw.).

50) Aufmaß:
  Entsorgung nach Wiegescheinen und Annahmeerklärung.
  Kann ein Nachweis mit Wiegescheinen bei der Entsorgung
  im verwertbaren Bereich, nicht erbracht werden, erfolgt die
  Abrechnung nach örtl. Aufmaß. Umrechnung Abfuhr "t" zur
  festen Menge mit 2,0 t/m³.

*Hinweis: Entsorgung*
Katalog-Nr. 08-23/LBTIEF-1/1.2.9.
Entsorgung

01) Entsorgung (Verwertung oder Beseitigung) von
  mineralischen Abfällen, Straßenaufbruch, Kleinmengen aus
  Pfahlgründungen, Aushubarbeiten usw., einschl. Abfuhr
  (Transportkosten) und Gebühren bzw. Entgelte für die
  Entsorgung.

**4.1.8.10 Abfuhr+Entsorg. Bodenmaterial BM-0**
Katalog-Nr. 08-23/LBTIEF-1/1.2.9.2.1. 9
Erdarbeiten
Aushub
Bodenbewegung
Entsorgung
mineralische Abfälle und Abfälle nach Angabe AG
Abfuhr und Entsorgung von Bodenmaterial der
Materialklasse BM-0 nach Ersatzbaustoffverordnung
Menge: 4900,000 to

**4.1.8.20 Abfuhr+Entsorg. Bodenmaterial BM-F3**
Katalog-Nr. 08-23/LBTIEF-1/1.2.9.2.1.19
Erdarbeiten
Aushub
Bodenbewegung
Entsorgung
mineralische Abfälle und Abfälle nach Angabe AG
Abfuhr und Entsorgung von Bodenmaterial der
Materialklasse BM-F3 nach Ersatzbaustoffverordnung
Menge: 300,000 to

**4.1.8.30 Abfuhr+Entsorg. nicht aufber. Bauschutt RC-1**
Katalog-Nr. 08-23/LBTIEF-1/1.2.9.2.1.21
Erdarbeiten
Aushub
Bodenbewegung
Entsorgung
mineralische Abfälle und Abfälle nach Angabe AG
Abfuhr und Entsorgung von nicht aufbereitetem
Bauschutt der Materialklasse RC-1 nach Ersatzbaustoffverordnung
Menge: 100,000 to

##### 4.1.9 Prüfungen

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Prüfungen*
Katalog-Nr. 08-23/LBTIEF-1/1.4.

*Hinweis: Kontrollprüfungen*
Katalog-Nr. 08-23/LBTIEF-1/1.4.9.
Kontrollprüfungen

01) nach ZTV E-Stb, Abschnitt 14.

**4.1.9.10 Kontrollprüfungen statischer Plattendruckversuch**
Katalog-Nr. 08-23/LBTIEF-1/1.4.9.1.1.20
Erdarbeiten
Untergrund- und Unterbauverbesserung, Planum
Prüfungen
Kontrollprüfungen
der Verdichtungskenngrößen
Statischer Plattendruckversuche
Menge: 2,000 St

**4.1.9.20 Kontrollprüfungen dynamischer Plattendruckversuch**
Katalog-Nr. 08-23/LBTIEF-1/1.4.9.1.1.25
Erdarbeiten
Untergrund- und Unterbauverbesserung, Planum
Prüfungen
Kontrollprüfungen
der Verdichtungskenngrößen
Dynamischer Plattendruckversuche
Menge: 10,000 St

##### 4.1.10 Vernessungsleistungen

*Hinweis: Vermessungstechnische Leistungen*
Katalog-Nr. 08-23/LBTIEF-0/0.1.
Vermessungstechnische Leistungen

01) einschl. Hilfspersonal, Hilfsmittel, An- und Abfahrten.

02) Bezugssysteme sind das Gauss-Krüger Koordinatensystem
  und das Neue Höhensystem.

*Hinweis: Bauvermessung*
Katalog-Nr. 08-23/LBTIEF-0/0.1.1.
Bauvermessung

01) nach DIN 18710 einschließlich Nebenkosten.

50) Gesondert vergütet werden: Vervielfältigungen nach OZ
  0.1.3.6.2.00.

**4.1.10.10 Vermesstech Leistungen des AN für Baumaßnahme**
*** Pauschalposition
Katalog-Nr. 08-23/LBTIEF-0/0.1.1.6.1.10
Vorarbeiten und Allgemeine Arbeiten
Projektbearbeitung
Vermessungstechnische Leistungen
Bauvermessung
Leistungen des AN
für die Baumaßnahme
Menge: 1,000 psch

#### 4.2 Willy-Brandt-Allee

##### 4.2.1 Abbrucharbeiten

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Einbauteile anpassen*
Katalog-Nr. 08-23/LBTIEF-3/3.1.
Einbauteile anpassen

01) Schachtabdeckungen, Aufsätze von Straßeneinläufen,
  Straßenkappen usw. komplett freilegen, Belag wenn
  erforderlich anschneiden und der neuen Höhenlage der
  Deckschicht anpassen.
  Einschl. Ein- oder Ausbau des Unterbaus
  (Auflagering usw.).

02) Zwischen runden, ovalen und eckigen
  Einbauteilen wird nicht unterschieden.

50) Einstufung nach lichter Weite der Abdeckung.

*Hinweis: Anpassung*
Katalog-Nr. 08-23/LBTIEF-3/3.1.5.1.
Anpassung

01) Straßenkappen, Aufsätze von Straßenabläufen,
  Schachtabdeckungen, usw. komplett freilegen,
  Belag ggfs. anschneiden und der neuen Höhenlage
  der Deckschicht anpassen.
  Ein- und Ausbau des Unterbaus (Auflagering usw.).
  Mit Baustoffen gemäß den bestehenden Oberbauschichten
  an die Umgebungsfläche anschließen; einschl. bit.
  Fugenband um Einbauteil.

**4.2.1.10 Abdeckung in Asphaltsch anpassen >0,5-1m² h±<=10cm**
Katalog-Nr. 08-23/LBTIEF-3/3.1.5.1.1.40
Verkehrswege und Freianlagen
Vorarbeiten
Einbauteile anpassen
in Deckschichten aus Asphalt
Anpassung
Abdeckungen, > 0,50 bis 1,00 m², h ± <= 10 cm
Menge: 4,000 St

**4.2.1.20 Straßenkappen in Asphaltschicht anpass h±>10-25cm**
Katalog-Nr. 08-23/LBTIEF-3/3.1.5.1.1.12
Verkehrswege und Freianlagen
Vorarbeiten
Einbauteile anpassen
in Deckschichten aus Asphalt
Anpassung
Straßenkappen, h ± > 10 bis 25 cm
Menge: 5,000 St

*Hinweis: Vorarbeiten*
Katalog-Nr. 08-23/LBTIEF-3/3.
Vorarbeiten

01) Ausbruchmaterial (Fräs- bzw. Schälgut) laden
  und entsorgen, Verwertung nach Wahl des AN.

*Hinweis: Asphaltschichten*
Katalog-Nr. Stuttgarter Leistungsbuch/LBTIEF-1/1.2.1.
Asphaltschichten

50) Ausgefahrene Stellen, Schlaglöcher, Spurrillen usw. werden
  übermessen, wenn sie innerhalb der auszubauenden
  Flächen liegen.

51) Packlagen werden wie Frostschutz- und Tragschichten
  nach OZ 1.2.1.6.0.00 abgerechnet.

52) Zwischen Fahrbahn- und Gehwegbefestigungen wird nicht
  unterschieden.

53) Ränder von Fräsflächen sind naht- bzw. fugengerecht
  herzustellen. Eine gesonderte Vergütung dafür erfolgt nicht.

54) Werden Asphaltschichten in ihrer vollen Stärke zum Zweck
  einer Aufgrabung abgefräst, so wird die Leistungsposition
  "Asphalt schneiden" nicht zusätzlich vergütet.

*Hinweis: schneiden*
Katalog-Nr. 08-23/LBTIEF-3/3.1.2.

*Hinweis: in Asphalt*
Katalog-Nr. 08-23/LBTIEF-3/3.1.2.1.
in Asphalt

01) t = Schnitttiefe.

*Hinweis: > 4 m², b > 1 m abfräsen oder ausbauen*
Katalog-Nr. 08-23/LBTIEF-1/1.2.1.1.
> 4 m², b > 1 m abfräsen oder ausbauen

01) einschließlich Entsorgung des Fräs- oder Ausbauguts,
  Verwertung nach Wahl des AN.

**4.2.1.30 Asphalt schneiden t>10-15cm**
Katalog-Nr. 08-23/LBTIEF-3/3.1.2.1.1.24
Verkehrswege und Freianlagen
Vorarbeiten
Trag- und Deckschichten
schneiden
in Asphalt
t > 10 bis 15 cm, schneiden
Menge: 50,000 m

**4.2.1.40 Asphalt schneiden t>15-20cm**
Katalog-Nr. 08-23/LBTIEF-3/3.1.2.1.1.25
Verkehrswege und Freianlagen
Vorarbeiten
Trag- und Deckschichten
schneiden
in Asphalt
t > 15 bis 20 cm, schneiden
Menge: 50,000 m

**4.2.1.50 Asphalt schneiden t nach AG**
Katalog-Nr. 08-23/LBTIEF-3/3.1.2.1.1.27
Verkehrswege und Freianlagen
Vorarbeiten
Trag- und Deckschichten
schneiden
in Asphalt
t nach Angabe AG,
't> 25-30 cm' schneiden
Menge: 100,000 m

**4.2.1.60 Asphalt >4m² >1m über ungeb Schicht ausb d>12-20cm**
Katalog-Nr. 08-23/LBTIEF-1/1.2.1.1.6.14
Erdarbeiten
Aushub
Verkehrsflächen
Asphaltschichten
> 4 m², b > 1 m abfräsen oder ausbauen
über ungebundener Schicht, d > 12 bis 20 cm
Menge: 50,000 m³

**4.2.1.70 Asphalt >4m² >1m über geb Schicht ausb d>20-30cm**
Katalog-Nr. 08-23/LBTIEF-1/1.2.1.1.6.56
Erdarbeiten
Aushub
Verkehrsflächen
Asphaltschichten
> 4 m², b > 1 m abfräsen oder ausbauen
über gebundener Schicht, d > 20 bis 30 cm
Menge: 400,000 m³

*Hinweis: Pflaster*
Katalog-Nr. 08-23/LBTIEF-1/1.2.1.
Pflaster

01) Pflaster aller Formate, einschl. Sand-, Splitt- oder
  Mörtelbett ausbauen.

02) Säubern: verwertbare Steine aussortieren, säubern
  und gesondert laden oder seitlich lagern.

03) Nicht verwertbare Steine einschl. Sand-, Splitt- oder
  Mörtelbett zur Abfuhr laden.

50) Gesondert vergütet werden:
  Wiedereinbau nach OZ 3.7.0.0.0.00 bzw.
  Entsorgung nach OZ 1.2.9.2.0.00.

*Hinweis: Nennmaße > 100 bis 300 mm (Großpflaster)*
Katalog-Nr. 08-23/LBTIEF-1/1.2.1.4.
Nennmaße > 100 bis 300 mm (Großpflaster)

01) In Sand, Splitt oder Mörtel verlegt. Mit oder ohne
  bituminösen Fugenverguss.

**4.2.1.80 Großpflaster in Sand/Splitt ausbauen >4m² b>1m**
Katalog-Nr. 08-23/LBTIEF-1/1.2.1.4.1.14
Erdarbeiten
Aushub
Verkehrsflächen
Pflaster
Nennmaße > 100 bis 300 mm (Großpflaster)
in Sand/Splitt, Flächen > 4 m², b > 1 m
Menge: 10,000 m²

*Hinweis: Straßeneinbauteile*
Katalog-Nr. 08-23/LBTIEF-1/1.2.1.
Straßeneinbauteile

01) Ausbauen von Randeinfassungen einschl. Krümmungen,
  einschließlich zertrümmern des Vorder- und Hinterbetons.
  Grenzlinie zw. Vorderbeton, Hinterbeton und dem Betonfundament ist die Unterkante der Randeinfassung.

02) Ausbau zur Wiederverwendung nur nach Angabe des AG.

03) Zwischen unterschiedlichen Fundamenten wird nicht
  unterschieden.

50) Gesondert vergütet werden:
  Ausbruch von Betonfundamenten und Randeinfassungen
  aus Ortbeton nach OZ 1.2.3.0.0.00 und 1.2.4.0.0.00
  (Grundleistung zzgl. Erschwerniszulage).
  Wiedereinbau nach OZ 3.7.0.0.0.00 bzw.
  Entsorgung nach OZ 1.2.9.2.0.00.

**4.2.1.90 Bordsteine Beton ausbauen alle Formen**
Katalog-Nr. 08-23/LBTIEF-1/1.2.1.8.1.10
Erdarbeiten
Aushub
Verkehrsflächen
Straßeneinbauteile
Bordsteine
aus Beton alle Formen
Menge: 20,000 m

**4.2.1.100 Bordsteine Naturstein ausbauen alle Formen**
Katalog-Nr. 08-23/LBTIEF-1/1.2.1.8.1.20
Erdarbeiten
Aushub
Verkehrsflächen
Straßeneinbauteile
Bordsteine
aus Naturstein alle Formen
Menge: 350,000 m

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Verkehrsflächen*
Katalog-Nr. 08-23/LBTIEF-1/1.2.
Verkehrsflächen

50) Zwischen Fahrbahn- und Gehwegbefestigungen wird nicht
  unterschieden.

51) Packlagen werden wie Frostschutz- und Tragschichten
  nach OZ 1.2.1.6.0.00 abgerechnet.

*Hinweis: Straßeneinbauteile*
Katalog-Nr. 08-23/LBTIEF-1/1.2.1.
Straßeneinbauteile

01) Ausbauen von Randeinfassungen einschl. Krümmungen,
  einschließlich zertrümmern des Vorder- und Hinterbetons.
  Grenzlinie zw. Vorderbeton, Hinterbeton und dem Betonfundament ist die Unterkante der Randeinfassung.

02) Ausbau zur Wiederverwendung nur nach Angabe des AG.

03) Zwischen unterschiedlichen Fundamenten wird nicht
  unterschieden.

50) Gesondert vergütet werden:
  Ausbruch von Betonfundamenten und Randeinfassungen
  aus Ortbeton nach OZ 1.2.3.0.0.00 und 1.2.4.0.0.00
  (Grundleistung zzgl. Erschwerniszulage).
  Wiedereinbau nach OZ 3.7.0.0.0.00 bzw.
  Entsorgung nach OZ 1.2.9.2.0.00.

**4.2.1.110 Straßenabläufe komplett ausbauen**
Katalog-Nr. 08-23/LBTIEF-1/1.2.1.8.7.25
Erdarbeiten
Aushub
Verkehrsflächen
Straßeneinbauteile
Straßeneinrichtungen
Straßenabläufe, komplett
Menge: 8,000 St

##### 4.2.2 Erdarbeiten

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Oberboden*
Katalog-Nr. 08-23/LBTIEF-1/1.1.

*Hinweis: Abtragsflächen*
Katalog-Nr. 08-23/LBTIEF-1/1.1.3.

*Hinweis: abtragen, seitlich lagern*
Katalog-Nr. 08-23/LBTIEF-1/1.1.3.1.
abtragen, seitlich lagern

01) Dicke = 15 bis 25 cm, auf Mieten

*Hinweis: Auftragsflächen*
Katalog-Nr. 08-23/LBTIEF-1/1.1.3.
Auftragsflächen

01) Seitlich gelagerten bzw. vom AG oder AN gelieferten
  Oberboden aufnehmen und profilgerecht einbauen.

02) Ist auf der Baustelle kein geeigneter oder nicht genügend
  Boden vorhanden, so hat der Boden von anderen
  Baustellen des AG Vorrang vor Boden Dritter.

*Hinweis: abtragen, laden zur Abfuhr*
Katalog-Nr. 08-23/LBTIEF-1/1.1.3.1.3.
01) Dicke = 15 bis 25 cm

*Hinweis: Baugruben und Flächen*
Katalog-Nr. 08-23/LBTIEF-1/1.2.
Baugruben und Flächen

01) Besonders hingewiesen wird auf die ETV Stadt
  Stuttgart "Erdarbeiten". Liegt kein Baugrundgutachten vor, so ist die ETV Stadt Stuttgart
  " Erdarbeiten" anzuwenden.
  Boden und Fels sind entsprechend ihrem Zustand
  vor dem Lösen in die Homogenbereiche gem.
  ETV Stadt Stuttgart "Erdarbeiten" einzuteilen.

02) Zur Leistung gehören:
  Ausheben von Böden des Homogenbereichs HB,
  des Homogenbereichs HA <= 10 cm Schichtdicke,
  des Homogenbereichs HF <= 10 cm Schichtdicke sowie
  ausheben von gefrorenem Boden <= 10 cm Schichtdicke.
  Profilieren der Sohle, Wände und Böschungen, Handaushub, im Bereich von Anschlüssen,
  Muffen- und Schweißlöchern.
  Zwischentransporte in der Baugrube und laden zur
  Abfuhr.

03) Durch Homogenbereich HF (Fels) erforderlicher und
  unvermeidlicher Mehrausbruch ist örtlich aufzunehmen und durch ein Aufmaß nachzuweisen.

04) Für die Einteilung von Boden und Fels in Homgenbereiche gem. DIN 18300 sind die Leistungspositionen "Abmessungen und Zustand nach Angabe AG"
  (Positionen ab OZ X.X.X.X.60) zu verwenden.

05) Ergänzend zu DIN 18300 (VOB/C):
  Aufgemessen werden auszubrechende Bauteile erst
  bei Überschreitung folgender Mindestgrößen:
  Mauerwerk und Beton unbewehrt 0,300 m³/m,
  Mauerwerk und Beton bewehrt 0,200 m³/m,
  Stahlbeton 0,100 m³/m.

06) Abschnittsweise darf nur so weit ausgehoben
  werden, dass die nächste Lage der Aussteifung
  bzw. Rückverhängung unter Einhaltung der
  Standsicherheit des Verbaus eingebaut
  werden kann. Beim Verbau mit Verbauträgern
  sind die horizontalen Bewegungen durch
  Verdichtung der Bohrlochauffüllung und der
  Durchbiegung zu berücksichtigen.
  Bei entspr. Breite kann in der Mitte der Baugrube
  ein Schlitz tiefer ausgehoben werden. Der
  stehenbleibende Erdkörper muss die Standsicherheit des Verbaus gewährleisten.

07) Wenn die planmäßige Gründungssohle tiefer
  als die angetroffene Felsoberfläche liegt, behält
  sich der AG vor, die planmäßige Gründungssohle
  höher zu legen.

50) Einstufen nach der Tiefe:
  OK Gelände bzw. Verkehrsfläche bis Baugrubensohle in der Längsachse der Baugrube.

51) Aufmaß:
  Gemischter Verbau, querausgesteift oder rückverhängt:
      1. im Querschnitt:
  a) oben querausgesteift, unten rückverhängt: bis 3,00 m
  unter UK Queraussteifung OZ 1.2.4.1.3.00,
  darunter OZ 1.2.4.1.2.00,
  b) Baugrube oben rückverhängt, unten querausgesteift:
  bis 1,00 m unter UK oberster Queraussteifung,
  OZ 1.2.4.1.2.00, darunter OZ 1.2.4.1.3.00, 2. in
  Längsrichtung: Achse der ersten bis Achse der
  letzten Queraussteifung OZ 1.2.4.1.3.00.
  Verbände, Konsolen usw. werden dabei nicht
  berücksichtigt.

52) Aufweitungen und Nischen für Anbauten,
  Grundwasserbrunnen, Schächte, usw. werden, wenn
  kein getrennter Aushub erfolgt, mit dem Baugrubenaushub aufgemessen.

53) Gesondert vergütet werden:
  Ausbauen der Straßenbefestigung nach OZ 1.2.1.0.0.00 ff.
  Abtrag von Oberboden nach OZ 1.1.3.1.0.00,
  Gräben und Gruben in Baugruben.
  Baumwurzeln, Erschwernisse im Bereich von Ver- und
  Entsorgungsleitungen nach OZ 1.2.4.9.2.00.
  Im Zuge des Aushubs ausgebaute bzw. abgebrochene und
  zerkleinerte Rohre aus Beton, Stahlbeton, Steinzeug usw.
  nach OZ 1.2.4.4.0.00, Kanäle aus Ortbeton oder
  Mauerwerk, Trennschnitte, Planum und
  Untergrundverdichtung, Wiedereinfüllungen.

  Ausheben von Böden
  des Homogenbereichs HA > 10 cm Schichtdicke,
  des Homogenbereichs HF > 10 cm Schichtdicke sowie
  ausheben von gefrorenem Boden > 10 cm Schichtdicke nach OZ 1.2.4.9.1.00

*Hinweis: Gräben*
Katalog-Nr. 08-23/LBTIEF-1/1.2.3.
Gräben

01) Für Ver- und Entsorgungsleitungen, Streifenfundamente,
  Nocken, Drainagen usw. einschl. der im Zuge des Grabens
  liegenden Gruben.

50) Gesondert vergütet werden:
  Ausbauen der Straßenbefestigung nach OZ 1.2.1.0.0.00. ff.

51) Verbauten sind kraftschlüssig herzustellen und bis zur
  Wiederverfüllung im Graben zu belassen.

*Hinweis: für Baugruben*
Katalog-Nr. 08-23/LBTIEF-1/1.3.1.

*Hinweis: für Gruben*
Katalog-Nr. 08-23/LBTIEF-1/1.3.1.

*Hinweis: Gruben*
Katalog-Nr. 08-23/LBTIEF-1/1.2.3.
Gruben

01) Für Ver- und Entsorgungsleitungen, Streifenfundamente
  usw.

50) Einstufung erfolgt nach f = Sohlfläche.

51) Gesondert vergütet wird:
  Ausbauen der Straßenbefestigung nach OZ 1.2.1.0.0.00 ff.

*Hinweis: mit senkrechten Wänden in Baugruben*
Katalog-Nr. 08-23/LBTIEF-1/1.2.3.1.
mit senkrechten Wänden in Baugruben

01) Grabentiefe gemessen unter planmäßiger Baugrubensohle.

*Hinweis: Auffüllung*
Katalog-Nr. 08-23/LBTIEF-1/1.
Auffüllung

01) Besonders hingewiesen wird auf:
  Bundes-Bodenschutz-u Altlastenverordnung (BBodSchV),
  Verordnung über Anforderungen an den Einbau von
  mineralischen Ersatzbaustoffen in technische Bauwerke
  (Ersatzbaustoffverordnung - ErsatzbaustoffV).
  Der Einbau von mineralischen Ersatzbaustoffen oder
  Gemischen in technische Bauwerke in
  Wasserschutzgebieten sowie in Heilquellenschutzgebieten
  ist in der ErsatzbaustoffV geregelt.

02) Ist auf der Baustelle kein geeigneter Boden vorhanden, so
  hat das Aushubmaterial von anderen Baustellen des AG
  Vorrang vor Boden Dritter. Dem AN obliegt insoweit die
  Verkehrssicherungspflicht auf der Zu- und Abfahrtsstraße.

03) Durch unsachgemäße Zwischenlagerung unbrauchbar
  gewordenes Material darf nicht verwendet werden. In
  solchen Fällen hat der AN auf seine Kosten brauchbaren
  Verfüllboden heranzuschaffen und den unbrauchbaren
  abzufahren.

04) Die Beschaffung des verdichtungsfähigen Fremdbodens ist
  Aufgabe des AN. Der Boden ist frei Baustelle zu liefern.
  Die Vergütung erfolgt nach ausgeschriebenen Positionen.

50) Die OZ für Auffüllungen unter Abdeckungen und
  Behelfsbrücken wird vergütet bei Arbeitshöhen <= 3,00 m
  unter UK Abdeckung. Darin sind alle Erschwernisse durch
  die Abdeckungen enthalten, z.B. durch Ein- und Ausbau der
  Abdeckung während der Auffüllung.

51) Gesondert vergütet werden:
  Planum von
      - Baugruben,
      - Verkehrsflächen,
      - Vegetationsflächen und
      - Sportflächen nach OZ 1.4.4.0.0.00.

52) Nicht gesondert vergütet wird: Untergrundverdichtung auf
  der Auffüllung.

*Hinweis: Boden*
Katalog-Nr. 08-23/LBTIEF-1/1.6.
Boden

01) einschl. Erschwernisse infolge von Leitungen. Ausnahme:
  Gräben und Gruben.

50) Gesondert vergütet werden:
  Auffüllungen der Leitungszone von Abwasserleitungen und
  -Abwasserkanälen entspr. DIN EN 1610 nach
  OZ 2.2.8.0.0.00.

  Materiallieferungen für die Auffüllung der Leitungszone der
  Versorgungsleitungen nach OZ 1.6.5.0.0.00, nach Angabe
  der Eigentümer der Leitungen.

  Lieferung des einbau- und verdichtungsfähigen
  Fremdbodens nach OZ 1.6.5.3.0.00

*Hinweis: Flächen und Dämme*
Katalog-Nr. 08-23/LBTIEF-1/1.6.1.

*Hinweis: Untergrund- und Unterbauverbesserung, Planum*
Katalog-Nr. 08-23/LBTIEF-1/1.
Untergrund- und Unterbauverbesserung, Planum

01) Gemäß ZTV E-StB.

*Hinweis: Bodenverbesserung*
Katalog-Nr. 08-23/LBTIEF-1/1.4.
Bodenverbesserung

01) Einrütteln oder einrammen der Füllstoffe bis zur Erzielung
  der Standfestigkeit.

*Hinweis: Natürliche Mineralstoffe*
Katalog-Nr. 08-23/LBTIEF-1/1.4.2.

*Hinweis: Frostschutz- und Tragschichten*
Katalog-Nr. 08-23/LBTIEF-1/1.2.1.
Frostschutz- und Tragschichten

01) Einschl. Entsorgung. Verwertung nach Wahl des AN.

*Hinweis: Flächen*
Katalog-Nr. 08-23/LBTIEF-1/1.2.4.

*Hinweis: Feinplanum*
Katalog-Nr. 08-23/LBTIEF-1/1.1.5.1.
Feinplanum

01) Steine von mehr als 5 cm Durchmesser, Wurzelunkräuter,
  schwer verrottbare Pflanzteile und Abfall ablesen, anfallende
  Stoffe zur Abfuhr auf Haufen setzen. Verwertung nach Wahl
  des AN.

*Hinweis: Planum*
Katalog-Nr. 08-23/LBTIEF-1/1.4.
Planum

01) Restaushub lösen und laden bzw. Restauffüllung
  einbauen und verdichten.

02) Das Planum ist profilgerecht, eben und tragfähig
  entsprechend den Anforderungen der ZTV E-StB
  herzustellen

03) Vegetationsflächen nicht verdichten.

50) Aufmaß:
  tatsächlich hergestelltes Planum.

51) Gesondert vergütet werden:
  Entsorgung nach OZ 1.2.9.0.0.00

52) Zwischen Flächen, Streifen und kleinen Flächen wird nicht
  unterschieden

53) Zwischen eben und geneigt wird nicht unterschieden

**4.2.2.10 Abtragsflächen abtragen lagern <=1:4 >10-50m**
Katalog-Nr. 08-23/LBTIEF-1/1.1.3.1.2.12
Erdarbeiten
Garten- und Landschaftsbau, Oberboden
Oberboden
Abtragsflächen
abtragen, seitlich lagern
Neigung <= 1:4, Förderweg > 10 bis 50 m
Menge: 100,000 m³

**4.2.2.20 Auftragsflächen laden+einbauen <=1:4 >50-100m**
Katalog-Nr. 08-23/LBTIEF-1/1.1.3.3.1.14
Erdarbeiten
Garten- und Landschaftsbau, Oberboden
Oberboden
Auftragsflächen
laden und einbauen
Neigung <= 1:4, Förderweg > 50 bis 100 m
Menge: 100,000 m³

**4.2.2.30 Auftragsflächen liefern+einbauen <=1:4**
Katalog-Nr. 08-23/LBTIEF-1/1.1.3.3.2.10
Erdarbeiten
Garten- und Landschaftsbau, Oberboden
Oberboden
Auftragsflächen
liefern und einbauen
Neigung <= 1:4
Menge: 30,000 m³

**4.2.2.40 FsTragschichten ungeb ausbauen >4m² b>1m d>40cm**
Katalog-Nr. Stuttgarter Leistungsbuch/LBTIEF-1/1.2.1.6.3.50
Erdarbeiten
Aushub
Verkehrsflächen
Frostschutz- und Tragschichten
ungebunden, > 4 m², b > 1 m
d > 40 cm <= 50 cm
Menge: 1200,000 m³

**4.2.2.50 Flächenabtrag t>0,50m**
Katalog-Nr. 08-23/LBTIEF-1/1.2.4.3.1.12
Erdarbeiten
Aushub
Baugruben und Flächen
Flächen
Abtrag
t > 0,50 m
Menge: 1200,000 m³

**4.2.2.60 Planum in Verkehrsflächen, Homogenbereich HB**
Katalog-Nr. 08-23/LBTIEF-1/1.4.4.1.1.20
Erdarbeiten
Untergrund- und Unterbauverbesserung, Planum
Planum
eben bzw. geneigt
Planum
in Verkehrsflächen
Menge: 2200,000 m²

*Hinweis: Flächen*
Katalog-Nr. 08-23/LBTIEF-1/1.4.2.1.
Flächen

01) Frisch gebrochenes Steinbruchmaterial

*Hinweis: Bodenverbesserung mit ausgebaute vorhandene Schottertragschicht*

**4.2.2.70 Bodenverbess Flächen Schotter einrütteln**
Katalog-Nr. 08-23/LBTIEF-1/1.4.2.1.1.18
Erdarbeiten
Untergrund- und Unterbauverbesserung, Planum
Bodenverbesserung
Natürliche Mineralstoffe
Flächen
Schotter
Menge: 1200,000 t

**4.2.2.80 Geotextilien als Trennschicht GRK5**
Katalog-Nr. 08-23/LBTIEF-1/1.4.7.7.1.15
Erdarbeiten
Untergrund- und Unterbauverbesserung, Planum
Filter- und Trennschichten
Geotextilien
als Trennschicht
GRK 5
Menge: 2200,000 m²

*Hinweis: Gräben und Gruben*
Katalog-Nr. 08-23/LBTIEF-1/1.2.
Gräben und Gruben

01) Besonders hingewiesen wird auf die ETV Stadt
  Stuttgart "Erdarbeiten". Liegt kein Baugrundgutachten vor, so ist die ETV Stadt Stuttgart
  " Erdarbeiten" anzuwenden.
  Boden und Fels sind entsprechend ihrem Zustand
  vor dem Lösen in die Homogenbereiche gem.
  ETV Stadt Stuttgart "Erdarbeiten" einzuteilen.

02) Zur Leistung gehören:
  Ausheben von Böden des Homogenbereichs HB,
  des Homogenbereichs HA <= 10 cm Schichtdicke,
  des Homogenbereichs HF <= 10 cm Schichtdicke sowie
  ausheben von gefrorenem Boden <= 10 cm Schichtdicke.
  Profilieren der Sohle, Wände und Böschungen, Handaushub im Bereich von Anschlüssen,
  Muffen- und Schweißlöchern.

03) Durch Homogenbereich HF (Fels) erforderliche und
  unvermeidliche Mehrbreiten sind örtlich aufzunehmen und durch ein Aufmaß nachzuweisen.

04) Für die Einteilung von Boden und Fels in Homogenbereiche gem. DIN 18300 sind die Leistungspositionen "Abmessungen und Zustand nach Angabe AG"
  (Positionen ab OZ X.X.X.X.60) zu verwenden bzw.
  aus Titel 1.2.3.3. Homogene Schichten.

05) b = Breite auf der Sohle

50) Gesondert vergütet werden:
  Abtrag von Oberboden, Gräben und Gruben in
  Baugruben, Mehraufwendungen im Bereich von Ver-
  und Entsorgungsleitungen, Wiedereinfüllen von
  Gräben und Gruben.

  Im Zuge des Aushubs ausgebaute bzw. abgebrochene und
  zerkleinerte Rohre aus Beton, Stahlbeton, Steinzeug usw.
  nach OZ 1.2.3.4.0.00

  Ausheben von Böden
  des Homogenbereichs HA > 10 cm Schichtdicke,
  des Homogenbereichs HF > 10 cm Schichtdicke sowie
  ausheben von gefrorenem Boden > 10 cm Schichtdicke nach OZ 1.2.3.9.1.00

51) Aufweitungen für Schächte usw. werden, wenn sie
  mit dem Grabenaushub erfolgen können, wie der
  Grabenaushub vergütet.

52) Einstufung der Graben- oder Grubentiefe für die
  Abrechnung:
  OK Gelände, Straße oder Gehweg bzw. UK Voraushub
  bis Aushubsohle.

*Hinweis: Gräben*
Katalog-Nr. 08-23/LBTIEF-1/1.2.3.
Gräben

01) Für Ver- und Entsorgungsleitungen, Streifenfundamente,
  Nocken, Drainagen usw. einschl. der im Zuge des Grabens
  liegenden Gruben.

50) Gesondert vergütet werden:
  Ausbauen der Straßenbefestigung nach OZ 1.2.1.0.0.00. ff.

51) Verbauten sind kraftschlüssig herzustellen und bis zur
  Wiederverfüllung im Graben zu belassen.

*Hinweis: mit senkrechten Wänden in Baugruben*
Katalog-Nr. 08-23/LBTIEF-1/1.2.3.1.
mit senkrechten Wänden in Baugruben

01) Grabentiefe gemessen unter planmäßiger Baugrubensohle.

**4.2.2.90 Grabenaushub senkr in Baugr t>1,75-4,0m b>1,0m**
Katalog-Nr. 08-23/LBTIEF-1/1.2.3.1.5.22
Erdarbeiten
Aushub
Gräben und Gruben
Gräben
mit senkrechten Wänden in Baugruben
t > 1,75 bis 4,00 m, b > 1,00 m bis b <= 2,00 m
Menge: 50,000 m³

**4.2.2.100 Grabenaushub senkr in Baugr t>0,5-1,0m b>0,5m**
Katalog-Nr. 08-23/LBTIEF-1/1.2.3.1.5.14
Erdarbeiten
Aushub
Gräben und Gruben
Gräben
mit senkrechten Wänden in Baugruben
t > 0,50 bis 1,00 m, b > 0,50 m
Menge: 50,000 m³

*Hinweis: Sicherung offene Bauweisen*
Katalog-Nr. 08-23/LBTIEF-1/1.
Sicherung offene Bauweisen

01) Auf DIN 4124 wird hingewiesen.

02) Ausführungspläne mit statischem Nachweis, für jeden
  Bauzustand, ausgenommen für genormte Verbauarten (z.B.
  nach DIN 4124), sind 4 Wochen vor Ausführungsbeginn zur
  Prüfung einzureichen. Die Lasten aus Verkehr,
  Fahrzeuganprall, Gebäuden, Masten aller Art, Kanälen,
  Kabel, Leitungen usw. sind aufzunehmen.

03) Erschwernisse aus Ruinenresten und Trümmern werden,
  soweit diese nicht in den Ausschreibungsunterlagen zu
  ersehen sind, vergütet.

50) Der Angebotspreis je m² Verbau ist ein Pauschalpreis, der
  alle Leistungen des Verbaus, einschl. Erschwernisse durch
  die Örtlichkeit, Konstruktion des Bauwerks, Bauverfahrens
  usw. enthält.(Gilt nur für Teil 1.31)

51) Der vorgeschriebene Stirnverbau ist immer einzubauen.
  Die Fläche des Stirnverbaus hängt von der Anzahl der
  hintereinander eingesetzten Verbaugeräte und der
  Baugeschwindigkeit ab.
  Der Aufwand für den Stirnverbau wird vom Auftragnehmer
  bestimmt. Der Stirnverbau ist daher in die Einheitspreise
  einzukalkulieren, eine gesonderte Vergütung dafür erfolgt
  nicht.

52) Einstufung:
  "t" entspr. der Gesamttiefe OK Gelände bzw.
  OK Wasserspiegel + Freibord bis Baugrubensohle.

53) Aufmaß:
  Tatsächlich verbaute Fläche: Die Fläche ermittelt sich
  aus der Länge des Verbaus in Verbauwandachse und
  Höhe des Verbaus von der planmäßigen Baugrubensohle
  bis zur vorgegebenen Oberseite des Verbaus. Als Verbauwandachse gilt nicht die Abwicklung einzelner Elemente der
  Verbauwand, sondern die kürzeste Linie entlang dieser;
  z.B. gilt bei aufgelösten Bohrpfahlwänden die Verbindung
  der Pfahlmittelpunkte als Verbauwandachse.
  Wenn gemischter Verbau:
  z.B. rückverhängt und querausgesteift
      - gilt als Abrechnungsgrenze die Mitte zwischen beiden
  Verbauarten.

*Hinweis: Verbau nach Wahl des AN*
Katalog-Nr. 08-23/LBTIEF-1/1.3.
Verbau nach Wahl des AN

01) Ein- und ausbauen, einschl. Queraussteifung, vor- und
  unterhalten. Arbeitsebene: Gelände oder Baugrubensohle.

02) Beim Einsatz von Grabenverbaugeräten muss die
  Verwendungsanleitung des Herstellers an der Baustelle
  vorliegen.

50) Gesondert vergütet werden:
  Erschwernisse im Bereich von Ver- und
  Entsorgungsleitungen, durch Rücksprünge und
  Ausbuchtungen nach OZ 1.3.1.9.0.00.

*Hinweis: für Gräben*
Katalog-Nr. 08-23/LBTIEF-1/1.3.1.
für Gräben

50) Aufmaß:
  Verbau für Gruben oder Aufweitungen, der im Zuge oder in
  Verbindung mit Gräben hergestellt wird, wird wie der
  Grabenverbau vergütet.

*Hinweis: vollflächig*
Katalog-Nr. 08-23/LBTIEF-1/1.3.1.2.
vollflächig

01) Entspr. DIN 4124
  Grabenverbaugeräte nach Abschnitt 5
  waagerechter Grabenverbau nach Abschnitt 6
  senkrechter Grabenverbau nach Abschnitt 7

**4.2.2.110 Verbau Gräben t>1,75-5,00m vollflächig zweiseitig**
Katalog-Nr. 08-23/LBTIEF-1/1.3.1.2.2.17
Erdarbeiten
Sicherung offene Bauweisen
Verbau nach Wahl des AN
für Gräben
vollflächig
t>1,75 bis 5,00m vollflächig zweiseitig
Menge: 200,000 m²

**4.2.2.120 Verbau Gräben t<=1,75m, vollflächig zweiseitig**
Katalog-Nr. 08-23/LBTIEF-1/1.3.1.2.2.15
Erdarbeiten
Sicherung offene Bauweisen
Verbau nach Wahl des AN
für Gräben
vollflächig
t <= 1,75 m, zweiseitig
Menge: 100,000 m²

*Hinweis: Erschwerniszulagen*
Katalog-Nr. 08-23/LBTIEF-1/1.2.3.
Erschwerniszulagen

01) Sprengungen sind, auch wenn sie in den
  Ausschreibungsunterlagen genannt sind, nur nach
  ausdrücklicher Zustimmung des AG gestattet. Vor der
  Zustimmung des AG muss der AN alle behördlichen
  Genehmigungen einholen und eine ausreichende
  Versicherung haben. Der unschädliche Einfluss der
  Sprengung auf benachbarte Bauteile muss durch einen
  Sachverständigen in einem Sprenggutachten, einschl.
  Schussbildern, nachgewiesen werden. Der Sachverständige
  ist vom AN mit der Überwachung der Sprengungen zu
  beauftragen. Für die Erschütterungsmessungen ist bei den
  Sprengungen eine 3-Komponenten-Geberstation mit
  Lichtpunktschreiber auf- und abzubauen, vorzuhalten,
  umzusetzen, zu betreiben und auszuwerten.

50) Gesondert vergütet werden:
  Durchbrüche und Schlitze nach OZ 4.2.8.2.0.00.

51) Erschwernisse, für deren Vergütung bestimmte
  Mindestgrößen vorgeschrieben sind, werden, wenn sie diese
  überschreiten, ohne Abzug der Mindestgröße vergütet.

*Hinweis: Erschwernisse durch Leitungen und Kabel*
Katalog-Nr. 08-23/LBTIEF-1/1.3.1.9.
Erschwernisse durch Leitungen und Kabel

01) Für Einzelleitung <= DN 150 wird keine Erschwerniszulage
  vergütet.

50) Aufmaß:
  je Verbauseite,
  Länge: Außenkanten der außenliegenden Leitungen oder
  Kabel + 2 x 1,00 m
      - gerechnet von OK Gelände bis Baugrubensohle. Gilt für
  OZ 1.3.1.9.2.10 und für OZ 1.3.1.9.2.11.

51) Aufmaß: Gerechnet von OK Gelände bis Baugrubensohle.
  Gilt für OZ 1.3.1.9.2.20.

*Hinweis: Leitungen*
Katalog-Nr. 08-23/LBTIEF-1/1.2.3.9.
Leitungen

01) Aushub im Bereich von Ver- und Entsorgungsleitungen
  entspr. der Standards der Eigentümer der Leitungen.

50) Aufmaß:
  nach Länge der teilweise oder ganz freigelegten Leitung
  bzw. Leitungstrasse in allen Höhenlagen, gemessen in der
  Leitungsachse.
  Vergütung je Leitung auch, wenn Leitungen in dichter Folge
  queren, d.h. lichter Abstand untereinander > 50 cm.
  Beinhaltet auch Erschwernisse beim Aushub unter den
  Leitungen oder Leitungstrassen bis zur Grabensohle.
  Erschwernisse infolge von nicht freigelegten Leitungen,
  auch wenn sie sich in der Nähe des Aushubs befinden,
  werden nicht gesondert vergütet. Diese Erschwernisse
  sind mit Positionen der Leistungsgruppen 1.2.3.1.0.00
  und 1.2.3.2.0.00 abgegolten.
  Kabeltrassen oder parallel verlegte Kabel in Kabelzugrohren
  werden in der Draufsicht gezählt:
  1- und 2-zügig,
  3- und 4-zügig,
  5- und 6-zügig,
  7- bis 8-zügig.
  Ungeordnete, dicht aneinander liegende Kabelbündel
  (d.h. lichter Abstand der Leitungen untereinander < 50 cm)
  werden gem. ihrer Gesamtbreite einem Nenndurchmesser
  DN zugeordnet.

51) Senkrecht verlaufende Schiebergestänge und sonstige
  Anbauteile der Versorgungsleitungen werden
  übermessen.

**4.2.2.130 Aushub an Leitungen <=DN300 1+2zügig**
Katalog-Nr. 08-23/LBTIEF-1/1.2.3.9.2.50
Erdarbeiten
Aushub
Gräben und Gruben
Erschwerniszulagen
Leitungen
Leitungen <= DN 300, 1- und 2-zügig
Menge: 30,000 m

**4.2.2.140 Verbau im Bereich Leitungen oder Kabel quer**
Katalog-Nr. 08-23/LBTIEF-1/1.3.1.9.2.11
Erdarbeiten
Sicherung offene Bauweisen
Verbau nach Wahl des AN
Erschwerniszulagen
Erschwernisse durch Leitungen und Kabel
quer zur Verbauachse, Kabel oder Leitungen
Menge: 50,000 m²

**4.2.2.150 Verbau im Bereich Leitungen längs zur Verbauachse**
Katalog-Nr. 08-23/LBTIEF-1/1.3.1.9.2.20
Erdarbeiten
Sicherung offene Bauweisen
Verbau nach Wahl des AN
Erschwerniszulagen
Erschwernisse durch Leitungen und Kabel
längs zur Verbauachse
Menge: 50,000 m²

*Hinweis: Entwässerungsleitungen in offener Bauweise*
Katalog-Nr. 08-23/LBTIEF-2/2.
Entwässerungsleitungen in offener Bauweise

01) Leistungen entspr. folgenden Vorschriften:
  DIN 18306 (VOB/C), DIN EN 1610 in Verbindung mit
  DWA-A 139

02) Entspr. der örtlichen Situation statisch
  ausreichend bemessene Rohre verwenden. Nach
  Aufforderung durch den AG statischen Nachweis vorlegen.

03) Rohrauflager und Einbettung nach Plänen und
  und Regelzeichnungen des AG oder nach DIN EN 1610.

04) Abzweige:
  DN beziehen sich auf das Hauptrohr, zwischen
  unterschiedlichen DN der abzweigenden Rohre und
  zwischen unterschiedlichen Winkeln wird nicht
  unterschieden. Sofern nicht anders verlangt,
  45 Grad Abzweig verwenden.

05) Bögen:
  Zwischen unterschiedlichen Winkeln wird nicht
  unterschieden.

06) Übergangsstücke:
  DN beziehen sich auf den größeren DN (DN 1),
  zwischen den unterschiedlichen kleineren DN
  (DN 2) wird nicht unterschieden.
  Übergangsstücke sind auch alle Formstücke,
  die eine Verbindung zu Rohren anderer
  Werkstoffe herstellen.

07) Anschlussstutzen:
  Hauptrohr mit Kernbohrgerät anbohren und
  Anschlussstutzen axial einsetzen. Der
  Durchflussquerschnitt des angebohrten Rohres darf
  nur durch bauartbedingte Dichtlippe am
  Anschlussteil verringert werden. Der DN
  bezieht sich auf das abgehende Rohr.
  Die Montageanleitung des Herstellers ist zu beachten.

08) Manschettendichtungen:
  Typ 2 B, EDPM-Gummi nach DIN EN 681-1 mit
  Spannbänder Werkstoff-Nr. 1.4401 und deren
  Verbindungen in korrosionsresistenter geTOXter
  Ausführung. Auch als Übergang auf andere Materialien.
  Nur güteüberwachte Fabrikate zugelassen. Nachweis der
  Güteüberwachung vorlegen. Einschl. Wiederherstellen des
  Rohrauflagers.

  Variable Rohrkupplung:
  Rohrkupplung zur variablen, stufenlosen Verbindung von
  Abwasserrohren unterschiedlicher bzw. gleicher Nennweite
  mit verschiedenem Außendurchmesser. Bei der Verbindung
  von Abwasserrohren mit unterschiedlicher Nennweite ist der
  für den sohlgleichen Übergang erforderliche Exzenterring
  mitzuliefern.
  Mit DIBt-Zulassung, Dichtungskörper
  nach DIN EN 681-1.

09) Ablängen und Trennen:
  Planeben und rechtwinklig einschl. Verlust und
  Wertminderung des Restrohres. Trennen von Rohren, die
  in Gräben, Gruben usw. eingebaut sind, werden nach
  diesen OZ abgerechnet.

10) Einbau zwischen Bewehrungen:
  Wird ab einer Mindestlänge von 500 mm je
  Bauteil, dann aber in voller Länge vergütet.
  Aufhängen oder Unterstützen der Rohre sowie
  Sichern gegen Auftrieb, einschl.
  Befestigungsmaterial und der Erschwernisse
  beim Bewehren und Betonieren.

11) Jede planmäßige Durchdringung einer Schalung
  wird mit 1 St abgerechnet. Die Aussparung
  wird bei der Wandschalung bei allen DN nicht
  abgezogen.
  Bei den Schachtunterteilen der OZ 2.4.1.2.0.00,
  2.4.1.3.0.00 usw. werden die Erschwernisse für
  das Durchdringen von Schalungen nicht gesondert vergütet.

50) Rohrlängen werden in der Achse (einschl.
  Formstücke) aufgemessen.

51) Aufmaß:
  Passstücke, Ablängen und Trennen.
  Je Haltung und je vom AG vorgegebenen Zwangspunkt
  (jedoch nicht Hausanschlüsse, wenn aus den
  Planunterlagen bekannt) wird maximal nur einer vergütet.

*Hinweis: Rohrummantelung*
Katalog-Nr. 08-23/LBTIEF-2/2.2.8.
Rohrummantelung

01) Rohrummantelung bestehend aus:
      - Unterer und oberer Bettungsschicht
      - Seitenverfüllung,
      - Abdeckung, entspr. DIN EN 1610 Bild 1.

**4.2.2.160 Schotter-Splitt-Brechsand-Gemisch Auflager Rohr einbauen D 10-15cm**
Schotter-Splitt-Brechsand-Gemisch Auflager Rohr einbauen D 10-15cm
Schotter-Splitt-Brechsand-Gemisch, für Auflager von Rohrleitungen, profilgerecht einbauen, in
Graben für Abwasserkanäle, Schichtdicke über 10 bis 15 cm.
Menge: 100,000 m3

**4.2.2.170 Boden Drängraben T bis 0,2m lösen, laden BK 3/4**
Boden Drängraben T bis 0,2m lösen, laden BK 3/4
Boden der Drängräben, Aushubtiefe bis 0,2 m, Sohlenbreite der Gräben über 0,5 bis 0,6 m,
profilgerecht lösen, Aushub laden, Abfuhr und Deponierung werden gesondert vergütet,
Bodenklassen 3 und 4 DIN 18300, .
Menge: 150,000 m

**4.2.2.180 Schotter-Splitt-Brechsand-Gemisch einbauen Sickerpackung D 25-30cm**
Schotter-Splitt-Brechsand-Gemisch einbauen Sickerpackung D 25-30cm
Schotter-Splitt-Brechsand-Gemisch profilgerecht einbauen, für Sickerpackungen, in Graben,
Körnung 0/45, Schichtdicke über 25 bis 30 cm.
Menge: 20,000 m3

##### 4.2.3 Entwässerung

*Hinweis: ohne besondere Anforderung durch den AG*
Katalog-Nr. 08-23/LBTIEF-2/2.1.3.

**4.2.3.10 Dränl. Teilsickerrohr, DN 100**
Katalog-Nr. 08-23/LBTIEF-2/2.1.3.2.1.10
Entwässerungs- und Versorgungsanlagen
Wasserhaltung, Dränagen und Brunnenbau
Dränagen ohne besondere Anforderungen
ohne besondere Anforderung durch den AG
Strecke
DN 100 Teilsickerrohr
Menge: 150,000 m

**4.2.3.20 Abzweig Dränl. Teil-/Vollsickerrohr, DN 100**
Katalog-Nr. 08-23/LBTIEF-2/2.1.3.2.2.10
Entwässerungs- und Versorgungsanlagen
Wasserhaltung, Dränagen und Brunnenbau
Dränagen ohne besondere Anforderungen
ohne besondere Anforderung durch den AG
Abzweige für Teil- und Vollsickerrohre
DN 100
Menge: 15,000 St

**4.2.3.30 Bogen Dränl. Teil-/Vollsickerrohr, DN 100**
Katalog-Nr. 08-23/LBTIEF-2/2.1.3.2.3.10
Entwässerungs- und Versorgungsanlagen
Wasserhaltung, Dränagen und Brunnenbau
Dränagen ohne besondere Anforderungen
ohne besondere Anforderung durch den AG
Bögen für Teil- und Vollsickerrohre
DN 100
Menge: 15,000 St

*Hinweis: Schächte Dränagen*
Katalog-Nr. 08-23/LBTIEF-2/2.1.
Schächte Dränagen

01) Einschl. angeformten Abgängen und aller Dichtmaterialien.

*Hinweis: Spül-/Kontroll-/Sammelschacht PVC-U*
Katalog-Nr. 08-23/LBTIEF-2/2.1.7.
Spül-/Kontroll-/Sammelschacht PVC-U

01) Spül-/Kontroll-/Sammelschacht aus PVC-U,
  DIN EN 13598-1

90) Ausschreibungshinweis, nicht Vertragsbestandteil:
  mögliche DN: 315,350,355 und 400 mm

91) Ausschreibungshinweis, nicht Vertragsbestandteil:
  mögliche Baulängen: 80,100,130,135,150,200,250,
  300 und 350 cm

92) Ausschreibungshinweis, nicht Vertragsbestandteil:
  Schutzdeckel aus: Aluminium, Aluminium mit Arretierung,
  GFK oder GFK mit Arretierung

**4.2.3.40 PVC-U-Drainageschacht, m.Sandfang, DN 315, L=80cm**
Katalog-Nr. 08-23/LBTIEF-2/2.1.7.3.2.10
Entwässerungs- und Versorgungsanlagen
Wasserhaltung, Dränagen und Brunnenbau
Schächte Dränagen
Spül-/Kontroll-/Sammelschacht PVC-U
Spül-/Kontroll-/Sammelschacht PVC-U mit Sandfang
DN 315, Baulänge 80 cm, Schutzdeckel aus Aluminium
Menge: 15,000 St

*Hinweis: Entwässerungsleitungen in offener Bauweise*
Katalog-Nr. 08-23/LBTIEF-2/2.
Entwässerungsleitungen in offener Bauweise

01) Leistungen entspr. folgenden Vorschriften:
  DIN 18306 (VOB/C), DIN EN 1610 in Verbindung mit
  DWA-A 139

02) Entspr. der örtlichen Situation statisch
  ausreichend bemessene Rohre verwenden. Nach
  Aufforderung durch den AG statischen Nachweis vorlegen.

03) Rohrauflager und Einbettung nach Plänen und
  und Regelzeichnungen des AG oder nach DIN EN 1610.

04) Abzweige:
  DN beziehen sich auf das Hauptrohr, zwischen
  unterschiedlichen DN der abzweigenden Rohre und
  zwischen unterschiedlichen Winkeln wird nicht
  unterschieden. Sofern nicht anders verlangt,
  45 Grad Abzweig verwenden.

05) Bögen:
  Zwischen unterschiedlichen Winkeln wird nicht
  unterschieden.

06) Übergangsstücke:
  DN beziehen sich auf den größeren DN (DN 1),
  zwischen den unterschiedlichen kleineren DN
  (DN 2) wird nicht unterschieden.
  Übergangsstücke sind auch alle Formstücke,
  die eine Verbindung zu Rohren anderer
  Werkstoffe herstellen.

07) Anschlussstutzen:
  Hauptrohr mit Kernbohrgerät anbohren und
  Anschlussstutzen axial einsetzen. Der
  Durchflussquerschnitt des angebohrten Rohres darf
  nur durch bauartbedingte Dichtlippe am
  Anschlussteil verringert werden. Der DN
  bezieht sich auf das abgehende Rohr.
  Die Montageanleitung des Herstellers ist zu beachten.

08) Manschettendichtungen:
  Typ 2 B, EDPM-Gummi nach DIN EN 681-1 mit
  Spannbänder Werkstoff-Nr. 1.4401 und deren
  Verbindungen in korrosionsresistenter geTOXter
  Ausführung. Auch als Übergang auf andere Materialien.
  Nur güteüberwachte Fabrikate zugelassen. Nachweis der
  Güteüberwachung vorlegen. Einschl. Wiederherstellen des
  Rohrauflagers.

  Variable Rohrkupplung:
  Rohrkupplung zur variablen, stufenlosen Verbindung von
  Abwasserrohren unterschiedlicher bzw. gleicher Nennweite
  mit verschiedenem Außendurchmesser. Bei der Verbindung
  von Abwasserrohren mit unterschiedlicher Nennweite ist der
  für den sohlgleichen Übergang erforderliche Exzenterring
  mitzuliefern.
  Mit DIBt-Zulassung, Dichtungskörper
  nach DIN EN 681-1.

09) Ablängen und Trennen:
  Planeben und rechtwinklig einschl. Verlust und
  Wertminderung des Restrohres. Trennen von Rohren, die
  in Gräben, Gruben usw. eingebaut sind, werden nach
  diesen OZ abgerechnet.

10) Einbau zwischen Bewehrungen:
  Wird ab einer Mindestlänge von 500 mm je
  Bauteil, dann aber in voller Länge vergütet.
  Aufhängen oder Unterstützen der Rohre sowie
  Sichern gegen Auftrieb, einschl.
  Befestigungsmaterial und der Erschwernisse
  beim Bewehren und Betonieren.

11) Jede planmäßige Durchdringung einer Schalung
  wird mit 1 St abgerechnet. Die Aussparung
  wird bei der Wandschalung bei allen DN nicht
  abgezogen.
  Bei den Schachtunterteilen der OZ 2.4.1.2.0.00,
  2.4.1.3.0.00 usw. werden die Erschwernisse für
  das Durchdringen von Schalungen nicht gesondert vergütet.

50) Rohrlängen werden in der Achse (einschl.
  Formstücke) aufgemessen.

51) Aufmaß:
  Passstücke, Ablängen und Trennen.
  Je Haltung und je vom AG vorgegebenen Zwangspunkt
  (jedoch nicht Hausanschlüsse, wenn aus den
  Planunterlagen bekannt) wird maximal nur einer vergütet.

*Hinweis: Kunststoffrohre*
Katalog-Nr. 08-23/LBTIEF-2/2.2.
Kunststoffrohre

01) Leistungen gem. folgenden Vorschriften:
  DIN EN 1401, DIN EN 1852, DIN EN 13476,
  DIN EN 12666

*Hinweis: PP-Kanalrohre SN 16*
Katalog-Nr. 08-23/LBTIEF-2/2.2.3.
PP-Kanalrohre SN 16

01) PP-Kanalrohre SN 16 bis SLW 60 mit Überdeckung
  <= 8,00 m

02) Vollwand PP (= Polypropylen) Kanalrohr gemäß,
  DIN EN 1852, mit Steckmuffe und festeingelegter
  EPDM-Dichtung.

03) Für Anschlüsse und Formteile sind die Angaben der
  Hersteller zu beachten.

04) Anschlussstutzen:
  Anschlussstutzen zum seitlichen Anschluss mit integriertem
  Kugelgelenk, Rohrleitung im Kugelgelenk allseitig stufenlos
  abwinkelbar. Einschließlich fachgerechtem Anschluss
  mittels Lochsäge/Bohrung am Hauptkanal nach
  Herstellerangaben.

**4.2.3.50 PP-Rohr SN 16, DN/OD 160**
Katalog-Nr. 08-23/LBTIEF-2/2.2.3.8.1.10
Entwässerungs- und Versorgungsanlagen
Entwässerungsleitungen in offener Bauweise
Kunststoffrohre
PP-Kanalrohre SN 16
Strecke
DN/OD 160
Menge: 50,000 m

**4.2.3.60 Abzweig, PP-Rohr SN 16, DN/OD 160**
Katalog-Nr. 08-23/LBTIEF-2/2.2.3.8.2.10
Entwässerungs- und Versorgungsanlagen
Entwässerungsleitungen in offener Bauweise
Kunststoffrohre
PP-Kanalrohre SN 16
Abzweige
DN/OD 160
Menge: 1,000 St

**4.2.3.70 Bogen, PP-Rohr SN 16, DN/OD 160**
Katalog-Nr. 08-23/LBTIEF-2/2.2.3.8.3.10
Entwässerungs- und Versorgungsanlagen
Entwässerungsleitungen in offener Bauweise
Kunststoffrohre
PP-Kanalrohre SN 16
Bögen
DN/OD 160
Menge: 10,000 St

**4.2.3.80 Überschiebemuffe, PP-Rohr SN 16, DN/OD 160**
Katalog-Nr. 08-23/LBTIEF-2/2.2.3.8.4.10
Entwässerungs- und Versorgungsanlagen
Entwässerungsleitungen in offener Bauweise
Kunststoffrohre
PP-Kanalrohre SN 16
weitere Formteile
Überschiebemuffe DN/OD 160
Menge: 8,000 St

**4.2.3.90 Anschlussst. mit Kugelg., PP-Rohr SN 16, DN/OD 160**
Katalog-Nr. 08-23/LBTIEF-2/2.2.3.8.4.60
Entwässerungs- und Versorgungsanlagen
Entwässerungsleitungen in offener Bauweise
Kunststoffrohre
PP-Kanalrohre SN 16
weitere Formteile
Anschlussstutzen mit Kugelgelenk DN/OD 160
Menge: 5,000 St

**4.2.3.100 Ablängen und Trennen, PP-Rohr SN 16, DN/OD Ang AG**
Katalog-Nr. 08-23/LBTIEF-2/2.2.3.8.6.60
Entwässerungs- und Versorgungsanlagen
Entwässerungsleitungen in offener Bauweise
Kunststoffrohre
PP-Kanalrohre SN 16
Ablängen und Trennen
DN/OD nach Angabe AG
'DN/OD 160 bis 200'
Menge: 10,000 St

*Hinweis: Entwässerungs- und Versorgungsanlagen*
Katalog-Nr. 08-23/LBTIEF-2/
Entwässerungs- und Versorgungsanlagen

01) Auf Anforderung sind Prüfnachweise der
  Fremdüberwachungen vorzulegen.

*Hinweis: Abläufe und Entwässerungsrinnen*
Katalog-Nr. 08-23/LBTIEF-2/2.
Abläufe und Entwässerungsrinnen

01) Entwässerungsrinnen für Oberflächenwasser nach
  DIN EN 1433 und DIN 19580 einschl. Stirnwände,
  Anschlussstücke und Rostauflager, sowie
  kraftstoffresistentem Fugenkitt zwischen den Fertigteilen.
  Einschl. Fundament aus Normalbeton C 12/15 DIN
  EN 206-1, DIN 1045-2, Expositionsklasse Frostangriff mit
  und ohne Taumittel XF2. Die Seiten der Rinnenkörper sind
  mit Beton C12/15 >= 100 mm Breite, bis 75 mm unter der
  OK der Rinnenabdeckung abzustützen. Beton oben mit
  45 Grad Neigung abschrägen. Gefälle der Rinnenkörper
  nach Regelzeichnung bzw. Ausführungsplänen.

02) Rinnenteile der OZ 2.3.2.0.0.00 und 2.3.3.0.0.00 mit Kran
  einbauen und mit Greifzug zusammenziehen.

03) Ablaufteile (Kastenrinnen):
  Rohrverbindung nach DIN EN 476, einschl.
  Geruchverschluss, Eimer, Rost und Zwischenteil, sowie
  Verschraubungen.

04) Passstücke:
  Fertigteil ablängen, einschl. Materialverlust und Mehrkosten.

50) Aufmaß:
  Stütz- und Unterbeton:
      - Nennweiten (NW) <= 300 einschließlich
      - Nennweiten > 300 nach OZ 3.7.1.1.0.00
  (Fundamentbeton) oder 4.2.2.4.00 (Unterbeton)

*Hinweis: Abläufe*
Katalog-Nr. 08-23/LBTIEF-2/2.3.
Abläufe

01) Leistungen gemäß folgenden Vorschriften:
  DIN 1229, DIN 1236, DIN 4052, DIN 19571, DIN 19583,
  DIN 19584, DIN 19590, DIN 19593 und DIN 19594.

02) Fertigteile in Zementmörtel MG III. Bodenstücke Klassen A
  bis F Beton C12/15, d = 100 mm.

50) Beton wird nicht gesondert vergütet.

*Hinweis: für Straßen und Höfe*
Katalog-Nr. 08-23/LBTIEF-2/2.3.7.

*Hinweis: für Aufsätze Kl. C 250 bis F 900*
Katalog-Nr. 08-23/LBTIEF-2/2.3.7.1.
für Aufsätze Kl. C 250 bis F 900

01) gem. DIN 4052.

**4.2.3.110 Boden 1a für Ablauf, C250-F900, DN 150**
Katalog-Nr. 08-23/LBTIEF-2/2.3.7.1.2. 2
Entwässerungs- und Versorgungsanlagen
Abläufe und Entwässerungsrinnen
Abläufe
für Straßen und Höfe
für Aufsätze Kl. C 250 bis F 900
Boden 1a DN 150
Menge: 8,000 St

**4.2.3.120 Schaft 5c für Ablauf, C250-F900, h=195mm**
Katalog-Nr. 08-23/LBTIEF-2/2.3.7.1.2.16
Entwässerungs- und Versorgungsanlagen
Abläufe und Entwässerungsrinnen
Abläufe
für Straßen und Höfe
für Aufsätze Kl. C 250 bis F 900
Schaft 5c, h = 195 mm
Menge: 8,000 St

**4.2.3.130 Schaft 5d für Ablauf, C250-F900, h=570mm**
Katalog-Nr. 08-23/LBTIEF-2/2.3.7.1.2.18
Entwässerungs- und Versorgungsanlagen
Abläufe und Entwässerungsrinnen
Abläufe
für Straßen und Höfe
für Aufsätze Kl. C 250 bis F 900
Schaft 5d, h = 570 mm
Menge: 8,000 St

**4.2.3.140 Auflagering 10a für Aufsatz 500/500, h=60mm**
Katalog-Nr. 08-23/LBTIEF-2/2.3.7.1.2.26
Entwässerungs- und Versorgungsanlagen
Abläufe und Entwässerungsrinnen
Abläufe
für Straßen und Höfe
für Aufsätze Kl. C 250 bis F 900
Auflagering 10a für Aufsatz 500/500, h = 60 mm
Menge: 8,000 St

**4.2.3.150 Eimer A4 verzinkt,**
Katalog-Nr. 08-23/LBTIEF-2/2.3.7.1.2.30
Entwässerungs- und Versorgungsanlagen
Abläufe und Entwässerungsrinnen
Abläufe
für Straßen und Höfe
für Aufsätze Kl. C 250 bis F 900
Eimer A4 verzinkt,
Menge: 8,000 St

**4.2.3.160 Aufsatz Ablauf, D400, Pultform, Begu,500x500 A1)**
Katalog-Nr. 08-23/LBTIEF-2/2.3.8.1.4. 9
Entwässerungs- und Versorgungsanlagen
Abläufe und Entwässerungsrinnen
Aufsätze
für Verkehrsflächen
Klasse D 400
Pultform, Begu-Rahmen DIN 19583-500x500 A1)
Menge: 8,000 St

##### 4.2.4 Einfassungen

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Einfassungen, Pflasterdecken, Plattenbeläge*
Katalog-Nr. 08-23/LBTIEF-3/3.
Einfassungen, Pflasterdecken, Plattenbeläge

01) Mindestanforderungen nach TL Pflaster

*Hinweis: Bordsteine*
Katalog-Nr. 08-23/LBTIEF-3/3.7.
Bordsteine

01) Auf frischem Betonfundament gem. DIN 18318.
  Einschl. erforderlicher Übergangssteinen.
  Bei abgebundenem Betonfundament einschl.
  Mörtelbett MG III, d >= 2 cm.

02) Bei Betonbord- und Natursteinen gilt:
  Für Radien <= 12 m sind Kurvensteine zu verwenden.
  Für Radien  >  12 m und <= 20 m sind gerade Bordsteine
  mit einer Länge von 0,5 m zu verwenden.
  Für Radien  >  20 m sind gerade Bordsteine mit einer
  Länge von 1,0 m zu verwenden.

50) Gesondert vergütet wird: Fundamentbeton nach OZ
  3.7.1.0.0.00.

*Hinweis: aus Naturstein*
Katalog-Nr. 08-23/LBTIEF-3/3.7.2.

*Hinweis: aus Beton DIN EN 1340*
Katalog-Nr. 08-23/LBTIEF-3/3.7.2.
aus Beton DIN EN 1340

01) Radien <= 12,0 m: Kurvensteine verwenden.

*Hinweis: Randeinfassungen*
Katalog-Nr. 08-23/LBTIEF-3/3.7.
Randeinfassungen

01) auf frischem Betonfundament gem. DIN 18318.
  Einschl. erforderlichen Übergangssteinen.
  Bei abgebundenem Betonfundament einschl.
  Mörtelbett MG III, d >= 2 cm.

50) Gesondert vergütet wird: Fundamentbeton
  nach OZ 3.7.1.0.0.00.

*Hinweis: Betonwerkstein gem. DIN 1338*
Katalog-Nr. 08-23/LBTIEF-3/3.7.3.

*Hinweis: Nähte, Flanken und Fugen vorbereiten*
Katalog-Nr. 08-23/LBTIEF-3/3.1.3.

*Hinweis: Fundamente*
Katalog-Nr. 08-23/LBTIEF-3/3.7.

*Hinweis: aus Beton*
Katalog-Nr. 08-23/LBTIEF-3/3.7.1.
aus Beton

01) Gemäß Regelzeichnung, einschl. Schalung.
  Oberfläche im Visier eben abgleichen.

02) Beton C 30/37 mit Überwachung gemäß
  Überwachungsklasse 1

03) R-Beton = ressourcenschonender Beton aus
  rezyklierten Gesteinskörnungen.
  Gesteinskörnungen Typ 1 und Typ 2 gem. DIN 4226-101.

  Anteil RC-Material für bewehrte Betone 25%-45%,
  Anteil RC-Material für unbewehrte Betone bis zu 100%.

**4.2.4.10 Bordstein aufnehmen und wiedereinbauen**
Bordstein aufnehmen, lagern und wiedereinbauen.
Bordstein Hochbord aus Granit
Fundament aus Beton, über 10 bis 20 cm dick, aufbrechen.
Wiederverwendbare Bordsteine säubern, auf Paletten stapeln, und sortiert lagern.
Sämtliche übriges Aufbruchgut nach Wahl des
AN verwerten.
Bordsteinen wiedereinbauen
inkl. notwendige Erdarbeiten und Fundament
gilt für Gerade- und Radiensteine
Menge: 300,000 m

**4.2.4.20 Granitbord mit Anlauf, Form A2, b/h=180/250 R<=12m**
Katalog-Nr. 08-23/LBTIEF-3/3.7.2.1.1.22
Verkehrswege und Freianlagen
Einfassungen, Pflasterdecken, Plattenbeläge
Bordsteine
aus Naturstein
Granit, DIN EN 1343
b/h = 180/250, Radien <= 12 m
Menge: 5,000 m

**4.2.4.30 Granitbord mit Anlauf, Form A3, b/h=180/300 R>12m**
Katalog-Nr. 08-23/LBTIEF-3/3.7.2.1.1.30
Verkehrswege und Freianlagen
Einfassungen, Pflasterdecken, Plattenbeläge
Bordsteine
aus Naturstein
Granit, DIN EN 1343
b/h = 180/300, Geraden und Radien > 12 m
Menge: 2,000 m

**4.2.4.40 Bordsteinfase nacharbeiten Bordstein Naturstein**
Bordsteinfase nacharbeiten Bordstein Naturstein
Bordsteinfase nacharbeiten, Naturbordstein, DIN EN 1343, Maße DIN 482, Form B 6, Breite 140
mm, Ausführung gemäß Einzelbeschreibung,
Einzelbeschreibungs-Nr
Fase 1,5/1,5 cm, nach Versetzen der Bordsteine herstellen
Menge: 10,000 m

**4.2.4.50 Granitbord ablängen alle Formate**
Katalog-Nr. 08-23/LBTIEF-3/3.7.2.1.1.90
Verkehrswege und Freianlagen
Einfassungen, Pflasterdecken, Plattenbeläge
Bordsteine
aus Naturstein
Granit, DIN EN 1343
Ablängen, alle Formate
Menge: 15,000 St

**4.2.4.60 Granitbord auf Gehrung schneiden alle Formate**
Katalog-Nr. 08-23/LBTIEF-3/3.7.2.1.1.92
Verkehrswege und Freianlagen
Einfassungen, Pflasterdecken, Plattenbeläge
Bordsteine
aus Naturstein
Granit, DIN EN 1343
auf Gehrung schneiden, alle Formate
Menge: 15,000 St

**4.2.4.70 R-Beton,C20/25,XF2,b<=30cm,CEM III/A32,5 N,Typ1 o 2**
Katalog-Nr. 08-23/LBTIEF-3/3.7.1.1.2.11
Verkehrswege und Freianlagen
Einfassungen, Pflasterdecken, Plattenbeläge
Fundamente
aus Beton
R-Beton C20/25, XF2
R-Beton, C20/25, XF2, b<=30 cm, Bindemittel CEM III/A 32,5 N,
Gesteinskörnung Typ 1 oder Typ 2
Menge: 30,000 m³

**4.2.4.80 Tiefbordstein, Form T, 10/30 R>12m**
Katalog-Nr. 08-23/LBTIEF-3/3.7.3.2.3.46
Verkehrswege und Freianlagen
Einfassungen, Pflasterdecken, Plattenbeläge
Randeinfassungen
Betonwerkstein gem. DIN 1338
Betontiefbordsteine
10/30, Geraden und Radien > 12 m
Menge: 50,000 m

**4.2.4.90 Tiefbordstein, Form T, 10/30 R<=12m**
Katalog-Nr. 08-23/LBTIEF-3/3.7.3.2.3.48
Verkehrswege und Freianlagen
Einfassungen, Pflasterdecken, Plattenbeläge
Randeinfassungen
Betonwerkstein gem. DIN 1338
Betontiefbordsteine
10/30, Radien <= 12 m
Menge: 10,000 m

**4.2.4.100 Tiefbordstein Formate ablängen**
Katalog-Nr. 08-23/LBTIEF-3/3.7.3.2.3.90
Verkehrswege und Freianlagen
Einfassungen, Pflasterdecken, Plattenbeläge
Randeinfassungen
Betonwerkstein gem. DIN 1338
Betontiefbordsteine
Formate, ablängen
Menge: 10,000 St

*Hinweis: Sonderbordsteine für getrennte Überquerungsstellen*
Katalog-Nr. 08-23/LBTIEF-3/3.7.2.2.
Sonderbordsteine für getrennte Überquerungsstellen

01) Sonderbordsteine für getrennte Überquerungsstellen nach
  DIN 18040-3.

02) Profilsteine aus Weißbeton, Güteeigenschaften nach
  DIN 1340, Maße entsprechend DIN 483,
  Gleit/Rutschwiderstand SRT >=55.
  Auftrittsfläche rutschhemmend genoppt. Steinlänge: 50 cm,
  Steinbreite: 30 cm. Anschlag 0-6 cm.

03) Herstellung auf frischem Betonfundament, einschl.
  Hinterbeton gem. DIN 18318. Bei abgebundenem
  Betonfundament einschl. Mörtelbett MG III, d >= 2 cm.

04) Die Bezeichnung "links" und "rechts" bezieht sich auf die
  Blickrichtung von der Fahrbahn auf die Vorderseite der
  Sonderbordsteine.

**4.2.4.110 Übergangsstein rechts außen auf Anschlag 0 cm**
Katalog-Nr. 08-23/LBTIEF-3/3.7.2.2.7.70
Verkehrswege und Freianlagen
Einfassungen, Pflasterdecken, Plattenbeläge
Bordsteine
aus Beton DIN EN 1340
Sonderbordsteine für getrennte Überquerungsstellen
Übergangsstein rechts außen Sonderbordstein Gehbehinderte
Anschlag 0 cm auf Rundbord 15/22
Menge: 2,000 St

**4.2.4.120 Übergangsstein rechts außen auf Anschlag 6 cm**
Katalog-Nr. 08-23/LBTIEF-3/3.7.2.2.7.80
Verkehrswege und Freianlagen
Einfassungen, Pflasterdecken, Plattenbeläge
Bordsteine
aus Beton DIN EN 1340
Sonderbordsteine für getrennte Überquerungsstellen
Übergangsstein rechts außen Sonderbordstein Sehbehinderte
Anschlag 6 cm auf Rundbord 15/22
Menge: 2,000 St

**4.2.4.130 Sonderbordstein Sehbehinderte Anschlag 6 cm**
Katalog-Nr. 08-23/LBTIEF-3/3.7.2.2.7.40
Verkehrswege und Freianlagen
Einfassungen, Pflasterdecken, Plattenbeläge
Bordsteine
aus Beton DIN EN 1340
Sonderbordsteine für getrennte Überquerungsstellen
Sonderbordstein für Sehbehinderte, Anschlag 6 cm
Menge: 16,000 St

**4.2.4.140 Sonderbordstein Gehbehinderte Anschlag 0 cm**
Katalog-Nr. 08-23/LBTIEF-3/3.7.2.2.7.30
Verkehrswege und Freianlagen
Einfassungen, Pflasterdecken, Plattenbeläge
Bordsteine
aus Beton DIN EN 1340
Sonderbordsteine für getrennte Überquerungsstellen
Sonderbordstein für Gehbehinderte, Anschlag 0 cm
Menge: 16,000 St

**4.2.4.150 Übergangsstein links außen auf Anschlag 6 cm**
Katalog-Nr. 08-23/LBTIEF-3/3.7.2.2.7.20
Verkehrswege und Freianlagen
Einfassungen, Pflasterdecken, Plattenbeläge
Bordsteine
aus Beton DIN EN 1340
Sonderbordsteine für getrennte Überquerungsstellen
Übergangsstein links außen von Rundbord 15/22
auf Sonderbordstein Sehbehinderte Anschlag 6 cm
Menge: 2,000 St

**4.2.4.160 Übergangsstein links außen auf Anschlag 0 cm**
Katalog-Nr. 08-23/LBTIEF-3/3.7.2.2.7.10
Verkehrswege und Freianlagen
Einfassungen, Pflasterdecken, Plattenbeläge
Bordsteine
aus Beton DIN EN 1340
Sonderbordsteine für getrennte Überquerungsstellen
Übergangsstein links außen von Rundbord 15/22
auf Sonderbordstein Gehbehinderte Anschlag 0 cm
Menge: 2,000 St

*Hinweis: Betonwerkstein gem. DIN 1338*
Katalog-Nr. 08-23/LBTIEF-3/3.7.3.

**4.2.4.170 Blindenleitsteine DIN32984 Noppensteine 30x30x8cm**
Katalog-Nr. 08-23/LBTIEF-3/3.7.3.2.4.10
Verkehrswege und Freianlagen
Einfassungen, Pflasterdecken, Plattenbeläge
Randeinfassungen
Betonwerkstein gem. DIN 1338
Blindenleitsteine gemäß DIN 32984
Noppensteine 30x30x8 cm,
Menge: 5,000 m²

**4.2.4.180 Blindenleitsteine DIN32984 Rippensteine 30x30x8cm**
Katalog-Nr. 08-23/LBTIEF-3/3.7.3.2.4.20
Verkehrswege und Freianlagen
Einfassungen, Pflasterdecken, Plattenbeläge
Randeinfassungen
Betonwerkstein gem. DIN 1338
Blindenleitsteine gemäß DIN 32984
Rippensteine 30x30x8 cm
Menge: 10,000 m

##### 4.2.5 Flächenbefestigung

*Hinweis: Erschwernisse beengte Verhältnisse*
Hinweis:

Die Geräte sind abhängig von den zur Verfügung stehenden Breiten,Baufeldern und Fahrbeziehungen einzusetzen.

Aufgrund der beengten Verhältnisse ist unter Umständen ein Kompaktbagger einzusetzen.
Desweiteren kann neben dem Bagger kein Fahrzeug vorbeifahren.Es ist deshalb Vor- bzw "Überkopf" zu arbeiten.

Auf die Aufrechterhaltung des Individual-, Baustellen- und vor allem Fussgängerverkehrs und die notwendigen Zufahrten wird ausdrücklich nochmals hingewiesen

Eventuelle Mehraufwendungen sind in die Einheitspreise einzurechnen

*Hinweis: Einsätze für Asphaltkolonne*
Es ist davon auszugehen dass die
Asphaltarbeiten  der einzelnen Bauabschnitte
nicht hintereinander, sondern mit zeitlichem
Abstand auszuführen sind.
Ebenfalls ist davon auszugehen das
die bituminöse Trag- Binder und Deckschicht im zeitlichen Abstand auszuführen sind.
Der ca 25-malige  An- und Abtransport des gesamten
Maschinerie- und Personaleinsatzes der Schwarzkolonne
ist  in die entsprechenden Positionen einzurechnen.
Eine Abstellung der Maschinen auf öffentlichen Flächen und  auch innerhalb der Baufelder ist nicht erlaubt.

*Hinweis: Geotextilien*
Katalog-Nr. Stuttgarter Leistungsbuch/LBTIEF-1/1.4.7.
Geotextilien

01) Gesondert hingewiesen wird auf:
  Merkblatt für die Anwendung von Geotextilien und Geogittern im Erdbau des Straßenbaus und TL Geotex E-StB.

50) Aufgemessen wird nur die belegte Fläche. Überlappungen
  sind in die Einheitspreise einzurechnen.

90) Ausschreibungshinweis, nicht Vertragsbestandteil:
  GRK = Geotextilrobustheitsklasse.

91) Ausschreibungshinweis, nicht Vertragsbestandteil:
  Siehe auch Anwendungs- und Beanspruchungsfälle gemäß
  Merkblatt für die Anwendung von Geotextilien und
  Geogittern im Erdbau des Straßenbaus und
  TL Geotex E-StB.

*Hinweis: Verkehrswege und Freianlagen*
Katalog-Nr. Stuttgarter Leistungsbuch 12-17/LBTIEF-3/
Verkehrswege und Freianlagen

01) Besonders hingewiesen wird auf:
  Veröffentlichungen der Forschungsgesellschaft
  für Straßen- und Verkehrswesen.

02) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Tragschichten*
Katalog-Nr. Stuttgarter Leistungsbuch 12-17/LBTIEF-3/3.
Tragschichten

01) Sportplätze:
  Ergänzend zu DIN 18035 Teil 5, 6 und 7:
  Das Planum darf nicht befahren werden.

02) Für die Kontrollprüfungen des AG sind Proben
  zu entnehmen und zu verpacken, einschl. der
  Probebehälter. Entnahmestellen schließen.

*Hinweis: ohne Bindemittel*
Katalog-Nr. Stuttgarter Leistungsbuch 12-17/LBTIEF-3/3.2.

*Hinweis: Frostschutz- und Tragschichten*
Katalog-Nr. Stuttgarter Leistungsbuch 12-17/LBTIEF-3/3.2.1.
Frostschutz- und Tragschichten

01) Bei Verwendung von Körnungen bis zu einem
  Größtkorn von 22 mm für Geh- und Radwege
  beträgt die Mindesteinbaudicke jeder Schicht
  oder Lage im verdichteten Zustand 10 cm.

*Hinweis: Frostschutzschichten für Asphalt und Betonbauweisen*
Katalog-Nr. Stuttgarter Leistungsbuch 12-17/LBTIEF-3/3.2.1.2.
Frostschutzschichten für Asphalt und Betonbauweisen

01) gemäß ZTV SoB-StB

*Hinweis: Asphalttragschichten*
Katalog-Nr. Stuttgarter Leistungsbuch 12-17/LBTIEF-3/3.2.
Asphalttragschichten

01) mehrschichtiger Aufbau bei d >= 16 cm.
  Mischgutart der unteren Schicht max. eine
  Stufe niedriger als die der oberen.

02) Bindemittel bei Bk 1,0 bis Bk 100 = 50/70
  Bindemittel bei Bk 0,3 = 70/100

*Hinweis: normale Belastung (N)*
Katalog-Nr. Stuttgarter Leistungsbuch 12-17/LBTIEF-3/3.2.3.
normale Belastung ((N)

*Hinweis: besondere Belastung (S)*
Katalog-Nr. Stuttgarter Leistungsbuch 12-17/LBTIEF-3/3.2.3.

*Hinweis: Erschwerniszulagen*
Katalog-Nr. Stuttgarter Leistungsbuch 12-17/LBTIEF-3/3.2.3.

*Hinweis: Binderschichten*
Katalog-Nr. Stuttgarter Leistungsbuch 12-17/LBTIEF-3/3.
Binderschichten

01) Bindemittel gemäß ZTV Asphalt-StB

 02) Anteil gebrochener Kornoberflächen:
  bei AC 11: C 90/1
  bei AC 16 und AC 22: C 95/1

*Hinweis: Asphaltbinderschicht*
Katalog-Nr. Stuttgarter Leistungsbuch 12-17/LBTIEF-3/3.4.

*Hinweis: nach Einbaudicke*
Katalog-Nr. Stuttgarter Leistungsbuch 12-17/LBTIEF-3/3.4.1.

*Hinweis: Tragschichten*
Katalog-Nr. Stuttgarter Leistungsbuch 12-17/LBTIEF-3/3.
Tragschichten

01) Sportplätze:
  Ergänzend zu DIN 18035 Teil 5, 6 und 7:
  Das Planum darf nicht befahren werden.

02) Für die Kontrollprüfungen des AG sind Proben
  zu entnehmen und zu verpacken, einschl. der
  Probebehälter. Entnahmestellen schließen.

*Hinweis: Asphalttragschichten*
Katalog-Nr. Stuttgarter Leistungsbuch 12-17/LBTIEF-3/3.2.
Asphalttragschichten

01) mehrschichtiger Aufbau bei d >= 16 cm.
  Mischgutart der unteren Schicht max. eine
  Stufe niedriger als die der oberen.

02) Bindemittel bei Bk 1,0 bis Bk 100 = 50/70
  Bindemittel bei Bk 0,3 = 70/100

*Hinweis: als Ausgleichsschichten*
Katalog-Nr. Stuttgarter Leistungsbuch 12-17/LBTIEF-3/3.2.3.

*Hinweis: leichte Belastung*
Katalog-Nr. Stuttgarter Leistungsbuch 12-17/LBTIEF-3/3.2.3.5.
leichte Belastung

01) Bindemittel = 70/100

*Hinweis: normale Belastung*
Katalog-Nr. Stuttgarter Leistungsbuch 12-17/LBTIEF-3/3.2.3.5.
normale Belastung

01) Bindemittel = 70/100

*Hinweis: besondere Belastung*
Katalog-Nr. Stuttgarter Leistungsbuch 12-17/LBTIEF-3/3.2.3.5.
besondere Belastung

01) Bindemittel = 50/70

*Hinweis: Vorarbeiten*
Katalog-Nr. Stuttgarter Leistungsbuch 12-17/LBTIEF-3/3.
Vorarbeiten

01) Ausbruchmaterial (Fräs- bzw. Schälgut) laden
  und entsorgen, Verwertung nach Wahl des AN.

*Hinweis: Unterlage*
Katalog-Nr. Stuttgarter Leistungsbuch 12-17/LBTIEF-3/3.1.

*Hinweis: reinigen*
Katalog-Nr. Stuttgarter Leistungsbuch 12-17/LBTIEF-3/3.1.3.

*Hinweis: Verkehrsflächen*
Katalog-Nr. Stuttgarter Leistungsbuch 12-17/LBTIEF-3/3.1.3.1.
Verkehrsflächen

01) Schlaglöcher zu geradlinig begrenzten Flächen
  mit lotrechten Rändern schneiden. Fugen und
  Risse 2 cm tief mit Druckluft ausblasen, lose
  Deckenteile, Sand, Staub, Bewuchs und Unrat
  Aufnehmen, einschl. Entsorgung.

02) Bei Oberflächenschutzschichten Deckenschäden,
  Profilmängel, Unebenheiten in der Oberfläche
  und Unregelmäßigkeiten der Deckenränder
  ausbessern.

*Hinweis: mit lösemittelhaltigem Bitumenemulsionen*
Katalog-Nr. Stuttgarter Leistungsbuch/LBTIEF-3/3.1.3.2.
mit lösemittelhaltigem Bitumenemulsionen

90) Ausschreibungshinweis, nicht Vertragsbestandteil:
  für Belastungsklasse Bk 0,3 bis Bk 1,8 nach RStO

*Hinweis: Flächen*
Katalog-Nr. 08-23/LBTIEF-1/1.2.4.

*Hinweis: Feinplanum*
Katalog-Nr. 08-23/LBTIEF-1/1.1.5.1.
Feinplanum

01) Steine von mehr als 5 cm Durchmesser, Wurzelunkräuter,
  schwer verrottbare Pflanzteile und Abfall ablesen, anfallende
  Stoffe zur Abfuhr auf Haufen setzen. Verwertung nach Wahl
  des AN.

*Hinweis: Planum*
Katalog-Nr. 08-23/LBTIEF-1/1.4.
Planum

01) Restaushub lösen und laden bzw. Restauffüllung
  einbauen und verdichten.

02) Das Planum ist profilgerecht, eben und tragfähig
  entsprechend den Anforderungen der ZTV E-StB
  herzustellen

03) Vegetationsflächen nicht verdichten.

50) Aufmaß:
  tatsächlich hergestelltes Planum.

51) Gesondert vergütet werden:
  Entsorgung nach OZ 1.2.9.0.0.00

52) Zwischen Flächen, Streifen und kleinen Flächen wird nicht
  unterschieden

53) Zwischen eben und geneigt wird nicht unterschieden

**4.2.5.10 Planum in Verkehrsflächen, Homogenbereich HB**
Katalog-Nr. 08-23/LBTIEF-1/1.4.4.1.1.20
Erdarbeiten
Untergrund- und Unterbauverbesserung, Planum
Planum
eben bzw. geneigt
Planum
in Verkehrsflächen
Menge: 2200,000 m²

**4.2.5.20 Frostschutzschichten 0/45 d>=15cm, kein RC-Mat.**
Katalog-Nr. 08-23/LBTIEF-3/3.2.1.2.2.53
Verkehrswege und Freianlagen
Tragschichten
ohne Bindemittel
Frostschutz- und Tragschichten
Frostschutzschichten für Asphalt- und Betonbauweisen
Körnung 0/45, d >= 15 cm, kein RC-Material
Menge: 1100,000 m³

**4.2.5.30 Asphalttragschicht AC 32 TS d=10cm**
Katalog-Nr. 08-23/LBTIEF-3/3.2.3.1.2.10
Verkehrswege und Freianlagen
Tragschichten
Asphalttragschichten
besondere Belastung (S)
Asphalttragschichten 0/32
AC 32 TS, d= 10 cm
Menge: 1800,000 m²

**4.2.5.40 Asphalttragschicht reinigen**
Katalog-Nr. 08-23/LBTIEF-3/3.1.3.1.1.20
Verkehrswege und Freianlagen
Vorarbeiten
Unterlage
reinigen
Verkehrsflächen
Asphalttragschicht
Menge: 1800,000 m²

**4.2.5.50 Asphalttragschicht AC 32 TN d=10cm**
Katalog-Nr. 08-23/LBTIEF-3/3.2.3.2.2.10
Verkehrswege und Freianlagen
Tragschichten
Asphalttragschichten
normale Belastung (N)
Asphalttragschichten 0/32
AC 32 TN, d= 10 cm
Menge: 100,000 m²

**4.2.5.60 Asphalttragschicht reinigen**
Katalog-Nr. 08-23/LBTIEF-3/3.1.3.1.1.20
Verkehrswege und Freianlagen
Vorarbeiten
Unterlage
reinigen
Verkehrsflächen
Asphalttragschicht
Menge: 100,000 m²

**4.2.5.70 polymermod Bitumenemul C60BP4-S frische Unterlage**
Katalog-Nr. 08-23/LBTIEF-3/3.1.3.2.2.10
Verkehrswege und Freianlagen
Vorarbeiten
Unterlage
Schichtenverbund herstellen
mit polymermodifizierten Bitumenemulsionen
C60BP4-S, auf frischer Unterlage,
i.M.250 gr/m²
Menge: 3600,000 m²

**4.2.5.80 Asphaltbinderschicht 0/16 AC 16 BS d=6cm**
Katalog-Nr. 08-23/LBTIEF-3/3.4.1.1.2. 2
Verkehrswege und Freianlagen
Binderschichten
Asphaltbinderschicht
nach Einbaudicke
0/16
AC 16 BS, d = 6 cm
Menge: 1800,000 m²

**4.2.5.90 Deckschicht Asphaltbeton AC 11 DS d=4cm**
Katalog-Nr. 08-23/LBTIEF-3/3.3.3.1.1.11
Verkehrswege und Freianlagen
Deckschichten
aus Asphalt
besondere Belastung
Asphaltbeton (AC)
AC 11 DS, d = 4,0 cm
Menge: 1800,000 m²

**4.2.5.100 Walzasphalt Edelsplitt 2/5 aufbringen 2kg/m²**
Katalog-Nr. 08-23/LBTIEF-3/3.3.3.5.1.20
Verkehrswege und Freianlagen
Deckschichten
aus Asphalt
Bearbeitung der Oberfläche
Walzasphalt
Edelsplitt 2/5, 2,0 kg/m²
Menge: 1800,000 m²

**4.2.5.110 Asphaltdeckschicht reinigen**
Katalog-Nr. 08-23/LBTIEF-3/3.1.3.1.1.25
Verkehrswege und Freianlagen
Vorarbeiten
Unterlage
reinigen
Verkehrsflächen
Asphaltdeckschicht
Menge: 1800,000 m²

**4.2.5.120 lösemittelh Bitumenemul C40B5-S frische Unterlage**
Katalog-Nr. 08-23/LBTIEF-3/3.1.3.2.1.10
Verkehrswege und Freianlagen
Vorarbeiten
Unterlage
Schichtenverbund herstellen
mit lösemittelhaltigen Bitumenemulsionen
C40B5-S, auf frischer Unterlage,
i.M.250 gr/m²
Menge: 100,000 m²

**4.2.5.130 Deckschicht Asphaltbeton AC 8 DL d=3cm**
Katalog-Nr. 08-23/LBTIEF-3/3.3.3.3.1.20
Verkehrswege und Freianlagen
Deckschichten
aus Asphalt
leichte Belastung
Asphaltbeton
AC 8 DL, d = 3,0 cm
Menge: 100,000 m²

*Hinweis: in Asphalt*
Katalog-Nr. 08-23/LBTIEF-3/3.1.2.1.
in Asphalt

01) t = Schnitttiefe.

**4.2.5.140 Asphalt schneiden t>2,5-5cm**
Katalog-Nr. 08-23/LBTIEF-3/3.1.2.1.1.22
Verkehrswege und Freianlagen
Vorarbeiten
Trag- und Deckschichten
schneiden
in Asphalt
t > 2,5 bis 5 cm, schneiden
Menge: 400,000 m

*Hinweis: Nähte, Flanken und Fugen vorbereiten*
Katalog-Nr. 08-23/LBTIEF-3/3.1.3.

*Hinweis: Fugenmasse heiß verarbeitet*
Katalog-Nr. 08-23/LBTIEF-3/3.1.3.3.
Fugenmasse heiß verarbeitet

01) Heiß aufzubringendes polymermodifiziertes
  Bitumen oder Straßenbaubitumen auf die
  Nahtflanke volldeckend auftragen oder anspritzen,
  Menge 50 g/m je cm Schichtdicke.

**4.2.5.150 Fugenmasse Schichtdicke >3,5-4,5cm mit PmB heiß**
Katalog-Nr. 08-23/LBTIEF-3/3.1.3.3.2.14
Verkehrswege und Freianlagen
Vorarbeiten
Unterlage
Nähte, Flanken und Fugen vorbereiten
Fugenmasse heiß verarbeitet
Schichtdicke > 3,5 bis 4,5 cm, mit PmB heiß
Menge: 400,000 m

*Hinweis: schmelzbares Bitumen-Dichtungsband*
Katalog-Nr. 08-23/LBTIEF-3/3.1.3.3.
schmelzbares Bitumen-Dichtungsband

01) einschl. anschmelzen, Flanke trocknen, vorstreichen.

**4.2.5.160 Schmelzb Bitu-Dichtband einbauen d=3,0cm b=10mm**
Katalog-Nr. 08-23/LBTIEF-3/3.1.3.3.1.14
Verkehrswege und Freianlagen
Vorarbeiten
Unterlage
Nähte, Flanken und Fugen vorbereiten
schmelzbares Bitumen-Dichtungsband
Fugenspalttiefe = 3,0 cm, Fugenspaltbreite = 10 mm
Menge: 20,000 m

*Hinweis: Pflasterdecken*
Katalog-Nr. 08-23/LBTIEF-3/3.7.
Pflasterdecken

01) es gelten die ZTV Pflaster StB und die TL Pflaster-StB,
  sowie das M VV

02) Ungebundene Bauweise
  Bettungsmaterial:
  Hartgesteinsplitt, kalkfrei gemäß ZTV-Pflaster-StB
  (Ausnahme: Rasensteine).
  Schlagzertrümmerungswert / Los-Angeles-Koeffizient
  <= SZ 18 bzw. LA 20.
  Die Filterstabilität zwischen Bettungsmaterial
  und Fugenmaterial muss gewährleistet sein!

  Fugenmaterial:
  Hartgesteinsplitt kalkfrei (Ausnahme: Rasensteine).
  Größtkorn in Abhängigkeit von der Fugenbreite
  gemäß ZTV Pflaster. Nach Fertigstellung Fuge mit
  Brechsand 0/2 (kalkfrei) verschlämmen (Ausnahme:
  Sicker- und Sickerfugenpflaster).

03) Gebundene Bauweise Bettungsmaterial:
      - mineralische Gesteinskörnung/Zement
  mineralische Gesteinskörnung 0/5 mm bis 0/11 mm
  mit 200 kg/m³ Zement W/Z < 0,4.
      - Zementsorte gemäß Angabe Positionstext.

04) Gebundene Bauweise
  Fugenmaterial:
      - bei Natursteinpflaster:
  Splitt-Zement-Gemisch mit 600 kg Zement/m³ mit
  Verflüssiger
      - bei Betonwerksteinpflaster:
  Splitt-Zement-Gemisch mit 200 kg Zement/m³ mit
  Verflüssiger
      - Zementsorte gemäß Angabe Positionstext.

05) Es gelten die Regelungen der Verordnung über
  Anforderungen an den Einbau von mineralischen
  Ersatzbaustoffen in technische Bauwerke
  (Ersatzbaustoffverordnung - ErsatzbaustoffV).

06) Sofern im Positionstext Recyclingmaterialien gefordert
  werden (RC 1, bis RC 2 oder bis RC 3), bezieht sich dies
  lediglich auf Bettungs- und Fugenmaterial.

07) Sofern keine Angaben in den Planunterlagen oder im
  Positionstext vorhanden sind, ist als Verlegemuster ein
  Läuferverband vorzusehen.

90) Ausschreibungshinweis, nicht Vertragsbestandteil:
  Verlegemuster angeben, Beispiele:
  Läuferverband, Kreuzfugenverband,
  Segmentbogenverband, etc.

*Hinweis: Naturstein*
Katalog-Nr. 08-23/LBTIEF-3/3.7.6.
Naturstein

01) Pflastersteine gemäß DIN EN 1342

**4.2.5.170 Granitpflaster 100/100/100, kein RC-Mat.**
Katalog-Nr. 08-23/LBTIEF-3/3.7.6.1.2.14
Verkehrswege und Freianlagen
Einfassungen, Pflasterdecken, Plattenbeläge
Pflasterdecken
Naturstein
Granitpflaster Nennmaß 70 bis 100 mm
100/100/100, kein RC-Material
Menge: 10,000 m²

**4.2.5.180 MK Granitpflaster geb. Bauw., CEM III/A 32,5 N**
Katalog-Nr. 08-23/LBTIEF-3/3.7.6.1.2.95
Verkehrswege und Freianlagen
Einfassungen, Pflasterdecken, Plattenbeläge
Pflasterdecken
Naturstein
Granitpflaster Nennmaß 70 bis 100 mm
Mehrkosten für gebundene Bauweise, CEM III/A 32,5 N
Menge: 10,000 m²

**4.2.5.190 Granitpflaster 100/100/100 teilen**
Katalog-Nr. 08-23/LBTIEF-3/3.7.6.1.2.19
Verkehrswege und Freianlagen
Einfassungen, Pflasterdecken, Plattenbeläge
Pflasterdecken
Naturstein
Granitpflaster Nennmaß 70 bis 100 mm
100/100/100, teilen
Menge: 10,000 St

##### 4.2.6 Ausstattung

*Hinweis: Klasse D 400, rund*
Katalog-Nr. 08-23/LBTIEF-2/2.4.3.1.
Klasse D 400, rund

01) nach DIN 19584.

02) Bezeichnungen:
  Rahmen/ Deckel/ dämpfender Einlage z. B.:
  Guss/Begu/mit = Gusseisen-Rahmen mit Begu-Deckel
  und dämpfender Einlage.
  Lüftung = Lüftungsöffnungen.

90) Ausschreibungshinweis, nicht Vertragsbestandteil:
  Bezeichnungen nach DIN 19584:
      - Gusseisen-Rahmen, Form A, ohne dämpfender
  Einlage (Pos.1),
      - Begu-Rahmen, Form A1, ohne dämpfender Einlage
  (Pos.5),
      - Gusseisen-Rahmen, Form C, mit dämpfender
  Einlage (Pos.7),
      - Begu-Rahmen, Form C1, mit dämpfender Einlage
  (Pos.8),
      - Begu-Deckel, mit dämpfender Einlage (Pos.2)
  dämpfender Einlage (Pos.10).

**4.2.6.10 Abd. rund, D400, Guss/Begu/ohne,o Lü,LW610**
Katalog-Nr. 08-23/LBTIEF-2/2.4.3.1.4.31
Entwässerungs- und Versorgungsanlagen
Schächte
Abdeckungen
einteilig
Klasse D 400, rund
Guss/Begu/ohne, ohne Lüftung, LW 610
Menge: 4,000 St

**4.2.6.20 Verzinkter Schmutzfänger entspr. DIN 1221**
Katalog-Nr. 08-23/LBTIEF-2/2.4.3.1.2.10
Entwässerungs- und Versorgungsanlagen
Schächte
Abdeckungen
einteilig
Schmutzfänger
Verzinkter Schmutzfänger entspr. DIN 1221
mit kreuzweiser, 14 mm starker Aufhängung
Menge: 4,000 St

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Markierungen*
Katalog-Nr. 08-23/LBTIEF-3/3.8.
Markierungen

01) Entsprechend den "Technischen Lieferbedingungen für
  Markierungsmaterialien" (TL M) und den "Technischen
  Prüfbedingungen für Markierungssysteme und -elemente"
  (TP-M).

02) Besonders hingewiesen wird auf folgende FGSV
  Regelwerke:
      - Richtlinien für Markierung von Straßen
  RMS Teil 1 (RMS-1), Abmessungen und geometrische
  Anordnung von Markierungszeichen.
      - Richtlinien für die Markierung von Straßen
  RMS Teil 2 (RMS-2), Anwendung von
  Fahrbahnmarkierungen.

03) Markierungssysteme Typ I oder II gemäß ZTV M,
  Farbe weiß, Überrollbarkeitsklasse T 2, Verkehrsklasse P 6,
  auf Verkehrsflächen.

04) Für Agglomerate gilt:
  Die durchschnittliche rechnerische Schichtdicke
  muss 2 - 3 mm (ohne Nachstreumittel) betragen.
      - bei 60 % bedeckter Fläche (+/- 10 %)
      - und einem Materialverbrauch von
  1,2 - 1,8 Liter/m² oder 2,2 - 3,3 kg/m².

05) Einfache Pfeile sind:
  Geradeaus, links ab, rechts ab,
  nach links wechseln, nach rechts wechseln
  und Vorankündigungspfeil.

  Kombinierte Pfeile sind:
  Geradeaus und links ab, geradeaus und rechts ab, links und
  rechts ab.

  Quer- und Längsmarkierung, Linien durchgehend
  und unterbrochen.

50) Aufmaß:
  Bei Doppelstrichen wird jeder Strich für
  sich gemessen.

51) Abgerechnet werden nur die markierten Flächen.

90) Ausschreibungshinweis, nicht Vertragsbestandteil:
  Nach RMS-2 sind:
  Pfeile 5 m lang, Buchstaben und Ziffern 4 m lang.
  Abweichende Längen im Zusatztext angeben.

  Bei Buchstaben und Ziffern, Symbolen und Piktogrammen,
  die Größe im Zusatztext angeben.

91) Ausschreibungshinweis, nicht Vertragsbestandteil:
  Markierungssysteme des Typs I sind herkömmliche
  Markierungen, deren Oberflächen in der Regel
  glatt ausgebildet sind und die keine erhöhte
  Nachtsichtbarkeit bei Nässe aufweisen.

  Markierungssysteme des Typs II sind Markierungen mit
  erhöhter Nachtsichtbarkeit bei Nässe.

92) Ausschreibungshinweis, nicht Vertragsbestandteil:
  Bei Erfordernis der Verkehrsklasse P7 ist diese im
  Zusatztext anzugeben.

*Hinweis: Haftgrund auftragen*
Katalog-Nr. 08-23/LBTIEF-3/3.8.2.1.
Haftgrund auftragen

01) Vor dem Aufbringen von Markierungen.

*Hinweis: Dauerhafte Markierungen*
Katalog-Nr. 08-23/LBTIEF-3/3.8.2.

**4.2.6.30 Dauer Kaltplastik Linie Längsstrich Typ II b=12cm**
Katalog-Nr. 08-23/LBTIEF-3/3.8.2.3.2.14
Verkehrswege und Freianlagen
Verkehrseinrichtungen
Markierungen
Dauerhafte Markierungen
Kaltplastik
Linien Längsstrich, Typ II, b = 12 cm
Menge: 30,000 m

**4.2.6.40 Dauer Kaltplastik Linie Lä unterbr Typ II b=12cm**
Katalog-Nr. 08-23/LBTIEF-3/3.8.2.3.2.24
Verkehrswege und Freianlagen
Verkehrseinrichtungen
Markierungen
Dauerhafte Markierungen
Kaltplastik
Linien Längsstrich, unterbrochen Typ II, b = 12 cm
Menge: 30,000 m

**4.2.6.50 Dauer Kaltplastik Linie Längsstrich Typ II b=25cm**
Katalog-Nr. 08-23/LBTIEF-3/3.8.2.3.2.16
Verkehrswege und Freianlagen
Verkehrseinrichtungen
Markierungen
Dauerhafte Markierungen
Kaltplastik
Linien Längsstrich, Typ II, b = 25 cm
Menge: 30,000 m

**4.2.6.60 Dauer Kaltplastik Linie Lä unterbr Typ II b=25cm**
Katalog-Nr. 08-23/LBTIEF-3/3.8.2.3.2.26
Verkehrswege und Freianlagen
Verkehrseinrichtungen
Markierungen
Dauerhafte Markierungen
Kaltplastik
Linien Längsstrich, unterbrochen Typ II, b = 25 cm
Menge: 30,000 m

**4.2.6.70 Dauer Kaltplastik Linie Querstrich Typ II b=50cm**
Katalog-Nr. 08-23/LBTIEF-3/3.8.2.3.2.59
Verkehrswege und Freianlagen
Verkehrseinrichtungen
Markierungen
Dauerhafte Markierungen
Kaltplastik
Linien Querstrich, Typ II, b = 50 cm
Menge: 30,000 m

**4.2.6.80 Dauer Kaltplastik Symbole Typ II Art+Größe nach AG**
Katalog-Nr. 08-23/LBTIEF-3/3.8.2.3.2.83
Verkehrswege und Freianlagen
Verkehrseinrichtungen
Markierungen
Dauerhafte Markierungen
Kaltplastik
Symbole, Typ II, Art und Größe:
nach Angabe AG
'Richtungspfeil, 50'
Menge: 10,000 St

*Hinweis: Verkehrswege und Freianlagen*
Katalog-Nr. 08-23/LBTIEF-3/
Verkehrswege und Freianlagen

01) Definitionen:
  LW: lichte Weite

  Wege: hierzu zählen außer den Geh- und Radwegen auch
  Plätze im Gehwegbereich und Fußgängerzonen.

  Fahrbahnen:
  außer den Fahrbahnen auch Parkplätze,
  Laufbahnen, Wirtschafts- und befahrbare Wohnwege.

50) Aufmaß:
  Wird nach Lieferscheinen abgerechnet, dann
  müssen diese spätestens am nächsten Werktag
  in 2-facher Fertigung vom AN dem AG zur
  Anerkennung übergeben werden.
  Der AN erhält dann die Durchschrift zurück.

51) Im innerörtlichen Straßenbau werden dabei in
  Abänderung bzw. Ergänzung zu den Technischen
  Prüfvorschriften zur Bestimmung von Oberbauschichten
  im Straßenbau (TPD) die Messpunkte
  wie folgt festgelegt:

  Längsschnitt (in der Regel):
  Messpunkte alle 25 m,

  Querschnitt (in der Regel):
      1. Messreihe Abstand vom Bordstein oder
  Straßenrand 0,90 m,
      2. Messreihe Abstand von 1. Messreihe 3,90 m
      3. und weitere Messreihen jeweils im Abstand
  von je 3,20 m,
  letzte Messreihe wieder im Abstand von
  0,90 m vom Bordstein bzw. Straßenrand.

*Hinweis: Ausstattungen*
Katalog-Nr. 08-23/LBTIEF-3/3.
Ausstattungen

01) inkl. Erdarbeiten in Böden der Homogenbereiche HB.
  Besonders hingewiesen wird auf die
  ETV Stadt Stuttgart "Erdarbeiten".

02) Stahl-, Holz-, Kunststoffteile: Verwertung nach Wahl
  des AN.

50) Gesondert vergütet werden:
      - Ausbau von befestigten Flächen nach OZ 1.2.1.0.0.00.
      - Entsorgung von mineralischen Abfällen nach
  OZ 1.2.9.0.0.00

*Hinweis: Maste*
Katalog-Nr. 08-23/LBTIEF-3/3.9.

*Hinweis: Fundamente*
Katalog-Nr. 08-23/LBTIEF-3/3.9.1.
Fundamente

01) gemäß Regelzeichnung einschl. Bodenaushub,
  OK Fundament 20 cm unter OK Umgebungsfläche.

50) Gesondert vergütet werden: Fundamentrahmen.

**4.2.6.90 Hülsen für Mast/Schilder**
Bodenhülsen mit Gewindering und Klemmring sowie Blindstopfen, d=76 mm (Abstimmung mit Stadt durch AN) für Schilder, liefern einschl. Erdarbeiten, Fundamentbeton C20/25 und Wiederherstellung der Oberfläche
Menge: 2,000 St

##### 4.2.7 Pflanzarbeiten

*Hinweis: Oberboden*
Katalog-Nr. 08-23/LBTIEF-1/1.1.

*Hinweis: lockern*
Katalog-Nr. 08-23/LBTIEF-1/1.1.3.1.
lockern

01) Flächen mind. 15 bis 20 cm tief fräsen.

**4.2.7.10 Oberboden Abtragsflächen lockern Neigung<=1:4**
Katalog-Nr. 08-23/LBTIEF-1/1.1.3.1.1.10
Erdarbeiten
Garten- und Landschaftsbau, Oberboden
Oberboden
Abtragsflächen
lockern
Neigung <= 1:4
Menge: 300,000 m²

*Hinweis: Pflanz-, Rasen- und Pflegearbeiten*
Katalog-Nr. 08-23/LBTIEF-1/1.
Pflanz-, Rasen- und Pflegearbeiten

01) Besonders hingewiesen wird auf: DIN 18915 bis 18920 ZTV
  LA-StB, FLL Gütebestimmungen für Gehölze,- für Stauden
  FLL Regelsaatgutmischungen (RSM).

02) Nachzuweisen ist: Saatgutmischung nach RSM. Herkunft
  von Samen und Fertigrasen, Zusammensetzung des
  Düngers.

03) Gesondert vergütet werden: Lieferung der Pflanzen.

*Hinweis: Rasenflächen*
Katalog-Nr. 08-23/LBTIEF-1/1.7.
Rasenflächen

01) Es gilt das Rasenmischungsrezept des AG und die
  Regelsaatgutmischung (RSM) der Forschungsgesellschaft
  Landschaftsentwicklung - Landschaftsbau e.V. (FLL).

*Hinweis: Fertigrasen*
Katalog-Nr. 08-23/LBTIEF-1/1.7.5.1.
Fertigrasen

01) Verlegen nach DIN 18917. Dicke = 2 cm.

**4.2.7.20 Fertigrasen verlegen <=1:4 RSM 2.3**
Katalog-Nr. 08-23/LBTIEF-1/1.7.5.1.4.13
Erdarbeiten
Pflanz-, Rasen- und Pflegearbeiten
Rasenflächen
herstellen
Fertigrasen
Geländeneigung <= 1:4, RSM 2.3
Menge: 300,000 m²

##### 4.2.8 Transport und Entsorgungsarbeiten

*Hinweis: Aushub*
Katalog-Nr. 08-23/LBTIEF-1/1.
Aushub

01) Zur Leistung gehört das Fördern bis zur Ladestelle auf
  Geländehöhe, einschl. laden.

02) Maschinell ist nur so tief auszuheben, dass der Boden unter
  der Aushubsohle nicht aufgelockert wird. Restaushub von
  Hand oder mit geeigneten Geräten ist einzurechnen.

03) Definition:
  Großpflaster Nennmaß >100 bis 300 mm
  Kleinpflaster Nennmaß >60 bis 100 mm
  Mosaikpflaster Nennmaß 50 bis 60 mm

50) Aufmaß:
      1. Übermessen werden: Leitungen, Kanäle usw. unabhängig
  vom Rohrmaterial <= DN 300, Hohlräume <= 1 m³, Teile, die
  zur Wiederverwendung getrennt ausgebaut werden.
      2. Abzüge für Rohre: unabhängig vom Rohrmaterial
  DN <= 400 0,13 m³/m
  DN <= 500 0,20 m³/m
  DN <= 600 0,28 m³/m
  DN <= 700 0,38 m³/m
  DN <= 800 0,50 m³/m
  DN <= 900 0,64 m³/m
  DN <= 1000 0,79 m³/m.

*Hinweis: Bodenbewegung*
Katalog-Nr. 08-23/LBTIEF-1/1.2.
Bodenbewegung

01) Der AN hat verbindlich nachzuweisen, dass er zertifizierter
  Entsorgungsfachbetrieb nach § 56 KrWG ist bzw. sich
  eines Nachunternehmers mit gleicher Qualifikation bedient.
  Ein Entsorgungskonzept mit vorgesehenen
  Entsorgungswegen und den für diese Entsorgungsstellen
  benötigten Analysenumfang sind bis spätestens 10 Tage vor
  Baubeginn dem AG vorzulegen.

02) Die Entsorgung (Verwertung/Beseitigung) erfolgt bei nicht
  gefährlichen Abfällen mit einem vorher festzulegenden
  Begleitscheinverfahren oder bei gefährlichen Abfällen mittels
  elektronischer Nachweisführung. Grundlagen für die
  Abrechnung und Nachweise für die ordnungsgemäße
  Verbringung auf Deponien bzw. Entsorgungs-/
  Aufbereitungsanlagen sind chronologisch aufgeführte
  Wiegescheine, Begleit- und Übernahmescheine/
  Annahmeerklärungen.

03) Der Aufwand für die notwendigen Entsorgungsanträge,
  -nachweise, Begleitpapiere, Transportgenehmigung,
  Wiegescheine usw. ist in die Einheitspreise der
  Entsorgungspositionen einzurechnen, ebenso die
  Wartezeiten für die Probenahme und die Dauer der Analytik
  des Materials. Die im Leistungsverzeichnis ausgewiesenen
  Massen basieren auf einer groben Schätzung anhand
  geologischer Erkundungen. Abweichungen von den
  genannten Massen sind zu erwarten und berechtigen nicht
  zu Preisänderungen, auch für den Fall, dass einzelne
  Positionen gänzlich entfallen.
  Die Mengenermittlung für die Abrechnung der
  Entsorgungsleistung von mineralischen Abfällen erfolgt
  anhand der Nachweise der Deponien bzw.
  Entsorgungsanlagen (Begleitscheine, Annahmeerklärung,
  Wiegescheine usw.).

50) Aufmaß:
  Entsorgung nach Wiegescheinen und Annahmeerklärung.
  Kann ein Nachweis mit Wiegescheinen bei der Entsorgung
  im verwertbaren Bereich, nicht erbracht werden, erfolgt die
  Abrechnung nach örtl. Aufmaß. Umrechnung Abfuhr "t" zur
  festen Menge mit 2,0 t/m³.

*Hinweis: Entsorgung*
Katalog-Nr. 08-23/LBTIEF-1/1.2.9.
Entsorgung

01) Entsorgung (Verwertung oder Beseitigung) von
  mineralischen Abfällen, Straßenaufbruch, Kleinmengen aus
  Pfahlgründungen, Aushubarbeiten usw., einschl. Abfuhr
  (Transportkosten) und Gebühren bzw. Entgelte für die
  Entsorgung.

**4.2.8.10 Abfuhr+Entsorg. Bodenmaterial BM-0**
Katalog-Nr. 08-23/LBTIEF-1/1.2.9.2.1. 9
Erdarbeiten
Aushub
Bodenbewegung
Entsorgung
mineralische Abfälle und Abfälle nach Angabe AG
Abfuhr und Entsorgung von Bodenmaterial der
Materialklasse BM-0 nach Ersatzbaustoffverordnung
Menge: 2400,000 to

**4.2.8.20 Abfuhr+Entsorg. Bodenmaterial BM-F3**
Katalog-Nr. 08-23/LBTIEF-1/1.2.9.2.1.19
Erdarbeiten
Aushub
Bodenbewegung
Entsorgung
mineralische Abfälle und Abfälle nach Angabe AG
Abfuhr und Entsorgung von Bodenmaterial der
Materialklasse BM-F3 nach Ersatzbaustoffverordnung
Menge: 200,000 to

**4.2.8.30 Abfuhr+Entsorg. nicht aufber. Bauschutt RC-1**
Katalog-Nr. 08-23/LBTIEF-1/1.2.9.2.1.21
Erdarbeiten
Aushub
Bodenbewegung
Entsorgung
mineralische Abfälle und Abfälle nach Angabe AG
Abfuhr und Entsorgung von nicht aufbereitetem
Bauschutt der Materialklasse RC-1 nach Ersatzbaustoffverordnung
Menge: 50,000 to

##### 4.2.9 Prüfungen

*Hinweis: Erdarbeiten*
Katalog-Nr. 08-23/LBTIEF-1/
Erdarbeiten

01) Besonders hingewiesen wird auf:
  Die in den Ergänzungen zum Leistungsverzeichnis
  genannten Technischen Regelwerke
  (ZTV, ETV-BW und ETV-Stadt).

  Die ETV Stadt Stuttgart "Erdarbeiten":
  Liegt kein Baugrundgutachten vor, so ist
  die ETV Stadt Stuttgart "Erdarbeiten" anzuwenden.
  Boden und Fels sind entsprechend ihrem Zustand vor
  dem Lösen in die Homogenbereiche gem. ETV Stadt
  Stuttgart "Erdarbeiten" einzuteilen.

02) Definitionen:
  Wege:  Geh- und Radwege, Plätze im
  Gehwegbereich und Fußgängerzonen.
  Fahrbahnen:  Fahrbahnen, Parkplätze,
  Wirtschaftswege  und Wohnwege.
  Straßenbau:  Fahrbahnen einschl. Einschnitte.

  Eben und leicht geneigt  = Neigung <= 1:4.
  geneigt  = Neigung >  1:4.
  Leitungen  = Kabel oder Rohre.

50) Steigungen und Gefälle werden nicht gesondert  vergütet.

51) Abgrenzungen:
  auf der Sohle gemessen:
  a) Gräben: Breite <= 3,00 m und Länge > 2 x Breite
  b) Gräben in Baugruben: Definition wie bei a)
  c) Gruben: Grundfläche <= 50 m² und Grubenlänge <=
  2 x Grubenbreite
  d) Gruben in Baugruben: Grundfläche <= 10 m² und
  Grubenlänge <= 2 x Grubenbreite
  e) Baugruben: Breite > 3 bis 20 m bzw. Grundfläche
  > 50 bis 400 m² und Tiefe > 1 m
  f) Flächen: Erdkörper, die nicht nach a) bis e) definiert
  werden können.
  g) Streifen: Breite <= 1,00 m.
  h) Kleine Flächen: Flächen <= 4,00 m².

52) Aufmaß der Breite, auf der Sohle gemessen:
  a) Mindestbreiten für Gräben: nach DIN EN 1610,
  für Arbeitsräume: nach DIN 4124.
  b) Vergütete Mehrbreite bei Schalung (je Seite) + 0,25 m.
  c) Vergütete Mehrbreite bei Verbau (einschl. Gurtung bzw.
  Rückverankerung):
        1. Verbau nach OZ 1.3.1.2.0.00 und OZ 1.3.1.4.0.00
  (je Seite) +  0,10 m, aus Kanaldielen, ohne
  Berücksichtigung des Profils.
  Vergütete Graben- bzw. Baugrubenbreiten für
  verbaute Leitungsgräben und Baugruben in Abhängigkeit von Rohrmaterial, Rohrdurchmesser und Grabentiefe sind in der Regelzeichnung zusammengestellt.

        2. Trägerverbau mit Ausfachung aus Holz oder Beton
  nach OZ 1.3.4.0.00.0, (eingespannt, querausgesteift
  oder rückverankert)
  Verbautiefe  (je Seite)
  <=  6 m  + 0,20 m
  <=  9 m  + 0,25 m
  <= 12 m  + 0,30 m
  <= 15 m  + 0,35 m
  <= 18 m  + 0,40 m
  >  18 m  + 0,45 m.

53) Aufmaß der Tiefe:
  Verbautiefe = t direkt am Verbau von Oberkante Gelände
  bis Baugrubensohle.

*Hinweis: Prüfungen*
Katalog-Nr. 08-23/LBTIEF-1/1.4.

*Hinweis: Kontrollprüfungen*
Katalog-Nr. 08-23/LBTIEF-1/1.4.9.
Kontrollprüfungen

01) nach ZTV E-Stb, Abschnitt 14.

**4.2.9.10 Kontrollprüfungen statischer Plattendruckversuch**
Katalog-Nr. 08-23/LBTIEF-1/1.4.9.1.1.20
Erdarbeiten
Untergrund- und Unterbauverbesserung, Planum
Prüfungen
Kontrollprüfungen
der Verdichtungskenngrößen
Statischer Plattendruckversuche
Menge: 2,000 St

**4.2.9.20 Kontrollprüfungen dynamischer Plattendruckversuch**
Katalog-Nr. 08-23/LBTIEF-1/1.4.9.1.1.25
Erdarbeiten
Untergrund- und Unterbauverbesserung, Planum
Prüfungen
Kontrollprüfungen
der Verdichtungskenngrößen
Dynamischer Plattendruckversuche
Menge: 5,000 St

##### 4.2.10 Vernessungsleistungen

*Hinweis: Vermessungstechnische Leistungen*
Katalog-Nr. 08-23/LBTIEF-0/0.1.
Vermessungstechnische Leistungen

01) einschl. Hilfspersonal, Hilfsmittel, An- und Abfahrten.

02) Bezugssysteme sind das Gauss-Krüger Koordinatensystem
  und das Neue Höhensystem.

*Hinweis: Bauvermessung*
Katalog-Nr. 08-23/LBTIEF-0/0.1.1.
Bauvermessung

01) nach DIN 18710 einschließlich Nebenkosten.

50) Gesondert vergütet werden: Vervielfältigungen nach OZ
  0.1.3.6.2.00.

**4.2.10.10 Vermesstech Leistungen des AN für Baumaßnahme**
*** Pauschalposition
Katalog-Nr. 08-23/LBTIEF-0/0.1.1.6.1.10
Vorarbeiten und Allgemeine Arbeiten
Projektbearbeitung
Vermessungstechnische Leistungen
Bauvermessung
Leistungen des AN
für die Baumaßnahme
Menge: 1,000 psch

### 5 Neubau Gehwegbrücke

#### 5.1 L-förmige Fertigteilbrücke aus Stahlbeton

##### 5.1.1 Erdarbeiten und Baugrundvorbereitung

**5.1.1.10 Aushub für Fundamente**
Aushub für Fundamente

Aushub für Fundamente, einschließlich Lösen und Ausheben des Bodens bis zu den erforderlichen Abmessungen und Höhen, Laden des Aushubmaterials sowie aller erforderlichen Nebenarbeiten.
Menge: 10,600 m3

**5.1.1.20 Abtransport und Entsorgung des Aushubmaterials**
Abtransport und Entsorgung des Aushubmaterials

Abtransport und Entsorgung des Aushubmaterials, einschließlich Laden, Transport zu einer zugelassenen Entsorgungsstelle, Entsorgungsgebühren und sämtlicher damit verbundener Kosten.
Menge: 10,600 m3

**5.1.1.30 Herstellung und Verdichtung des Planums im Fundamentbereich**
Herstellung und Verdichtung des Planums im Fundamentbereich

Herstellung und Verdichtung des Planums im Fundamentbereich, einschließlich Profilierung, Feinplanum und Verdichtung des Baugrundes zur Erreichung der erforderlichen Tragfähigkeit und Höhenlage
Menge: 7,200 m2

##### 5.1.2 Stahlbetonfundamente

**5.1.2.10 Schalung für Stahlbetonfundamente**
Schalung für Stahlbetonfundamente

Schalung für Stahlbetonfundamente, einschließlich Lieferung,
Herstellung, Aufstellung, Abstützung, Aussteifung, Ausschalen und Entfernen der Schalung sowie sämtlicher erforderlicher Zubehör- und Nebenarbeiten.
Menge: 15,200 m2

**5.1.2.20 Bewehrungsstahl B500B für Stahlbetonfundamente**
Bewehrungsstahl B500B für Stahlbetonfundamente

Bewehrungsstahl B500B für Stahlbetonfundamente, einschließlich Lieferung, Schneiden, Biegen, Verlegen, Binden, Abstandhalter sowie sämtlicher erforderlicher Befestigungs- und Nebenarbeiten gemäß Bewehrungsplanung.
Menge: 175,000 kg

**5.1.2.30 Beton für Stahlbetonfundamente**
Beton für Stahlbetonfundamente

Beton für Stahlbetonfundamente, einschließlich Lieferung, Transport, Einbau, Verdichtung, Oberflächenbearbeitung und Nachbehandlung.
Betonfestigkeitsklasse und Expositionsklasse gemäß statischer bzw. konstruktiver Planung.
Menge: 5,000 m3

##### 5.1.3 L-förmige Stahlbetonfertigteilträger / Brückenkonstruktion

**5.1.3.10 Herstellung und Lieferung von L-förmigen Stahlbetonfertigteilträgern**
*** Pauschalposition
Herstellung und Lieferung von L-förmigen Stahlbetonfertigteilträgern

Herstellung und Lieferung von L-förmigen tahlbetonfertigteilträgern, einschließlich Beton, Schalung, Herstellung, Betonieren, Nachbehandlung und Oberflächenbearbeitung. Abmessung
Menge: 1,000 psch

**5.1.3.20 Bewehrungsstahl B500B für L-förmige Stahlbetonfertigteilträger**
Bewehrungsstahl B500B für L-förmige Stahlbetonfertigteilträger

Bewehrungsstahl B500B für L-förmige Stahlbetonfertigteilträger,
einschließlich Lieferung, Schneiden, Biegen, Verlegen, Binden und Befestigen gemäß Bewehrungsplanung.
Menge: 600,000 kg

**5.1.3.30 Transport und Anlieferung der L-förmigen Stahlbetonfertigteile**
*** Pauschalposition
Transport und Anlieferung der L-förmigen Stahlbetonfertigteile

Transport und Anlieferung der L-förmigen Stahlbetonfertigteile,
einschließlich Verladen, Transport, Entladen und erforderlicher
Handhabung bis zur Einbaustelle.
Menge: 1,000 psch

**5.1.3.40 Montage und Einbau der L-förmigen Stahlbetonfertigteile**
*** Pauschalposition
Montage und Einbau der L-förmigen Stahlbetonfertigteile

Montage und Einbau der L-förmigen Stahlbetonfertigteile,
einschließlich Kranhub, Versetzen, Ausrichten, Positionieren und sämtlicher erforderlicher Montage- und Nebenarbeiten
Menge: 1,000 psch

**5.1.3.50 Elastomerlager**
Elastomerlager

Elastomerlager, Abmessungen ca. 300 × 300 × 20 mm, einschließlich Lieferung, Vorbereitung der Auflagerflächen, Ausrichten, Einbau und sämtlicher erforderlicher Nebenarbeiten gemäß Ausführungsplanung.
Menge: 4,000 Stck

##### 5.1.4 Absturzsicherung / Geländer

**5.1.4.10 Stahl-Füllstabgeländer als Absturzsicherung**
Stahl-Füllstabgeländer als Absturzsicherung

Stahl-Füllstabgeländer als Absturzsicherung, gemäß ZTV-ING Teil 8, Abschnitt 4 und RiZ-ING Gel 4, aus Stahl, feuerverzinkt, Höhe ca. 1,25 m, einschließlich Pfosten, Handlauf, Holmen, Füllstäben, zugehörigen Verbindungsmitteln und sämtlichem erforderlichen Zubehör. Farbgebung gemäß Vorgabe des Auftraggebers.
Menge: 16,400 m

**5.1.4.20 Verankerung des Stahl-Füllstabgeländers**
Verankerung des Stahl-Füllstabgeländers

Verankerung des Stahl-Füllstabgeländers, gemäß RiZ-ING Gel 14, einschließlich Anker, Befestigungsmittel, erforderlicher Bohrungen sowie Einbau sämtlicher erforderlicher Verankerungselemente.
Menge: 16,400 m

##### 5.1.5 Hinterfüllung und Wiederherstellung

**5.1.5.10 Hinterfüllung im Bereich der Fundamente,**
Hinterfüllung im Bereich der Fundamente

Hinterfüllung im Bereich der Fundamente, einschließlich Lieferung von geeignetem Hinterfüllmaterial, soweit erforderlich, lagenweisem Einbau und Verdichtung.
Menge: 5,500 m3

**5.1.5.20 Wiederherstellung der Flächen**
Wiederherstellung der Flächen

Wiederherstellung der durch die Bauarbeiten beeinträchtigten
Flächen, einschließlich Vorbereitung, Profilierung, Höhenausgleich und
fachgerechter Wiederherstellung der betroffenen Bereiche
Menge: 8,000 m2
